# WD+SB 2026-2031 B+L LK EIC
Angebotsaufforderung (GAEB DA XML 3.2, DA83)
Projekt: 26000132
Währung: EUR
Vergabeart: Offenes Verfahren
Eröffnung: 07.05.2026 10:00:00
Ende der Zuschlagsfrist: 29.06.2026
Ausführungsbeginn: 01.10.2026
Ausführungsende: 30.09.2031
Auftraggeber: Thüringer Landesamt für Bau und Verkehr, TLBV, Postfach 80 03 53, 99029 Erfurt, Hallesche Straße 15, 99085 Erfurt, DE, Telefon +49 361 57-4135301, Fax +49 361 57-4135499, E-Mail poststelle@tlbv.thueringen.de, Bank Landesbank Hessen-Thüringen 820 500 00 300 4444 109; DV-Nummer: 152-0001/26-D-OV-43; Vergabenummer: 152-0001/26-D-OV-43
Erstellt mit: GXML Toolbox V3.3 R20210630, iTWO_64 V12.0.618, 17.03.2026

## 1 WD+SB 2026-2031 B+L LK EIC
Datum: 17.03.2026

### Abschnitt 00 Winterdienst 2026/2027

#### Unterabschnitt 00.00 Vorhaltungspauschalen

**00.00.0001 Pauschale Winterdiensttechnik**
Bereitstellen von 14 Winterdienstfahrzeugen für 14 Räum- und Streurouten sowie einem Reservefahrzeug inklusive Streumaschine und Frontschneepflug je Fahrzeug nach Vorgaben der Punkte B (2), (3) und (4) der Ausführungsbeschreibung, Teil 1, Winterdienst.

Bereitstellung eines Fahrzeuges bis 2,8 t bzw. 3,5 t (StVO § 35 Abs. 6) Gesamtgewicht inkl. Streumaschine und Schneepflug oder Vorbaukehrbesen für Rad- und Gehwege.

Fahrzeuge nach StVZO für den öffentlichen Verkehrsbereich zugelassen.

Sämtliche fixen Unterhaltungs- und Betriebskosten der Fahrzeuge wie Haftpflicht- oder Kaskoversicherungen, Wartungsarbeiten sowie Kfz-Steuer sind einzurechnen.

Leistungs- und kilometerabhängige Kosten wie Betriebs- und Kraftstoffe sind bei den Winterdienst-Leistungen zu kalkulieren und nicht in die Pauschale einzurechnen.

Bereitstellung von Lade- und Verladetechnik zur Beladung von Winterdienstfahrzeugen mit Salz und Sole am Standort des AN.

Vor- und Unterhaltung der Fahrzeuge und Geräte ohne Betriebsstoffe und Personal vom 01.10. bis zum 30.04. einer Winterdienstperiode.

Angaben zur Anzahl und Einsatzzweck der vorgesehenen Fahrzeuge bzw. Technik sowie zur Kostenzusammensetzung der Pauschale sind dem AG auf Verlangen vorzulegen.
Menge: 7,000 Mt

**00.00.0002 Pauschale Personal**
Zur Durchführung des Winterdienstes erforderliches Personal ständig einsatzbereit halten.

Alle direkten Personalkosten und Personalnebenkosten sind einzurechnen.

Die Bereitschaft des Personals ist im Zeitraum vom 01.10. bis zum 30.04. des Folgejahres zu gewährleisten.

Leistungsabhängige Personalkosten, d.h. Stundenaufwände für das Räumen und Streuen sowie für die sonstigen Winterdienst-Leistungen sind bei diesen Leistungen einzurechnen und nicht in die Pauschale einzubeziehen.
Menge: 7,000 Mt

**00.00.0003 Pauschale Infrastruktur**
Bereitstellung einer zur Ausführung der Winterdienstleistungen notwendigen Logistik und Infrastruktur für den Zeitraum 01.10. bis 30.04. einer Winterdienstperiode.

Soweit nicht in anderen Leistungspositionen beschrieben, sind alle zur vertragsgerechten Erfüllung notwendigen Unterkünfte, sanitären Anlagen, Stell- und Lagerplätze, Salz- und Solelagerstätten, Soleerzeuger, Werkzeuge und Betriebsmittel für Winterdienstleistungen bereitzustellen.

Kosten für die Streustoffe im Winterdienst einschließlich verbrauchsabhängiger Kosten für Lieferung, Einlagerung, Aufbereitung und Beladung werden mit den Leistungen für Räumen und Streuen vergütet und sind nicht in die Pauschale einzubeziehen.

Die Anlagen sind innerhalb einer Winterdienstperiode zu betreiben, zu warten und bis zur Beendigung der Arbeiten vorzuhalten.

Strom-, Wasser- und Abwasseranschluss nach den Vorgaben der zuständigen Verbände bzw. Versorger herstellen, warten, betreiben und bis zum Ende der Vertragslaufzeit betriebsbereit halten.
Verbrauchskosten für Strom/Energie, Wasser und Abwasser sind in die Pauschale einzukalkulieren.

Einzukalkulieren sind alle im Zusammenhang stehenden Aufwendungen für behördliche Genehmigungen und Gebühren.

Der AG stellt keine Flächen oder Lagerstätten zur Verfügung.
Die Wahl der Örtlichkeit(-en) ist so zu wählen, dass die maximalen Umlaufzeiten im Rahmen der Winterdienstleistungen nicht überschritten werden.

Im Zeitraum 01.05. bis 30.09. eines Jahres erfolgt keine Vergütung für die Infrastruktur.
Menge: 7,000 Mt

#### Unterabschnitt 00.01 Glätte- und Schneebekämpfung

**00.01.0001 Kontrollfahrten durchführen**
Kontrollfahrt mit beladenem Winterdienstfahrzeug zur Feststellung des Fahrbahnzustandes vor Ort an kritischen Punkten gemäß Ausführungsbeschreibung Teil 1, Punkt B (6); der direkte Übergang in den Streueinsatz muss jederzeit möglich sein.

Vergütet werden nur erforderliche und gemäß Formblatt nachgewiesene Kontrollfahrten.

Die angegebenen Kontrollkilometer sind geschätzte Werte pro Winterdienstsaison.

Das in der Ausführungsbeschreibung Teil 1, Punkt D angegebene Datenerfassungssystem sowie der Thermomat sind anzuwenden.
Menge: 4900,000 km

**00.01.0002 Streueinsatz mit FS 100**
Gemäß Vorgaben in der Ausführungsbeschreibung, Teil 1, insbesondere
B (5) Streueinsatz mit Salzlösung FS 100 auf Fahrbahnen durchführen.

Das Streuen erfolgt asymmetrisch für die gesamte Fahrbahn einschließlich Standstreifen, Busbuchten, Einbiege-, Abbiege-, Einfahr- und Ausfahrstreifen.

Die Kosten werden auf Nachweis nach Fahrbahnkilometern vergütet, für jeden Einsatz ist das Formblatt "Meldung von Winterdienst-Einsätzen" vorzulegen und der Einsatz zu begründen.

Die leistungsabhängigen Betriebskosten der Fahrzeuge (Betriebs- und Kraftstoffe), die Personalkosten für den Einsatz sowie die verbrauchsabhängigen Kosten für die ausgebrachten Streustoffe (einschließlich Einlagerung, Aufbereitung und Beladung) sind in die Leistung mit einzukalkulieren und werden nicht gesondert vergütet.

Das in der Ausführungsbeschreibung Teil 1, Punkt D angegebene Datenerfassungssystem sowie der Thermomat sind anzuwenden.
Menge: 3400,000 km

**00.01.0003 Streueinsatz mit FS 30**
Gemäß Vorgaben in der Ausführungsbeschreibung, Teil 1, insbesondere
B (5) Streueinsatz mit Feuchtsalz FS 30 auf Fahrbahnen durchführen.

Das Streuen erfolgt asymmetrisch für die gesamte Fahrbahn einschließlich Standstreifen, Busbuchten, Einbiege-, Abbiege, Einfahr- und Ausfahrstreifen.

Die Kosten werden auf Nachweis nach Fahrbahnkilometern vergütet, für jeden Einsatz ist das Formblatt "Meldung von Winterdienst-Einsätzen" vorzulegen und der Einsatz zu begründen.

Entsprechend der Beschreibung in B (5) ist der reine Streueinsatz mit
FS 30 der Ausnahmefall, wenn FS 100 nicht angewendet werden kann. Dies muss dann besonders begründet werden.

Die leistungsabhängigen Betriebskosten der Fahrzeuge (Betriebs- und Kraftstoffe), die Personalkosten für den Einsatz sowie die verbrauchsabhängigen Kosten für die ausgebrachten Streustoffe (einschließlich Einlagerung, Aufbereitung und Beladung) sind in die Leistung mit einzukalkulieren und werden nicht gesondert vergütet.

Das in der Ausführungsbeschreibung Teil 1, Punkt D angegebene Datenerfassungssystem sowie der Thermomat sind anzuwenden.
Menge: 84000,000 km

**00.01.0004 Räum- und Streueinsatz mit FS 30**
Gemäß Vorgaben in der Ausführungsbeschreibung, Teil 1, insbesondere
B (5) Räum- und Streueinsatz mit Schneepflug und Streuen von Feuchtsalz FS 30 auf Fahrbahnen bei oder nach Schneefall durchführen.

Das Räumen und Streuen erfolgt jeweils separat für die einzelnen Fahrstreifen, gestreut werden kann die gesamte Fahrbahn. Standstreifen, Busbuchten, Einbiege-, Abbiege-, Einfahr- und Ausfahrstreifen sind jeweils
auch zu räumen und zu streuen.

Die Räumung hat in der Regel zum rechten Fahrbahnrand hin zu erfolgen. Das Räumen hat so intensiv zu erfolgen, dass der Streustoff-Einsatz minimiert werden kann. Räumen ohne Streuen ist ausgeschlossen und wird nicht vergütet.

Die Kosten werden auf Nachweis nach Fahrstreifenkilometern vergütet, für jeden Einsatz ist das Formblatt "Meldung von Winterdienst-Einsätzen"
vorzulegen und der Einsatz zu begründen.

Bei anhaltendem Schneefall sind Wiederholungseinsätze innerhalb einer Umlaufzeit von 3 Stunden zu wiederholen.

Die leistungsabhängigen Betriebskosten der Fahrzeuge und Geräte (Betriebs- und Kraftstoffe, Verschleiß der Räumleisten), die Personalkosten für den Einsatz sowie die verbrauchsabhängigen Kosten für die ausgebrachten Streustoffe (einschließlich Einlagerung, Aufbereitung
und Beladung) sind in die Leistung mit einzukalkulieren und werden nicht gesondert vergütet.

Das in der Ausführungsbeschreibung Teil 1, Punkt D angegebene Datenerfassungssystem sowie der Thermomat sind anzuwenden.
Menge: 12800,000 km

**00.01.0005 Winterdienst auf weiteren Flächen**
Räumen und Streuen auf weiteren Verkehrsflächen außerorts, wie z.B. Parkplätzen, nach Bedarf im Anschluss an die Winterdiensteinsätze auf Straßen.

Die Streustoffe sind entsprechend den Ausführungen in Punkt B (5) anzuwenden und zu dosieren.
Die leistungsabhängigen Betriebskosten der Fahrzeuge und Geräte (Betriebs- und Kraftstoffe, Verschleiß der Räumleisten), die Personalkosten für den Einsatz sowie die verbrauchsabhängigen Kosten für die ausgebrachten Streustoffe (einschließlich Einlagerung,
Aufbereitung und Beladung) sind in die Leistung mit einzukalkulieren und werden nicht gesondert vergütet.

Das in der Ausführungsbeschreibung Teil 1, Punkt D angegebene Datenerfassungssystem sowie der Thermomat sind anzuwenden.
Menge: 10,000 km

**00.01.0006 Winterdienst auf Geh- und Radwegen**
Räumen und Streuen oder reine Streueinsätze auf Geh- und Radwegen entsprechend den Vorgaben in der Ausführungsbeschreibung, insbesondere Teil 1 B (5).

Die leistungsabhängigen Betriebskosten der Fahrzeuge und Geräte (Betriebs- und Kraftstoffe, Verschleiß der Räumleisten), die Personalkosten für den Einsatz sowie die verbrauchsabhängigen Kosten für die ausgebrachten Streustoffe (einschließlich Einlagerung,
Aufbereitung und Beladung) sind in die Leistung mit einzukalkulieren und werden nicht gesondert vergütet.

Das in der Ausführungsbeschreibung Teil 1, Punkt D angegebene Datenerfassungssystem sowie der Thermomat sind anzuwenden.
Menge: 2100,000 km

**00.01.0007 Manueller Winterdienst**
Manuelles Räumen und Streuen auf Rastplätzen, an Mülleimern und Toilettenanlagen. Als Streustoff wird Salz (NaCl) verwendet.

Die Leistung wird nach Bedarf auf Anforderung des Auftraggebers ausgeführt.

Die Abrechnung erfolgt auf Stundenbasis, Beginn der Zeit ist am Ausführungsort. Sämtliche Nebenleistungen wie Personalkosten, Streustoffkosten, Fahrzeugkosten, An- und Abreise sind in die Kostensätze einzukalkulieren und werden nicht gesondert vergütet.
Menge: 50,000 h

#### Unterabschnitt 00.02 Zusätzliche Schneeräumtechnik

**00.02.0001 Einsatz rotier. Schneeräumgerät**
Einsatz rotierendes Schneeräumgerät zur Beräumung verwehter Abschnitte.
Einsatz nur nach Zustimmung bzw. Anordnung des AG.
Die Einsatzzeit beginnt am jeweiligen Einsatzort, eventuell erforderliche Leistungen für An- und Abtransport sind einzukalkulieren.
Einschließlich Bedienpersonal und leistungsabhängige Betriebs- und Verbrauchskosten.
Abrechnung auf Stundennachweis.
Menge: 50,000 h

#### Unterabschnitt 00.03 Begleitende Winterdienstleistungen

**00.03.0001 Schneezäune besch.,aufst., unterh.**
Schneezaun einschließlich aller Zubehörteile für die Aufstellung entlang Bundes- und Landesstraßen liefern, aufstellen und unterhalten.
Schneezäune einschl. aller Zubehörteile bleiben Eigentum des AN.
Abbau und Einlagerung werden gesondert vergütet.

Aufstellung auf Anordnung des AG nach vorgegebenen Standorten.

Schneezäune vom Lagerplatz des AN zum Einsatzort transportieren. Instandsetzung beschädigter sowie Neubeschaffung nicht mehr funktionstüchtiger Schneezäune oder einzelner Zubehörteile ist
einzukalkulieren und wird nicht gesondert vergütet.
Fachgerechte Entsorgung nicht mehr funktionstüchtiger Schneezäune oder einzelner Zubehörteile, Entsorgungsnachweis führen.

Anforderungen:
Zaunhöhe:  mindestens 1,20 m Standard
Netzhöhe:  mindestens 0,90 m
Bodenfreiheit:  ca. 30 cm

Schneezaun entlang verwehungsgefährdeter Strecken nach Vorgabe des AG zwischen dem 01.10. und 31.10. fachgerecht entsprechend der Aufstellvorschrift des Herstellers aufstellen und während der Winterperiode regelmäßig auf Standsicherheit kontrollieren, funktionstüchtig halten und bei Bedarf wieder aufstellen.

Abgerechnet wird entsprechend der Länge der geschützten Strecke entlang der Straße.
Menge: 24048,000 m

**00.03.0002 Schneezäune wieder aufstellen**
Schneezäune des AN, die infolge höherer Gewalt (Unfallschäden, Sturm etc.) nicht mehr standfest stehen, aufnehmen und erneut fachgerecht und standsicher aufstellen.
Aufstellung erfolgt auf Grundlage eines gemeinsamen Aufmaßes zwischen AN und AG vor Leistungserbringung.
Den Nachweis für Unfallschäden/Sturm hat der AN zu führen.
Abgerechnet wird entsprechend der Länge der geschützten Strecke entlang der Straße.
Menge: 2400,000 m

**00.03.0003 Schneezäune abbauen und einlagern**
Schneezäune einschl. aller Zubehörteile des AN entlang verwehungsgefährdeter Strecken nach Ende der Winterperiode abbauen.
Schneezäune reinigen, zum Lager des AN transportieren und einlagern.
Fachgerechte Entsorgung nicht mehr funktionstüchtiger Schneezäune oder einzelner Zubehörteile, Entsorgungsnachweis führen.
Menge: 24048,000 m

**00.03.0004 Schneepfähle lief.,aufst., unterh.**
Schneepfähle einschl. Aufstellvorrichtung des AN für Bundes- und Landesstraßen liefern, aufstellen und unterhalten.
Schneepfähle einschl. Aufstellvorrichtung bleiben Eigentum des AN.
Abbau und Einlagerung werden gesondert vergütet.

Schneepfähle vom Lagerplatz des AN zum Einsatzort transportieren. Instandsetzung beschädigter sowie Neubeschaffung nicht mehr funktionstüchtiger Schneepfähle und/oder  Aufstellvorrichtung ist
einzukalkulieren und wird nicht gesondert vergütet.
Fachgerechte Entsorgung nicht mehr funktionstüchtiger Schneepfähle und/oder  Aufstellvorrichtungen, Entsorgungsnachweis führen.

Anforderungen:
Durchmesser:  ca. 5 cm
Länge:  mindestens 2,00 m
Farbe:  auffällige Kennzeichnung,  z. B.
  einfarbig orange oder Orange mit
  schwarzem Kopfstück (mind.50 cm)

Schneepfähle entlang verwehungsgefährdeter Strecken nach Vorgabe des AG zwischen dem 01.10. und 31.10. fachgerecht entsprechend der Aufstellvorschrift des Herstellers 50 cm neben dem Fahrbahnrand aufstellen und während der Winterperiode regelmäßig auf Standsicherheit kontrollieren,  funktionstüchtig halten und bei Bedarf wieder aufstellen.

Die erforderlichen Standorte werden vom AG vorgegeben.
Menge: 303,000 St

**00.03.0005 Schneepfähle abbauen und einlagern**
Schneepfähle einschl. Aufstellvorrichtung des AN entlang verwehungsgefährdeter Strecken am Ende der Winterperiode abbauen.
Schneepfähle einschl. Aufstellvorrichtung reinigen, zum Lager des AN transportieren und einlagern.
Fachgerechte Entsorgung nicht mehr funktionstüchtiger Schneepfähle und/oder Aufstellvorrichtungen, Entsorgungsnachweis führen.
Menge: 303,000 St

**00.03.0006 Streustoffbehälter unterhalten**
Streustoffbehälter nach Vorgabe des AG vor Beschickung entleeren und reinigen, mit trockenem Streustoff Splitt 3/8 befüllen, kontinuierlich kontrollieren und gegebenenfalls nachfüllen.

Lieferung des Streustoffes zum Lager des  AN und Lagerung auf Fläche des AN sind einzukalkulieren.
Verladung und Transport vom Lager des AN zum Streustoffbehälter sind einzukalkulieren.

Streustoffbehälter werden vom AG bereitgestellt.
Menge: 67,000 St

**00.03.0007 Streustoffbehälter setzen**
Standfläche des Streustoffbehälters regulieren und ausbessern.

Vom AG bereitgestellten Behälter vom Lager des AG laden, transportieren und setzen.
Menge: 10,000 St

### Abschnitt 01 Störungsbeseitigung 2026/2027

#### Unterabschnitt 01.00 Bereitschaftsdienst

**01.00.0001 Pauschale Bereitschaftdienst**
Zur Gewährleistung des Bereitschaftsdienstes (24 h täglich) ist die Vorhaltung von Arbeitskräften zur Erbringung von umgehenden Sicherungs- und Arbeitsleistungen im Rahmen der Verkehrssicherungspflicht innerhalb und außerhalb der regulären Arbeitszeit erforderlich.

Die Ausführung dieser dringenden Sicherungsmaßnahmen muss innerhalb von 2 Stunden nach Verständigung vor Ort begonnen werden.

Alle direkten und indirekten Personalkosten zur Vorhaltung des Bereitschaftsdienstes sind in diese Position einzukalkulieren.

Die Bereitschaft des Personals ist über die gesamte Vertragslaufzeit zu gewährleisten. Angabe der Anzahl und des Einsatzzweckes des vorgesehenen Personals sowie zur Kostenzusammensetzung der  Pauschale sind dem AG auf Verlangen vorzulegen.

Diese Position zur Gewährleistung des Bereitschaftsdienstes umfasst alle folgenden Titel im Bereich der Störungsbeseitigung.
Menge: 12,000 Mt

#### Unterabschnitt 01.01 Verkehrszeichen lief. u. anbringen

**01.01.0001 Schild mit VZ Dreieck**
Schild mit Verkehrszeichen nach StVO und VwV-StVO an Aufstellvorrichtung nach Angaben des AG liefern und anbringen;
Aufstellvorrichtung wird gesondert vergütet;
Schild = Dreieck, Größe 2 (Seitenlänge 900 mm);
voll retroreflektierend mit Folie der Retroreflexions-Klasse RA2, konstruktiver Aufbau C nach DIN 67520;
Schild aus Aluminium, 2 mm dick, Alform;
Befestigungsmittel liefern,
Befestigung mit Aluminium-Klemmschelle, Schrauben aus korrosionsbeständigem Stahl mindestens der Stahlsorte A2;
Anbringung neben der Fahrbahn,
Unterkante des Schildes ab 2,00 m über der Verkehrsfläche.
Menge: 50,000 St

**01.01.0002 Schild mit VZ Ronde**
Schild mit Verkehrszeichen nach StVO und VwV-StVO an
Aufstellvorrichtung nach Angaben des AG liefern und anbringen;
Aufstellvorrichtung wird gesondert vergütet;
Schild = Ronde, Größe 2 (Durchmesser 600 mm);
voll retroreflektierend mit Folie der Retroreflexions-Klasse RA2, konstruktiver Aufbau C nach DIN 67520;
Schild aus Aluminium, 2 mm dick, Alform;
Befestigungsmittel liefern,
Befestigung mit Aluminium-Klemmschelle, Schrauben aus korrosionsbeständigem Stahl mindestens der Stahlsorte A2;
Anbringung neben der Fahrbahn,
Unterkante des Schildes ab 2,00 m über der Verkehrsfläche.
Menge: 50,000 St

**01.01.0003 Schild mit VZ Quadrat**
Schild mit Verkehrszeichen nach StVO und VwV-StVO an
Aufstellvorrichtung nach Angaben des AG liefern und anbringen;
Aufstellvorrichtung wird gesondert vergütet;
Schild = Quadrat, Größe 2 (Seitenlänge 600 mm);
voll retroreflektierend mit Folie der Retroreflexions-Klasse RA2, konstruktiver Aufbau C nach DIN 67520;
Schild aus Aluminium, 2 mm dick, Alform;
Befestigungsmittel liefern,
Befestigung mit Aluminium-Klemmschelle, Schrauben aus korrosionsbeständigem Stahl mindestens der Stahlsorte A2;
Anbringung neben der Fahrbahn,
Unterkante des Schildes ab 2,00 m über der Verkehrsfläche.
Menge: 50,000 St

**01.01.0004 Schild mit VZ Rechteck**
Schild mit Verkehrszeichen nach StVO und VwV-StVO an
Aufstellvorrichtung nach Angaben des AG liefern und anbringen;
Aufstellvorrichtung wird gesondert vergütet;
Schild = Rechteck, Größe 2 (Höhe 900 mm, Breite 600 mm);
voll retroreflektierend mit Folie der Retroreflexions-Klasse RA2, konstruktiver Aufbau C nach DIN 67520;
Schild aus Aluminium, 2 mm dick, Alform;
Befestigungsmittel liefern,
Befestigung mit Aluminium-Klemmschelle, Schrauben aus korrosionsbeständigem Stahl mindestens der Stahlsorte A2;
Anbringung neben der Fahrbahn,
Unterkante des Schildes ab 2,00 m über der Verkehrsfläche.
Menge: 10,000 St

**01.01.0005 Schild mit ZZ Höhe 1**
Schild mit Verkehrszeichen nach StVO und VwV-StVO an
Aufstellvorrichtung nach Angaben des AG liefern und anbringen;
Aufstellvorrichtung wird gesondert vergütet;
Schild = Zusatzzeichen Höhe 1, Größe 2 (330 mm x 600 mm);
voll retroreflektierend mit Folie der Retroreflexions-Klasse RA2, konstruktiver Aufbau C nach DIN 67520;
Schild aus Aluminium, 2 mm dick, Alform;
Befestigungsmittel liefern,
Befestigung mit Aluminium-Klemmschelle, Schrauben aus korrosionsbeständigem Stahl mindestens der Stahlsorte A2;
Anbringung neben der Fahrbahn,
Unterkante des Schildes ab 2,00 m über der Verkehrsfläche.
Menge: 10,000 St

**01.01.0006 Schild mit ZZ Höhe 2**
Schild mit Verkehrszeichen nach StVO und VwV-StVO an
Aufstellvorrichtung nach Angaben des AG liefern und anbringen;
Aufstellvorrichtung wird gesondert vergütet;
Schild = Zusatzzeichen Höhe 2, Größe 2 (450 mm x 600 mm);
voll retroreflektierend mit Folie der Retroreflexions-Klasse RA2, konstruktiver Aufbau C nach DIN 67520;
Schild aus Aluminium, 2 mm dick, Alform;
Befestigungsmittel liefern,
Befestigung mit Aluminium-Klemmschelle, Schrauben aus korrosionsbeständigem Stahl mindestens der Stahlsorte A2;
Anbringung neben der Fahrbahn,
Unterkante des Schildes ab 2,00 m über der Verkehrsfläche.
Menge: 10,000 St

**01.01.0007 Schild mit ZZ Höhe 3**
Schild mit Verkehrszeichen nach StVO und VwV-StVO an
Aufstellvorrichtung nach Angaben des AG liefern und anbringen;
Aufstellvorrichtung wird gesondert vergütet;
Schild = Zusatzzeichen Höhe 3, Größe 2 (600 mm x 600 mm);
voll retroreflektierend mit Folie der Retroreflexions-Klasse RA2, konstruktiver Aufbau C nach DIN 67520;
Schild aus Aluminium, 2 mm dick, Alform;
Befestigungsmittel liefern,
Befestigung mit Aluminium-Klemmschelle, Schrauben aus korrosionsbeständigem Stahl mindestens der Stahlsorte A2;
Anbringung neben der Fahrbahn,
Unterkante des Schildes ab 2,00 m über der Verkehrsfläche.
Menge: 10,000 St

**01.01.0008 VZ 206, Halt. Vorfahrt gewähren.**
Schild mit Verkehrszeichen nach StVO und VwV-StVO an
Aufstellvorrichtung nach Angaben des AG liefern und anbringen;
Aufstellvorrichtung wird gesondert vergütet;
Schild = VZ 206 (Halt. Vorfahrt gewähren.),
Größe 2 (Abstand der parallelen Seiten 900 mm);
voll retroreflektierend mit Folie der Retroreflexions-Klasse RA2, konstruktiver Aufbau C nach DIN 67520;
Schild aus Aluminium, 2 mm dick, Alform;
Befestigungsmittel liefern,
Befestigung mit Aluminium-Klemmschelle, Schrauben aus korrosionsbeständigem Stahl mindestens der Stahlsorte A2;
Anbringung neben der Fahrbahn,
Unterkante des Schildes ab 2,00 m über der Verkehrsfläche.
Menge: 10,000 St

**01.01.0009 VZ 350-10/20, Fußgängerüberweg**
Schild mit Verkehrszeichen nach StVO und VwV-StVO an
Aufstellvorrichtung nach Angaben des AG liefern und anbringen;
Aufstellvorrichtung wird gesondert vergütet;
Schild = VZ 350-10/-20  (Fußgängerüberweg),
Größe 750 mm x 750 mm;
voll retroreflektierend mit Folie der Retroreflexions-Klasse RA3, konstruktiver Aufbau C nach DIN 67520;
Schild aus Aluminium, 2 mm dick, Alform;
Befestigungsmittel liefern,
Befestigung mit Aluminium-Klemmschelle, Schrauben aus korrosionsbeständigem Stahl mindestens der Stahlsorte A2;
Anbringung neben der Fahrbahn,
Unterkante des Schildes ab 2,00 m über der Verkehrsfläche.
Menge: 10,000 St

**01.01.0010 VZ 310-40, Ortstafel**
Schild mit Verkehrszeichen nach StVO und VwV-StVO an
Aufstellvorrichtung nach Angaben des AG liefern und anbringen;
Aufstellvorrichtung wird gesondert vergütet.
Schild = VZ 310-40 (Ortstafel, doppelseitig (Vorderseite 310, Rückseite 311));
Größe 600 x 900 mm;
voll retroreflektierend mit Folie der Retroreflexions-Klasse RA2, konstruktiver Aufbau C nach DIN 67520;
Schild aus Aluminium, 3 mm dick;
Befestigungsmittel liefern,
Befestigung im Rohrrahmen, Schrauben aus korrosionsbeständigem Stahl mindestens der Stahlsorte A2;
Anbringung neben der Fahrbahn,
Unterkante des Schildes ab 2,00 m über der Verkehrsfläche.
Menge: 10,000 St

**01.01.0011 VZ 626-10/20/30, Leitplatte**
Schild mit Verkehrszeichen nach StVO und VwV-StVO an
Aufstellvorrichtung nach Angaben des AG liefern und anbringen;
Aufstellvorrichtung wird gesondert vergütet;
Schild = VZ 626-10, 626-20 oder als Fahrbahnteiler 626-30  (Leitplatte);
Größe 750 x 500 mm;
voll retroreflektierend mit Folie der Retroreflexions-Klasse RA2, konstruktiver Aufbau C nach DIN 67520;
Schild aus Aluminium, 2 mm dick, Alform;
Befestigungsmittel liefern,
Befestigung mit Aluminium-Klemmschelle, Schrauben aus korrosionsbeständigem Stahl mindestens der Stahlsorte A2;
Anbringung neben der Fahrbahn.
Menge: 20,000 St

**01.01.0012 VZ605-10/20, Schraffenbake**
Schild mit Verkehrszeichen nach StVO und VwV-StVO an
Aufstellvorrichtung nach Angaben des AG liefern und anbringen;
Aufstellvorrichtung wird gesondert vergütet;
Schild = VZ 605-10, 605-20 (Schraffenbake);
Größe 1.000 x 250 mm;
voll retroreflektierend mit Folie der Retroreflexions-Klasse RA2, konstruktiver Aufbau C nach DIN 67520;
Schild aus Aluminium, 2 mm dick, Alform;
Befestigungsmittel liefern,
Befestigung mit Aluminium-Klemmschelle, Schrauben aus korrosionsbeständigem Stahl mindestens der Stahlsorte A2;
Anbringung neben der Fahrbahn.
Menge: 10,000 St

**01.01.0013 VZ 625-10/20, Richtungstafel**
Schild mit Verkehrszeichen nach StVO und VwV-StVO an
Aufstellvorrichtung nach Angaben des AG liefern und anbringen;
Aufstellvorrichtung wird gesondert vergütet;
Schild = VZ 625-10 und 625-20 (Richtungstafel in Kurven);
Größe 500 mm x 500 mm;
voll retroreflektierend mit Folie der Retroreflexions-Klasse RA2, konstruktiver Aufbau C nach DIN 67520;
Schild aus Aluminium, 2 mm dick, Alform;
Befestigungsmittel liefern,
Befestigung mit Aluminium-Klemmschelle, Schrauben aus
korrosionsbeständigem Stahl mindestens der Stahlsorte A2;
Anbringung neben der Fahrbahn.
Menge: 50,000 St

**01.01.0014 VZ 625-11/21, Richtungstafel**
Schild mit Verkehrszeichen nach StVO und VwV-StVO an
Aufstellvorrichtung nach Angaben des AG liefern und anbringen;
Aufstellvorrichtung wird gesondert vergütet;
Schild = VZ 625-11 und 625-21 (Richtungstafel in Kurven);
Größe 500 mm x 1500 mm;
voll retroreflektierend mit Folie der Retroreflexions-Klasse RA2, konstruktiver Aufbau C nach DIN 67520;
Schild aus Aluminium, 2 mm dick, Alform;
Befestigungsmittel liefern,
Befestigung mit Aluminium-Klemmschelle, Schrauben aus
korrosionsbeständigem Stahl mindestens der Stahlsorte A2;
Anbringung neben der Fahrbahn.
Menge: 10,000 St

**01.01.0015 VZ 625-12/22, Richtungstafel**
Schild mit Verkehrszeichen nach StVO und VwV-StVO an
Aufstellvorrichtung nach Angaben des AG liefern und anbringen;
Aufstellvorrichtung wird gesondert vergütet;
Schild = VZ 625-12 und 625-22 (Richtungstafel in Kurven);
Größe 500 mm x 2000 mm;
voll retroreflektierend mit Folie der Retroreflexions-Klasse RA2, konstruktiver Aufbau C nach DIN 67520;
Schild aus Aluminium, 2 mm dick, Alform;
Befestigungsmittel liefern,
Befestigung mit Aluminium-Klemmschelle, Schrauben aus
korrosionsbeständigem Stahl mindestens der Stahlsorte A2;
Anbringung neben der Fahrbahn.
Menge: 10,000 St

**01.01.0016 VZ 157-10/20, Dreistreifige Bake**
Schild mit Verkehrszeichen nach StVO und VwV-StVO an
Aufstellvorrichtung nach Angaben des AG liefern und anbringen;
Aufstellvorrichtung wird gesondert vergütet;
Schild = VZ 157-10 und 157-20 (Dreistreifige Bake);
Größe 1000 mm x 300 mm;
voll retroreflektierend mit Folie der Retroreflexions-Klasse RA2, konstruktiver Aufbau C nach DIN 67520;
Schild aus Aluminium, 2 mm dick, Alform;
Befestigungsmittel liefern,
Befestigung mit Aluminium-Klemmschelle, Schrauben aus
korrosionsbeständigem Stahl mindestens der Stahlsorte A2;
Anbringung neben der Fahrbahn.
Menge: 10,000 St

**01.01.0017 VZ 159-10/20, Zweistreifige Bake**
Schild mit Verkehrszeichen nach StVO und VwV-StVO an
Aufstellvorrichtung nach Angaben des AG liefern und anbringen;
Aufstellvorrichtung wird gesondert vergütet;
Schild = VZ 159-10 und 159-20 (Zweistreifige Bake);
Größe 1000 mm x 300 mm;
voll retroreflektierend mit Folie der Retroreflexions-Klasse RA2, konstruktiver Aufbau C nach DIN 67520;
Schild aus Aluminium, 2 mm dick, Alform;
Befestigungsmittel liefern,
Befestigung mit Aluminium-Klemmschelle, Schrauben aus
korrosionsbeständigem Stahl mindestens der Stahlsorte A2;
Anbringung neben der Fahrbahn.
Menge: 10,000 St

**01.01.0018 VZ 162-10/20, Einstreifige Bake**
Schild mit Verkehrszeichen nach StVO und VwV-StVO an
Aufstellvorrichtung nach Angaben des AG liefern und anbringen;
Aufstellvorrichtung wird gesondert vergütet;
Schild = VZ 162-10 und 162-20 (Einstreifige Bake);
Größe 1000 mm x 300 mm;
voll retroreflektierend mit Folie der Retroreflexions-Klasse RA2, konstruktiver Aufbau C nach DIN 67520;
Schild aus Aluminium, 2 mm dick, Alform;
Befestigungsmittel liefern,
Befestigung mit Aluminium-Klemmschelle, Schrauben aus
korrosionsbeständigem Stahl mindestens der Stahlsorte A2;
Anbringung neben der Fahrbahn.
Menge: 10,000 St

**01.01.0019 Vorgehaltenes Verkehrsz. anbringen**
Vorgehaltenes Verkehrszeichen
an vorhandene Aufstellvorrichtung anbringen;
notwendige Befestigungselemente liefern.
Menge: 80,000 St

**01.01.0020 Verkehrszeichen ausrichten**
Vorhandene Verkehrszeichen oder Wegweiser
an Aufstellvorrichtung ausrichten.
Menge: 50,000 St

**01.01.0021 Verkehrsspiegel 800x1000mm**
Verkehrsspiegel 800 x 1000 mm mit Kunststoffgehäuse auf Anordnung des AG liefern und anbringen, einschl. Lieferung der Befestigungsmittel.
Rohrpfostenn wird gesondert vergütet.
Menge: 10,000 St

**01.01.0022 Verkehrsspiegel 600 x800 mm**
Verkehrsspiegel 600 x 8000 mm mit Kunststoffgehäuse auf Anordnung des AG liefern und anbringen, einschl. Lieferung der Befestigungsmittel.
Rohrpfostenn wird gesondert vergütet.
Menge: 10,000 St

#### Unterabschnitt 01.02 Verkehrszeichen demontieren

**01.02.0001 Verkehrszeichen demont. u. entf.**
Verkehrszeichen demontieren.
Vorhandene verschlissene oder defekte Verkehrszeichen einschließlich der nicht mehr verwendbaren Befestigungselemente demontieren und entsorgen.

Die Entsorgung inkl. der Nachweisführung wird über den Unterabschnitt Entsorgung gesondert vergütet.
Abfallart: gemischte Metalle
AVV-Nr.:  17 04 07
Menge: 200,000 St

**01.02.0002 Verkehrszeichen demont. u. vorh.**
Vorhandene Verkehrszeichen einschließlich der Befestigungselemente demontieren, Verkehrszeichen auf Anordnung des AG vorhalten.
Menge: 80,000 St

**01.02.0003 Verkehrsspiegel demont. u. entf.**
Verkehrsspiegel demontieren, vorhandene verschlissene oder defekte Verkehrsspiegel einschließlich der nicht mehr verwendbaren Befestigungselemente demontieren und entsorgen.

Die Entsorgung inkl. der Nachweisführung wird über den Unterabschnitt Entsorgung gesondert vergütet.

Abfallart: gemischte Siedlungsabfälle
AVV-Nr.:  20 03 01
Menge: 10,000 St

#### Unterabschnitt 01.03 Aufstellvorrichtung für Schilder

**01.03.0001 Rohrpf. m. Erdank., 3.750 /60,3 mm**
Rohrpfosten, Kopf wasserdicht verschlossen,
für Verkehrsschild nach Angabe des AG liefern und aufstellen;
Pfostenlänge 3.750 mm;
Rohr aus Stahl, feuerverzinkt, Schichtdicke mind. 60 mym;
Außendurchmesser 60,3 mm, Wanddicke 2,0 mm;
notwendiges Befestigungsmaterial liefern und einbauen;
Pfosten mit biegesteifem Erdanker aus Metall,
ca. 300 mm vom unteren Pfostenende.
Menge: 40,000 St

**01.03.0002 Rohrpf. m. Erdank., 3.750 /76,1 mm**
Rohrpfosten, Kopf wasserdicht verschlossen,
für Verkehrsschild nach Angabe des AG liefern und aufstellen;
Pfostenlänge 3.750 mm;
Rohr aus Stahl, feuerverzinkt, Schichtdicke mind. 60 mym;
Außendurchmesser 76,1 mm, Wanddicke 2,0 mm;
notwendiges Befestigungsmaterial liefern und einbauen;
Pfosten mit biegesteifem Erdanker aus Metall,
ca. 300 mm vom unteren Pfostenende.
Menge: 10,000 St

**01.03.0003 Rohrpf. m. Erdank., 4.000 /60,3 mm**
Rohrpfosten, Kopf wasserdicht verschlossen,
für Verkehrsschild nach Angabe des AG liefern und aufstellen;
Pfostenlänge 4.000 mm;
Rohr aus Stahl, feuerverzinkt, Schichtdicke mind. 60 mym;
Außendurchmesser 60,3 mm, Wanddicke 2,0 mm;
notwendiges Befestigungsmaterial liefern und einbauen;
Pfosten mit biegesteifem Erdanker aus Metall,
ca. 300 mm vom unteren Pfostenende.
Menge: 10,000 St

**01.03.0004 Rohrpf. m. Erdank., 4.000 /76,1 mm**
Rohrpfosten, Kopf wasserdicht verschlossen,
für Verkehrsschild nach Angabe des AG liefern und aufstellen;
Pfostenlänge 4.000 mm;
Rohr aus Stahl, feuerverzinkt, Schichtdicke mind. 60 mym;
Außendurchmesser 76,1 mm, Wanddicke 2,0 mm;
notwendiges Befestigungsmaterial liefern und einbauen;
Pfosten mit biegesteifem Erdanker aus Metall,
ca. 300 mm vom unteren Pfostenende.
Menge: 10,000 St

**01.03.0005 Rohrpf. m. Erdank., 4.250 /60,3 mm**
Rohrpfosten, Kopf wasserdicht verschlossen,
für Verkehrsschild nach Angabe des AG liefern und aufstellen;
Pfostenlänge 4.250 mm;
Rohr aus Stahl, feuerverzinkt, Schichtdicke mind. 60 mym;
Außendurchmesser 60,3 mm, Wanddicke 2,0 mm;
notwendiges Befestigungsmaterial liefern und einbauen;
Pfosten mit biegesteifem Erdanker aus Metall,
ca. 300 mm vom unteren Pfostenende.
Menge: 10,000 St

**01.03.0006 Rohrpf. m. Erdank., 4.250 /76,1 mm**
Rohrpfosten, Kopf wasserdicht verschlossen,
für Verkehrsschild nach Angabe des AG liefern und aufstellen;
Pfostenlänge 4.250 mm;
Rohr aus Stahl, feuerverzinkt, Schichtdicke mind. 60 mym;
Außendurchmesser 76,1 mm, Wanddicke 2,0 mm;
notwendiges Befestigungsmaterial liefern und einbauen;
Pfosten mit biegesteifem Erdanker aus Metall,
ca. 300 mm vom unteren Pfostenende.
Menge: 10,000 St

**01.03.0007 Rohrpf. in Hülse, 3.750/60,3 mm**
Rohrpfosten, Kopf wasserdicht verschlossen,
für Verkehrsschild nach Angabe des AG liefern und aufstellen;
Pfostenlänge 3.750 mm;
Rohr aus Stahl, feuerverzinkt, Schichtdicke mind. 60 mym;
Außendurchmesser 60,3 mm, Wanddicke 2,0 mm;
notwendiges Befestigungsmaterial liefern und einbauen;
Pfosten in vorhandene Bodenhülse einbauen.
Menge: 10,000 St

**01.03.0008 Rohrpf. in Hülse, 3.750 /76,1 mm**
Rohrpfosten, Kopf wasserdicht verschlossen,
für Verkehrsschild nach Angabe des AG liefern und aufstellen;
Pfostenlänge 3.750 mm;
Rohr aus Stahl, feuerverzinkt, Schichtdicke mind. 60 mym;
Außendurchmesser 76,1 mm, Wanddicke 2,0 mm;
notwendiges Befestigungsmaterial liefern und einbauen;
Pfosten in vorhandene Bodenhülse einbauen.
Menge: 10,000 St

**01.03.0009 Rohrpf. in Hülse, 2.250 /60,3 mm**
Rohrpfosten, Kopf wasserdicht verschlossen,
für Verkehrsschild nach Angabe des AG liefern und aufstellen;
Pfostenlänge 2.250 mm;
Rohr aus Stahl, feuerverzinkt, Schichtdicke mind. 60 mym;
Außendurchmesser 60,3 mm, Wanddicke 2,0 mm,
notwendiges Befestigungsmaterial liefern und einbauen;
Pfosten in vorhandene Bodenhülse einbauen.
Menge: 10,000 St

**01.03.0010 Gabelrohrpfosten, 2.300/60,3 mm**
Gabelrohrpfosten, Kopf wasserdicht verschlossen,
für VKZ 625-10 und -20 liefern und aufstellen;
Pfostenlänge 2.300 mm;
Rohr aus Stahl, feuerverzinkt, Schichtdicke mind. 60 mym;
Außendurchmesser 60,3 mm, Wanddicke 2,0 mm;
notwendiges Befestigungsmaterial liefern und einbauen;
Pfosten mit biegesteifem Erdanker aus Metall,
ca. 300 mm vom unteren Pfostenende.
Menge: 20,000 St

**01.03.0011 Auslegerrohrpfosten, 3.250/60,3 mm**
Auslegerrohrpfosten für Verkehrsschild nach Angabe
des AG liefern und aufstellen;
Pfostenlänge 3.250 mm;
Rohr aus Stahl, feuerverzinkt, Schichtdicke mind. 60 mym;
Außendurchmesser 60,3 mm, Wanddicke 2,0 mm;
Pfosten mit biegesteifem Erdanker aus Metall,
ca. 300 mm vom unteren Pfostenende.
Menge: 10,000 St

**01.03.0012 Rohrrahmen aufstellen**
Rohrrahmen für Verkehrszeichen 310-40 (Ortstafel)
nach Angabe des AG liefern und aufstellen;
Rohr aus Stahl, feuerverzinkt, Schichtdicke mind. 60 mym;
Außendurchmesser 60,3 mm, Wanddicke 2,0 mm;
Pfosten mit biegesteifem Erdanker aus Metall,
ca. 300 mm vom unteren Pfostenende.
Menge: 10,000 St

**01.03.0013 Rohrpfostenfundament herstellen**
Fundament für Rohrpfosten Aussendurchmesser 60 oder 76 mm einschliesslich der anfallenden Erdarbeiten herstellen;
umgebende Fläche entsprechend dem früheren Zustand herstellen;
Homogenbereich ERD-L;
Fundament aus Ortbeton C 12/15, Breite 30/30 cm, Tiefe 75-85 cm herstellen;
überschüssigen Aushub entsorgen.
Die Entsorgung inkl. der Nachweisführung wird über den
Unterabschnitt Entsorgung gesondert verguetet.

Abfallart: Boden und Steine, unbelastet
AVV-Nr.:  17 05 04
Menge: 100,000 St

**01.03.0014 Bodenhülsenfund.,Pfosten 60,3 mm**
Fundament für Klemmringbodenhülse für Pfosten mit einem Außendurchmesser 60,3 mm einschließlich der anfallenden Erdarbeiten herstellen;
umgebende Fläche entsprechend dem früheren Zustand herstellen;
Homogenbereich ERD-L;
Fundament aus Ortbeton C 12/15, Breite 30/30 cm, Tiefe 75 cm herstellen;
einschliesslich Lieferung der Bodenhülse;
überschüssigen Aushub entsorgen.
Die Entsorgung inkl. der Nachweisführung wird über den
Unterabschnitt Entsorgung gesondert vergütet.

Abfallart: Boden und Steine, unbelastet
AVV-Nr.:  17 05 04
Menge: 10,000 St

**01.03.0015 Bodenhülsenfund.,Pfosten 76,1 mm**
Fundament für Klemmringbodenhülse für Pfosten mit einem Außendurchmesser 76,1 mm einschließlich der anfallenden Erdarbeiten herstellen;
umgebende Fläche entsprechend dem früheren Zustand herstellen;
Homogenbereich ERD-L;
Fundament aus Ortbeton C 12/15, Breite 30/30 cm, Tiefe 85 cm herstellen;
einschließlich Lieferung der Bodenhülse;
überschüssigen Aushub entsorgen.
Die Entsorgung inkl. der Nachweisführung wird über den
Unterabschnitt Entsorgung gesondert vergütet.

Abfallart: Boden und Steine, unbelastet
AVV-Nr.:  17 05 04
Menge: 10,000 St

**01.03.0016 Rohrpfostenverläng.,Pfosten 60,3 mm**
Rohrpfostenverlängerung für vorhandenen Rohrpfosten liefern und anbringen, einschließlich aller notwendigen Befestigungselemente;
mittlere Hoehe 75 cm;
Außendurchmesser 60,3 mm.
Menge: 10,000 St

**01.03.0017 Rohrpfostenverläng.,Pfosten 76,1 mm**
Rohrpfostenverlängerung für vorhandenen Rohrpfosten liefern und anbringen, einschließlich aller notwendigen Befestigungselemente;
mittlere Hoehe 75 cm;
Außendurchmesser 76,1 mm.
Menge: 10,000 St

**01.03.0018 Rohrpfosten ausrichten**
Vorhandenen Rohrpfosten lotrecht ausrichten und arretieren einschließlich des befestigten Verkehrsschildes.
Menge: 50,000 St

**01.03.0019 Rohrpfosten kürzen**
Vorhandenen Rohrpfosten Außendurchmesser 60,3 mm oder 76,1 mm auf Anordnung des AG kürzen; überschüssiges Material entsorgen.
Die Entsorgung inkl. der Nachweisführung wird über den Unterabschnitt Entsorgung gesondert vergütet.

Abfallart: gemischte Metalle
AVV-Nr.:  17 04 07
Menge: 10,000 St

#### Unterabschnitt 01.04 Aufstellvorrichtung beseitigen

**01.04.0001 Rohrpfosten mit Fundam. beseitigen**
Rohrpfosten einschließlich der Fundamente oder Bodenhülse abbrechen;
Rohr Außendurchmesser 60,3 oder 76,1 mm;
Fundamentgrube mit geeigneten Boden verfüllen und verdichten,
Boden liefern;
ausgebaute Materialien entsorgen.
Die Entsorgung inkl. der Nachweisführung wird über den Unterabschnitt Entsorgung gesondert vergütet.

Rohrpfosten/Bodenhülse:
Abfallart: gemischte Metalle
AVV-Nr.:  17 04 07

Fundament:
Abfallart: Beton
AVV-Nr.:  17 01 01
Menge: 100,000 St

**01.04.0002 Rohrpfosten beseitigen**
Rohrpfosten aus Bodenhülse beseitigen;
Rohr Außendurchmesser 60,3 oder 76,1 mm;
ausgebaute Materialien entsorgen.
Die Entsorgung inkl. der Nachweisführung wird über den Unterabschnitt Entsorgung gesondert vergütet.

Abfallart: gemischte Metalle
AVV-Nr.:  17 04 07
Menge: 20,000 St

*Hinweis: Temporäre Beschilderung und Verkehrssicherung*
Temporäre Beschilderung und Verkehrssicherung zur Kenntlichmachung bzw. Sicherung von Gefahrenstellen für einen bestimmten Zeitraum auf gesonderte Anordnung des AG.

#### Unterabschnitt 01.05 Temp. Besch. und Verkehrssicherung

**01.05.0001 Temporäre Beschilderung aufb., 1 VZ**
Temporäre Beschilderung einschl. Aufstellvorrichtungen aufbauen,
die zur Kenntlichmachung von Gefahrenstellen nur für einen bestimmten Zeitraum erforderlich ist.
Vorübergehende Aufstellung mit ausreichender Standsicherheit.

Temporäre Beschilderung mit einem Verkehrszeichen je Pfosten.

Diese Leistung setzt die Bestandhaltung an Verkehrszeichen und Aufstellvorichtungen wie Pfosten, Füßen und Zubehör, durch den Auftragnehmer in ausreichender Menge voraus.
Menge: 50,000 St

**01.05.0002 Temporäre Beschilderung vorh., 1 VZ**
Temporäre Beschilderung des AN einschl.  Aufstellvorrichtungen vorhalten, die sich an der Straße im Einsatz befindet.
Sicherstellung der Funktionsfähigkeit.
Kontinuierlich auf Standsicherheit prüfen und funktionsfähig halten.
Der Auftraggeber vergütet die Einsatzzeit der temporären Beschilderung an der Straße.

Temporäre Beschilderung mit einem Verkehrszeichen je Pfosten.

Die Abrechung erfolgt je Tag.
Menge: 500,000 d

**01.05.0003 Temporäre Beschilderung abb., 1 VZ**
Temporärer Beschilderung einschl. Aufstellvorrichtungen  nach Aufforderung durch den AG abbauen.
Temporäre Beschilderung mit einem Verkehrszeichen je Pfosten.
Menge: 50,000 St

**01.05.0004 Temporäre Beschilderung aufb., 2 VZ**
Temporäre Beschilderung einschl. Aufstellvorichtungen aufbauen,
die zur Kenntlichmachung von Gefahrenstellen nur für einen bestimmten Zeitraum erforderlich ist.
Vorübergehende Aufstellung mit ausreichender Standsicherheit.

Temporäre Beschilderung mit zwei Verkehrszeichen je Pfosten.

Diese Leistung setzt die Bestandhaltung an Verkehrszeichen und Aufstellvorichtungen wie Pfosten, Füßen und Zubehör, durch den Auftragnehmer in ausreichender Menge voraus.
Menge: 50,000 St

**01.05.0005 Temporäre Beschilderung vorh., 2 VZ**
Temporäre Beschilderung des AN einschl. Aufstellvorrichtungen vorhalten, die sich an der Straße im Einsatz befindet.
Sicherstellung der Funktionsfähigkeit.
Kontinuierlich auf Standsicherheit prüfen und funktionsfähig halten.
Der Auftraggeber vergütet die Einsatzzeit der temporären Beschilderung an der Straße.

Temporäre Beschilderung mit zwei Verkehrszeichen je Pfosten.

Die Abrechung erfolgt je Tag.
Menge: 500,000 d

**01.05.0006 Temporäre Beschilderung abb., 2 VZ**
Temporärer Beschilderung einschl. Aufstellvorrichtungen  nach Aufforderung durch den AG abbauen.
Temporäre Beschilderung mit zwei Verkehrszeichen je Pfosten.
Menge: 50,000 St

**01.05.0007 Temp. Besch. aufb., Bake mit WL**
Temporäre Beschilderung einschl. Aufstellvorrichtungen aufbauen,
die zur Kenntlichmachung von Gefahrenstellen nur für einen bestimmten Zeitraum erforderlich ist.
Vorübergehende Aufstellung mit ausreichender Standsicherheit.

Temporäre Beschilderung Bake mit Warnleuchte.

Diese Leistung setzt die Bestandhaltung an Verkehrszeichen und Aufstellvorichtungen wie Pfosten, Füßen und Zubehör, Warnleuchten usw. durch den Auftragnehmer in ausreichender Menge voraus.
Menge: 50,000 St

**01.05.0008 Temp. Besch. vorh., Bake mit WL**
Temporäre Beschilderung des AN einschl.  Aufstellvorrichtungen vorhalten, die sich an der Straße im Einsatz befindet.
Sicherstellung der Funktionsfähigkeit.
Kontinuierlich auf Standsicherheit prüfen und funktionsfähig halten.
Der Auftraggeber vergütet die Einsatzzeit der temporären Beschilderung an der Straße.

Temporäre Beschilderung Bake mit Warnleuchte.

Die Abrechung erfolgt je Tag.
Menge: 500,000 d

**01.05.0009 Temp. Besch. abb., Bake mit WL**
Temporärer Beschilderung einschl. Aufstellvorrichtungen  nach Aufforderung durch den AG abbauen.
Temporäre Beschilderung Bake mit Warnleuchte.
Menge: 50,000 St

**01.05.0010 Temp. Besch. aufb., Absp.schr, m.WL**
Temporäre Beschilderung einschl. Aufstellvorrichtungen aufbauen,
die zur Kenntlichmachung von Gefahrenstellen nur für einen bestimmten Zeitraum erforderlich ist.
Vorübergehende Aufstellung mit ausreichender Standsicherheit.

Temporäre Beschilderung Absperrschranke mit 5 Stück Warnleuchten, rot.

Diese Leistung setzt die Bestandhaltung an Verkehrszeichen und Aufstellvorichtungen wie Pfosten, Füßen und Zubehör, Warnleuchten usw. durch den Auftragnehmer in ausreichender Menge voraus.
Menge: 10,000 St

**01.05.0011 Temp. Besch. vorh., Absp.schr, m.WL**
Temporäre Beschilderung des AN einschl.  Aufstellvorrichtungen vorhalten, die sich an der Straße im Einsatz befindet.
Sicherstellung der Funktionsfähigkeit.
Kontinuierlich auf Standsicherheit prüfen und funktionsfähig halten.
Der Auftraggeber vergütet die Einsatzzeit der temporären Beschilderung an der Straße.

Temporäre Beschilderung Absperrschranke mit 5 Stück Warnleuchten, rot.

Die Abrechung erfolgt je Tag.
Menge: 50,000 d

**01.05.0012 Temp. Besch. abb., Absp.schr, m.WL**
Temporärer Beschilderung einschl. Aufstellvorrichtungen  nach Aufforderung durch den AG abbauen.
Temporäre Beschilderung Absperrschranke mit 5 Stück Warnleuchten, rot.
Menge: 10,000 St

**01.05.0013 Verkehrssicherung C I/5 aufb.**
Verkehrssicherung längerer Dauer einschließlich mobiler Lichtsignalanlage (LSA Typ C, verkehrsabhängig mit Signalsicherung), Verkehrszeichen und Verkehrseinrichtungen (Absperrgeräte, Warnleuchten und Aufstellvorrichtungen) betriebsfertig aufbauen.
Vorhalten, Wartung, Instandsetzung, Betreiben und Abbauen werden gesondert vergütet.
Vorübergehende Verkehrssicherungsmaßnahmen durchführen.
Verkehrssicherung an Gefahrenstelle bzw. Arbeitsstelle.

Nach RSA, Regelplan C I/5.

Verkehrsrechtliche Anordnung nach Unterlagen des AG einholen und zugehörige Unterlagen erstellen. Gebührenfrei.
Menge: 5,000 St

**01.05.0014 Verkehrssicherung C I/5 vorh.**
Verkehrssicherung längerer Dauer einschließlich mobiler Lichtsignalanlage vorhalten, warten, instand setzen und betreiben.
Vorübergehende Verkehrssicherungsmaßnahmen durchführen.

Nach RSA, Regelplan C I/5.
Menge: 10,000 d

**01.05.0015 Verkehrssicherung C I/5 abb.**
Verkehrssicherung an Arbeitsstellen längerer Dauer einschließlich mobiler Lichtsignalanlage abbauen.
Vorübergehende Verkehrssicherungsmaßnahmen durchführen.

Nach RSA, Regelplan C I/5.
Menge: 5,000 St

**01.05.0016 Verkehrssicherung B I/6 aufb.**
Verkehrssicherung längerer Dauer einschließlich mobiler Lichtsignalanlage (LSA Typ C, verkehrsabhängig mit Signalsicherung), Verkehrszeichen und Verkehrseinrichtungen (Absperrgeräte, Warnleuchten und Aufstellvorrichtungen) betriebsfertig aufbauen.
Vorhalten, Wartung, Instandsetzung, Betreiben und Abbauen werden gesondert vergütet.
Vorübergehende Verkehrssicherungsmaßnahmen durchführen.
Verkehrssicherung an Gefahrenstelle bzw. Arbeitsstelle.

Nach RSA, Regelplan B I/6.

Verkehrsrechtliche Anordnung nach Unterlagen des AG einholen und zugehörige Unterlagen erstellen. Gebührenfrei.
Menge: 5,000 St

**01.05.0017 Verkehrssicherung B I/6 vorh.**
Verkehrssicherung längerer Dauer einschließlich mobiler Lichtsignalanlage vorhalten, warten, instand setzen und betreiben.
Vorübergehende Verkehrssicherungsmaßnahmen durchführen.

Nach RSA, Regelplan B I/6.
Menge: 10,000 d

**01.05.0018 Verkehrssicherung B I/6 abb.**
Verkehrssicherung an Arbeitsstellen längerer Dauer einschließlich mobiler Lichtsignalanlage abbauen.
Vorübergehende Verkehrssicherungsmaßnahmen durchführen.

Nach RSA, Regelplan B I/6.
Menge: 5,000 St

**01.05.0019 Verkehrssicherung DIII/2 l oder r**
Verkehrssicherung an Arbeitsstellen von kürzerer Dauer betriebsfertig aufbauen, vorhalten, warten, instandsetzen, betreiben und abbauen.
Vorübergehende Verkehrssicherungsmaßnahmen durchführen.
Verkehrssicherung an Arbeitsstellen von kürzerer Dauer auf einem Fahrstreifen einer Richtungsfahrbahn.

Nach RSA, Regelplan D III/2 links oder rechts.

Verkehrsrechtliche Anordnung nach Unterlagen des AG einholen und zugehörige Unterlagen erstellen. Gebührenfrei.
Menge: 5,000 St

#### Unterabschnitt 01.06 Leiteinrichtungen

**01.06.0001 Leitpfosten wiederaufstellen**
Wiederverwendbare Leitpfosten einsammeln und in vorhandene Aufstellvorrichtung lotrecht einbauen bzw.Leitpfosten lotrecht in vorhandener Aufstellvorrichtung richten und arretieren.
Menge: 1000,000 St

**01.06.0002 Leitpfosten beseitigen**
Defekte bzw. nicht wiederverwendbare Leitpfosten einsammeln und entsorgen.
Die Entsorgung inkl. der Nachweisführung wird über den Unterabschnitt Entsorgung gesondert vergütet.

Abfallart: Kunststoff
AVV-Nr.:  17 02 03
Menge: 500,000 St

**01.06.0003 Aufstellvorr. beseitigen**
Defekte bzw. nicht wiederverwendbare Aufstellvorrichtungen aufnehmen und entsorgen.
Die Entsorgung inkl. der Nachweisführung wird über den Unterabschnitt Entsorgung gesondert vergütet.

Abfallart: gemischte Metalle
AVV-Nr.:  17 04 07
Menge: 250,000 St

**01.06.0004 Leitpfosten lief. u. aufstellen**
Leitpfosten liefern und in Aufstellvorrichtung standsicher und lotrecht aufstellen.
Sockelleitpfosten, Länge 1,20 m aus Niederdruckpolyethylen, UV-stabilisiert, Hohlprofil gespritzt mit spritzblanker Oberfläche,
beiderseitig Kammerreflektoren (weiß oder orange).
Auf sicheren und lotrechten Stand ist zu achten.
Menge: 500,000 St

**01.06.0005 Aufstellvorr. lief. u. aufstellen**
Aufstellvorrichtung für Leitpfosten liefern und standsicher einbringen.
Metallsockel für Leitpfosten passend zum Leitpfosten (Position Leitpfosten liefern und aufstellen), Einschlagsockel mit mittigem Dorn.
Menge: 250,000 St

**01.06.0006 Reflektor lief. u. einbauen**
Reflektor für Leitpfosten liefern und einbauen.
Ausfahrten sind mit orangen Reflektoren, sonstige Strecken mit weißen Reflektoren, Form rund, zweiteilig, und eckig, einteilig, auszurüsten.
Ausbaumaterialien entsorgen.

Die Entsorgung inkl. der Nachweisführung wird über den Unterabschnitt Entsorgung gesondert vergütet.

Abfallart: Kunststoff
AVV-Nr.:  17 02 03
Menge: 50,000 St

**01.06.0007 Aufsatzleitpf. lief. u. einb.**
Aufsatzleitpfosten für Schutzplanken mit Universalhalterung zur Befestigung auf der Rückseite der Schutzplanken liefern und montieren.
Pfosten aus Niederdruckpolyethylen,
Wanddicke 3 mm,
Leitpfostenlänge 55 cm,
mit Mehrkammerreflektoren nach DIN EN 12899-3.
Menge: 50,000 St

**01.06.0008 Schutzpl.reflektor lief. u. einb.**
Schutzplankenreflektor liefern und montieren;
Kammerreflektor rund;
Durchmesser 60 mm;
einseitig weiß;
Metallhalterung feuerverzinkt.
Menge: 50,000 St

**01.06.0009 Grasstoppplatte wiederverlegen**
Grasstoppplatte einsammeln und fachgerecht wiederverlegen.
Menge: 150,000 St

**01.06.0010 Grasstoppplatte lief. und verlegen**
Grasstoppplatte liefern und fachgerecht am Leitpfostenfuß verlegen.
Menge: 150,000 St

**01.06.0011 Grasstoppplatte beseitigen**
Defekte Grasstoppplatten aufnehmen und entsorgen.
Die Entsorgung inkl. der Nachweisführung wird über den Unterabschnitt Entsorgung gesondert vergütet.

Abfallart: Kunststoff
AVV-Nr.:  17 02 03
Menge: 100,000 St

#### Unterabschnitt 01.07 Baumfällung

**01.07.0001 Baum fällen bis 10 cm**
Verkehrsgefährdenden Baum fällen, höchstens 0,25 m über dem Erdboden absägen. Gemessen wird der Durchmesser 1 m über dem Erdboden. Wurzelstock roden bzw. ausfräsen wird gesondert vergütet.
Durchmesser bis 10 cm.
Gesamtes Holz sowie Schlagabraum der Verwertung nach Wahl des AN zuführen.

Die Entsorgung inkl. der Nachweisführung wird über den Unterabschnitt Entsorgung gesondert vergütet.

Abfallart:  biologisch abbaubare Abfälle
AVV-Nr.:  200201
Menge: 10,000 St

**01.07.0002 Baum fällen ü. 10 bis 30 cm**
Verkehrsgefährdenden Baum fällen, höchstens 0,25 m über dem Erdboden absägen. Gemessen wird der Durchmesser 1 m über dem Erdboden. Wurzelstock roden bzw. ausfräsen wird gesondert vergütet.
Durchmesser über 10 bis 30 cm.
Gesamtes Holz sowie Schlagabraum der Verwertung nach Wahl des AN zuführen.

Die Entsorgung inkl. der Nachweisführung wird über den Unterabschnitt Entsorgung gesondert vergütet.

Abfallart:  biologisch abbaubare Abfälle
AVV-Nr.:  200201
Menge: 10,000 St

**01.07.0003 Baum fällen ü. 30 bis 50 cm**
Verkehrsgefährdenden Baum fällen, höchstens 0,25 m über dem Erdboden absägen. Gemessen wird der Durchmesser 1 m über dem Erdboden. Wurzelstock roden bzw. ausfräsen wird gesondert vergütet.
Durchmesser über 30 bis 50 cm.
Gesamtes Holz sowie Schlagabraum der Verwertung nach Wahl des AN zuführen.

Die Entsorgung inkl. der Nachweisführung wird über den Unterabschnitt Entsorgung gesondert vergütet.

Abfallart:  biologisch abbaubare Abfälle
AVV-Nr.:  200201
Menge: 10,000 St

**01.07.0004 Baum fällen ü. 50 cm**
Verkehrsgefährdenden Baum fällen, höchstens 0,25 m über dem Erdboden absägen. Gemessen wird der Durchmesser 1 m über dem Erdboden. Wurzelstock roden bzw. ausfräsen wird gesondert vergütet.
Durchmesser über 50 cm.
Gesamtes Holz sowie Schlagabraum der Verwertung nach Wahl des AN zuführen.

Die Entsorgung inkl. der Nachweisführung wird über den Unterabschnitt Entsorgung gesondert vergütet.

Abfallart:  biologisch abbaubare Abfälle
AVV-Nr.:  200201
Menge: 10,000 St

**01.07.0005 Wurzelstock ausfr. bis 30 cm**
Wurzelstock einschl. Wurzelansätze ausfräsen.
Gemessen wird der Durchmesser der Schnittstelle des Wurzelstocks.
Durchmesser bis 30 cm.
Frästiefe bis 30 cm unter Geländeoberkante.
Wurzellöcher mit geeignetem Boden verfüllen und verdichten. Boden liefern.
Fräsgut der Verwertung nach Wahl des AN zuführen.

Die Entsorgung inkl. der Nachweisführung wird über den Unterabschnitt Entsorgung gesondert vergütet.

Abfallart:  biologisch abbaubare Abfälle
AVV-Nr.:  200201
Menge: 5,000 St

**01.07.0006 Wurzelstock ausfr. ü. 30 bis 50 cm**
Wurzelstock einschl. Wurzelansätze ausfräsen.
Gemessen wird der Durchmesser der Schnittstelle des Wurzelstocks.
Durchmesser über 30 bis 50 cm.
Frästiefe bis 30 cm unter Geländeoberkante.
Wurzellöcher mit geeignetem Boden verfüllen und verdichten. Boden liefern.
Fräsgut der Verwertung nach Wahl des AN zuführen.

Die Entsorgung inkl. der Nachweisführung wird über den Unterabschnitt Entsorgung gesondert vergütet.

Abfallart:  biologisch abbaubare Abfälle
AVV-Nr.:  200201
Menge: 5,000 St

**01.07.0007 Wurzelstock ausfr. ü. 50 cm**
Wurzelstock einschl. Wurzelansätze ausfräsen.
Gemessen wird der Durchmesser der Schnittstelle des Wurzelstocks.
Durchmesser über 50 cm.
Frästiefe bis 30 cm unter Geländeoberkante.
Wurzellöcher mit geeignetem Boden verfüllen und verdichten. Boden liefern.
Fräsgut der Verwertung nach Wahl des AN zuführen.

Die Entsorgung inkl. der Nachweisführung wird über den Unterabschnitt Entsorgung gesondert vergütet.

Abfallart:  biologisch abbaubare Abfälle
AVV-Nr.:  200201
Menge: 5,000 St

#### Unterabschnitt 01.08 Baumberäumung

**01.08.0001 Umgest. Baum entf. bis 10 cm**
Umgestürzten Baum von Fahrbahn und Seitenbereich beräumen.
Baum fällen, bodengleich absägen.
Gemessen wird der Durchmesser 1 m über dem Erdboden.
Einschl. Wurzelstock roden bzw. ausfräsen bis 30 cm
unter Geländeoberkante, Wurzellöcher mit geeignetem Material verfüllen und verdichten, Material liefern.
Durchmesser bis 10 cm.
Gesamtes Holz sowie Schlagabraum, Wurzelstock bzw. Fräsgut der Verwertung nach Wahl des AN zuführen.

Die Entsorgung inkl. der Nachweisführung wird über den Unterabschnitt Entsorgung gesondert vergütet.

Abfallart:  biologisch abbaubare Abfälle
AVV-Nr.:  200201
Menge: 10,000 St

**01.08.0002 Umgest. Baum entf. ü. 10 bis 30 cm**
Umgestürzten Baum von Fahrbahn und Seitenbereich beräumen.
Baum fällen, bodengleich absägen.
Gemessen wird der Durchmesser 1 m über dem Erdboden.
Einschl. Wurzelstock roden bzw. ausfräsen bis 30 cm
unter Geländeoberkante, Wurzellöcher mit geeignetem Material verfüllen und verdichten, Material liefern.
Durchmesser über 10 bis 30 cm.
Gesamtes Holz sowie Schlagabraum, Wurzelstock bzw. Fräsgut der Verwertung nach Wahl des AN zuführen.

Die Entsorgung inkl. der Nachweisführung wird über den Unterabschnitt Entsorgung gesondert vergütet.

Abfallart:  biologisch abbaubare Abfälle
AVV-Nr.:  200201
Menge: 10,000 St

**01.08.0003 Umgest. Baum entf. ü. 30 bis 50 cm**
Umgestürzten Baum von Fahrbahn und Seitenbereich beräumen.
Baum fällen, bodengleich absägen.
Gemessen wird der Durchmesser 1 m über dem Erdboden.
Einschl. Wurzelstock roden bzw. ausfräsen bis 30 cm
unter Geländeoberkante, Wurzellöcher mit geeignetem Material verfüllen und verdichten, Material liefern.
Durchmesser über 30 bis 50 cm.
Gesamtes Holz sowie Schlagabraum, Wurzelstock bzw. Fräsgut der Verwertung nach Wahl des AN zuführen.

Die Entsorgung inkl. der Nachweisführung wird über den Unterabschnitt Entsorgung gesondert vergütet.

Abfallart:  biologisch abbaubare Abfälle
AVV-Nr.:  200201
Menge: 10,000 St

**01.08.0004 Umgest. Baum entf. ü. 50 cm**
Umgestürzten Baum von Fahrbahn und Seitenbereich beräumen.
Baum fällen, bodengleich absägen.
Gemessen wird der Durchmesser 1 m über dem Erdboden.
Einschl. Wurzelstock roden bzw. ausfräsen bis 30 cm
unter Geländeoberkante, Wurzellöcher mit geeignetem Material verfüllen und verdichten, Material liefern.
Durchmesser über 50 cm.
Gesamtes Holz sowie Schlagabraum, Wurzelstock bzw. Fräsgut der Verwertung nach Wahl des AN zuführen.

Die Entsorgung inkl. der Nachweisführung wird über den Unterabschnitt Entsorgung gesondert vergütet.

Abfallart:  biologisch abbaubare Abfälle
AVV-Nr.:  200201
Menge: 10,000 St

**01.08.0005 Abgerissene Äste eines Baumes**
Durch Wind- und Schneelast oder mechanische Einwirkungen abgerissene Äste eines Baumes vom Straßenraum aufnehmen, am Standort aufarbeiten.
Durchmesser der Äste größer 2 cm.
Eventuelle Schäden am Baum sind mit zu beseitigen.
Bruchstelle am Stamm nachschneiden.
Abgerechnet wird nach Stück Baum.
Gesamtes Holz sowie Schlagabraum der Verwertung nach Wahl des AN zuführen.

Die Entsorgung inkl. der Nachweisführung wird über den Unterabschnitt Entsorgung gesondert vergütet.

Abfallart:  biologisch abbaubare Abfälle
AVV-Nr.:  200201
Menge: 100,000 St

#### Unterabschnitt 01.09 Baumpflege

**01.09.0001 Totholzbeseitigung < 15 m**
Die toten und gebrochenen Äste  eines Baumes ab 3 cm Durchmesser abschneiden, vorhandene Überwallungen möglichst erhalten.
Abgerechnet wird nach Stück Baum.
Baumstandort bis 4,50 m vom Fahrbahnrand entfernt.
Baumhöhe bis 15 m.
Kronendurchmesser bis 10 m.
Schnittgut der Verwertung nach Wahl des AN zuführen.

Die Entsorgung inkl. der Nachweisführung wird über den Unterabschnitt Entsorgung gesondert vergütet.

Abfallart:  biologisch abbaubare Abfälle
AVV-Nr.:  200201
Menge: 10,000 St

**01.09.0002 Totholzbeseitigung > 15 m**
Die toten und gebrochenen Äste  eines Baumes ab 3 cm Durchmesser abschneiden, vorhandene Überwallungen möglichst erhalten.
Abgerechnet wird nach Stück Baum.
Baumstandort bis 4,50 m vom Fahrbahnrand entfernt.
Baumhöhe über 15 m.
Kronendurchmesser über 10 m.
Schnittgut der Verwertung nach Wahl des AN zuführen.

Die Entsorgung inkl. der Nachweisführung wird über den Unterabschnitt Entsorgung gesondert vergütet.

Abfallart:  biologisch abbaubare Abfälle
AVV-Nr.:  200201
Menge: 10,000 St

**01.09.0003 Verkehrszeichen freischneiden**
Verkehrszeichen zur Herstellung der Sicht freischneiden.
Das Verkehrszeichen muss in einer Entfernung von 150 m sichtbar sein (Ortstafeln beidseitig).
Freischneiden bis 1 m neben Schildaußenkante.
Schnittgut der Verwertung nach Wahl des AN zuführen.

Die Entsorgung inkl. der Nachweisführung wird über den Unterabschnitt Entsorgung gesondert vergütet.

Abfallart:  biologisch abbaubare Abfälle
AVV-Nr.:  200201
Menge: 20,000 St

#### Unterabschnitt 01.10 Reinigung Verkehrsflächen

**01.10.0001 Verkehrsfläche reinigen maschinell**
Verkehrsfläche (Fahrbahn, Busbucht, Radweg, Gehweg, Parkplatz) von verkehrsbehindernder oder gefährdender Verschmutzung reinigen.
Kehren maschinell.
Kehrgut entsorgen.

Die Entsorgung inkl. der Nachweisführung wird über den Unterabschnitt Entsorgung gesondert vergütet.

Abfallart: Straßenkehricht
AVV-Nr.:  20 03 03
Menge: 60000,000 m2

**01.10.0002 Verkehrsfläche reinigen manuell**
Verkehrsfläche (Fahrbahn, Busbucht, Radweg, Gehweg, Parkplatz) von verkehrsbehindernder oder gefährdender
Verschmutzung reinigen.
Kehren manuell.
Kehrgut entsorgen.

Die Entsorgung inkl. der Nachweisführung wird über den Unterabschnitt Entsorgung gesondert vergütet.

Abfallart: Straßenkehricht
AVV-Nr.:  20 03 03
Menge: 2000,000 m2

**01.10.0003 Abfälle und Müll sammeln**
Abfälle und Müllablagerungen entlang der Strecke einsammeln.
Abfälle aller Größen oder sonstige Verunreinigungen von Banketten, Straßengräben, -mulden oder sonstigen befestigten oder unbefestigten Flächen (außer Flächen im Bereich von Park- und Rastplätzen) einsammeln und entsorgen.
Die Reinigung erfolgt straßenzugweise.
Die Gräben und Bankette sind komplett zu räumen.
Im Bereich von Dämmen sind die Böschungen auf 2,50 m unterhalb der Fahrbahnhöhe und bei Einschnitten auf 4,00 m oberhalb der Fahrbahnhöhe von Abfällen zu reinigen.
Die km-Angaben beziehen sich auf km-Straße bei beiderseitiger Beräumung.

Die Entsorgung inkl. der Nachweisführung wird über den Unterabschnitt Entsorgung gesondert vergütet.

Abfallart: gemischte Siedlungsabfälle
AVV-Nr.:  20 03 01
Menge: 330,000 km

**01.10.0004 Abfallbehälter leeren**
Abfallbehälter im Bereich von Park-/Rastplätzen nach Aufforderung durch den AG leeren,
einschl. Sammeln der Abfälle im Aufstellbereich um den Abfallbehälter im Radius von mindestens 2 m um den Abfallbehälter (Müllsäcke und lose Abfälle).
Abgerechnet wird je Abfallbehälter-Standort.
Abfall entsorgen.

Die Entsorgung inkl. der Nachweisführung wird über den Unterabschnitt Entsorgung gesondert vergütet.

Abfallart: gemischte Siedlungsabfälle
AVV-Nr.:  20 03 01
Menge: 520,000 St

#### Unterabschnitt 01.11 Reinigung Entwässerungsanlagen

**01.11.0001 Straßenablauf oder Schacht reinigen**
Straßenablauf oder Schacht reinigen bei Einschränkung der Funktionsfähigkeit.
Einschließlich Eimer, Schlammfang und Aufsatz reinigen.
Eventuell vorhandene Verschraubungen öffnen und wieder schließen.
Räumgut entsorgen.

Die Entsorgung inkl. der Nachweisführung wird über den Unterabschnitt Entsorgung gesondert vergütet.

Abfallart: Straßenkehricht
AVV-Nr.:  20 03 03
Menge: 50,000 St

#### Unterabschnitt 01.12 Reinigung Verkehrszeichen

**01.12.0001 Verkehrszeichen reinigen**
Verkehrszeichen (ausgenommen Baustellenbeschilderung und Großverkehrszeichen) reinigen.
Verwendete Geräte und Reinigungsmittel dürfen die Oberfläche der Schilder nicht beschädigen.
Menge: 1000,000 St

**01.12.0002 Bemalung entfernen**
Bemalung entfernen.
Stunden Personaleinsatz einschließlich erforderlichem Material zum Entfernen von Bemalung aller Art an oder auf Straßenverkehrsanlagen.
Eingesetzte Mittel dürfen die Erkennbarkeit der Verkehrsschilder nicht beeinträchtigen.
Fahrzeuge, Werkzeuge, Reinigungsmittel und sonstige Verbrauchsmaterialien sind einzukalkulieren.
Menge: 10,000 h

**01.12.0003 Leitpfosten reinigen**
Leitpfosten streckenabschnittsweise reinigen.
Beschädigungen durch die Reinigung an den Leitpfosten beheben.
Schief stehende Leitpfosten lotrecht ausrichten und arretieren.
Menge: 26400,000 St

**01.12.0004 Stationierungszeichen reinigen**
Stationierungszeichen (Stationszeichen des Netzknoten- und Stationierungsystems außer an Leitpfosten) im Zuge der Leitpfostenreinigung reinigen.
Verwendete Geräte und Reinigungsmittel dürfen die Oberfläche der Schilder nicht beschädigen.
Menge: 100,000 St

#### Unterabschnitt 01.13 Nebenleistungen

**01.13.0001 Stundensatz Arbeitskraft**
Stundensatz Arbeitskraft für sonstige Hilfsleistungen.
Der Verrechnungssatz umfasst sämtliche Aufwendungen für An- und Abfahrt zum Einsatzort und die Ausrüstung mit notwendigen Arbeitsmitteln bzw. Geräten/Verbrauchsstoffen, z.B. einschl. Motorsägen und
erforderliche Schutzausrüstungen zur Aufarbeitung von Wind- und Schneebruch.
Menge: 100,000 h

**01.13.0002 Stundensatz LKW mit Ladekran**
Stundensatz für LKW mit Ladekran einschließlich Bedienpersonal für das Aufnehmen von Ladegut und den Abtransport.
Der Verrechnungssatz für das Gerät umfasst sämtliche Aufwendungen für den Einsatz, insbesondere Gerätevorhalte- und Betriebsstoffkosten sowie sämtliche Zuschläge.
Vergütet werden die tatsächlich geleisteten Arbeitsstunden.
Menge: 50,000 h

**01.13.0003 Stundensatz Radlader**
Stundensatz für Radlader einschließlich Bedienpersonal.
Der Verrechnungssatz für das Gerät umfasst sämtliche Aufwendungen für den Einsatz, insbesondere Gerätevorhalte- und Betriebsstoffkosten sowie sämtliche Zuschläge.
Vergütet werden die tatsächlich geleisteten Arbeitsstunden.
Menge: 25,000 h

#### Unterabschnitt 01.14 Entsorgung

**01.14.0001 N.gef.Abf., Metalle**
Nicht gefährlichen Abfall aus Baustelle laden, fördern und entsorgen.
Abgerechnet wird nach Wiegescheinen.
Abfall '17 04 07 gemischte Metalle'

Entsorgung nach Wahl des AN.
Gebühren der Abfallentsorgung sind einzurechnen.
Nachweis nach Unterlagen des AG führen.
Menge: 2,000 t

**01.14.0002 N.gef.Abf., Boden und Steine, unb.**
Nicht gefährlichen Abfall aus Baustelle laden, fördern und entsorgen.
Abgerechnet wird nach Wiegescheinen.
Abfall '17 05 04 Boden und Steine, unbelastet'

Entsorgung nach Wahl des AN.
Gebühren der Abfallentsorgung sind einzurechnen.
Nachweis nach Unterlagen des AG führen.
Menge: 5,000 t

**01.14.0003 N.gef.Abf., Straßenkehrricht**
Nicht gefährlichen Abfall aus Baustelle laden, fördern und entsorgen.
Abgerechnet wird nach Wiegescheinen.
Abfall '20 03 03 Straßenkehrricht'

Entsorgung nach Wahl des AN.
Gebühren der Abfallentsorgung sind einzurechnen.
Nachweis nach Unterlagen des AG führen.
Menge: 5,000 t

**01.14.0004 N.gef.Abf., Beton**
Nicht gefährlichen Abfall aus Baustelle laden, fördern und entsorgen.
Abgerechnet wird nach Wiegescheinen.
Abfall '17 01 01 Beton'

Entsorgung nach Wahl des AN.
Gebühren der Abfallentsorgung sind einzurechnen.
Nachweis nach Unterlagen des AG führen.
Menge: 5,000 t

**01.14.0005 N.gef.Abf., gem. Siedlungsabfälle**
Nicht gefährlichen Abfall aus Baustelle laden, fördern und entsorgen.
Abgerechnet wird nach Wiegescheinen.
Abfall '20 03 01 gemischte Siedlungsabfälle'

Entsorgung nach Wahl des AN.
Gebühren der Abfallentsorgung sind einzurechnen.
Nachweis nach Unterlagen des AG führen.
Menge: 50,000 t

**01.14.0006 N.gef.Abf., Kunststoff**
Nicht gefährlichen Abfall aus Baustelle laden, fördern und entsorgen.
Abgerechnet wird nach Wiegescheinen.
Abfall '17 02 03 Kunststoff'

Entsorgung nach Wahl des AN.
Gebühren der Abfallentsorgung sind einzurechnen.
Nachweis nach Unterlagen des AG führen.
Menge: 2,000 t

**01.14.0007 N.gef.Abf., biol. abbaubare Abf.**
Nicht gefährlichen Abfall aus Baustelle laden, fördern und entsorgen.
Abgerechnet wird nach Wiegescheinen.
Abfall '20 02 01 biologisch abbaubare Abfälle'

Verwertung nach Wahl des AN.
Gebühren der Abfallentsorgung sind einzurechnen.
Nachweis nach Unterlagen des AG führen.
Menge: 2,000 t

**01.14.0008 Abfallliste f. nicht gefährl. Abf.**
*** Pauschalposition
Leistung umfasst die Führung der Abfallliste für alle nicht gefährlichen Abfälle, die infolge Verdrängung, fehlender Eignung oder mangels Wiederverwendungsmöglichkeit nicht innerhalb der Baustelle verbleiben und bei denen die Führung der Abfallliste nicht ausdrücklich erwähnt ist.
Die Abfallliste ist dem Auftraggeber spätestens mit Rechnung als Excel-Tabelle (Dateiformat .xls(x)) zu übergeben.
Pauschale gilt für alle Leistungen dieses Abschnittes dieses Leistungsverzeichnisses.
Menge: 1,000 Psch

### Abschnitt 02 Winterdienst 2027/2028

#### Unterabschnitt 02.00 Vorhaltungspauschalen

**02.00.0001 Pauschale Winterdiensttechnik**
Bereitstellen von 14 Winterdienstfahrzeugen für 14 Räum- und Streurouten sowie einem Reservefahrzeug inklusive Streumaschine und Frontschneepflug je Fahrzeug nach Vorgaben der Punkte B (2), (3) und (4) der Ausführungsbeschreibung, Teil 1, Winterdienst.

Bereitstellung eines Fahrzeuges bis 2,8 t bzw. 3,5 t (StVO § 35 Abs. 6) Gesamtgewicht inkl. Streumaschine und Schneepflug oder Vorbaukehrbesen für Rad- und Gehwege.

Fahrzeuge nach StVZO für den öffentlichen Verkehrsbereich zugelassen.

Sämtliche fixen Unterhaltungs- und Betriebskosten der Fahrzeuge wie Haftpflicht- oder Kaskoversicherungen, Wartungsarbeiten sowie Kfz-Steuer sind einzurechnen.

Leistungs- und kilometerabhängige Kosten wie Betriebs- und Kraftstoffe sind bei den Winterdienst-Leistungen zu kalkulieren und nicht in die Pauschale einzurechnen.

Bereitstellung von Lade- und Verladetechnik zur Beladung von Winterdienstfahrzeugen mit Salz und Sole am Standort des AN.

Vor- und Unterhaltung der Fahrzeuge und Geräte ohne Betriebsstoffe und Personal vom 01.10. bis zum 30.04. einer Winterdienstperiode.

Angaben zur Anzahl und Einsatzzweck der vorgesehenen Fahrzeuge bzw. Technik sowie zur Kostenzusammensetzung der Pauschale sind dem AG auf Verlangen vorzulegen.
Menge: 7,000 Mt

**02.00.0002 Pauschale Personal**
Zur Durchführung des Winterdienstes erforderliches Personal ständig einsatzbereit halten.

Alle direkten Personalkosten und Personalnebenkosten sind einzurechnen.

Die Bereitschaft des Personals ist im Zeitraum vom 01.10. bis zum 30.04. des Folgejahres zu gewährleisten.

Leistungsabhängige Personalkosten, d.h. Stundenaufwände für das Räumen und Streuen sowie für die sonstigen Winterdienst-Leistungen sind bei diesen Leistungen einzurechnen und nicht in die Pauschale einzubeziehen.
Menge: 7,000 Mt

**02.00.0003 Pauschale Infrastruktur**
Bereitstellung einer zur Ausführung der Winterdienstleistungen notwendigen Logistik und Infrastruktur für den Zeitraum 01.10. bis 30.04. einer Winterdienstperiode.

Soweit nicht in anderen Leistungspositionen beschrieben, sind alle zur vertragsgerechten Erfüllung notwendigen Unterkünfte, sanitären Anlagen, Stell- und Lagerplätze, Salz- und Solelagerstätten, Soleerzeuger, Werkzeuge und Betriebsmittel für Winterdienstleistungen bereitzustellen.

Kosten für die Streustoffe im Winterdienst einschließlich verbrauchsabhängiger Kosten für Lieferung, Einlagerung, Aufbereitung und Beladung werden mit den Leistungen für Räumen und Streuen vergütet und sind nicht in die Pauschale einzubeziehen.

Die Anlagen sind innerhalb einer Winterdienstperiode zu betreiben, zu warten und bis zur Beendigung der Arbeiten vorzuhalten.

Strom-, Wasser- und Abwasseranschluss nach den Vorgaben der zuständigen Verbände bzw. Versorger herstellen, warten, betreiben und bis zum Ende der Vertragslaufzeit betriebsbereit halten.
Verbrauchskosten für Strom/Energie, Wasser und Abwasser sind in die Pauschale einzukalkulieren.

Einzukalkulieren sind alle im Zusammenhang stehenden Aufwendungen für behördliche Genehmigungen und Gebühren.

Der AG stellt keine Flächen oder Lagerstätten zur Verfügung.
Die Wahl der Örtlichkeit(-en) ist so zu wählen, dass die maximalen Umlaufzeiten im Rahmen der Winterdienstleistungen nicht überschritten werden.

Im Zeitraum 01.05. bis 30.09. eines Jahres erfolgt keine Vergütung für die Infrastruktur.
Menge: 7,000 Mt

#### Unterabschnitt 02.01 Glätte- und Schneebekämpfung

**02.01.0001 Kontrollfahrten durchführen**
Kontrollfahrt mit beladenem Winterdienstfahrzeug zur Feststellung des Fahrbahnzustandes vor Ort an kritischen Punkten gemäß Ausführungsbeschreibung Teil 1, Punkt B (6); der direkte Übergang in den Streueinsatz muss jederzeit möglich sein.

Vergütet werden nur erforderliche und gemäß Formblatt nachgewiesene Kontrollfahrten.

Die angegebenen Kontrollkilometer sind geschätzte Werte pro Winterdienstsaison.

Das in der Ausführungsbeschreibung Teil 1, Punkt D angegebene Datenerfassungssystem sowie der Thermomat sind anzuwenden.
Menge: 4900,000 km

**02.01.0002 Streueinsatz mit FS 100**
Gemäß Vorgaben in der Ausführungsbeschreibung, Teil 1, insbesondere
B (5) Streueinsatz mit Salzlösung FS 100 auf Fahrbahnen durchführen.

Das Streuen erfolgt asymmetrisch für die gesamte Fahrbahn einschließlich Standstreifen, Busbuchten, Einbiege-, Abbiege-, Einfahr- und Ausfahrstreifen.

Die Kosten werden auf Nachweis nach Fahrbahnkilometern vergütet, für jeden Einsatz ist das Formblatt "Meldung von Winterdienst-Einsätzen" vorzulegen und der Einsatz zu begründen.

Die leistungsabhängigen Betriebskosten der Fahrzeuge (Betriebs- und Kraftstoffe), die Personalkosten für den Einsatz sowie die verbrauchsabhängigen Kosten für die ausgebrachten Streustoffe (einschließlich Einlagerung, Aufbereitung und Beladung) sind in die Leistung mit einzukalkulieren und werden nicht gesondert vergütet.

Das in der Ausführungsbeschreibung Teil 1, Punkt D angegebene Datenerfassungssystem sowie der Thermomat sind anzuwenden.
Menge: 41100,000 km

**02.01.0003 Streueinsatz mit FS 30**
Gemäß Vorgaben in der Ausführungsbeschreibung, Teil 1, insbesondere
B (5) Streueinsatz mit Feuchtsalz FS 30 auf Fahrbahnen durchführen.

Das Streuen erfolgt asymmetrisch für die gesamte Fahrbahn einschließlich Standstreifen, Busbuchten, Einbiege-, Abbiege, Einfahr- und Ausfahrstreifen.

Die Kosten werden auf Nachweis nach Fahrbahnkilometern vergütet, für jeden Einsatz ist das Formblatt "Meldung von Winterdienst-Einsätzen" vorzulegen und der Einsatz zu begründen.

Entsprechend der Beschreibung in B (5) ist der reine Streueinsatz mit
FS 30 der Ausnahmefall, wenn FS 100 nicht angewendet werden kann. Dies muss dann besonders begründet werden.

Die leistungsabhängigen Betriebskosten der Fahrzeuge (Betriebs- und Kraftstoffe), die Personalkosten für den Einsatz sowie die verbrauchsabhängigen Kosten für die ausgebrachten Streustoffe (einschließlich Einlagerung, Aufbereitung und Beladung) sind in die Leistung mit einzukalkulieren und werden nicht gesondert vergütet.

Das in der Ausführungsbeschreibung Teil 1, Punkt D angegebene Datenerfassungssystem sowie der Thermomat sind anzuwenden.
Menge: 8000,000 km

**02.01.0004 Räum- und Streueinsatz mit FS 30**
Gemäß Vorgaben in der Ausführungsbeschreibung, Teil 1, insbesondere
B (5) Räum- und Streueinsatz mit Schneepflug und Streuen von Feuchtsalz FS 30 auf Fahrbahnen bei oder nach Schneefall durchführen.

Das Räumen und Streuen erfolgt jeweils separat für die einzelnen Fahrstreifen, gestreut werden kann die gesamte Fahrbahn. Standstreifen, Busbuchten, Einbiege-, Abbiege-, Einfahr- und Ausfahrstreifen sind jeweils
auch zu räumen und zu streuen.

Die Räumung hat in der Regel zum rechten Fahrbahnrand hin zu erfolgen. Das Räumen hat so intensiv zu erfolgen, dass der Streustoff-Einsatz minimiert werden kann. Räumen ohne Streuen ist ausgeschlossen und wird nicht vergütet.

Die Kosten werden auf Nachweis nach Fahrstreifenkilometern vergütet, für jeden Einsatz ist das Formblatt "Meldung von Winterdienst-Einsätzen"
vorzulegen und der Einsatz zu begründen.

Bei anhaltendem Schneefall sind Wiederholungseinsätze innerhalb einer Umlaufzeit von 3 Stunden zu wiederholen.

Die leistungsabhängigen Betriebskosten der Fahrzeuge und Geräte (Betriebs- und Kraftstoffe, Verschleiß der Räumleisten), die Personalkosten für den Einsatz sowie die verbrauchsabhängigen Kosten für die ausgebrachten Streustoffe (einschließlich Einlagerung, Aufbereitung
und Beladung) sind in die Leistung mit einzukalkulieren und werden nicht gesondert vergütet.

Das in der Ausführungsbeschreibung Teil 1, Punkt D angegebene Datenerfassungssystem sowie der Thermomat sind anzuwenden.
Menge: 12800,000 km

**02.01.0005 Winterdienst auf weiteren Flächen**
Räumen und Streuen auf weiteren Verkehrsflächen außerorts, wie z.B. Parkplätzen, nach Bedarf im Anschluss an die Winterdiensteinsätze auf Straßen.

Die Streustoffe sind entsprechend den Ausführungen in Punkt B (5) anzuwenden und zu dosieren.
Die leistungsabhängigen Betriebskosten der Fahrzeuge und Geräte (Betriebs- und Kraftstoffe, Verschleiß der Räumleisten), die Personalkosten für den Einsatz sowie die verbrauchsabhängigen Kosten für die ausgebrachten Streustoffe (einschließlich Einlagerung,
Aufbereitung und Beladung) sind in die Leistung mit einzukalkulieren und werden nicht gesondert vergütet.

Das in der Ausführungsbeschreibung Teil 1, Punkt D angegebene Datenerfassungssystem sowie der Thermomat sind anzuwenden.
Menge: 10,000 km

**02.01.0006 Winterdienst auf Geh- und Radwegen**
Räumen und Streuen oder reine Streueinsätze auf Geh- und Radwegen entsprechend den Vorgaben in der Ausführungsbeschreibung, insbesondere Teil 1 B (5).

Die leistungsabhängigen Betriebskosten der Fahrzeuge und Geräte (Betriebs- und Kraftstoffe, Verschleiß der Räumleisten), die Personalkosten für den Einsatz sowie die verbrauchsabhängigen Kosten für die ausgebrachten Streustoffe (einschließlich Einlagerung,
Aufbereitung und Beladung) sind in die Leistung mit einzukalkulieren und werden nicht gesondert vergütet.

Das in der Ausführungsbeschreibung Teil 1, Punkt D angegebene Datenerfassungssystem sowie der Thermomat sind anzuwenden.
Menge: 2100,000 km

**02.01.0007 Manueller Winterdienst**
Manuelles Räumen und Streuen auf Rastplätzen, an Mülleimern und Toilettenanlagen. Als Streustoff wird Salz (NaCl) verwendet.

Die Leistung wird nach Bedarf auf Anforderung des Auftraggebers ausgeführt.

Die Abrechnung erfolgt auf Stundenbasis, Beginn der Zeit ist am Ausführungsort. Sämtliche Nebenleistungen wie Personalkosten, Streustoffkosten, Fahrzeugkosten, An- und Abreise sind in die Kostensätze einzukalkulieren und werden nicht gesondert vergütet.
Menge: 50,000 h

#### Unterabschnitt 02.02 Zusätzliche Schneeräumtechnik

**02.02.0001 Einsatz rotier. Schneeräumgerät**
Einsatz rotierendes Schneeräumgerät zur Beräumung verwehter Abschnitte.
Einsatz nur nach Zustimmung bzw. Anordnung des AG.
Die Einsatzzeit beginnt am jeweiligen Einsatzort, eventuell erforderliche Leistungen für An- und Abtransport sind einzukalkulieren.
Einschließlich Bedienpersonal und leistungsabhängige Betriebs- und Verbrauchskosten.
Abrechnung auf Stundennachweis.
Menge: 50,000 h

#### Unterabschnitt 02.03 Begleitende Winterdienstleistungen

**02.03.0001 Schneezäune besch.,aufst., unterh.**
Schneezaun einschließlich aller Zubehörteile für die Aufstellung entlang Bundes- und Landesstraßen liefern, aufstellen und unterhalten.
Schneezäune einschl. aller Zubehörteile bleiben Eigentum des AN.
Abbau und Einlagerung werden gesondert vergütet.

Aufstellung auf Anordnung des AG nach vorgegebenen Standorten.

Schneezäune vom Lagerplatz des AN zum Einsatzort transportieren. Instandsetzung beschädigter sowie Neubeschaffung nicht mehr funktionstüchtiger Schneezäune oder einzelner Zubehörteile ist
einzukalkulieren und wird nicht gesondert vergütet.
Fachgerechte Entsorgung nicht mehr funktionstüchtiger Schneezäune oder einzelner Zubehörteile, Entsorgungsnachweis führen.

Anforderungen:
Zaunhöhe:  mindestens 1,20 m Standard
Netzhöhe:  mindestens 0,90 m
Bodenfreiheit:  ca. 30 cm

Schneezaun entlang verwehungsgefährdeter Strecken nach Vorgabe des AG zwischen dem 01.10. und 31.10. fachgerecht entsprechend der Aufstellvorschrift des Herstellers aufstellen und während der Winterperiode regelmäßig auf Standsicherheit kontrollieren, funktionstüchtig halten und bei Bedarf wieder aufstellen.

Abgerechnet wird entsprechend der Länge der geschützten Strecke entlang der Straße.
Menge: 24048,000 m

**02.03.0002 Schneezäune wieder aufstellen**
Schneezäune des AN, die infolge höherer Gewalt (Unfallschäden, Sturm etc.) nicht mehr standfest stehen, aufnehmen und erneut fachgerecht und standsicher aufstellen.
Aufstellung erfolgt auf Grundlage eines gemeinsamen Aufmaßes zwischen AN und AG vor Leistungserbringung.
Den Nachweis für Unfallschäden/Sturm hat der AN zu führen.
Abgerechnet wird entsprechend der Länge der geschützten Strecke entlang der Straße.
Menge: 2400,000 m

**02.03.0003 Schneezäune abbauen und einlagern**
Schneezäune einschl. aller Zubehörteile des AN entlang verwehungsgefährdeter Strecken nach Ende der Winterperiode abbauen.
Schneezäune reinigen, zum Lager des AN transportieren und einlagern.
Fachgerechte Entsorgung nicht mehr funktionstüchtiger Schneezäune oder einzelner Zubehörteile, Entsorgungsnachweis führen.
Menge: 24048,000 m

**02.03.0004 Schneepfähle lief.,aufst., unterh.**
Schneepfähle einschl. Aufstellvorrichtung des AN für Bundes- und Landesstraßen liefern, aufstellen und unterhalten.
Schneepfähle einschl. Aufstellvorrichtung bleiben Eigentum des AN.
Abbau und Einlagerung werden gesondert vergütet.

Schneepfähle vom Lagerplatz des AN zum Einsatzort transportieren. Instandsetzung beschädigter sowie Neubeschaffung nicht mehr funktionstüchtiger Schneepfähle und/oder  Aufstellvorrichtung ist
einzukalkulieren und wird nicht gesondert vergütet.
Fachgerechte Entsorgung nicht mehr funktionstüchtiger Schneepfähle und/oder  Aufstellvorrichtungen, Entsorgungsnachweis führen.

Anforderungen:
Durchmesser:  ca. 5 cm
Länge:  mindestens 2,00 m
Farbe:  auffällige Kennzeichnung,  z. B.
  einfarbig orange oder Orange mit
  schwarzem Kopfstück (mind.50 cm)

Schneepfähle entlang verwehungsgefährdeter Strecken nach Vorgabe des AG zwischen dem 01.10. und 31.10. fachgerecht entsprechend der Aufstellvorschrift des Herstellers 50 cm neben dem Fahrbahnrand aufstellen und während der Winterperiode regelmäßig auf Standsicherheit kontrollieren,  funktionstüchtig halten und bei Bedarf wieder aufstellen.

Die erforderlichen Standorte werden vom AG vorgegeben.
Menge: 303,000 St

**02.03.0005 Schneepfähle abbauen und einlagern**
Schneepfähle einschl. Aufstellvorrichtung des AN entlang verwehungsgefährdeter Strecken am Ende der Winterperiode abbauen.
Schneepfähle einschl. Aufstellvorrichtung reinigen, zum Lager des AN transportieren und einlagern.
Fachgerechte Entsorgung nicht mehr funktionstüchtiger Schneepfähle und/oder Aufstellvorrichtungen, Entsorgungsnachweis führen.
Menge: 303,000 St

**02.03.0006 Streustoffbehälter unterhalten**
Streustoffbehälter nach Vorgabe des AG vor Beschickung entleeren und reinigen, mit trockenem Streustoff Splitt 3/8 befüllen, kontinuierlich kontrollieren und gegebenenfalls nachfüllen.

Lieferung des Streustoffes zum Lager des  AN und Lagerung auf Fläche des AN sind einzukalkulieren.
Verladung und Transport vom Lager des AN zum Streustoffbehälter sind einzukalkulieren.

Streustoffbehälter werden vom AG bereitgestellt.
Menge: 67,000 St

**02.03.0007 Streustoffbehälter setzen**
Standfläche des Streustoffbehälters regulieren und ausbessern.

Vom AG bereitgestellten Behälter vom Lager des AG laden, transportieren und setzen.
Menge: 10,000 St

### Abschnitt 03 Störungsbeseitigung 2027/2028

#### Unterabschnitt 03.00 Bereitschaftsdienst

**03.00.0001 Pauschale Bereitschaftdienst**
Zur Gewährleistung des Bereitschaftsdienstes (24 h täglich) ist die Vorhaltung von Arbeitskräften zur Erbringung von umgehenden Sicherungs- und Arbeitsleistungen im Rahmen der Verkehrssicherungspflicht innerhalb und außerhalb der regulären Arbeitszeit erforderlich.

Die Ausführung dieser dringenden Sicherungsmaßnahmen muss innerhalb von 2 Stunden nach Verständigung vor Ort begonnen werden.

Alle direkten und indirekten Personalkosten zur Vorhaltung des Bereitschaftsdienstes sind in diese Position einzukalkulieren.

Die Bereitschaft des Personals ist über die gesamte Vertragslaufzeit zu gewährleisten. Angabe der Anzahl und des Einsatzzweckes des vorgesehenen Personals sowie zur Kostenzusammensetzung der  Pauschale sind dem AG auf Verlangen vorzulegen.

Diese Position zur Gewährleistung des Bereitschaftsdienstes umfasst alle folgenden Titel im Bereich der Störungsbeseitigung.
Menge: 12,000 Mt

#### Unterabschnitt 03.01 Verkehrszeichen lief. u. anbringen

**03.01.0001 Schild mit VZ Dreieck**
Schild mit Verkehrszeichen nach StVO und VwV-StVO an Aufstellvorrichtung nach Angaben des AG liefern und anbringen;
Aufstellvorrichtung wird gesondert vergütet;
Schild = Dreieck, Größe 2 (Seitenlänge 900 mm);
voll retroreflektierend mit Folie der Retroreflexions-Klasse RA2, konstruktiver Aufbau C nach DIN 67520;
Schild aus Aluminium, 2 mm dick, Alform;
Befestigungsmittel liefern,
Befestigung mit Aluminium-Klemmschelle, Schrauben aus korrosionsbeständigem Stahl mindestens der Stahlsorte A2;
Anbringung neben der Fahrbahn,
Unterkante des Schildes ab 2,00 m über der Verkehrsfläche.
Menge: 50,000 St

**03.01.0002 Schild mit VZ Ronde**
Schild mit Verkehrszeichen nach StVO und VwV-StVO an
Aufstellvorrichtung nach Angaben des AG liefern und anbringen;
Aufstellvorrichtung wird gesondert vergütet;
Schild = Ronde, Größe 2 (Durchmesser 600 mm);
voll retroreflektierend mit Folie der Retroreflexions-Klasse RA2, konstruktiver Aufbau C nach DIN 67520;
Schild aus Aluminium, 2 mm dick, Alform;
Befestigungsmittel liefern,
Befestigung mit Aluminium-Klemmschelle, Schrauben aus korrosionsbeständigem Stahl mindestens der Stahlsorte A2;
Anbringung neben der Fahrbahn,
Unterkante des Schildes ab 2,00 m über der Verkehrsfläche.
Menge: 50,000 St

**03.01.0003 Schild mit VZ Quadrat**
Schild mit Verkehrszeichen nach StVO und VwV-StVO an
Aufstellvorrichtung nach Angaben des AG liefern und anbringen;
Aufstellvorrichtung wird gesondert vergütet;
Schild = Quadrat, Größe 2 (Seitenlänge 600 mm);
voll retroreflektierend mit Folie der Retroreflexions-Klasse RA2, konstruktiver Aufbau C nach DIN 67520;
Schild aus Aluminium, 2 mm dick, Alform;
Befestigungsmittel liefern,
Befestigung mit Aluminium-Klemmschelle, Schrauben aus korrosionsbeständigem Stahl mindestens der Stahlsorte A2;
Anbringung neben der Fahrbahn,
Unterkante des Schildes ab 2,00 m über der Verkehrsfläche.
Menge: 50,000 St

**03.01.0004 Schild mit VZ Rechteck**
Schild mit Verkehrszeichen nach StVO und VwV-StVO an
Aufstellvorrichtung nach Angaben des AG liefern und anbringen;
Aufstellvorrichtung wird gesondert vergütet;
Schild = Rechteck, Größe 2 (Höhe 900 mm, Breite 600 mm);
voll retroreflektierend mit Folie der Retroreflexions-Klasse RA2, konstruktiver Aufbau C nach DIN 67520;
Schild aus Aluminium, 2 mm dick, Alform;
Befestigungsmittel liefern,
Befestigung mit Aluminium-Klemmschelle, Schrauben aus korrosionsbeständigem Stahl mindestens der Stahlsorte A2;
Anbringung neben der Fahrbahn,
Unterkante des Schildes ab 2,00 m über der Verkehrsfläche.
Menge: 10,000 St

**03.01.0005 Schild mit ZZ Höhe 1**
Schild mit Verkehrszeichen nach StVO und VwV-StVO an
Aufstellvorrichtung nach Angaben des AG liefern und anbringen;
Aufstellvorrichtung wird gesondert vergütet;
Schild = Zusatzzeichen Höhe 1, Größe 2 (330 mm x 600 mm);
voll retroreflektierend mit Folie der Retroreflexions-Klasse RA2, konstruktiver Aufbau C nach DIN 67520;
Schild aus Aluminium, 2 mm dick, Alform;
Befestigungsmittel liefern,
Befestigung mit Aluminium-Klemmschelle, Schrauben aus korrosionsbeständigem Stahl mindestens der Stahlsorte A2;
Anbringung neben der Fahrbahn,
Unterkante des Schildes ab 2,00 m über der Verkehrsfläche.
Menge: 10,000 St

**03.01.0006 Schild mit ZZ Höhe 2**
Schild mit Verkehrszeichen nach StVO und VwV-StVO an
Aufstellvorrichtung nach Angaben des AG liefern und anbringen;
Aufstellvorrichtung wird gesondert vergütet;
Schild = Zusatzzeichen Höhe 2, Größe 2 (450 mm x 600 mm);
voll retroreflektierend mit Folie der Retroreflexions-Klasse RA2, konstruktiver Aufbau C nach DIN 67520;
Schild aus Aluminium, 2 mm dick, Alform;
Befestigungsmittel liefern,
Befestigung mit Aluminium-Klemmschelle, Schrauben aus korrosionsbeständigem Stahl mindestens der Stahlsorte A2;
Anbringung neben der Fahrbahn,
Unterkante des Schildes ab 2,00 m über der Verkehrsfläche.
Menge: 10,000 St

**03.01.0007 Schild mit ZZ Höhe 3**
Schild mit Verkehrszeichen nach StVO und VwV-StVO an
Aufstellvorrichtung nach Angaben des AG liefern und anbringen;
Aufstellvorrichtung wird gesondert vergütet;
Schild = Zusatzzeichen Höhe 3, Größe 2 (600 mm x 600 mm);
voll retroreflektierend mit Folie der Retroreflexions-Klasse RA2, konstruktiver Aufbau C nach DIN 67520;
Schild aus Aluminium, 2 mm dick, Alform;
Befestigungsmittel liefern,
Befestigung mit Aluminium-Klemmschelle, Schrauben aus korrosionsbeständigem Stahl mindestens der Stahlsorte A2;
Anbringung neben der Fahrbahn,
Unterkante des Schildes ab 2,00 m über der Verkehrsfläche.
Menge: 10,000 St

**03.01.0008 VZ 206, Halt. Vorfahrt gewähren.**
Schild mit Verkehrszeichen nach StVO und VwV-StVO an
Aufstellvorrichtung nach Angaben des AG liefern und anbringen;
Aufstellvorrichtung wird gesondert vergütet;
Schild = VZ 206 (Halt. Vorfahrt gewähren.),
Größe 2 (Abstand der parallelen Seiten 900 mm);
voll retroreflektierend mit Folie der Retroreflexions-Klasse RA2, konstruktiver Aufbau C nach DIN 67520;
Schild aus Aluminium, 2 mm dick, Alform;
Befestigungsmittel liefern,
Befestigung mit Aluminium-Klemmschelle, Schrauben aus korrosionsbeständigem Stahl mindestens der Stahlsorte A2;
Anbringung neben der Fahrbahn,
Unterkante des Schildes ab 2,00 m über der Verkehrsfläche.
Menge: 10,000 St

**03.01.0009 VZ 350-10/20, Fußgängerüberweg**
Schild mit Verkehrszeichen nach StVO und VwV-StVO an
Aufstellvorrichtung nach Angaben des AG liefern und anbringen;
Aufstellvorrichtung wird gesondert vergütet;
Schild = VZ 350-10/-20  (Fußgängerüberweg),
Größe 750 mm x 750 mm;
voll retroreflektierend mit Folie der Retroreflexions-Klasse RA3, konstruktiver Aufbau C nach DIN 67520;
Schild aus Aluminium, 2 mm dick, Alform;
Befestigungsmittel liefern,
Befestigung mit Aluminium-Klemmschelle, Schrauben aus korrosionsbeständigem Stahl mindestens der Stahlsorte A2;
Anbringung neben der Fahrbahn,
Unterkante des Schildes ab 2,00 m über der Verkehrsfläche.
Menge: 10,000 St

**03.01.0010 VZ 310-40, Ortstafel**
Schild mit Verkehrszeichen nach StVO und VwV-StVO an
Aufstellvorrichtung nach Angaben des AG liefern und anbringen;
Aufstellvorrichtung wird gesondert vergütet.
Schild = VZ 310-40 (Ortstafel, doppelseitig (Vorderseite 310, Rückseite 311));
Größe 600 x 900 mm;
voll retroreflektierend mit Folie der Retroreflexions-Klasse RA2, konstruktiver Aufbau C nach DIN 67520;
Schild aus Aluminium, 3 mm dick;
Befestigungsmittel liefern,
Befestigung im Rohrrahmen, Schrauben aus korrosionsbeständigem Stahl mindestens der Stahlsorte A2;
Anbringung neben der Fahrbahn,
Unterkante des Schildes ab 2,00 m über der Verkehrsfläche.
Menge: 10,000 St

**03.01.0011 VZ 626-10/20/30, Leitplatte**
Schild mit Verkehrszeichen nach StVO und VwV-StVO an
Aufstellvorrichtung nach Angaben des AG liefern und anbringen;
Aufstellvorrichtung wird gesondert vergütet;
Schild = VZ 626-10, 626-20 oder als Fahrbahnteiler 626-30  (Leitplatte);
Größe 750 x 500 mm;
voll retroreflektierend mit Folie der Retroreflexions-Klasse RA2, konstruktiver Aufbau C nach DIN 67520;
Schild aus Aluminium, 2 mm dick, Alform;
Befestigungsmittel liefern,
Befestigung mit Aluminium-Klemmschelle, Schrauben aus korrosionsbeständigem Stahl mindestens der Stahlsorte A2;
Anbringung neben der Fahrbahn.
Menge: 20,000 St

**03.01.0012 VZ605-10/20, Schraffenbake**
Schild mit Verkehrszeichen nach StVO und VwV-StVO an
Aufstellvorrichtung nach Angaben des AG liefern und anbringen;
Aufstellvorrichtung wird gesondert vergütet;
Schild = VZ 605-10, 605-20 (Schraffenbake);
Größe 1.000 x 250 mm;
voll retroreflektierend mit Folie der Retroreflexions-Klasse RA2, konstruktiver Aufbau C nach DIN 67520;
Schild aus Aluminium, 2 mm dick, Alform;
Befestigungsmittel liefern,
Befestigung mit Aluminium-Klemmschelle, Schrauben aus korrosionsbeständigem Stahl mindestens der Stahlsorte A2;
Anbringung neben der Fahrbahn.
Menge: 10,000 St

**03.01.0013 VZ 625-10/20, Richtungstafel**
Schild mit Verkehrszeichen nach StVO und VwV-StVO an
Aufstellvorrichtung nach Angaben des AG liefern und anbringen;
Aufstellvorrichtung wird gesondert vergütet;
Schild = VZ 625-10 und 625-20 (Richtungstafel in Kurven);
Größe 500 mm x 500 mm;
voll retroreflektierend mit Folie der Retroreflexions-Klasse RA2, konstruktiver Aufbau C nach DIN 67520;
Schild aus Aluminium, 2 mm dick, Alform;
Befestigungsmittel liefern,
Befestigung mit Aluminium-Klemmschelle, Schrauben aus
korrosionsbeständigem Stahl mindestens der Stahlsorte A2;
Anbringung neben der Fahrbahn.
Menge: 50,000 St

**03.01.0014 VZ 625-11/21, Richtungstafel**
Schild mit Verkehrszeichen nach StVO und VwV-StVO an
Aufstellvorrichtung nach Angaben des AG liefern und anbringen;
Aufstellvorrichtung wird gesondert vergütet;
Schild = VZ 625-11 und 625-21 (Richtungstafel in Kurven);
Größe 500 mm x 1500 mm;
voll retroreflektierend mit Folie der Retroreflexions-Klasse RA2, konstruktiver Aufbau C nach DIN 67520;
Schild aus Aluminium, 2 mm dick, Alform;
Befestigungsmittel liefern,
Befestigung mit Aluminium-Klemmschelle, Schrauben aus
korrosionsbeständigem Stahl mindestens der Stahlsorte A2;
Anbringung neben der Fahrbahn.
Menge: 10,000 St

**03.01.0015 VZ 625-12/22, Richtungstafel**
Schild mit Verkehrszeichen nach StVO und VwV-StVO an
Aufstellvorrichtung nach Angaben des AG liefern und anbringen;
Aufstellvorrichtung wird gesondert vergütet;
Schild = VZ 625-12 und 625-22 (Richtungstafel in Kurven);
Größe 500 mm x 2000 mm;
voll retroreflektierend mit Folie der Retroreflexions-Klasse RA2, konstruktiver Aufbau C nach DIN 67520;
Schild aus Aluminium, 2 mm dick, Alform;
Befestigungsmittel liefern,
Befestigung mit Aluminium-Klemmschelle, Schrauben aus
korrosionsbeständigem Stahl mindestens der Stahlsorte A2;
Anbringung neben der Fahrbahn.
Menge: 10,000 St

**03.01.0016 VZ 157-10/20, Dreistreifige Bake**
Schild mit Verkehrszeichen nach StVO und VwV-StVO an
Aufstellvorrichtung nach Angaben des AG liefern und anbringen;
Aufstellvorrichtung wird gesondert vergütet;
Schild = VZ 157-10 und 157-20 (Dreistreifige Bake);
Größe 1000 mm x 300 mm;
voll retroreflektierend mit Folie der Retroreflexions-Klasse RA2, konstruktiver Aufbau C nach DIN 67520;
Schild aus Aluminium, 2 mm dick, Alform;
Befestigungsmittel liefern,
Befestigung mit Aluminium-Klemmschelle, Schrauben aus
korrosionsbeständigem Stahl mindestens der Stahlsorte A2;
Anbringung neben der Fahrbahn.
Menge: 10,000 St

**03.01.0017 VZ 159-10/20, Zweistreifige Bake**
Schild mit Verkehrszeichen nach StVO und VwV-StVO an
Aufstellvorrichtung nach Angaben des AG liefern und anbringen;
Aufstellvorrichtung wird gesondert vergütet;
Schild = VZ 159-10 und 159-20 (Zweistreifige Bake);
Größe 1000 mm x 300 mm;
voll retroreflektierend mit Folie der Retroreflexions-Klasse RA2, konstruktiver Aufbau C nach DIN 67520;
Schild aus Aluminium, 2 mm dick, Alform;
Befestigungsmittel liefern,
Befestigung mit Aluminium-Klemmschelle, Schrauben aus
korrosionsbeständigem Stahl mindestens der Stahlsorte A2;
Anbringung neben der Fahrbahn.
Menge: 10,000 St

**03.01.0018 VZ 162-10/20, Einstreifige Bake**
Schild mit Verkehrszeichen nach StVO und VwV-StVO an
Aufstellvorrichtung nach Angaben des AG liefern und anbringen;
Aufstellvorrichtung wird gesondert vergütet;
Schild = VZ 162-10 und 162-20 (Einstreifige Bake);
Größe 1000 mm x 300 mm;
voll retroreflektierend mit Folie der Retroreflexions-Klasse RA2, konstruktiver Aufbau C nach DIN 67520;
Schild aus Aluminium, 2 mm dick, Alform;
Befestigungsmittel liefern,
Befestigung mit Aluminium-Klemmschelle, Schrauben aus
korrosionsbeständigem Stahl mindestens der Stahlsorte A2;
Anbringung neben der Fahrbahn.
Menge: 10,000 St

**03.01.0019 Vorgehaltenes Verkehrsz. anbringen**
Vorgehaltenes Verkehrszeichen
an vorhandene Aufstellvorrichtung anbringen;
notwendige Befestigungselemente liefern.
Menge: 80,000 St

**03.01.0020 Verkehrszeichen ausrichten**
Vorhandene Verkehrszeichen oder Wegweiser
an Aufstellvorrichtung ausrichten.
Menge: 50,000 St

**03.01.0021 Verkehrsspiegel 800x1000mm**
Verkehrsspiegel 800 x 1000 mm mit Kunststoffgehäuse auf Anordnung des AG liefern und anbringen, einschl. Lieferung der Befestigungsmittel.
Rohrpfostenn wird gesondert vergütet.
Menge: 10,000 St

**03.01.0022 Verkehrsspiegel 600 x800 mm**
Verkehrsspiegel 600 x 8000 mm mit Kunststoffgehäuse auf Anordnung des AG liefern und anbringen, einschl. Lieferung der Befestigungsmittel.
Rohrpfostenn wird gesondert vergütet.
Menge: 10,000 St

#### Unterabschnitt 03.02 Verkehrszeichen demontieren

**03.02.0001 Verkehrszeichen demont. u. entf.**
Verkehrszeichen demontieren.
Vorhandene verschlissene oder defekte Verkehrszeichen einschließlich der nicht mehr verwendbaren Befestigungselemente demontieren und entsorgen.

Die Entsorgung inkl. der Nachweisführung wird über den Unterabschnitt Entsorgung gesondert vergütet.
Abfallart: gemischte Metalle
AVV-Nr.:  17 04 07
Menge: 200,000 St

**03.02.0002 Verkehrszeichen demont. u. vorh.**
Vorhandene Verkehrszeichen einschließlich der Befestigungselemente demontieren, Verkehrszeichen auf Anordnung des AG vorhalten.
Menge: 80,000 St

**03.02.0003 Verkehrsspiegel demont. u. entf.**
Verkehrsspiegel demontieren, vorhandene verschlissene oder defekte Verkehrsspiegel einschließlich der nicht mehr verwendbaren Befestigungselemente demontieren und entsorgen.

Die Entsorgung inkl. der Nachweisführung wird über den Unterabschnitt Entsorgung gesondert vergütet.

Abfallart: gemischte Siedlungsabfälle
AVV-Nr.:  20 03 01
Menge: 10,000 St

#### Unterabschnitt 03.03 Aufstellvorrichtung für Schilder

**03.03.0001 Rohrpf. m. Erdank., 3.750 /60,3 mm**
Rohrpfosten, Kopf wasserdicht verschlossen,
für Verkehrsschild nach Angabe des AG liefern und aufstellen;
Pfostenlänge 3.750 mm;
Rohr aus Stahl, feuerverzinkt, Schichtdicke mind. 60 mym;
Außendurchmesser 60,3 mm, Wanddicke 2,0 mm;
notwendiges Befestigungsmaterial liefern und einbauen;
Pfosten mit biegesteifem Erdanker aus Metall,
ca. 300 mm vom unteren Pfostenende.
Menge: 40,000 St

**03.03.0002 Rohrpf. m. Erdank., 3.750 /76,1 mm**
Rohrpfosten, Kopf wasserdicht verschlossen,
für Verkehrsschild nach Angabe des AG liefern und aufstellen;
Pfostenlänge 3.750 mm;
Rohr aus Stahl, feuerverzinkt, Schichtdicke mind. 60 mym;
Außendurchmesser 76,1 mm, Wanddicke 2,0 mm;
notwendiges Befestigungsmaterial liefern und einbauen;
Pfosten mit biegesteifem Erdanker aus Metall,
ca. 300 mm vom unteren Pfostenende.
Menge: 10,000 St

**03.03.0003 Rohrpf. m. Erdank., 4.000 /60,3 mm**
Rohrpfosten, Kopf wasserdicht verschlossen,
für Verkehrsschild nach Angabe des AG liefern und aufstellen;
Pfostenlänge 4.000 mm;
Rohr aus Stahl, feuerverzinkt, Schichtdicke mind. 60 mym;
Außendurchmesser 60,3 mm, Wanddicke 2,0 mm;
notwendiges Befestigungsmaterial liefern und einbauen;
Pfosten mit biegesteifem Erdanker aus Metall,
ca. 300 mm vom unteren Pfostenende.
Menge: 10,000 St

**03.03.0004 Rohrpf. m. Erdank., 4.000 /76,1 mm**
Rohrpfosten, Kopf wasserdicht verschlossen,
für Verkehrsschild nach Angabe des AG liefern und aufstellen;
Pfostenlänge 4.000 mm;
Rohr aus Stahl, feuerverzinkt, Schichtdicke mind. 60 mym;
Außendurchmesser 76,1 mm, Wanddicke 2,0 mm;
notwendiges Befestigungsmaterial liefern und einbauen;
Pfosten mit biegesteifem Erdanker aus Metall,
ca. 300 mm vom unteren Pfostenende.
Menge: 10,000 St

**03.03.0005 Rohrpf. m. Erdank., 4.250 /60,3 mm**
Rohrpfosten, Kopf wasserdicht verschlossen,
für Verkehrsschild nach Angabe des AG liefern und aufstellen;
Pfostenlänge 4.250 mm;
Rohr aus Stahl, feuerverzinkt, Schichtdicke mind. 60 mym;
Außendurchmesser 60,3 mm, Wanddicke 2,0 mm;
notwendiges Befestigungsmaterial liefern und einbauen;
Pfosten mit biegesteifem Erdanker aus Metall,
ca. 300 mm vom unteren Pfostenende.
Menge: 10,000 St

**03.03.0006 Rohrpf. m. Erdank., 4.250 /76,1 mm**
Rohrpfosten, Kopf wasserdicht verschlossen,
für Verkehrsschild nach Angabe des AG liefern und aufstellen;
Pfostenlänge 4.250 mm;
Rohr aus Stahl, feuerverzinkt, Schichtdicke mind. 60 mym;
Außendurchmesser 76,1 mm, Wanddicke 2,0 mm;
notwendiges Befestigungsmaterial liefern und einbauen;
Pfosten mit biegesteifem Erdanker aus Metall,
ca. 300 mm vom unteren Pfostenende.
Menge: 10,000 St

**03.03.0007 Rohrpf. in Hülse, 3.750/60,3 mm**
Rohrpfosten, Kopf wasserdicht verschlossen,
für Verkehrsschild nach Angabe des AG liefern und aufstellen;
Pfostenlänge 3.750 mm;
Rohr aus Stahl, feuerverzinkt, Schichtdicke mind. 60 mym;
Außendurchmesser 60,3 mm, Wanddicke 2,0 mm;
notwendiges Befestigungsmaterial liefern und einbauen;
Pfosten in vorhandene Bodenhülse einbauen.
Menge: 10,000 St

**03.03.0008 Rohrpf. in Hülse, 3.750 /76,1 mm**
Rohrpfosten, Kopf wasserdicht verschlossen,
für Verkehrsschild nach Angabe des AG liefern und aufstellen;
Pfostenlänge 3.750 mm;
Rohr aus Stahl, feuerverzinkt, Schichtdicke mind. 60 mym;
Außendurchmesser 76,1 mm, Wanddicke 2,0 mm;
notwendiges Befestigungsmaterial liefern und einbauen;
Pfosten in vorhandene Bodenhülse einbauen.
Menge: 10,000 St

**03.03.0009 Rohrpf. in Hülse, 2.250 /60,3 mm**
Rohrpfosten, Kopf wasserdicht verschlossen,
für Verkehrsschild nach Angabe des AG liefern und aufstellen;
Pfostenlänge 2.250 mm;
Rohr aus Stahl, feuerverzinkt, Schichtdicke mind. 60 mym;
Außendurchmesser 60,3 mm, Wanddicke 2,0 mm,
notwendiges Befestigungsmaterial liefern und einbauen;
Pfosten in vorhandene Bodenhülse einbauen.
Menge: 10,000 St

**03.03.0010 Gabelrohrpfosten, 2.300/60,3 mm**
Gabelrohrpfosten, Kopf wasserdicht verschlossen,
für VKZ 625-10 und -20 liefern und aufstellen;
Pfostenlänge 2.300 mm;
Rohr aus Stahl, feuerverzinkt, Schichtdicke mind. 60 mym;
Außendurchmesser 60,3 mm, Wanddicke 2,0 mm;
notwendiges Befestigungsmaterial liefern und einbauen;
Pfosten mit biegesteifem Erdanker aus Metall,
ca. 300 mm vom unteren Pfostenende.
Menge: 20,000 St

**03.03.0011 Auslegerrohrpfosten, 3.250/60,3 mm**
Auslegerrohrpfosten für Verkehrsschild nach Angabe
des AG liefern und aufstellen;
Pfostenlänge 3.250 mm;
Rohr aus Stahl, feuerverzinkt, Schichtdicke mind. 60 mym;
Außendurchmesser 60,3 mm, Wanddicke 2,0 mm;
Pfosten mit biegesteifem Erdanker aus Metall,
ca. 300 mm vom unteren Pfostenende.
Menge: 10,000 St

**03.03.0012 Rohrrahmen aufstellen**
Rohrrahmen für Verkehrszeichen 310-40 (Ortstafel)
nach Angabe des AG liefern und aufstellen;
Rohr aus Stahl, feuerverzinkt, Schichtdicke mind. 60 mym;
Außendurchmesser 60,3 mm, Wanddicke 2,0 mm;
Pfosten mit biegesteifem Erdanker aus Metall,
ca. 300 mm vom unteren Pfostenende.
Menge: 10,000 St

**03.03.0013 Rohrpfostenfundament herstellen**
Fundament für Rohrpfosten Aussendurchmesser 60 oder 76 mm einschliesslich der anfallenden Erdarbeiten herstellen;
umgebende Fläche entsprechend dem früheren Zustand herstellen;
Homogenbereich ERD-L;
Fundament aus Ortbeton C 12/15, Breite 30/30 cm, Tiefe 75-85 cm herstellen;
überschüssigen Aushub entsorgen.
Die Entsorgung inkl. der Nachweisführung wird über den
Unterabschnitt Entsorgung gesondert verguetet.

Abfallart: Boden und Steine, unbelastet
AVV-Nr.:  17 05 04
Menge: 100,000 St

**03.03.0014 Bodenhülsenfund.,Pfosten 60,3 mm**
Fundament für Klemmringbodenhülse für Pfosten mit einem Außendurchmesser 60,3 mm einschließlich der anfallenden Erdarbeiten herstellen;
umgebende Fläche entsprechend dem früheren Zustand herstellen;
Homogenbereich ERD-L;
Fundament aus Ortbeton C 12/15, Breite 30/30 cm, Tiefe 75 cm herstellen;
einschliesslich Lieferung der Bodenhülse;
überschüssigen Aushub entsorgen.
Die Entsorgung inkl. der Nachweisführung wird über den
Unterabschnitt Entsorgung gesondert vergütet.

Abfallart: Boden und Steine, unbelastet
AVV-Nr.:  17 05 04
Menge: 10,000 St

**03.03.0015 Bodenhülsenfund.,Pfosten 76,1 mm**
Fundament für Klemmringbodenhülse für Pfosten mit einem Außendurchmesser 76,1 mm einschließlich der anfallenden Erdarbeiten herstellen;
umgebende Fläche entsprechend dem früheren Zustand herstellen;
Homogenbereich ERD-L;
Fundament aus Ortbeton C 12/15, Breite 30/30 cm, Tiefe 85 cm herstellen;
einschließlich Lieferung der Bodenhülse;
überschüssigen Aushub entsorgen.
Die Entsorgung inkl. der Nachweisführung wird über den
Unterabschnitt Entsorgung gesondert vergütet.

Abfallart: Boden und Steine, unbelastet
AVV-Nr.:  17 05 04
Menge: 10,000 St

**03.03.0016 Rohrpfostenverläng.,Pfosten 60,3 mm**
Rohrpfostenverlängerung für vorhandenen Rohrpfosten liefern und anbringen, einschließlich aller notwendigen Befestigungselemente;
mittlere Hoehe 75 cm;
Außendurchmesser 60,3 mm.
Menge: 10,000 St

**03.03.0017 Rohrpfostenverläng.,Pfosten 76,1 mm**
Rohrpfostenverlängerung für vorhandenen Rohrpfosten liefern und anbringen, einschließlich aller notwendigen Befestigungselemente;
mittlere Hoehe 75 cm;
Außendurchmesser 76,1 mm.
Menge: 10,000 St

**03.03.0018 Rohrpfosten ausrichten**
Vorhandenen Rohrpfosten lotrecht ausrichten und arretieren einschließlich des befestigten Verkehrsschildes.
Menge: 50,000 St

**03.03.0019 Rohrpfosten kürzen**
Vorhandenen Rohrpfosten Außendurchmesser 60,3 mm oder 76,1 mm auf Anordnung des AG kürzen; überschüssiges Material entsorgen.
Die Entsorgung inkl. der Nachweisführung wird über den Unterabschnitt Entsorgung gesondert vergütet.

Abfallart: gemischte Metalle
AVV-Nr.:  17 04 07
Menge: 10,000 St

#### Unterabschnitt 03.04 Aufstellvorrichtung beseitigen

**03.04.0001 Rohrpfosten mit Fundam. beseitigen**
Rohrpfosten einschließlich der Fundamente oder Bodenhülse abbrechen;
Rohr Außendurchmesser 60,3 oder 76,1 mm;
Fundamentgrube mit geeigneten Boden verfüllen und verdichten,
Boden liefern;
ausgebaute Materialien entsorgen.
Die Entsorgung inkl. der Nachweisführung wird über den Unterabschnitt Entsorgung gesondert vergütet.

Rohrpfosten/Bodenhülse:
Abfallart: gemischte Metalle
AVV-Nr.:  17 04 07

Fundament:
Abfallart: Beton
AVV-Nr.:  17 01 01
Menge: 100,000 St

**03.04.0002 Rohrpfosten beseitigen**
Rohrpfosten aus Bodenhülse beseitigen;
Rohr Außendurchmesser 60,3 oder 76,1 mm;
ausgebaute Materialien entsorgen.
Die Entsorgung inkl. der Nachweisführung wird über den Unterabschnitt Entsorgung gesondert vergütet.

Abfallart: gemischte Metalle
AVV-Nr.:  17 04 07
Menge: 20,000 St

*Hinweis: Temporäre Beschilderung und Verkehrssicherung*
Temporäre Beschilderung und Verkehrssicherung zur Kenntlichmachung bzw. Sicherung von Gefahrenstellen für einen bestimmten Zeitraum auf gesonderte Anordnung des AG.

#### Unterabschnitt 03.05 Temp. Besch. und Verkehrssicherung

**03.05.0001 Temporäre Beschilderung aufb., 1 VZ**
Temporäre Beschilderung einschl. Aufstellvorrichtungen aufbauen,
die zur Kenntlichmachung von Gefahrenstellen nur für einen bestimmten Zeitraum erforderlich ist.
Vorübergehende Aufstellung mit ausreichender Standsicherheit.

Temporäre Beschilderung mit einem Verkehrszeichen je Pfosten.

Diese Leistung setzt die Bestandhaltung an Verkehrszeichen und Aufstellvorichtungen wie Pfosten, Füßen und Zubehör, durch den Auftragnehmer in ausreichender Menge voraus.
Menge: 50,000 St

**03.05.0002 Temporäre Beschilderung vorh., 1 VZ**
Temporäre Beschilderung des AN einschl.  Aufstellvorrichtungen vorhalten, die sich an der Straße im Einsatz befindet.
Sicherstellung der Funktionsfähigkeit.
Kontinuierlich auf Standsicherheit prüfen und funktionsfähig halten.
Der Auftraggeber vergütet die Einsatzzeit der temporären Beschilderung an der Straße.

Temporäre Beschilderung mit einem Verkehrszeichen je Pfosten.

Die Abrechung erfolgt je Tag.
Menge: 500,000 d

**03.05.0003 Temporäre Beschilderung abb., 1 VZ**
Temporärer Beschilderung einschl. Aufstellvorrichtungen  nach Aufforderung durch den AG abbauen.
Temporäre Beschilderung mit einem Verkehrszeichen je Pfosten.
Menge: 50,000 St

**03.05.0004 Temporäre Beschilderung aufb., 2 VZ**
Temporäre Beschilderung einschl. Aufstellvorichtungen aufbauen,
die zur Kenntlichmachung von Gefahrenstellen nur für einen bestimmten Zeitraum erforderlich ist.
Vorübergehende Aufstellung mit ausreichender Standsicherheit.

Temporäre Beschilderung mit zwei Verkehrszeichen je Pfosten.

Diese Leistung setzt die Bestandhaltung an Verkehrszeichen und Aufstellvorichtungen wie Pfosten, Füßen und Zubehör, durch den Auftragnehmer in ausreichender Menge voraus.
Menge: 50,000 St

**03.05.0005 Temporäre Beschilderung vorh., 2 VZ**
Temporäre Beschilderung des AN einschl. Aufstellvorrichtungen vorhalten, die sich an der Straße im Einsatz befindet.
Sicherstellung der Funktionsfähigkeit.
Kontinuierlich auf Standsicherheit prüfen und funktionsfähig halten.
Der Auftraggeber vergütet die Einsatzzeit der temporären Beschilderung an der Straße.

Temporäre Beschilderung mit zwei Verkehrszeichen je Pfosten.

Die Abrechung erfolgt je Tag.
Menge: 500,000 d

**03.05.0006 Temporäre Beschilderung abb., 2 VZ**
Temporärer Beschilderung einschl. Aufstellvorrichtungen  nach Aufforderung durch den AG abbauen.
Temporäre Beschilderung mit zwei Verkehrszeichen je Pfosten.
Menge: 50,000 St

**03.05.0007 Temp. Besch. aufb., Bake mit WL**
Temporäre Beschilderung einschl. Aufstellvorrichtungen aufbauen,
die zur Kenntlichmachung von Gefahrenstellen nur für einen bestimmten Zeitraum erforderlich ist.
Vorübergehende Aufstellung mit ausreichender Standsicherheit.

Temporäre Beschilderung Bake mit Warnleuchte.

Diese Leistung setzt die Bestandhaltung an Verkehrszeichen und Aufstellvorichtungen wie Pfosten, Füßen und Zubehör, Warnleuchten usw. durch den Auftragnehmer in ausreichender Menge voraus.
Menge: 50,000 St

**03.05.0008 Temp. Besch. vorh., Bake mit WL**
Temporäre Beschilderung des AN einschl.  Aufstellvorrichtungen vorhalten, die sich an der Straße im Einsatz befindet.
Sicherstellung der Funktionsfähigkeit.
Kontinuierlich auf Standsicherheit prüfen und funktionsfähig halten.
Der Auftraggeber vergütet die Einsatzzeit der temporären Beschilderung an der Straße.

Temporäre Beschilderung Bake mit Warnleuchte.

Die Abrechung erfolgt je Tag.
Menge: 500,000 d

**03.05.0009 Temp. Besch. abb., Bake mit WL**
Temporärer Beschilderung einschl. Aufstellvorrichtungen  nach Aufforderung durch den AG abbauen.
Temporäre Beschilderung Bake mit Warnleuchte.
Menge: 50,000 St

**03.05.0010 Temp. Besch. aufb., Absp.schr, m.WL**
Temporäre Beschilderung einschl. Aufstellvorrichtungen aufbauen,
die zur Kenntlichmachung von Gefahrenstellen nur für einen bestimmten Zeitraum erforderlich ist.
Vorübergehende Aufstellung mit ausreichender Standsicherheit.

Temporäre Beschilderung Absperrschranke mit 5 Stück Warnleuchten, rot.

Diese Leistung setzt die Bestandhaltung an Verkehrszeichen und Aufstellvorichtungen wie Pfosten, Füßen und Zubehör, Warnleuchten usw. durch den Auftragnehmer in ausreichender Menge voraus.
Menge: 10,000 St

**03.05.0011 Temp. Besch. vorh., Absp.schr, m.WL**
Temporäre Beschilderung des AN einschl.  Aufstellvorrichtungen vorhalten, die sich an der Straße im Einsatz befindet.
Sicherstellung der Funktionsfähigkeit.
Kontinuierlich auf Standsicherheit prüfen und funktionsfähig halten.
Der Auftraggeber vergütet die Einsatzzeit der temporären Beschilderung an der Straße.

Temporäre Beschilderung Absperrschranke mit 5 Stück Warnleuchten, rot.

Die Abrechung erfolgt je Tag.
Menge: 50,000 d

**03.05.0012 Temp. Besch. abb., Absp.schr, m.WL**
Temporärer Beschilderung einschl. Aufstellvorrichtungen  nach Aufforderung durch den AG abbauen.
Temporäre Beschilderung Absperrschranke mit 5 Stück Warnleuchten, rot.
Menge: 10,000 St

**03.05.0013 Verkehrssicherung C I/5 aufb.**
Verkehrssicherung längerer Dauer einschließlich mobiler Lichtsignalanlage (LSA Typ C, verkehrsabhängig mit Signalsicherung), Verkehrszeichen und Verkehrseinrichtungen (Absperrgeräte, Warnleuchten und Aufstellvorrichtungen) betriebsfertig aufbauen.
Vorhalten, Wartung, Instandsetzung, Betreiben und Abbauen werden gesondert vergütet.
Vorübergehende Verkehrssicherungsmaßnahmen durchführen.
Verkehrssicherung an Gefahrenstelle bzw. Arbeitsstelle.

Nach RSA, Regelplan C I/5.

Verkehrsrechtliche Anordnung nach Unterlagen des AG einholen und zugehörige Unterlagen erstellen. Gebührenfrei.
Menge: 5,000 St

**03.05.0014 Verkehrssicherung C I/5 vorh.**
Verkehrssicherung längerer Dauer einschließlich mobiler Lichtsignalanlage vorhalten, warten, instand setzen und betreiben.
Vorübergehende Verkehrssicherungsmaßnahmen durchführen.

Nach RSA, Regelplan C I/5.
Menge: 10,000 d

**03.05.0015 Verkehrssicherung C I/5 abb.**
Verkehrssicherung an Arbeitsstellen längerer Dauer einschließlich mobiler Lichtsignalanlage abbauen.
Vorübergehende Verkehrssicherungsmaßnahmen durchführen.

Nach RSA, Regelplan C I/5.
Menge: 5,000 St

**03.05.0016 Verkehrssicherung B I/6 aufb.**
Verkehrssicherung längerer Dauer einschließlich mobiler Lichtsignalanlage (LSA Typ C, verkehrsabhängig mit Signalsicherung), Verkehrszeichen und Verkehrseinrichtungen (Absperrgeräte, Warnleuchten und Aufstellvorrichtungen) betriebsfertig aufbauen.
Vorhalten, Wartung, Instandsetzung, Betreiben und Abbauen werden gesondert vergütet.
Vorübergehende Verkehrssicherungsmaßnahmen durchführen.
Verkehrssicherung an Gefahrenstelle bzw. Arbeitsstelle.

Nach RSA, Regelplan B I/6.

Verkehrsrechtliche Anordnung nach Unterlagen des AG einholen und zugehörige Unterlagen erstellen. Gebührenfrei.
Menge: 5,000 St

**03.05.0017 Verkehrssicherung B I/6 vorh.**
Verkehrssicherung längerer Dauer einschließlich mobiler Lichtsignalanlage vorhalten, warten, instand setzen und betreiben.
Vorübergehende Verkehrssicherungsmaßnahmen durchführen.

Nach RSA, Regelplan B I/6.
Menge: 10,000 d

**03.05.0018 Verkehrssicherung B I/6 abb.**
Verkehrssicherung an Arbeitsstellen längerer Dauer einschließlich mobiler Lichtsignalanlage abbauen.
Vorübergehende Verkehrssicherungsmaßnahmen durchführen.

Nach RSA, Regelplan B I/6.
Menge: 5,000 St

**03.05.0019 Verkehrssicherung DIII/2 l oder r**
Verkehrssicherung an Arbeitsstellen von kürzerer Dauer betriebsfertig aufbauen, vorhalten, warten, instandsetzen, betreiben und abbauen.
Vorübergehende Verkehrssicherungsmaßnahmen durchführen.
Verkehrssicherung an Arbeitsstellen von kürzerer Dauer auf einem Fahrstreifen einer Richtungsfahrbahn.

Nach RSA, Regelplan D III/2 links oder rechts.

Verkehrsrechtliche Anordnung nach Unterlagen des AG einholen und zugehörige Unterlagen erstellen. Gebührenfrei.
Menge: 5,000 St

#### Unterabschnitt 03.06 Leiteinrichtungen

**03.06.0001 Leitpfosten wiederaufstellen**
Wiederverwendbare Leitpfosten einsammeln und in vorhandene Aufstellvorrichtung lotrecht einbauen bzw.Leitpfosten lotrecht in vorhandener Aufstellvorrichtung richten und arretieren.
Menge: 1000,000 St

**03.06.0002 Leitpfosten beseitigen**
Defekte bzw. nicht wiederverwendbare Leitpfosten einsammeln und entsorgen.
Die Entsorgung inkl. der Nachweisführung wird über den Unterabschnitt Entsorgung gesondert vergütet.

Abfallart: Kunststoff
AVV-Nr.:  17 02 03
Menge: 500,000 St

**03.06.0003 Aufstellvorr. beseitigen**
Defekte bzw. nicht wiederverwendbare Aufstellvorrichtungen aufnehmen und entsorgen.
Die Entsorgung inkl. der Nachweisführung wird über den Unterabschnitt Entsorgung gesondert vergütet.

Abfallart: gemischte Metalle
AVV-Nr.:  17 04 07
Menge: 250,000 St

**03.06.0004 Leitpfosten lief. u. aufstellen**
Leitpfosten liefern und in Aufstellvorrichtung standsicher und lotrecht aufstellen.
Sockelleitpfosten, Länge 1,20 m aus Niederdruckpolyethylen, UV-stabilisiert, Hohlprofil gespritzt mit spritzblanker Oberfläche,
beiderseitig Kammerreflektoren (weiß oder orange).
Auf sicheren und lotrechten Stand ist zu achten.
Menge: 500,000 St

**03.06.0005 Aufstellvorr. lief. u. aufstellen**
Aufstellvorrichtung für Leitpfosten liefern und standsicher einbringen.
Metallsockel für Leitpfosten passend zum Leitpfosten (Position Leitpfosten liefern und aufstellen), Einschlagsockel mit mittigem Dorn.
Menge: 250,000 St

**03.06.0006 Reflektor lief. u. einbauen**
Reflektor für Leitpfosten liefern und einbauen.
Ausfahrten sind mit orangen Reflektoren, sonstige Strecken mit weißen Reflektoren, Form rund, zweiteilig, und eckig, einteilig, auszurüsten.
Ausbaumaterialien entsorgen.

Die Entsorgung inkl. der Nachweisführung wird über den Unterabschnitt Entsorgung gesondert vergütet.

Abfallart: Kunststoff
AVV-Nr.:  17 02 03
Menge: 50,000 St

**03.06.0007 Aufsatzleitpf. lief. u. einb.**
Aufsatzleitpfosten für Schutzplanken mit Universalhalterung zur Befestigung auf der Rückseite der Schutzplanken liefern und montieren.
Pfosten aus Niederdruckpolyethylen,
Wanddicke 3 mm,
Leitpfostenlänge 55 cm,
mit Mehrkammerreflektoren nach DIN EN 12899-3.
Menge: 50,000 St

**03.06.0008 Schutzpl.reflektor lief. u. einb.**
Schutzplankenreflektor liefern und montieren;
Kammerreflektor rund;
Durchmesser 60 mm;
einseitig weiß;
Metallhalterung feuerverzinkt.
Menge: 50,000 St

**03.06.0009 Grasstoppplatte wiederverlegen**
Grasstoppplatte einsammeln und fachgerecht wiederverlegen.
Menge: 150,000 St

**03.06.0010 Grasstoppplatte lief. und verlegen**
Grasstoppplatte liefern und fachgerecht am Leitpfostenfuß verlegen.
Menge: 150,000 St

**03.06.0011 Grasstoppplatte beseitigen**
Defekte Grasstoppplatten aufnehmen und entsorgen.
Die Entsorgung inkl. der Nachweisführung wird über den Unterabschnitt Entsorgung gesondert vergütet.

Abfallart: Kunststoff
AVV-Nr.:  17 02 03
Menge: 100,000 St

#### Unterabschnitt 03.07 Baumfällung

**03.07.0001 Baum fällen bis 10 cm**
Verkehrsgefährdenden Baum fällen, höchstens 0,25 m über dem Erdboden absägen. Gemessen wird der Durchmesser 1 m über dem Erdboden. Wurzelstock roden bzw. ausfräsen wird gesondert vergütet.
Durchmesser bis 10 cm.
Gesamtes Holz sowie Schlagabraum der Verwertung nach Wahl des AN zuführen.

Die Entsorgung inkl. der Nachweisführung wird über den Unterabschnitt Entsorgung gesondert vergütet.

Abfallart:  biologisch abbaubare Abfälle
AVV-Nr.:  200201
Menge: 10,000 St

**03.07.0002 Baum fällen ü. 10 bis 30 cm**
Verkehrsgefährdenden Baum fällen, höchstens 0,25 m über dem Erdboden absägen. Gemessen wird der Durchmesser 1 m über dem Erdboden. Wurzelstock roden bzw. ausfräsen wird gesondert vergütet.
Durchmesser über 10 bis 30 cm.
Gesamtes Holz sowie Schlagabraum der Verwertung nach Wahl des AN zuführen.

Die Entsorgung inkl. der Nachweisführung wird über den Unterabschnitt Entsorgung gesondert vergütet.

Abfallart:  biologisch abbaubare Abfälle
AVV-Nr.:  200201
Menge: 10,000 St

**03.07.0003 Baum fällen ü. 30 bis 50 cm**
Verkehrsgefährdenden Baum fällen, höchstens 0,25 m über dem Erdboden absägen. Gemessen wird der Durchmesser 1 m über dem Erdboden. Wurzelstock roden bzw. ausfräsen wird gesondert vergütet.
Durchmesser über 30 bis 50 cm.
Gesamtes Holz sowie Schlagabraum der Verwertung nach Wahl des AN zuführen.

Die Entsorgung inkl. der Nachweisführung wird über den Unterabschnitt Entsorgung gesondert vergütet.

Abfallart:  biologisch abbaubare Abfälle
AVV-Nr.:  200201
Menge: 10,000 St

**03.07.0004 Baum fällen ü. 50 cm**
Verkehrsgefährdenden Baum fällen, höchstens 0,25 m über dem Erdboden absägen. Gemessen wird der Durchmesser 1 m über dem Erdboden. Wurzelstock roden bzw. ausfräsen wird gesondert vergütet.
Durchmesser über 50 cm.
Gesamtes Holz sowie Schlagabraum der Verwertung nach Wahl des AN zuführen.

Die Entsorgung inkl. der Nachweisführung wird über den Unterabschnitt Entsorgung gesondert vergütet.

Abfallart:  biologisch abbaubare Abfälle
AVV-Nr.:  200201
Menge: 10,000 St

**03.07.0005 Wurzelstock ausfr. bis 30 cm**
Wurzelstock einschl. Wurzelansätze ausfräsen.
Gemessen wird der Durchmesser der Schnittstelle des Wurzelstocks.
Durchmesser bis 30 cm.
Frästiefe bis 30 cm unter Geländeoberkante.
Wurzellöcher mit geeignetem Boden verfüllen und verdichten. Boden liefern.
Fräsgut der Verwertung nach Wahl des AN zuführen.

Die Entsorgung inkl. der Nachweisführung wird über den Unterabschnitt Entsorgung gesondert vergütet.

Abfallart:  biologisch abbaubare Abfälle
AVV-Nr.:  200201
Menge: 5,000 St

**03.07.0006 Wurzelstock ausfr. ü. 30 bis 50 cm**
Wurzelstock einschl. Wurzelansätze ausfräsen.
Gemessen wird der Durchmesser der Schnittstelle des Wurzelstocks.
Durchmesser über 30 bis 50 cm.
Frästiefe bis 30 cm unter Geländeoberkante.
Wurzellöcher mit geeignetem Boden verfüllen und verdichten. Boden liefern.
Fräsgut der Verwertung nach Wahl des AN zuführen.

Die Entsorgung inkl. der Nachweisführung wird über den Unterabschnitt Entsorgung gesondert vergütet.

Abfallart:  biologisch abbaubare Abfälle
AVV-Nr.:  200201
Menge: 5,000 St

**03.07.0007 Wurzelstock ausfr. ü. 50 cm**
Wurzelstock einschl. Wurzelansätze ausfräsen.
Gemessen wird der Durchmesser der Schnittstelle des Wurzelstocks.
Durchmesser über 50 cm.
Frästiefe bis 30 cm unter Geländeoberkante.
Wurzellöcher mit geeignetem Boden verfüllen und verdichten. Boden liefern.
Fräsgut der Verwertung nach Wahl des AN zuführen.

Die Entsorgung inkl. der Nachweisführung wird über den Unterabschnitt Entsorgung gesondert vergütet.

Abfallart:  biologisch abbaubare Abfälle
AVV-Nr.:  200201
Menge: 5,000 St

#### Unterabschnitt 03.08 Baumberäumung

**03.08.0001 Umgest. Baum entf. bis 10 cm**
Umgestürzten Baum von Fahrbahn und Seitenbereich beräumen.
Baum fällen, bodengleich absägen.
Gemessen wird der Durchmesser 1 m über dem Erdboden.
Einschl. Wurzelstock roden bzw. ausfräsen bis 30 cm
unter Geländeoberkante, Wurzellöcher mit geeignetem Material verfüllen und verdichten, Material liefern.
Durchmesser bis 10 cm.
Gesamtes Holz sowie Schlagabraum, Wurzelstock bzw. Fräsgut der Verwertung nach Wahl des AN zuführen.

Die Entsorgung inkl. der Nachweisführung wird über den Unterabschnitt Entsorgung gesondert vergütet.

Abfallart:  biologisch abbaubare Abfälle
AVV-Nr.:  200201
Menge: 10,000 St

**03.08.0002 Umgest. Baum entf. ü. 10 bis 30 cm**
Umgestürzten Baum von Fahrbahn und Seitenbereich beräumen.
Baum fällen, bodengleich absägen.
Gemessen wird der Durchmesser 1 m über dem Erdboden.
Einschl. Wurzelstock roden bzw. ausfräsen bis 30 cm
unter Geländeoberkante, Wurzellöcher mit geeignetem Material verfüllen und verdichten, Material liefern.
Durchmesser über 10 bis 30 cm.
Gesamtes Holz sowie Schlagabraum, Wurzelstock bzw. Fräsgut der Verwertung nach Wahl des AN zuführen.

Die Entsorgung inkl. der Nachweisführung wird über den Unterabschnitt Entsorgung gesondert vergütet.

Abfallart:  biologisch abbaubare Abfälle
AVV-Nr.:  200201
Menge: 10,000 St

**03.08.0003 Umgest. Baum entf. ü. 30 bis 50 cm**
Umgestürzten Baum von Fahrbahn und Seitenbereich beräumen.
Baum fällen, bodengleich absägen.
Gemessen wird der Durchmesser 1 m über dem Erdboden.
Einschl. Wurzelstock roden bzw. ausfräsen bis 30 cm
unter Geländeoberkante, Wurzellöcher mit geeignetem Material verfüllen und verdichten, Material liefern.
Durchmesser über 30 bis 50 cm.
Gesamtes Holz sowie Schlagabraum, Wurzelstock bzw. Fräsgut der Verwertung nach Wahl des AN zuführen.

Die Entsorgung inkl. der Nachweisführung wird über den Unterabschnitt Entsorgung gesondert vergütet.

Abfallart:  biologisch abbaubare Abfälle
AVV-Nr.:  200201
Menge: 10,000 St

**03.08.0004 Umgest. Baum entf. ü. 50 cm**
Umgestürzten Baum von Fahrbahn und Seitenbereich beräumen.
Baum fällen, bodengleich absägen.
Gemessen wird der Durchmesser 1 m über dem Erdboden.
Einschl. Wurzelstock roden bzw. ausfräsen bis 30 cm
unter Geländeoberkante, Wurzellöcher mit geeignetem Material verfüllen und verdichten, Material liefern.
Durchmesser über 50 cm.
Gesamtes Holz sowie Schlagabraum, Wurzelstock bzw. Fräsgut der Verwertung nach Wahl des AN zuführen.

Die Entsorgung inkl. der Nachweisführung wird über den Unterabschnitt Entsorgung gesondert vergütet.

Abfallart:  biologisch abbaubare Abfälle
AVV-Nr.:  200201
Menge: 10,000 St

**03.08.0005 Abgerissene Äste eines Baumes**
Durch Wind- und Schneelast oder mechanische Einwirkungen abgerissene Äste eines Baumes vom Straßenraum aufnehmen, am Standort aufarbeiten.
Durchmesser der Äste größer 2 cm.
Eventuelle Schäden am Baum sind mit zu beseitigen.
Bruchstelle am Stamm nachschneiden.
Abgerechnet wird nach Stück Baum.
Gesamtes Holz sowie Schlagabraum der Verwertung nach Wahl des AN zuführen.

Die Entsorgung inkl. der Nachweisführung wird über den Unterabschnitt Entsorgung gesondert vergütet.

Abfallart:  biologisch abbaubare Abfälle
AVV-Nr.:  200201
Menge: 100,000 St

#### Unterabschnitt 03.09 Baumpflege

**03.09.0001 Totholzbeseitigung < 15 m**
Die toten und gebrochenen Äste  eines Baumes ab 3 cm Durchmesser abschneiden, vorhandene Überwallungen möglichst erhalten.
Abgerechnet wird nach Stück Baum.
Baumstandort bis 4,50 m vom Fahrbahnrand entfernt.
Baumhöhe bis 15 m.
Kronendurchmesser bis 10 m.
Schnittgut der Verwertung nach Wahl des AN zuführen.

Die Entsorgung inkl. der Nachweisführung wird über den Unterabschnitt Entsorgung gesondert vergütet.

Abfallart:  biologisch abbaubare Abfälle
AVV-Nr.:  200201
Menge: 10,000 St

**03.09.0002 Totholzbeseitigung > 15 m**
Die toten und gebrochenen Äste  eines Baumes ab 3 cm Durchmesser abschneiden, vorhandene Überwallungen möglichst erhalten.
Abgerechnet wird nach Stück Baum.
Baumstandort bis 4,50 m vom Fahrbahnrand entfernt.
Baumhöhe über 15 m.
Kronendurchmesser über 10 m.
Schnittgut der Verwertung nach Wahl des AN zuführen.

Die Entsorgung inkl. der Nachweisführung wird über den Unterabschnitt Entsorgung gesondert vergütet.

Abfallart:  biologisch abbaubare Abfälle
AVV-Nr.:  200201
Menge: 10,000 St

**03.09.0003 Verkehrszeichen freischneiden**
Verkehrszeichen zur Herstellung der Sicht freischneiden.
Das Verkehrszeichen muss in einer Entfernung von 150 m sichtbar sein (Ortstafeln beidseitig).
Freischneiden bis 1 m neben Schildaußenkante.
Schnittgut der Verwertung nach Wahl des AN zuführen.

Die Entsorgung inkl. der Nachweisführung wird über den Unterabschnitt Entsorgung gesondert vergütet.

Abfallart:  biologisch abbaubare Abfälle
AVV-Nr.:  200201
Menge: 20,000 St

#### Unterabschnitt 03.10 Reinigung Verkehrsflächen

**03.10.0001 Verkehrsfläche reinigen maschinell**
Verkehrsfläche (Fahrbahn, Busbucht, Radweg, Gehweg, Parkplatz) von verkehrsbehindernder oder gefährdender Verschmutzung reinigen.
Kehren maschinell.
Kehrgut entsorgen.

Die Entsorgung inkl. der Nachweisführung wird über den Unterabschnitt Entsorgung gesondert vergütet.

Abfallart: Straßenkehricht
AVV-Nr.:  20 03 03
Menge: 60000,000 m2

**03.10.0002 Verkehrsfläche reinigen manuell**
Verkehrsfläche (Fahrbahn, Busbucht, Radweg, Gehweg, Parkplatz) von verkehrsbehindernder oder gefährdender
Verschmutzung reinigen.
Kehren manuell.
Kehrgut entsorgen.

Die Entsorgung inkl. der Nachweisführung wird über den Unterabschnitt Entsorgung gesondert vergütet.

Abfallart: Straßenkehricht
AVV-Nr.:  20 03 03
Menge: 2000,000 m2

**03.10.0003 Abfälle und Müll sammeln**
Abfälle und Müllablagerungen entlang der Strecke einsammeln.
Abfälle aller Größen oder sonstige Verunreinigungen von Banketten, Straßengräben, -mulden oder sonstigen befestigten oder unbefestigten Flächen (außer Flächen im Bereich von Park- und Rastplätzen) einsammeln und entsorgen.
Die Reinigung erfolgt straßenzugweise.
Die Gräben und Bankette sind komplett zu räumen.
Im Bereich von Dämmen sind die Böschungen auf 2,50 m unterhalb der Fahrbahnhöhe und bei Einschnitten auf 4,00 m oberhalb der Fahrbahnhöhe von Abfällen zu reinigen.
Die km-Angaben beziehen sich auf km-Straße bei beiderseitiger Beräumung.

Die Entsorgung inkl. der Nachweisführung wird über den Unterabschnitt Entsorgung gesondert vergütet.

Abfallart: gemischte Siedlungsabfälle
AVV-Nr.:  20 03 01
Menge: 330,000 km

**03.10.0004 Abfallbehälter leeren**
Abfallbehälter im Bereich von Park-/Rastplätzen nach Aufforderung durch den AG leeren,
einschl. Sammeln der Abfälle im Aufstellbereich um den Abfallbehälter im Radius von mindestens 2 m um den Abfallbehälter (Müllsäcke und lose Abfälle).
Abgerechnet wird je Abfallbehälter-Standort.
Abfall entsorgen.

Die Entsorgung inkl. der Nachweisführung wird über den Unterabschnitt Entsorgung gesondert vergütet.

Abfallart: gemischte Siedlungsabfälle
AVV-Nr.:  20 03 01
Menge: 520,000 St

#### Unterabschnitt 03.11 Reinigung Entwässerungsanlagen

**03.11.0001 Straßenablauf oder Schacht reinigen**
Straßenablauf oder Schacht reinigen bei Einschränkung der Funktionsfähigkeit.
Einschließlich Eimer, Schlammfang und Aufsatz reinigen.
Eventuell vorhandene Verschraubungen öffnen und wieder schließen.
Räumgut entsorgen.

Die Entsorgung inkl. der Nachweisführung wird über den Unterabschnitt Entsorgung gesondert vergütet.

Abfallart: Straßenkehricht
AVV-Nr.:  20 03 03
Menge: 50,000 St

#### Unterabschnitt 03.12 Reinigung Verkehrszeichen

**03.12.0001 Verkehrszeichen reinigen**
Verkehrszeichen (ausgenommen Baustellenbeschilderung und Großverkehrszeichen) reinigen.
Verwendete Geräte und Reinigungsmittel dürfen die Oberfläche der Schilder nicht beschädigen.
Menge: 1000,000 St

**03.12.0002 Bemalung entfernen**
Bemalung entfernen.
Stunden Personaleinsatz einschließlich erforderlichem Material zum Entfernen von Bemalung aller Art an oder auf Straßenverkehrsanlagen.
Eingesetzte Mittel dürfen die Erkennbarkeit der Verkehrsschilder nicht beeinträchtigen.
Fahrzeuge, Werkzeuge, Reinigungsmittel und sonstige Verbrauchsmaterialien sind einzukalkulieren.
Menge: 10,000 h

**03.12.0003 Leitpfosten reinigen**
Leitpfosten streckenabschnittsweise reinigen.
Beschädigungen durch die Reinigung an den Leitpfosten beheben.
Schief stehende Leitpfosten lotrecht ausrichten und arretieren.
Menge: 26400,000 St

**03.12.0004 Stationierungszeichen reinigen**
Stationierungszeichen (Stationszeichen des Netzknoten- und Stationierungsystems außer an Leitpfosten) im Zuge der Leitpfostenreinigung reinigen.
Verwendete Geräte und Reinigungsmittel dürfen die Oberfläche der Schilder nicht beschädigen.
Menge: 100,000 St

#### Unterabschnitt 03.13 Nebenleistungen

**03.13.0001 Stundensatz Arbeitskraft**
Stundensatz Arbeitskraft für sonstige Hilfsleistungen.
Der Verrechnungssatz umfasst sämtliche Aufwendungen für An- und Abfahrt zum Einsatzort und die Ausrüstung mit notwendigen Arbeitsmitteln bzw. Geräten/Verbrauchsstoffen, z.B. einschl. Motorsägen und
erforderliche Schutzausrüstungen zur Aufarbeitung von Wind- und Schneebruch.
Menge: 100,000 h

**03.13.0002 Stundensatz LKW mit Ladekran**
Stundensatz für LKW mit Ladekran einschließlich Bedienpersonal für das Aufnehmen von Ladegut und den Abtransport.
Der Verrechnungssatz für das Gerät umfasst sämtliche Aufwendungen für den Einsatz, insbesondere Gerätevorhalte- und Betriebsstoffkosten sowie sämtliche Zuschläge.
Vergütet werden die tatsächlich geleisteten Arbeitsstunden.
Menge: 50,000 h

**03.13.0003 Stundensatz Radlader**
Stundensatz für Radlader einschließlich Bedienpersonal.
Der Verrechnungssatz für das Gerät umfasst sämtliche Aufwendungen für den Einsatz, insbesondere Gerätevorhalte- und Betriebsstoffkosten sowie sämtliche Zuschläge.
Vergütet werden die tatsächlich geleisteten Arbeitsstunden.
Menge: 25,000 h

#### Unterabschnitt 03.14 Entsorgung

**03.14.0001 N.gef.Abf., Metalle**
Nicht gefährlichen Abfall aus Baustelle laden, fördern und entsorgen.
Abgerechnet wird nach Wiegescheinen.
Abfall '17 04 07 gemischte Metalle'

Entsorgung nach Wahl des AN.
Gebühren der Abfallentsorgung sind einzurechnen.
Nachweis nach Unterlagen des AG führen.
Menge: 2,000 t

**03.14.0002 N.gef.Abf., Boden und Steine, unb.**
Nicht gefährlichen Abfall aus Baustelle laden, fördern und entsorgen.
Abgerechnet wird nach Wiegescheinen.
Abfall '17 05 04 Boden und Steine, unbelastet'

Entsorgung nach Wahl des AN.
Gebühren der Abfallentsorgung sind einzurechnen.
Nachweis nach Unterlagen des AG führen.
Menge: 5,000 t

**03.14.0003 N.gef.Abf., Straßenkehrricht**
Nicht gefährlichen Abfall aus Baustelle laden, fördern und entsorgen.
Abgerechnet wird nach Wiegescheinen.
Abfall '20 03 03 Straßenkehrricht'

Entsorgung nach Wahl des AN.
Gebühren der Abfallentsorgung sind einzurechnen.
Nachweis nach Unterlagen des AG führen.
Menge: 5,000 t

**03.14.0004 N.gef.Abf., Beton**
Nicht gefährlichen Abfall aus Baustelle laden, fördern und entsorgen.
Abgerechnet wird nach Wiegescheinen.
Abfall '17 01 01 Beton'

Entsorgung nach Wahl des AN.
Gebühren der Abfallentsorgung sind einzurechnen.
Nachweis nach Unterlagen des AG führen.
Menge: 5,000 t

**03.14.0005 N.gef.Abf., gem. Siedlungsabfälle**
Nicht gefährlichen Abfall aus Baustelle laden, fördern und entsorgen.
Abgerechnet wird nach Wiegescheinen.
Abfall '20 03 01 gemischte Siedlungsabfälle'

Entsorgung nach Wahl des AN.
Gebühren der Abfallentsorgung sind einzurechnen.
Nachweis nach Unterlagen des AG führen.
Menge: 50,000 t

**03.14.0006 N.gef.Abf., Kunststoff**
Nicht gefährlichen Abfall aus Baustelle laden, fördern und entsorgen.
Abgerechnet wird nach Wiegescheinen.
Abfall '17 02 03 Kunststoff'

Entsorgung nach Wahl des AN.
Gebühren der Abfallentsorgung sind einzurechnen.
Nachweis nach Unterlagen des AG führen.
Menge: 2,000 t

**03.14.0007 N.gef.Abf., biol. abbaubare Abf.**
Nicht gefährlichen Abfall aus Baustelle laden, fördern und entsorgen.
Abgerechnet wird nach Wiegescheinen.
Abfall '20 02 01 biologisch abbaubare Abfälle'

Verwertung nach Wahl des AN.
Gebühren der Abfallentsorgung sind einzurechnen.
Nachweis nach Unterlagen des AG führen.
Menge: 2,000 t

**03.14.0008 Abfallliste f. nicht gefährl. Abf.**
*** Pauschalposition
Leistung umfasst die Führung der Abfallliste für alle nicht gefährlichen Abfälle, die infolge Verdrängung, fehlender Eignung oder mangels Wiederverwendungsmöglichkeit nicht innerhalb der Baustelle verbleiben und bei denen die Führung der Abfallliste nicht ausdrücklich erwähnt ist.
Die Abfallliste ist dem Auftraggeber spätestens mit Rechnung als Excel-Tabelle (Dateiformat .xls(x)) zu übergeben.
Pauschale gilt für alle Leistungen dieses Abschnittes dieses Leistungsverzeichnisses.
Menge: 1,000 Psch

### Abschnitt 04 Winterdienst 2028/2029

#### Unterabschnitt 04.00 Vorhaltungspauschalen

**04.00.0001 Pauschale Winterdiensttechnik**
Bereitstellen von 14 Winterdienstfahrzeugen für 14 Räum- und Streurouten sowie einem Reservefahrzeug inklusive Streumaschine und Frontschneepflug je Fahrzeug nach Vorgaben der Punkte B (2), (3) und (4) der Ausführungsbeschreibung, Teil 1, Winterdienst.

Bereitstellung eines Fahrzeuges bis 2,8 t bzw. 3,5 t (StVO § 35 Abs. 6) Gesamtgewicht inkl. Streumaschine und Schneepflug oder Vorbaukehrbesen für Rad- und Gehwege.

Fahrzeuge nach StVZO für den öffentlichen Verkehrsbereich zugelassen.

Sämtliche fixen Unterhaltungs- und Betriebskosten der Fahrzeuge wie Haftpflicht- oder Kaskoversicherungen, Wartungsarbeiten sowie Kfz-Steuer sind einzurechnen.

Leistungs- und kilometerabhängige Kosten wie Betriebs- und Kraftstoffe sind bei den Winterdienst-Leistungen zu kalkulieren und nicht in die Pauschale einzurechnen.

Bereitstellung von Lade- und Verladetechnik zur Beladung von Winterdienstfahrzeugen mit Salz und Sole am Standort des AN.

Vor- und Unterhaltung der Fahrzeuge und Geräte ohne Betriebsstoffe und Personal vom 01.10. bis zum 30.04. einer Winterdienstperiode.

Angaben zur Anzahl und Einsatzzweck der vorgesehenen Fahrzeuge bzw. Technik sowie zur Kostenzusammensetzung der Pauschale sind dem AG auf Verlangen vorzulegen.
Menge: 7,000 Mt

**04.00.0002 Pauschale Personal**
Zur Durchführung des Winterdienstes erforderliches Personal ständig einsatzbereit halten.

Alle direkten Personalkosten und Personalnebenkosten sind einzurechnen.

Die Bereitschaft des Personals ist im Zeitraum vom 01.10. bis zum 30.04. des Folgejahres zu gewährleisten.

Leistungsabhängige Personalkosten, d.h. Stundenaufwände für das Räumen und Streuen sowie für die sonstigen Winterdienst-Leistungen sind bei diesen Leistungen einzurechnen und nicht in die Pauschale einzubeziehen.
Menge: 7,000 Mt

**04.00.0003 Pauschale Infrastruktur**
Bereitstellung einer zur Ausführung der Winterdienstleistungen notwendigen Logistik und Infrastruktur für den Zeitraum 01.10. bis 30.04. einer Winterdienstperiode.

Soweit nicht in anderen Leistungspositionen beschrieben, sind alle zur vertragsgerechten Erfüllung notwendigen Unterkünfte, sanitären Anlagen, Stell- und Lagerplätze, Salz- und Solelagerstätten, Soleerzeuger, Werkzeuge und Betriebsmittel für Winterdienstleistungen bereitzustellen.

Kosten für die Streustoffe im Winterdienst einschließlich verbrauchsabhängiger Kosten für Lieferung, Einlagerung, Aufbereitung und Beladung werden mit den Leistungen für Räumen und Streuen vergütet und sind nicht in die Pauschale einzubeziehen.

Die Anlagen sind innerhalb einer Winterdienstperiode zu betreiben, zu warten und bis zur Beendigung der Arbeiten vorzuhalten.

Strom-, Wasser- und Abwasseranschluss nach den Vorgaben der zuständigen Verbände bzw. Versorger herstellen, warten, betreiben und bis zum Ende der Vertragslaufzeit betriebsbereit halten.
Verbrauchskosten für Strom/Energie, Wasser und Abwasser sind in die Pauschale einzukalkulieren.

Einzukalkulieren sind alle im Zusammenhang stehenden Aufwendungen für behördliche Genehmigungen und Gebühren.

Der AG stellt keine Flächen oder Lagerstätten zur Verfügung.
Die Wahl der Örtlichkeit(-en) ist so zu wählen, dass die maximalen Umlaufzeiten im Rahmen der Winterdienstleistungen nicht überschritten werden.

Im Zeitraum 01.05. bis 30.09. eines Jahres erfolgt keine Vergütung für die Infrastruktur.
Menge: 7,000 Mt

#### Unterabschnitt 04.01 Glätte- und Schneebekämpfung

**04.01.0001 Kontrollfahrten durchführen**
Kontrollfahrt mit beladenem Winterdienstfahrzeug zur Feststellung des Fahrbahnzustandes vor Ort an kritischen Punkten gemäß Ausführungsbeschreibung Teil 1, Punkt B (6); der direkte Übergang in den Streueinsatz muss jederzeit möglich sein.

Vergütet werden nur erforderliche und gemäß Formblatt nachgewiesene Kontrollfahrten.

Die angegebenen Kontrollkilometer sind geschätzte Werte pro Winterdienstsaison.

Das in der Ausführungsbeschreibung Teil 1, Punkt D angegebene Datenerfassungssystem sowie der Thermomat sind anzuwenden.
Menge: 4900,000 km

**04.01.0002 Streueinsatz mit FS 100**
Gemäß Vorgaben in der Ausführungsbeschreibung, Teil 1, insbesondere
B (5) Streueinsatz mit Salzlösung FS 100 auf Fahrbahnen durchführen.

Das Streuen erfolgt asymmetrisch für die gesamte Fahrbahn einschließlich Standstreifen, Busbuchten, Einbiege-, Abbiege-, Einfahr- und Ausfahrstreifen.

Die Kosten werden auf Nachweis nach Fahrbahnkilometern vergütet, für jeden Einsatz ist das Formblatt "Meldung von Winterdienst-Einsätzen" vorzulegen und der Einsatz zu begründen.

Die leistungsabhängigen Betriebskosten der Fahrzeuge (Betriebs- und Kraftstoffe), die Personalkosten für den Einsatz sowie die verbrauchsabhängigen Kosten für die ausgebrachten Streustoffe (einschließlich Einlagerung, Aufbereitung und Beladung) sind in die Leistung mit einzukalkulieren und werden nicht gesondert vergütet.

Das in der Ausführungsbeschreibung Teil 1, Punkt D angegebene Datenerfassungssystem sowie der Thermomat sind anzuwenden.
Menge: 41100,000 km

**04.01.0003 Streueinsatz mit FS 30**
Gemäß Vorgaben in der Ausführungsbeschreibung, Teil 1, insbesondere
B (5) Streueinsatz mit Feuchtsalz FS 30 auf Fahrbahnen durchführen.

Das Streuen erfolgt asymmetrisch für die gesamte Fahrbahn einschließlich Standstreifen, Busbuchten, Einbiege-, Abbiege, Einfahr- und Ausfahrstreifen.

Die Kosten werden auf Nachweis nach Fahrbahnkilometern vergütet, für jeden Einsatz ist das Formblatt "Meldung von Winterdienst-Einsätzen" vorzulegen und der Einsatz zu begründen.

Entsprechend der Beschreibung in B (5) ist der reine Streueinsatz mit
FS 30 der Ausnahmefall, wenn FS 100 nicht angewendet werden kann. Dies muss dann besonders begründet werden.

Die leistungsabhängigen Betriebskosten der Fahrzeuge (Betriebs- und Kraftstoffe), die Personalkosten für den Einsatz sowie die verbrauchsabhängigen Kosten für die ausgebrachten Streustoffe (einschließlich Einlagerung, Aufbereitung und Beladung) sind in die Leistung mit einzukalkulieren und werden nicht gesondert vergütet.

Das in der Ausführungsbeschreibung Teil 1, Punkt D angegebene Datenerfassungssystem sowie der Thermomat sind anzuwenden.
Menge: 8000,000 km

**04.01.0004 Räum- und Streueinsatz mit FS 30**
Gemäß Vorgaben in der Ausführungsbeschreibung, Teil 1, insbesondere
B (5) Räum- und Streueinsatz mit Schneepflug und Streuen von Feuchtsalz FS 30 auf Fahrbahnen bei oder nach Schneefall durchführen.

Das Räumen und Streuen erfolgt jeweils separat für die einzelnen Fahrstreifen, gestreut werden kann die gesamte Fahrbahn. Standstreifen, Busbuchten, Einbiege-, Abbiege-, Einfahr- und Ausfahrstreifen sind jeweils
auch zu räumen und zu streuen.

Die Räumung hat in der Regel zum rechten Fahrbahnrand hin zu erfolgen. Das Räumen hat so intensiv zu erfolgen, dass der Streustoff-Einsatz minimiert werden kann. Räumen ohne Streuen ist ausgeschlossen und wird nicht vergütet.

Die Kosten werden auf Nachweis nach Fahrstreifenkilometern vergütet, für jeden Einsatz ist das Formblatt "Meldung von Winterdienst-Einsätzen"
vorzulegen und der Einsatz zu begründen.

Bei anhaltendem Schneefall sind Wiederholungseinsätze innerhalb einer Umlaufzeit von 3 Stunden zu wiederholen.

Die leistungsabhängigen Betriebskosten der Fahrzeuge und Geräte (Betriebs- und Kraftstoffe, Verschleiß der Räumleisten), die Personalkosten für den Einsatz sowie die verbrauchsabhängigen Kosten für die ausgebrachten Streustoffe (einschließlich Einlagerung, Aufbereitung
und Beladung) sind in die Leistung mit einzukalkulieren und werden nicht gesondert vergütet.

Das in der Ausführungsbeschreibung Teil 1, Punkt D angegebene Datenerfassungssystem sowie der Thermomat sind anzuwenden.
Menge: 12800,000 km

**04.01.0005 Winterdienst auf weiteren Flächen**
Räumen und Streuen auf weiteren Verkehrsflächen außerorts, wie z.B. Parkplätzen, nach Bedarf im Anschluss an die Winterdiensteinsätze auf Straßen.

Die Streustoffe sind entsprechend den Ausführungen in Punkt B (5) anzuwenden und zu dosieren.
Die leistungsabhängigen Betriebskosten der Fahrzeuge und Geräte (Betriebs- und Kraftstoffe, Verschleiß der Räumleisten), die Personalkosten für den Einsatz sowie die verbrauchsabhängigen Kosten für die ausgebrachten Streustoffe (einschließlich Einlagerung,
Aufbereitung und Beladung) sind in die Leistung mit einzukalkulieren und werden nicht gesondert vergütet.

Das in der Ausführungsbeschreibung Teil 1, Punkt D angegebene Datenerfassungssystem sowie der Thermomat sind anzuwenden.
Menge: 10,000 km

**04.01.0006 Winterdienst auf Geh- und Radwegen**
Räumen und Streuen oder reine Streueinsätze auf Geh- und Radwegen entsprechend den Vorgaben in der Ausführungsbeschreibung, insbesondere Teil 1 B (5).

Die leistungsabhängigen Betriebskosten der Fahrzeuge und Geräte (Betriebs- und Kraftstoffe, Verschleiß der Räumleisten), die Personalkosten für den Einsatz sowie die verbrauchsabhängigen Kosten für die ausgebrachten Streustoffe (einschließlich Einlagerung,
Aufbereitung und Beladung) sind in die Leistung mit einzukalkulieren und werden nicht gesondert vergütet.

Das in der Ausführungsbeschreibung Teil 1, Punkt D angegebene Datenerfassungssystem sowie der Thermomat sind anzuwenden.
Menge: 2100,000 km

**04.01.0007 Manueller Winterdienst**
Manuelles Räumen und Streuen auf Rastplätzen, an Mülleimern und Toilettenanlagen. Als Streustoff wird Salz (NaCl) verwendet.

Die Leistung wird nach Bedarf auf Anforderung des Auftraggebers ausgeführt.

Die Abrechnung erfolgt auf Stundenbasis, Beginn der Zeit ist am Ausführungsort. Sämtliche Nebenleistungen wie Personalkosten, Streustoffkosten, Fahrzeugkosten, An- und Abreise sind in die Kostensätze einzukalkulieren und werden nicht gesondert vergütet.
Menge: 50,000 h

#### Unterabschnitt 04.02 Zusätzliche Schneeräumtechnik

**04.02.0001 Einsatz rotier. Schneeräumgerät**
Einsatz rotierendes Schneeräumgerät zur Beräumung verwehter Abschnitte.
Einsatz nur nach Zustimmung bzw. Anordnung des AG.
Die Einsatzzeit beginnt am jeweiligen Einsatzort, eventuell erforderliche Leistungen für An- und Abtransport sind einzukalkulieren.
Einschließlich Bedienpersonal und leistungsabhängige Betriebs- und Verbrauchskosten.
Abrechnung auf Stundennachweis.
Menge: 50,000 h

#### Unterabschnitt 04.03 Begleitende Winterdienstleistungen

**04.03.0001 Schneezäune besch.,aufst., unterh.**
Schneezaun einschließlich aller Zubehörteile für die Aufstellung entlang Bundes- und Landesstraßen liefern, aufstellen und unterhalten.
Schneezäune einschl. aller Zubehörteile bleiben Eigentum des AN.
Abbau und Einlagerung werden gesondert vergütet.

Aufstellung auf Anordnung des AG nach vorgegebenen Standorten.

Schneezäune vom Lagerplatz des AN zum Einsatzort transportieren. Instandsetzung beschädigter sowie Neubeschaffung nicht mehr funktionstüchtiger Schneezäune oder einzelner Zubehörteile ist
einzukalkulieren und wird nicht gesondert vergütet.
Fachgerechte Entsorgung nicht mehr funktionstüchtiger Schneezäune oder einzelner Zubehörteile, Entsorgungsnachweis führen.

Anforderungen:
Zaunhöhe:  mindestens 1,20 m Standard
Netzhöhe:  mindestens 0,90 m
Bodenfreiheit:  ca. 30 cm

Schneezaun entlang verwehungsgefährdeter Strecken nach Vorgabe des AG zwischen dem 01.10. und 31.10. fachgerecht entsprechend der Aufstellvorschrift des Herstellers aufstellen und während der Winterperiode regelmäßig auf Standsicherheit kontrollieren, funktionstüchtig halten und bei Bedarf wieder aufstellen.

Abgerechnet wird entsprechend der Länge der geschützten Strecke entlang der Straße.
Menge: 24048,000 m

**04.03.0002 Schneezäune wieder aufstellen**
Schneezäune des AN, die infolge höherer Gewalt (Unfallschäden, Sturm etc.) nicht mehr standfest stehen, aufnehmen und erneut fachgerecht und standsicher aufstellen.
Aufstellung erfolgt auf Grundlage eines gemeinsamen Aufmaßes zwischen AN und AG vor Leistungserbringung.
Den Nachweis für Unfallschäden/Sturm hat der AN zu führen.
Abgerechnet wird entsprechend der Länge der geschützten Strecke entlang der Straße.
Menge: 2400,000 m

**04.03.0003 Schneezäune abbauen und einlagern**
Schneezäune einschl. aller Zubehörteile des AN entlang verwehungsgefährdeter Strecken nach Ende der Winterperiode abbauen.
Schneezäune reinigen, zum Lager des AN transportieren und einlagern.
Fachgerechte Entsorgung nicht mehr funktionstüchtiger Schneezäune oder einzelner Zubehörteile, Entsorgungsnachweis führen.
Menge: 24048,000 m

**04.03.0004 Schneepfähle lief.,aufst., unterh.**
Schneepfähle einschl. Aufstellvorrichtung des AN für Bundes- und Landesstraßen liefern, aufstellen und unterhalten.
Schneepfähle einschl. Aufstellvorrichtung bleiben Eigentum des AN.
Abbau und Einlagerung werden gesondert vergütet.

Schneepfähle vom Lagerplatz des AN zum Einsatzort transportieren. Instandsetzung beschädigter sowie Neubeschaffung nicht mehr funktionstüchtiger Schneepfähle und/oder  Aufstellvorrichtung ist
einzukalkulieren und wird nicht gesondert vergütet.
Fachgerechte Entsorgung nicht mehr funktionstüchtiger Schneepfähle und/oder  Aufstellvorrichtungen, Entsorgungsnachweis führen.

Anforderungen:
Durchmesser:  ca. 5 cm
Länge:  mindestens 2,00 m
Farbe:  auffällige Kennzeichnung,  z. B.
  einfarbig orange oder Orange mit
  schwarzem Kopfstück (mind.50 cm)

Schneepfähle entlang verwehungsgefährdeter Strecken nach Vorgabe des AG zwischen dem 01.10. und 31.10. fachgerecht entsprechend der Aufstellvorschrift des Herstellers 50 cm neben dem Fahrbahnrand aufstellen und während der Winterperiode regelmäßig auf Standsicherheit kontrollieren,  funktionstüchtig halten und bei Bedarf wieder aufstellen.

Die erforderlichen Standorte werden vom AG vorgegeben.
Menge: 303,000 St

**04.03.0005 Schneepfähle abbauen und einlagern**
Schneepfähle einschl. Aufstellvorrichtung des AN entlang verwehungsgefährdeter Strecken am Ende der Winterperiode abbauen.
Schneepfähle einschl. Aufstellvorrichtung reinigen, zum Lager des AN transportieren und einlagern.
Fachgerechte Entsorgung nicht mehr funktionstüchtiger Schneepfähle und/oder Aufstellvorrichtungen, Entsorgungsnachweis führen.
Menge: 303,000 St

**04.03.0006 Streustoffbehälter unterhalten**
Streustoffbehälter nach Vorgabe des AG vor Beschickung entleeren und reinigen, mit trockenem Streustoff Splitt 3/8 befüllen, kontinuierlich kontrollieren und gegebenenfalls nachfüllen.

Lieferung des Streustoffes zum Lager des  AN und Lagerung auf Fläche des AN sind einzukalkulieren.
Verladung und Transport vom Lager des AN zum Streustoffbehälter sind einzukalkulieren.

Streustoffbehälter werden vom AG bereitgestellt.
Menge: 67,000 St

**04.03.0007 Streustoffbehälter setzen**
Standfläche des Streustoffbehälters regulieren und ausbessern.

Vom AG bereitgestellten Behälter vom Lager des AG laden, transportieren und setzen.
Menge: 10,000 St

### Abschnitt 05 Störungsbeseitigung 2028/2029

#### Unterabschnitt 05.00 Bereitschaftsdienst

**05.00.0001 Pauschale Bereitschaftdienst**
Zur Gewährleistung des Bereitschaftsdienstes (24 h täglich) ist die Vorhaltung von Arbeitskräften zur Erbringung von umgehenden Sicherungs- und Arbeitsleistungen im Rahmen der Verkehrssicherungspflicht innerhalb und außerhalb der regulären Arbeitszeit erforderlich.

Die Ausführung dieser dringenden Sicherungsmaßnahmen muss innerhalb von 2 Stunden nach Verständigung vor Ort begonnen werden.

Alle direkten und indirekten Personalkosten zur Vorhaltung des Bereitschaftsdienstes sind in diese Position einzukalkulieren.

Die Bereitschaft des Personals ist über die gesamte Vertragslaufzeit zu gewährleisten. Angabe der Anzahl und des Einsatzzweckes des vorgesehenen Personals sowie zur Kostenzusammensetzung der  Pauschale sind dem AG auf Verlangen vorzulegen.

Diese Position zur Gewährleistung des Bereitschaftsdienstes umfasst alle folgenden Titel im Bereich der Störungsbeseitigung.
Menge: 12,000 Mt

#### Unterabschnitt 05.01 Verkehrszeichen lief. u. anbringen

**05.01.0001 Schild mit VZ Dreieck**
Schild mit Verkehrszeichen nach StVO und VwV-StVO an Aufstellvorrichtung nach Angaben des AG liefern und anbringen;
Aufstellvorrichtung wird gesondert vergütet;
Schild = Dreieck, Größe 2 (Seitenlänge 900 mm);
voll retroreflektierend mit Folie der Retroreflexions-Klasse RA2, konstruktiver Aufbau C nach DIN 67520;
Schild aus Aluminium, 2 mm dick, Alform;
Befestigungsmittel liefern,
Befestigung mit Aluminium-Klemmschelle, Schrauben aus korrosionsbeständigem Stahl mindestens der Stahlsorte A2;
Anbringung neben der Fahrbahn,
Unterkante des Schildes ab 2,00 m über der Verkehrsfläche.
Menge: 50,000 St

**05.01.0002 Schild mit VZ Ronde**
Schild mit Verkehrszeichen nach StVO und VwV-StVO an
Aufstellvorrichtung nach Angaben des AG liefern und anbringen;
Aufstellvorrichtung wird gesondert vergütet;
Schild = Ronde, Größe 2 (Durchmesser 600 mm);
voll retroreflektierend mit Folie der Retroreflexions-Klasse RA2, konstruktiver Aufbau C nach DIN 67520;
Schild aus Aluminium, 2 mm dick, Alform;
Befestigungsmittel liefern,
Befestigung mit Aluminium-Klemmschelle, Schrauben aus korrosionsbeständigem Stahl mindestens der Stahlsorte A2;
Anbringung neben der Fahrbahn,
Unterkante des Schildes ab 2,00 m über der Verkehrsfläche.
Menge: 50,000 St

**05.01.0003 Schild mit VZ Quadrat**
Schild mit Verkehrszeichen nach StVO und VwV-StVO an
Aufstellvorrichtung nach Angaben des AG liefern und anbringen;
Aufstellvorrichtung wird gesondert vergütet;
Schild = Quadrat, Größe 2 (Seitenlänge 600 mm);
voll retroreflektierend mit Folie der Retroreflexions-Klasse RA2, konstruktiver Aufbau C nach DIN 67520;
Schild aus Aluminium, 2 mm dick, Alform;
Befestigungsmittel liefern,
Befestigung mit Aluminium-Klemmschelle, Schrauben aus korrosionsbeständigem Stahl mindestens der Stahlsorte A2;
Anbringung neben der Fahrbahn,
Unterkante des Schildes ab 2,00 m über der Verkehrsfläche.
Menge: 50,000 St

**05.01.0004 Schild mit VZ Rechteck**
Schild mit Verkehrszeichen nach StVO und VwV-StVO an
Aufstellvorrichtung nach Angaben des AG liefern und anbringen;
Aufstellvorrichtung wird gesondert vergütet;
Schild = Rechteck, Größe 2 (Höhe 900 mm, Breite 600 mm);
voll retroreflektierend mit Folie der Retroreflexions-Klasse RA2, konstruktiver Aufbau C nach DIN 67520;
Schild aus Aluminium, 2 mm dick, Alform;
Befestigungsmittel liefern,
Befestigung mit Aluminium-Klemmschelle, Schrauben aus korrosionsbeständigem Stahl mindestens der Stahlsorte A2;
Anbringung neben der Fahrbahn,
Unterkante des Schildes ab 2,00 m über der Verkehrsfläche.
Menge: 10,000 St

**05.01.0005 Schild mit ZZ Höhe 1**
Schild mit Verkehrszeichen nach StVO und VwV-StVO an
Aufstellvorrichtung nach Angaben des AG liefern und anbringen;
Aufstellvorrichtung wird gesondert vergütet;
Schild = Zusatzzeichen Höhe 1, Größe 2 (330 mm x 600 mm);
voll retroreflektierend mit Folie der Retroreflexions-Klasse RA2, konstruktiver Aufbau C nach DIN 67520;
Schild aus Aluminium, 2 mm dick, Alform;
Befestigungsmittel liefern,
Befestigung mit Aluminium-Klemmschelle, Schrauben aus korrosionsbeständigem Stahl mindestens der Stahlsorte A2;
Anbringung neben der Fahrbahn,
Unterkante des Schildes ab 2,00 m über der Verkehrsfläche.
Menge: 10,000 St

**05.01.0006 Schild mit ZZ Höhe 2**
Schild mit Verkehrszeichen nach StVO und VwV-StVO an
Aufstellvorrichtung nach Angaben des AG liefern und anbringen;
Aufstellvorrichtung wird gesondert vergütet;
Schild = Zusatzzeichen Höhe 2, Größe 2 (450 mm x 600 mm);
voll retroreflektierend mit Folie der Retroreflexions-Klasse RA2, konstruktiver Aufbau C nach DIN 67520;
Schild aus Aluminium, 2 mm dick, Alform;
Befestigungsmittel liefern,
Befestigung mit Aluminium-Klemmschelle, Schrauben aus korrosionsbeständigem Stahl mindestens der Stahlsorte A2;
Anbringung neben der Fahrbahn,
Unterkante des Schildes ab 2,00 m über der Verkehrsfläche.
Menge: 10,000 St

**05.01.0007 Schild mit ZZ Höhe 3**
Schild mit Verkehrszeichen nach StVO und VwV-StVO an
Aufstellvorrichtung nach Angaben des AG liefern und anbringen;
Aufstellvorrichtung wird gesondert vergütet;
Schild = Zusatzzeichen Höhe 3, Größe 2 (600 mm x 600 mm);
voll retroreflektierend mit Folie der Retroreflexions-Klasse RA2, konstruktiver Aufbau C nach DIN 67520;
Schild aus Aluminium, 2 mm dick, Alform;
Befestigungsmittel liefern,
Befestigung mit Aluminium-Klemmschelle, Schrauben aus korrosionsbeständigem Stahl mindestens der Stahlsorte A2;
Anbringung neben der Fahrbahn,
Unterkante des Schildes ab 2,00 m über der Verkehrsfläche.
Menge: 10,000 St

**05.01.0008 VZ 206, Halt. Vorfahrt gewähren.**
Schild mit Verkehrszeichen nach StVO und VwV-StVO an
Aufstellvorrichtung nach Angaben des AG liefern und anbringen;
Aufstellvorrichtung wird gesondert vergütet;
Schild = VZ 206 (Halt. Vorfahrt gewähren.),
Größe 2 (Abstand der parallelen Seiten 900 mm);
voll retroreflektierend mit Folie der Retroreflexions-Klasse RA2, konstruktiver Aufbau C nach DIN 67520;
Schild aus Aluminium, 2 mm dick, Alform;
Befestigungsmittel liefern,
Befestigung mit Aluminium-Klemmschelle, Schrauben aus korrosionsbeständigem Stahl mindestens der Stahlsorte A2;
Anbringung neben der Fahrbahn,
Unterkante des Schildes ab 2,00 m über der Verkehrsfläche.
Menge: 10,000 St

**05.01.0009 VZ 350-10/20, Fußgängerüberweg**
Schild mit Verkehrszeichen nach StVO und VwV-StVO an
Aufstellvorrichtung nach Angaben des AG liefern und anbringen;
Aufstellvorrichtung wird gesondert vergütet;
Schild = VZ 350-10/-20  (Fußgängerüberweg),
Größe 750 mm x 750 mm;
voll retroreflektierend mit Folie der Retroreflexions-Klasse RA3, konstruktiver Aufbau C nach DIN 67520;
Schild aus Aluminium, 2 mm dick, Alform;
Befestigungsmittel liefern,
Befestigung mit Aluminium-Klemmschelle, Schrauben aus korrosionsbeständigem Stahl mindestens der Stahlsorte A2;
Anbringung neben der Fahrbahn,
Unterkante des Schildes ab 2,00 m über der Verkehrsfläche.
Menge: 10,000 St

**05.01.0010 VZ 310-40, Ortstafel**
Schild mit Verkehrszeichen nach StVO und VwV-StVO an
Aufstellvorrichtung nach Angaben des AG liefern und anbringen;
Aufstellvorrichtung wird gesondert vergütet.
Schild = VZ 310-40 (Ortstafel, doppelseitig (Vorderseite 310, Rückseite 311));
Größe 600 x 900 mm;
voll retroreflektierend mit Folie der Retroreflexions-Klasse RA2, konstruktiver Aufbau C nach DIN 67520;
Schild aus Aluminium, 3 mm dick;
Befestigungsmittel liefern,
Befestigung im Rohrrahmen, Schrauben aus korrosionsbeständigem Stahl mindestens der Stahlsorte A2;
Anbringung neben der Fahrbahn,
Unterkante des Schildes ab 2,00 m über der Verkehrsfläche.
Menge: 10,000 St

**05.01.0011 VZ 626-10/20/30, Leitplatte**
Schild mit Verkehrszeichen nach StVO und VwV-StVO an
Aufstellvorrichtung nach Angaben des AG liefern und anbringen;
Aufstellvorrichtung wird gesondert vergütet;
Schild = VZ 626-10, 626-20 oder als Fahrbahnteiler 626-30  (Leitplatte);
Größe 750 x 500 mm;
voll retroreflektierend mit Folie der Retroreflexions-Klasse RA2, konstruktiver Aufbau C nach DIN 67520;
Schild aus Aluminium, 2 mm dick, Alform;
Befestigungsmittel liefern,
Befestigung mit Aluminium-Klemmschelle, Schrauben aus korrosionsbeständigem Stahl mindestens der Stahlsorte A2;
Anbringung neben der Fahrbahn.
Menge: 20,000 St

**05.01.0012 VZ605-10/20, Schraffenbake**
Schild mit Verkehrszeichen nach StVO und VwV-StVO an
Aufstellvorrichtung nach Angaben des AG liefern und anbringen;
Aufstellvorrichtung wird gesondert vergütet;
Schild = VZ 605-10, 605-20 (Schraffenbake);
Größe 1.000 x 250 mm;
voll retroreflektierend mit Folie der Retroreflexions-Klasse RA2, konstruktiver Aufbau C nach DIN 67520;
Schild aus Aluminium, 2 mm dick, Alform;
Befestigungsmittel liefern,
Befestigung mit Aluminium-Klemmschelle, Schrauben aus korrosionsbeständigem Stahl mindestens der Stahlsorte A2;
Anbringung neben der Fahrbahn.
Menge: 10,000 St

**05.01.0013 VZ 625-10/20, Richtungstafel**
Schild mit Verkehrszeichen nach StVO und VwV-StVO an
Aufstellvorrichtung nach Angaben des AG liefern und anbringen;
Aufstellvorrichtung wird gesondert vergütet;
Schild = VZ 625-10 und 625-20 (Richtungstafel in Kurven);
Größe 500 mm x 500 mm;
voll retroreflektierend mit Folie der Retroreflexions-Klasse RA2, konstruktiver Aufbau C nach DIN 67520;
Schild aus Aluminium, 2 mm dick, Alform;
Befestigungsmittel liefern,
Befestigung mit Aluminium-Klemmschelle, Schrauben aus
korrosionsbeständigem Stahl mindestens der Stahlsorte A2;
Anbringung neben der Fahrbahn.
Menge: 50,000 St

**05.01.0014 VZ 625-11/21, Richtungstafel**
Schild mit Verkehrszeichen nach StVO und VwV-StVO an
Aufstellvorrichtung nach Angaben des AG liefern und anbringen;
Aufstellvorrichtung wird gesondert vergütet;
Schild = VZ 625-11 und 625-21 (Richtungstafel in Kurven);
Größe 500 mm x 1500 mm;
voll retroreflektierend mit Folie der Retroreflexions-Klasse RA2, konstruktiver Aufbau C nach DIN 67520;
Schild aus Aluminium, 2 mm dick, Alform;
Befestigungsmittel liefern,
Befestigung mit Aluminium-Klemmschelle, Schrauben aus
korrosionsbeständigem Stahl mindestens der Stahlsorte A2;
Anbringung neben der Fahrbahn.
Menge: 10,000 St

**05.01.0015 VZ 625-12/22, Richtungstafel**
Schild mit Verkehrszeichen nach StVO und VwV-StVO an
Aufstellvorrichtung nach Angaben des AG liefern und anbringen;
Aufstellvorrichtung wird gesondert vergütet;
Schild = VZ 625-12 und 625-22 (Richtungstafel in Kurven);
Größe 500 mm x 2000 mm;
voll retroreflektierend mit Folie der Retroreflexions-Klasse RA2, konstruktiver Aufbau C nach DIN 67520;
Schild aus Aluminium, 2 mm dick, Alform;
Befestigungsmittel liefern,
Befestigung mit Aluminium-Klemmschelle, Schrauben aus
korrosionsbeständigem Stahl mindestens der Stahlsorte A2;
Anbringung neben der Fahrbahn.
Menge: 10,000 St

**05.01.0016 VZ 157-10/20, Dreistreifige Bake**
Schild mit Verkehrszeichen nach StVO und VwV-StVO an
Aufstellvorrichtung nach Angaben des AG liefern und anbringen;
Aufstellvorrichtung wird gesondert vergütet;
Schild = VZ 157-10 und 157-20 (Dreistreifige Bake);
Größe 1000 mm x 300 mm;
voll retroreflektierend mit Folie der Retroreflexions-Klasse RA2, konstruktiver Aufbau C nach DIN 67520;
Schild aus Aluminium, 2 mm dick, Alform;
Befestigungsmittel liefern,
Befestigung mit Aluminium-Klemmschelle, Schrauben aus
korrosionsbeständigem Stahl mindestens der Stahlsorte A2;
Anbringung neben der Fahrbahn.
Menge: 10,000 St

**05.01.0017 VZ 159-10/20, Zweistreifige Bake**
Schild mit Verkehrszeichen nach StVO und VwV-StVO an
Aufstellvorrichtung nach Angaben des AG liefern und anbringen;
Aufstellvorrichtung wird gesondert vergütet;
Schild = VZ 159-10 und 159-20 (Zweistreifige Bake);
Größe 1000 mm x 300 mm;
voll retroreflektierend mit Folie der Retroreflexions-Klasse RA2, konstruktiver Aufbau C nach DIN 67520;
Schild aus Aluminium, 2 mm dick, Alform;
Befestigungsmittel liefern,
Befestigung mit Aluminium-Klemmschelle, Schrauben aus
korrosionsbeständigem Stahl mindestens der Stahlsorte A2;
Anbringung neben der Fahrbahn.
Menge: 10,000 St

**05.01.0018 VZ 162-10/20, Einstreifige Bake**
Schild mit Verkehrszeichen nach StVO und VwV-StVO an
Aufstellvorrichtung nach Angaben des AG liefern und anbringen;
Aufstellvorrichtung wird gesondert vergütet;
Schild = VZ 162-10 und 162-20 (Einstreifige Bake);
Größe 1000 mm x 300 mm;
voll retroreflektierend mit Folie der Retroreflexions-Klasse RA2, konstruktiver Aufbau C nach DIN 67520;
Schild aus Aluminium, 2 mm dick, Alform;
Befestigungsmittel liefern,
Befestigung mit Aluminium-Klemmschelle, Schrauben aus
korrosionsbeständigem Stahl mindestens der Stahlsorte A2;
Anbringung neben der Fahrbahn.
Menge: 10,000 St

**05.01.0019 Vorgehaltenes Verkehrsz. anbringen**
Vorgehaltenes Verkehrszeichen
an vorhandene Aufstellvorrichtung anbringen;
notwendige Befestigungselemente liefern.
Menge: 80,000 St

**05.01.0020 Verkehrszeichen ausrichten**
Vorhandene Verkehrszeichen oder Wegweiser
an Aufstellvorrichtung ausrichten.
Menge: 50,000 St

**05.01.0021 Verkehrsspiegel 800x1000mm**
Verkehrsspiegel 800 x 1000 mm mit Kunststoffgehäuse auf Anordnung des AG liefern und anbringen, einschl. Lieferung der Befestigungsmittel.
Rohrpfostenn wird gesondert vergütet.
Menge: 10,000 St

**05.01.0022 Verkehrsspiegel 600 x800 mm**
Verkehrsspiegel 600 x 8000 mm mit Kunststoffgehäuse auf Anordnung des AG liefern und anbringen, einschl. Lieferung der Befestigungsmittel.
Rohrpfostenn wird gesondert vergütet.
Menge: 10,000 St

#### Unterabschnitt 05.02 Verkehrszeichen demontieren

**05.02.0001 Verkehrszeichen demont. u. entf.**
Verkehrszeichen demontieren.
Vorhandene verschlissene oder defekte Verkehrszeichen einschließlich der nicht mehr verwendbaren Befestigungselemente demontieren und entsorgen.

Die Entsorgung inkl. der Nachweisführung wird über den Unterabschnitt Entsorgung gesondert vergütet.
Abfallart: gemischte Metalle
AVV-Nr.:  17 04 07
Menge: 200,000 St

**05.02.0002 Verkehrszeichen demont. u. vorh.**
Vorhandene Verkehrszeichen einschließlich der Befestigungselemente demontieren, Verkehrszeichen auf Anordnung des AG vorhalten.
Menge: 80,000 St

**05.02.0003 Verkehrsspiegel demont. u. entf.**
Verkehrsspiegel demontieren, vorhandene verschlissene oder defekte Verkehrsspiegel einschließlich der nicht mehr verwendbaren Befestigungselemente demontieren und entsorgen.

Die Entsorgung inkl. der Nachweisführung wird über den Unterabschnitt Entsorgung gesondert vergütet.

Abfallart: gemischte Siedlungsabfälle
AVV-Nr.:  20 03 01
Menge: 10,000 St

#### Unterabschnitt 05.03 Aufstellvorrichtung für Schilder

**05.03.0001 Rohrpf. m. Erdank., 3.750 /60,3 mm**
Rohrpfosten, Kopf wasserdicht verschlossen,
für Verkehrsschild nach Angabe des AG liefern und aufstellen;
Pfostenlänge 3.750 mm;
Rohr aus Stahl, feuerverzinkt, Schichtdicke mind. 60 mym;
Außendurchmesser 60,3 mm, Wanddicke 2,0 mm;
notwendiges Befestigungsmaterial liefern und einbauen;
Pfosten mit biegesteifem Erdanker aus Metall,
ca. 300 mm vom unteren Pfostenende.
Menge: 40,000 St

**05.03.0002 Rohrpf. m. Erdank., 3.750 /76,1 mm**
Rohrpfosten, Kopf wasserdicht verschlossen,
für Verkehrsschild nach Angabe des AG liefern und aufstellen;
Pfostenlänge 3.750 mm;
Rohr aus Stahl, feuerverzinkt, Schichtdicke mind. 60 mym;
Außendurchmesser 76,1 mm, Wanddicke 2,0 mm;
notwendiges Befestigungsmaterial liefern und einbauen;
Pfosten mit biegesteifem Erdanker aus Metall,
ca. 300 mm vom unteren Pfostenende.
Menge: 10,000 St

**05.03.0003 Rohrpf. m. Erdank., 4.000 /60,3 mm**
Rohrpfosten, Kopf wasserdicht verschlossen,
für Verkehrsschild nach Angabe des AG liefern und aufstellen;
Pfostenlänge 4.000 mm;
Rohr aus Stahl, feuerverzinkt, Schichtdicke mind. 60 mym;
Außendurchmesser 60,3 mm, Wanddicke 2,0 mm;
notwendiges Befestigungsmaterial liefern und einbauen;
Pfosten mit biegesteifem Erdanker aus Metall,
ca. 300 mm vom unteren Pfostenende.
Menge: 10,000 St

**05.03.0004 Rohrpf. m. Erdank., 4.000 /76,1 mm**
Rohrpfosten, Kopf wasserdicht verschlossen,
für Verkehrsschild nach Angabe des AG liefern und aufstellen;
Pfostenlänge 4.000 mm;
Rohr aus Stahl, feuerverzinkt, Schichtdicke mind. 60 mym;
Außendurchmesser 76,1 mm, Wanddicke 2,0 mm;
notwendiges Befestigungsmaterial liefern und einbauen;
Pfosten mit biegesteifem Erdanker aus Metall,
ca. 300 mm vom unteren Pfostenende.
Menge: 10,000 St

**05.03.0005 Rohrpf. m. Erdank., 4.250 /60,3 mm**
Rohrpfosten, Kopf wasserdicht verschlossen,
für Verkehrsschild nach Angabe des AG liefern und aufstellen;
Pfostenlänge 4.250 mm;
Rohr aus Stahl, feuerverzinkt, Schichtdicke mind. 60 mym;
Außendurchmesser 60,3 mm, Wanddicke 2,0 mm;
notwendiges Befestigungsmaterial liefern und einbauen;
Pfosten mit biegesteifem Erdanker aus Metall,
ca. 300 mm vom unteren Pfostenende.
Menge: 10,000 St

**05.03.0006 Rohrpf. m. Erdank., 4.250 /76,1 mm**
Rohrpfosten, Kopf wasserdicht verschlossen,
für Verkehrsschild nach Angabe des AG liefern und aufstellen;
Pfostenlänge 4.250 mm;
Rohr aus Stahl, feuerverzinkt, Schichtdicke mind. 60 mym;
Außendurchmesser 76,1 mm, Wanddicke 2,0 mm;
notwendiges Befestigungsmaterial liefern und einbauen;
Pfosten mit biegesteifem Erdanker aus Metall,
ca. 300 mm vom unteren Pfostenende.
Menge: 10,000 St

**05.03.0007 Rohrpf. in Hülse, 3.750/60,3 mm**
Rohrpfosten, Kopf wasserdicht verschlossen,
für Verkehrsschild nach Angabe des AG liefern und aufstellen;
Pfostenlänge 3.750 mm;
Rohr aus Stahl, feuerverzinkt, Schichtdicke mind. 60 mym;
Außendurchmesser 60,3 mm, Wanddicke 2,0 mm;
notwendiges Befestigungsmaterial liefern und einbauen;
Pfosten in vorhandene Bodenhülse einbauen.
Menge: 10,000 St

**05.03.0008 Rohrpf. in Hülse, 3.750 /76,1 mm**
Rohrpfosten, Kopf wasserdicht verschlossen,
für Verkehrsschild nach Angabe des AG liefern und aufstellen;
Pfostenlänge 3.750 mm;
Rohr aus Stahl, feuerverzinkt, Schichtdicke mind. 60 mym;
Außendurchmesser 76,1 mm, Wanddicke 2,0 mm;
notwendiges Befestigungsmaterial liefern und einbauen;
Pfosten in vorhandene Bodenhülse einbauen.
Menge: 10,000 St

**05.03.0009 Rohrpf. in Hülse, 2.250 /60,3 mm**
Rohrpfosten, Kopf wasserdicht verschlossen,
für Verkehrsschild nach Angabe des AG liefern und aufstellen;
Pfostenlänge 2.250 mm;
Rohr aus Stahl, feuerverzinkt, Schichtdicke mind. 60 mym;
Außendurchmesser 60,3 mm, Wanddicke 2,0 mm,
notwendiges Befestigungsmaterial liefern und einbauen;
Pfosten in vorhandene Bodenhülse einbauen.
Menge: 10,000 St

**05.03.0010 Gabelrohrpfosten, 2.300/60,3 mm**
Gabelrohrpfosten, Kopf wasserdicht verschlossen,
für VKZ 625-10 und -20 liefern und aufstellen;
Pfostenlänge 2.300 mm;
Rohr aus Stahl, feuerverzinkt, Schichtdicke mind. 60 mym;
Außendurchmesser 60,3 mm, Wanddicke 2,0 mm;
notwendiges Befestigungsmaterial liefern und einbauen;
Pfosten mit biegesteifem Erdanker aus Metall,
ca. 300 mm vom unteren Pfostenende.
Menge: 20,000 St

**05.03.0011 Auslegerrohrpfosten, 3.250/60,3 mm**
Auslegerrohrpfosten für Verkehrsschild nach Angabe
des AG liefern und aufstellen;
Pfostenlänge 3.250 mm;
Rohr aus Stahl, feuerverzinkt, Schichtdicke mind. 60 mym;
Außendurchmesser 60,3 mm, Wanddicke 2,0 mm;
Pfosten mit biegesteifem Erdanker aus Metall,
ca. 300 mm vom unteren Pfostenende.
Menge: 10,000 St

**05.03.0012 Rohrrahmen aufstellen**
Rohrrahmen für Verkehrszeichen 310-40 (Ortstafel)
nach Angabe des AG liefern und aufstellen;
Rohr aus Stahl, feuerverzinkt, Schichtdicke mind. 60 mym;
Außendurchmesser 60,3 mm, Wanddicke 2,0 mm;
Pfosten mit biegesteifem Erdanker aus Metall,
ca. 300 mm vom unteren Pfostenende.
Menge: 10,000 St

**05.03.0013 Rohrpfostenfundament herstellen**
Fundament für Rohrpfosten Aussendurchmesser 60 oder 76 mm einschliesslich der anfallenden Erdarbeiten herstellen;
umgebende Fläche entsprechend dem früheren Zustand herstellen;
Homogenbereich ERD-L;
Fundament aus Ortbeton C 12/15, Breite 30/30 cm, Tiefe 75-85 cm herstellen;
überschüssigen Aushub entsorgen.
Die Entsorgung inkl. der Nachweisführung wird über den
Unterabschnitt Entsorgung gesondert verguetet.

Abfallart: Boden und Steine, unbelastet
AVV-Nr.:  17 05 04
Menge: 100,000 St

**05.03.0014 Bodenhülsenfund.,Pfosten 60,3 mm**
Fundament für Klemmringbodenhülse für Pfosten mit einem Außendurchmesser 60,3 mm einschließlich der anfallenden Erdarbeiten herstellen;
umgebende Fläche entsprechend dem früheren Zustand herstellen;
Homogenbereich ERD-L;
Fundament aus Ortbeton C 12/15, Breite 30/30 cm, Tiefe 75 cm herstellen;
einschliesslich Lieferung der Bodenhülse;
überschüssigen Aushub entsorgen.
Die Entsorgung inkl. der Nachweisführung wird über den
Unterabschnitt Entsorgung gesondert vergütet.

Abfallart: Boden und Steine, unbelastet
AVV-Nr.:  17 05 04
Menge: 10,000 St

**05.03.0015 Bodenhülsenfund.,Pfosten 76,1 mm**
Fundament für Klemmringbodenhülse für Pfosten mit einem Außendurchmesser 76,1 mm einschließlich der anfallenden Erdarbeiten herstellen;
umgebende Fläche entsprechend dem früheren Zustand herstellen;
Homogenbereich ERD-L;
Fundament aus Ortbeton C 12/15, Breite 30/30 cm, Tiefe 85 cm herstellen;
einschließlich Lieferung der Bodenhülse;
überschüssigen Aushub entsorgen.
Die Entsorgung inkl. der Nachweisführung wird über den
Unterabschnitt Entsorgung gesondert vergütet.

Abfallart: Boden und Steine, unbelastet
AVV-Nr.:  17 05 04
Menge: 10,000 St

**05.03.0016 Rohrpfostenverläng.,Pfosten 60,3 mm**
Rohrpfostenverlängerung für vorhandenen Rohrpfosten liefern und anbringen, einschließlich aller notwendigen Befestigungselemente;
mittlere Hoehe 75 cm;
Außendurchmesser 60,3 mm.
Menge: 10,000 St

**05.03.0017 Rohrpfostenverläng.,Pfosten 76,1 mm**
Rohrpfostenverlängerung für vorhandenen Rohrpfosten liefern und anbringen, einschließlich aller notwendigen Befestigungselemente;
mittlere Hoehe 75 cm;
Außendurchmesser 76,1 mm.
Menge: 10,000 St

**05.03.0018 Rohrpfosten ausrichten**
Vorhandenen Rohrpfosten lotrecht ausrichten und arretieren einschließlich des befestigten Verkehrsschildes.
Menge: 50,000 St

**05.03.0019 Rohrpfosten kürzen**
Vorhandenen Rohrpfosten Außendurchmesser 60,3 mm oder 76,1 mm auf Anordnung des AG kürzen; überschüssiges Material entsorgen.
Die Entsorgung inkl. der Nachweisführung wird über den Unterabschnitt Entsorgung gesondert vergütet.

Abfallart: gemischte Metalle
AVV-Nr.:  17 04 07
Menge: 10,000 St

#### Unterabschnitt 05.04 Aufstellvorrichtung beseitigen

**05.04.0001 Rohrpfosten mit Fundam. beseitigen**
Rohrpfosten einschließlich der Fundamente oder Bodenhülse abbrechen;
Rohr Außendurchmesser 60,3 oder 76,1 mm;
Fundamentgrube mit geeigneten Boden verfüllen und verdichten,
Boden liefern;
ausgebaute Materialien entsorgen.
Die Entsorgung inkl. der Nachweisführung wird über den Unterabschnitt Entsorgung gesondert vergütet.

Rohrpfosten/Bodenhülse:
Abfallart: gemischte Metalle
AVV-Nr.:  17 04 07

Fundament:
Abfallart: Beton
AVV-Nr.:  17 01 01
Menge: 100,000 St

**05.04.0002 Rohrpfosten beseitigen**
Rohrpfosten aus Bodenhülse beseitigen;
Rohr Außendurchmesser 60,3 oder 76,1 mm;
ausgebaute Materialien entsorgen.
Die Entsorgung inkl. der Nachweisführung wird über den Unterabschnitt Entsorgung gesondert vergütet.

Abfallart: gemischte Metalle
AVV-Nr.:  17 04 07
Menge: 20,000 St

*Hinweis: Temporäre Beschilderung und Verkehrssicherung*
Temporäre Beschilderung und Verkehrssicherung zur Kenntlichmachung bzw. Sicherung von Gefahrenstellen für einen bestimmten Zeitraum auf gesonderte Anordnung des AG.

#### Unterabschnitt 05.05 Temp. Besch. und Verkehrssicherung

**05.05.0001 Temporäre Beschilderung aufb., 1 VZ**
Temporäre Beschilderung einschl. Aufstellvorrichtungen aufbauen,
die zur Kenntlichmachung von Gefahrenstellen nur für einen bestimmten Zeitraum erforderlich ist.
Vorübergehende Aufstellung mit ausreichender Standsicherheit.

Temporäre Beschilderung mit einem Verkehrszeichen je Pfosten.

Diese Leistung setzt die Bestandhaltung an Verkehrszeichen und Aufstellvorichtungen wie Pfosten, Füßen und Zubehör, durch den Auftragnehmer in ausreichender Menge voraus.
Menge: 50,000 St

**05.05.0002 Temporäre Beschilderung vorh., 1 VZ**
Temporäre Beschilderung des AN einschl.  Aufstellvorrichtungen vorhalten, die sich an der Straße im Einsatz befindet.
Sicherstellung der Funktionsfähigkeit.
Kontinuierlich auf Standsicherheit prüfen und funktionsfähig halten.
Der Auftraggeber vergütet die Einsatzzeit der temporären Beschilderung an der Straße.

Temporäre Beschilderung mit einem Verkehrszeichen je Pfosten.

Die Abrechung erfolgt je Tag.
Menge: 500,000 d

**05.05.0003 Temporäre Beschilderung abb., 1 VZ**
Temporärer Beschilderung einschl. Aufstellvorrichtungen  nach Aufforderung durch den AG abbauen.
Temporäre Beschilderung mit einem Verkehrszeichen je Pfosten.
Menge: 50,000 St

**05.05.0004 Temporäre Beschilderung aufb., 2 VZ**
Temporäre Beschilderung einschl. Aufstellvorichtungen aufbauen,
die zur Kenntlichmachung von Gefahrenstellen nur für einen bestimmten Zeitraum erforderlich ist.
Vorübergehende Aufstellung mit ausreichender Standsicherheit.

Temporäre Beschilderung mit zwei Verkehrszeichen je Pfosten.

Diese Leistung setzt die Bestandhaltung an Verkehrszeichen und Aufstellvorichtungen wie Pfosten, Füßen und Zubehör, durch den Auftragnehmer in ausreichender Menge voraus.
Menge: 50,000 St

**05.05.0005 Temporäre Beschilderung vorh., 2 VZ**
Temporäre Beschilderung des AN einschl. Aufstellvorrichtungen vorhalten, die sich an der Straße im Einsatz befindet.
Sicherstellung der Funktionsfähigkeit.
Kontinuierlich auf Standsicherheit prüfen und funktionsfähig halten.
Der Auftraggeber vergütet die Einsatzzeit der temporären Beschilderung an der Straße.

Temporäre Beschilderung mit zwei Verkehrszeichen je Pfosten.

Die Abrechung erfolgt je Tag.
Menge: 500,000 d

**05.05.0006 Temporäre Beschilderung abb., 2 VZ**
Temporärer Beschilderung einschl. Aufstellvorrichtungen  nach Aufforderung durch den AG abbauen.
Temporäre Beschilderung mit zwei Verkehrszeichen je Pfosten.
Menge: 50,000 St

**05.05.0007 Temp. Besch. aufb., Bake mit WL**
Temporäre Beschilderung einschl. Aufstellvorrichtungen aufbauen,
die zur Kenntlichmachung von Gefahrenstellen nur für einen bestimmten Zeitraum erforderlich ist.
Vorübergehende Aufstellung mit ausreichender Standsicherheit.

Temporäre Beschilderung Bake mit Warnleuchte.

Diese Leistung setzt die Bestandhaltung an Verkehrszeichen und Aufstellvorichtungen wie Pfosten, Füßen und Zubehör, Warnleuchten usw. durch den Auftragnehmer in ausreichender Menge voraus.
Menge: 50,000 St

**05.05.0008 Temp. Besch. vorh., Bake mit WL**
Temporäre Beschilderung des AN einschl.  Aufstellvorrichtungen vorhalten, die sich an der Straße im Einsatz befindet.
Sicherstellung der Funktionsfähigkeit.
Kontinuierlich auf Standsicherheit prüfen und funktionsfähig halten.
Der Auftraggeber vergütet die Einsatzzeit der temporären Beschilderung an der Straße.

Temporäre Beschilderung Bake mit Warnleuchte.

Die Abrechung erfolgt je Tag.
Menge: 500,000 d

**05.05.0009 Temp. Besch. abb., Bake mit WL**
Temporärer Beschilderung einschl. Aufstellvorrichtungen  nach Aufforderung durch den AG abbauen.
Temporäre Beschilderung Bake mit Warnleuchte.
Menge: 50,000 St

**05.05.0010 Temp. Besch. aufb., Absp.schr, m.WL**
Temporäre Beschilderung einschl. Aufstellvorrichtungen aufbauen,
die zur Kenntlichmachung von Gefahrenstellen nur für einen bestimmten Zeitraum erforderlich ist.
Vorübergehende Aufstellung mit ausreichender Standsicherheit.

Temporäre Beschilderung Absperrschranke mit 5 Stück Warnleuchten, rot.

Diese Leistung setzt die Bestandhaltung an Verkehrszeichen und Aufstellvorichtungen wie Pfosten, Füßen und Zubehör, Warnleuchten usw. durch den Auftragnehmer in ausreichender Menge voraus.
Menge: 10,000 St

**05.05.0011 Temp. Besch. vorh., Absp.schr, m.WL**
Temporäre Beschilderung des AN einschl.  Aufstellvorrichtungen vorhalten, die sich an der Straße im Einsatz befindet.
Sicherstellung der Funktionsfähigkeit.
Kontinuierlich auf Standsicherheit prüfen und funktionsfähig halten.
Der Auftraggeber vergütet die Einsatzzeit der temporären Beschilderung an der Straße.

Temporäre Beschilderung Absperrschranke mit 5 Stück Warnleuchten, rot.

Die Abrechung erfolgt je Tag.
Menge: 50,000 d

**05.05.0012 Temp. Besch. abb., Absp.schr, m.WL**
Temporärer Beschilderung einschl. Aufstellvorrichtungen  nach Aufforderung durch den AG abbauen.
Temporäre Beschilderung Absperrschranke mit 5 Stück Warnleuchten, rot.
Menge: 10,000 St

**05.05.0013 Verkehrssicherung C I/5 aufb.**
Verkehrssicherung längerer Dauer einschließlich mobiler Lichtsignalanlage (LSA Typ C, verkehrsabhängig mit Signalsicherung), Verkehrszeichen und Verkehrseinrichtungen (Absperrgeräte, Warnleuchten und Aufstellvorrichtungen) betriebsfertig aufbauen.
Vorhalten, Wartung, Instandsetzung, Betreiben und Abbauen werden gesondert vergütet.
Vorübergehende Verkehrssicherungsmaßnahmen durchführen.
Verkehrssicherung an Gefahrenstelle bzw. Arbeitsstelle.

Nach RSA, Regelplan C I/5.

Verkehrsrechtliche Anordnung nach Unterlagen des AG einholen und zugehörige Unterlagen erstellen. Gebührenfrei.
Menge: 5,000 St

**05.05.0014 Verkehrssicherung C I/5 vorh.**
Verkehrssicherung längerer Dauer einschließlich mobiler Lichtsignalanlage vorhalten, warten, instand setzen und betreiben.
Vorübergehende Verkehrssicherungsmaßnahmen durchführen.

Nach RSA, Regelplan C I/5.
Menge: 10,000 d

**05.05.0015 Verkehrssicherung C I/5 abb.**
Verkehrssicherung an Arbeitsstellen längerer Dauer einschließlich mobiler Lichtsignalanlage abbauen.
Vorübergehende Verkehrssicherungsmaßnahmen durchführen.

Nach RSA, Regelplan C I/5.
Menge: 5,000 St

**05.05.0016 Verkehrssicherung B I/6 aufb.**
Verkehrssicherung längerer Dauer einschließlich mobiler Lichtsignalanlage (LSA Typ C, verkehrsabhängig mit Signalsicherung), Verkehrszeichen und Verkehrseinrichtungen (Absperrgeräte, Warnleuchten und Aufstellvorrichtungen) betriebsfertig aufbauen.
Vorhalten, Wartung, Instandsetzung, Betreiben und Abbauen werden gesondert vergütet.
Vorübergehende Verkehrssicherungsmaßnahmen durchführen.
Verkehrssicherung an Gefahrenstelle bzw. Arbeitsstelle.

Nach RSA, Regelplan B I/6.

Verkehrsrechtliche Anordnung nach Unterlagen des AG einholen und zugehörige Unterlagen erstellen. Gebührenfrei.
Menge: 5,000 St

**05.05.0017 Verkehrssicherung B I/6 vorh.**
Verkehrssicherung längerer Dauer einschließlich mobiler Lichtsignalanlage vorhalten, warten, instand setzen und betreiben.
Vorübergehende Verkehrssicherungsmaßnahmen durchführen.

Nach RSA, Regelplan B I/6.
Menge: 10,000 d

**05.05.0018 Verkehrssicherung B I/6 abb.**
Verkehrssicherung an Arbeitsstellen längerer Dauer einschließlich mobiler Lichtsignalanlage abbauen.
Vorübergehende Verkehrssicherungsmaßnahmen durchführen.

Nach RSA, Regelplan B I/6.
Menge: 5,000 St

**05.05.0019 Verkehrssicherung DIII/2 l oder r**
Verkehrssicherung an Arbeitsstellen von kürzerer Dauer betriebsfertig aufbauen, vorhalten, warten, instandsetzen, betreiben und abbauen.
Vorübergehende Verkehrssicherungsmaßnahmen durchführen.
Verkehrssicherung an Arbeitsstellen von kürzerer Dauer auf einem Fahrstreifen einer Richtungsfahrbahn.

Nach RSA, Regelplan D III/2 links oder rechts.

Verkehrsrechtliche Anordnung nach Unterlagen des AG einholen und zugehörige Unterlagen erstellen. Gebührenfrei.
Menge: 5,000 St

#### Unterabschnitt 05.06 Leiteinrichtungen

**05.06.0001 Leitpfosten wiederaufstellen**
Wiederverwendbare Leitpfosten einsammeln und in vorhandene Aufstellvorrichtung lotrecht einbauen bzw.Leitpfosten lotrecht in vorhandener Aufstellvorrichtung richten und arretieren.
Menge: 1000,000 St

**05.06.0002 Leitpfosten beseitigen**
Defekte bzw. nicht wiederverwendbare Leitpfosten einsammeln und entsorgen.
Die Entsorgung inkl. der Nachweisführung wird über den Unterabschnitt Entsorgung gesondert vergütet.

Abfallart: Kunststoff
AVV-Nr.:  17 02 03
Menge: 500,000 St

**05.06.0003 Aufstellvorr. beseitigen**
Defekte bzw. nicht wiederverwendbare Aufstellvorrichtungen aufnehmen und entsorgen.
Die Entsorgung inkl. der Nachweisführung wird über den Unterabschnitt Entsorgung gesondert vergütet.

Abfallart: gemischte Metalle
AVV-Nr.:  17 04 07
Menge: 250,000 St

**05.06.0004 Leitpfosten lief. u. aufstellen**
Leitpfosten liefern und in Aufstellvorrichtung standsicher und lotrecht aufstellen.
Sockelleitpfosten, Länge 1,20 m aus Niederdruckpolyethylen, UV-stabilisiert, Hohlprofil gespritzt mit spritzblanker Oberfläche,
beiderseitig Kammerreflektoren (weiß oder orange).
Auf sicheren und lotrechten Stand ist zu achten.
Menge: 500,000 St

**05.06.0005 Aufstellvorr. lief. u. aufstellen**
Aufstellvorrichtung für Leitpfosten liefern und standsicher einbringen.
Metallsockel für Leitpfosten passend zum Leitpfosten (Position Leitpfosten liefern und aufstellen), Einschlagsockel mit mittigem Dorn.
Menge: 250,000 St

**05.06.0006 Reflektor lief. u. einbauen**
Reflektor für Leitpfosten liefern und einbauen.
Ausfahrten sind mit orangen Reflektoren, sonstige Strecken mit weißen Reflektoren, Form rund, zweiteilig, und eckig, einteilig, auszurüsten.
Ausbaumaterialien entsorgen.

Die Entsorgung inkl. der Nachweisführung wird über den Unterabschnitt Entsorgung gesondert vergütet.

Abfallart: Kunststoff
AVV-Nr.:  17 02 03
Menge: 50,000 St

**05.06.0007 Aufsatzleitpf. lief. u. einb.**
Aufsatzleitpfosten für Schutzplanken mit Universalhalterung zur Befestigung auf der Rückseite der Schutzplanken liefern und montieren.
Pfosten aus Niederdruckpolyethylen,
Wanddicke 3 mm,
Leitpfostenlänge 55 cm,
mit Mehrkammerreflektoren nach DIN EN 12899-3.
Menge: 50,000 St

**05.06.0008 Schutzpl.reflektor lief. u. einb.**
Schutzplankenreflektor liefern und montieren;
Kammerreflektor rund;
Durchmesser 60 mm;
einseitig weiß;
Metallhalterung feuerverzinkt.
Menge: 50,000 St

**05.06.0009 Grasstoppplatte wiederverlegen**
Grasstoppplatte einsammeln und fachgerecht wiederverlegen.
Menge: 150,000 St

**05.06.0010 Grasstoppplatte lief. und verlegen**
Grasstoppplatte liefern und fachgerecht am Leitpfostenfuß verlegen.
Menge: 150,000 St

**05.06.0011 Grasstoppplatte beseitigen**
Defekte Grasstoppplatten aufnehmen und entsorgen.
Die Entsorgung inkl. der Nachweisführung wird über den Unterabschnitt Entsorgung gesondert vergütet.

Abfallart: Kunststoff
AVV-Nr.:  17 02 03
Menge: 100,000 St

#### Unterabschnitt 05.07 Baumfällung

**05.07.0001 Baum fällen bis 10 cm**
Verkehrsgefährdenden Baum fällen, höchstens 0,25 m über dem Erdboden absägen. Gemessen wird der Durchmesser 1 m über dem Erdboden. Wurzelstock roden bzw. ausfräsen wird gesondert vergütet.
Durchmesser bis 10 cm.
Gesamtes Holz sowie Schlagabraum der Verwertung nach Wahl des AN zuführen.

Die Entsorgung inkl. der Nachweisführung wird über den Unterabschnitt Entsorgung gesondert vergütet.

Abfallart:  biologisch abbaubare Abfälle
AVV-Nr.:  200201
Menge: 10,000 St

**05.07.0002 Baum fällen ü. 10 bis 30 cm**
Verkehrsgefährdenden Baum fällen, höchstens 0,25 m über dem Erdboden absägen. Gemessen wird der Durchmesser 1 m über dem Erdboden. Wurzelstock roden bzw. ausfräsen wird gesondert vergütet.
Durchmesser über 10 bis 30 cm.
Gesamtes Holz sowie Schlagabraum der Verwertung nach Wahl des AN zuführen.

Die Entsorgung inkl. der Nachweisführung wird über den Unterabschnitt Entsorgung gesondert vergütet.

Abfallart:  biologisch abbaubare Abfälle
AVV-Nr.:  200201
Menge: 10,000 St

**05.07.0003 Baum fällen ü. 30 bis 50 cm**
Verkehrsgefährdenden Baum fällen, höchstens 0,25 m über dem Erdboden absägen. Gemessen wird der Durchmesser 1 m über dem Erdboden. Wurzelstock roden bzw. ausfräsen wird gesondert vergütet.
Durchmesser über 30 bis 50 cm.
Gesamtes Holz sowie Schlagabraum der Verwertung nach Wahl des AN zuführen.

Die Entsorgung inkl. der Nachweisführung wird über den Unterabschnitt Entsorgung gesondert vergütet.

Abfallart:  biologisch abbaubare Abfälle
AVV-Nr.:  200201
Menge: 10,000 St

**05.07.0004 Baum fällen ü. 50 cm**
Verkehrsgefährdenden Baum fällen, höchstens 0,25 m über dem Erdboden absägen. Gemessen wird der Durchmesser 1 m über dem Erdboden. Wurzelstock roden bzw. ausfräsen wird gesondert vergütet.
Durchmesser über 50 cm.
Gesamtes Holz sowie Schlagabraum der Verwertung nach Wahl des AN zuführen.

Die Entsorgung inkl. der Nachweisführung wird über den Unterabschnitt Entsorgung gesondert vergütet.

Abfallart:  biologisch abbaubare Abfälle
AVV-Nr.:  200201
Menge: 10,000 St

**05.07.0005 Wurzelstock ausfr. bis 30 cm**
Wurzelstock einschl. Wurzelansätze ausfräsen.
Gemessen wird der Durchmesser der Schnittstelle des Wurzelstocks.
Durchmesser bis 30 cm.
Frästiefe bis 30 cm unter Geländeoberkante.
Wurzellöcher mit geeignetem Boden verfüllen und verdichten. Boden liefern.
Fräsgut der Verwertung nach Wahl des AN zuführen.

Die Entsorgung inkl. der Nachweisführung wird über den Unterabschnitt Entsorgung gesondert vergütet.

Abfallart:  biologisch abbaubare Abfälle
AVV-Nr.:  200201
Menge: 5,000 St

**05.07.0006 Wurzelstock ausfr. ü. 30 bis 50 cm**
Wurzelstock einschl. Wurzelansätze ausfräsen.
Gemessen wird der Durchmesser der Schnittstelle des Wurzelstocks.
Durchmesser über 30 bis 50 cm.
Frästiefe bis 30 cm unter Geländeoberkante.
Wurzellöcher mit geeignetem Boden verfüllen und verdichten. Boden liefern.
Fräsgut der Verwertung nach Wahl des AN zuführen.

Die Entsorgung inkl. der Nachweisführung wird über den Unterabschnitt Entsorgung gesondert vergütet.

Abfallart:  biologisch abbaubare Abfälle
AVV-Nr.:  200201
Menge: 5,000 St

**05.07.0007 Wurzelstock ausfr. ü. 50 cm**
Wurzelstock einschl. Wurzelansätze ausfräsen.
Gemessen wird der Durchmesser der Schnittstelle des Wurzelstocks.
Durchmesser über 50 cm.
Frästiefe bis 30 cm unter Geländeoberkante.
Wurzellöcher mit geeignetem Boden verfüllen und verdichten. Boden liefern.
Fräsgut der Verwertung nach Wahl des AN zuführen.

Die Entsorgung inkl. der Nachweisführung wird über den Unterabschnitt Entsorgung gesondert vergütet.

Abfallart:  biologisch abbaubare Abfälle
AVV-Nr.:  200201
Menge: 5,000 St

#### Unterabschnitt 05.08 Baumberäumung

**05.08.0001 Umgest. Baum entf. bis 10 cm**
Umgestürzten Baum von Fahrbahn und Seitenbereich beräumen.
Baum fällen, bodengleich absägen.
Gemessen wird der Durchmesser 1 m über dem Erdboden.
Einschl. Wurzelstock roden bzw. ausfräsen bis 30 cm
unter Geländeoberkante, Wurzellöcher mit geeignetem Material verfüllen und verdichten, Material liefern.
Durchmesser bis 10 cm.
Gesamtes Holz sowie Schlagabraum, Wurzelstock bzw. Fräsgut der Verwertung nach Wahl des AN zuführen.

Die Entsorgung inkl. der Nachweisführung wird über den Unterabschnitt Entsorgung gesondert vergütet.

Abfallart:  biologisch abbaubare Abfälle
AVV-Nr.:  200201
Menge: 10,000 St

**05.08.0002 Umgest. Baum entf. ü. 10 bis 30 cm**
Umgestürzten Baum von Fahrbahn und Seitenbereich beräumen.
Baum fällen, bodengleich absägen.
Gemessen wird der Durchmesser 1 m über dem Erdboden.
Einschl. Wurzelstock roden bzw. ausfräsen bis 30 cm
unter Geländeoberkante, Wurzellöcher mit geeignetem Material verfüllen und verdichten, Material liefern.
Durchmesser über 10 bis 30 cm.
Gesamtes Holz sowie Schlagabraum, Wurzelstock bzw. Fräsgut der Verwertung nach Wahl des AN zuführen.

Die Entsorgung inkl. der Nachweisführung wird über den Unterabschnitt Entsorgung gesondert vergütet.

Abfallart:  biologisch abbaubare Abfälle
AVV-Nr.:  200201
Menge: 10,000 St

**05.08.0003 Umgest. Baum entf. ü. 30 bis 50 cm**
Umgestürzten Baum von Fahrbahn und Seitenbereich beräumen.
Baum fällen, bodengleich absägen.
Gemessen wird der Durchmesser 1 m über dem Erdboden.
Einschl. Wurzelstock roden bzw. ausfräsen bis 30 cm
unter Geländeoberkante, Wurzellöcher mit geeignetem Material verfüllen und verdichten, Material liefern.
Durchmesser über 30 bis 50 cm.
Gesamtes Holz sowie Schlagabraum, Wurzelstock bzw. Fräsgut der Verwertung nach Wahl des AN zuführen.

Die Entsorgung inkl. der Nachweisführung wird über den Unterabschnitt Entsorgung gesondert vergütet.

Abfallart:  biologisch abbaubare Abfälle
AVV-Nr.:  200201
Menge: 10,000 St

**05.08.0004 Umgest. Baum entf. ü. 50 cm**
Umgestürzten Baum von Fahrbahn und Seitenbereich beräumen.
Baum fällen, bodengleich absägen.
Gemessen wird der Durchmesser 1 m über dem Erdboden.
Einschl. Wurzelstock roden bzw. ausfräsen bis 30 cm
unter Geländeoberkante, Wurzellöcher mit geeignetem Material verfüllen und verdichten, Material liefern.
Durchmesser über 50 cm.
Gesamtes Holz sowie Schlagabraum, Wurzelstock bzw. Fräsgut der Verwertung nach Wahl des AN zuführen.

Die Entsorgung inkl. der Nachweisführung wird über den Unterabschnitt Entsorgung gesondert vergütet.

Abfallart:  biologisch abbaubare Abfälle
AVV-Nr.:  200201
Menge: 10,000 St

**05.08.0005 Abgerissene Äste eines Baumes**
Durch Wind- und Schneelast oder mechanische Einwirkungen abgerissene Äste eines Baumes vom Straßenraum aufnehmen, am Standort aufarbeiten.
Durchmesser der Äste größer 2 cm.
Eventuelle Schäden am Baum sind mit zu beseitigen.
Bruchstelle am Stamm nachschneiden.
Abgerechnet wird nach Stück Baum.
Gesamtes Holz sowie Schlagabraum der Verwertung nach Wahl des AN zuführen.

Die Entsorgung inkl. der Nachweisführung wird über den Unterabschnitt Entsorgung gesondert vergütet.

Abfallart:  biologisch abbaubare Abfälle
AVV-Nr.:  200201
Menge: 100,000 St

#### Unterabschnitt 05.09 Baumpflege

**05.09.0001 Totholzbeseitigung < 15 m**
Die toten und gebrochenen Äste  eines Baumes ab 3 cm Durchmesser abschneiden, vorhandene Überwallungen möglichst erhalten.
Abgerechnet wird nach Stück Baum.
Baumstandort bis 4,50 m vom Fahrbahnrand entfernt.
Baumhöhe bis 15 m.
Kronendurchmesser bis 10 m.
Schnittgut der Verwertung nach Wahl des AN zuführen.

Die Entsorgung inkl. der Nachweisführung wird über den Unterabschnitt Entsorgung gesondert vergütet.

Abfallart:  biologisch abbaubare Abfälle
AVV-Nr.:  200201
Menge: 10,000 St

**05.09.0002 Totholzbeseitigung > 15 m**
Die toten und gebrochenen Äste  eines Baumes ab 3 cm Durchmesser abschneiden, vorhandene Überwallungen möglichst erhalten.
Abgerechnet wird nach Stück Baum.
Baumstandort bis 4,50 m vom Fahrbahnrand entfernt.
Baumhöhe über 15 m.
Kronendurchmesser über 10 m.
Schnittgut der Verwertung nach Wahl des AN zuführen.

Die Entsorgung inkl. der Nachweisführung wird über den Unterabschnitt Entsorgung gesondert vergütet.

Abfallart:  biologisch abbaubare Abfälle
AVV-Nr.:  200201
Menge: 10,000 St

**05.09.0003 Verkehrszeichen freischneiden**
Verkehrszeichen zur Herstellung der Sicht freischneiden.
Das Verkehrszeichen muss in einer Entfernung von 150 m sichtbar sein (Ortstafeln beidseitig).
Freischneiden bis 1 m neben Schildaußenkante.
Schnittgut der Verwertung nach Wahl des AN zuführen.

Die Entsorgung inkl. der Nachweisführung wird über den Unterabschnitt Entsorgung gesondert vergütet.

Abfallart:  biologisch abbaubare Abfälle
AVV-Nr.:  200201
Menge: 20,000 St

#### Unterabschnitt 05.10 Reinigung Verkehrsflächen

**05.10.0001 Verkehrsfläche reinigen maschinell**
Verkehrsfläche (Fahrbahn, Busbucht, Radweg, Gehweg, Parkplatz) von verkehrsbehindernder oder gefährdender Verschmutzung reinigen.
Kehren maschinell.
Kehrgut entsorgen.

Die Entsorgung inkl. der Nachweisführung wird über den Unterabschnitt Entsorgung gesondert vergütet.

Abfallart: Straßenkehricht
AVV-Nr.:  20 03 03
Menge: 60000,000 m2

**05.10.0002 Verkehrsfläche reinigen manuell**
Verkehrsfläche (Fahrbahn, Busbucht, Radweg, Gehweg, Parkplatz) von verkehrsbehindernder oder gefährdender
Verschmutzung reinigen.
Kehren manuell.
Kehrgut entsorgen.

Die Entsorgung inkl. der Nachweisführung wird über den Unterabschnitt Entsorgung gesondert vergütet.

Abfallart: Straßenkehricht
AVV-Nr.:  20 03 03
Menge: 2000,000 m2

**05.10.0003 Abfälle und Müll sammeln**
Abfälle und Müllablagerungen entlang der Strecke einsammeln.
Abfälle aller Größen oder sonstige Verunreinigungen von Banketten, Straßengräben, -mulden oder sonstigen befestigten oder unbefestigten Flächen (außer Flächen im Bereich von Park- und Rastplätzen) einsammeln und entsorgen.
Die Reinigung erfolgt straßenzugweise.
Die Gräben und Bankette sind komplett zu räumen.
Im Bereich von Dämmen sind die Böschungen auf 2,50 m unterhalb der Fahrbahnhöhe und bei Einschnitten auf 4,00 m oberhalb der Fahrbahnhöhe von Abfällen zu reinigen.
Die km-Angaben beziehen sich auf km-Straße bei beiderseitiger Beräumung.

Die Entsorgung inkl. der Nachweisführung wird über den Unterabschnitt Entsorgung gesondert vergütet.

Abfallart: gemischte Siedlungsabfälle
AVV-Nr.:  20 03 01
Menge: 330,000 km

**05.10.0004 Abfallbehälter leeren**
Abfallbehälter im Bereich von Park-/Rastplätzen nach Aufforderung durch den AG leeren,
einschl. Sammeln der Abfälle im Aufstellbereich um den Abfallbehälter im Radius von mindestens 2 m um den Abfallbehälter (Müllsäcke und lose Abfälle).
Abgerechnet wird je Abfallbehälter-Standort.
Abfall entsorgen.

Die Entsorgung inkl. der Nachweisführung wird über den Unterabschnitt Entsorgung gesondert vergütet.

Abfallart: gemischte Siedlungsabfälle
AVV-Nr.:  20 03 01
Menge: 520,000 St

#### Unterabschnitt 05.11 Reinigung Entwässerungsanlagen

**05.11.0001 Straßenablauf oder Schacht reinigen**
Straßenablauf oder Schacht reinigen bei Einschränkung der Funktionsfähigkeit.
Einschließlich Eimer, Schlammfang und Aufsatz reinigen.
Eventuell vorhandene Verschraubungen öffnen und wieder schließen.
Räumgut entsorgen.

Die Entsorgung inkl. der Nachweisführung wird über den Unterabschnitt Entsorgung gesondert vergütet.

Abfallart: Straßenkehricht
AVV-Nr.:  20 03 03
Menge: 50,000 St

#### Unterabschnitt 05.12 Reinigung Verkehrszeichen

**05.12.0001 Verkehrszeichen reinigen**
Verkehrszeichen (ausgenommen Baustellenbeschilderung und Großverkehrszeichen) reinigen.
Verwendete Geräte und Reinigungsmittel dürfen die Oberfläche der Schilder nicht beschädigen.
Menge: 1000,000 St

**05.12.0002 Bemalung entfernen**
Bemalung entfernen.
Stunden Personaleinsatz einschließlich erforderlichem Material zum Entfernen von Bemalung aller Art an oder auf Straßenverkehrsanlagen.
Eingesetzte Mittel dürfen die Erkennbarkeit der Verkehrsschilder nicht beeinträchtigen.
Fahrzeuge, Werkzeuge, Reinigungsmittel und sonstige Verbrauchsmaterialien sind einzukalkulieren.
Menge: 10,000 h

**05.12.0003 Leitpfosten reinigen**
Leitpfosten streckenabschnittsweise reinigen.
Beschädigungen durch die Reinigung an den Leitpfosten beheben.
Schief stehende Leitpfosten lotrecht ausrichten und arretieren.
Menge: 26400,000 St

**05.12.0004 Stationierungszeichen reinigen**
Stationierungszeichen (Stationszeichen des Netzknoten- und Stationierungsystems außer an Leitpfosten) im Zuge der Leitpfostenreinigung reinigen.
Verwendete Geräte und Reinigungsmittel dürfen die Oberfläche der Schilder nicht beschädigen.
Menge: 100,000 St

#### Unterabschnitt 05.13 Nebenleistungen

**05.13.0001 Stundensatz Arbeitskraft**
Stundensatz Arbeitskraft für sonstige Hilfsleistungen.
Der Verrechnungssatz umfasst sämtliche Aufwendungen für An- und Abfahrt zum Einsatzort und die Ausrüstung mit notwendigen Arbeitsmitteln bzw. Geräten/Verbrauchsstoffen, z.B. einschl. Motorsägen und
erforderliche Schutzausrüstungen zur Aufarbeitung von Wind- und Schneebruch.
Menge: 100,000 h

**05.13.0002 Stundensatz LKW mit Ladekran**
Stundensatz für LKW mit Ladekran einschließlich Bedienpersonal für das Aufnehmen von Ladegut und den Abtransport.
Der Verrechnungssatz für das Gerät umfasst sämtliche Aufwendungen für den Einsatz, insbesondere Gerätevorhalte- und Betriebsstoffkosten sowie sämtliche Zuschläge.
Vergütet werden die tatsächlich geleisteten Arbeitsstunden.
Menge: 50,000 h

**05.13.0003 Stundensatz Radlader**
Stundensatz für Radlader einschließlich Bedienpersonal.
Der Verrechnungssatz für das Gerät umfasst sämtliche Aufwendungen für den Einsatz, insbesondere Gerätevorhalte- und Betriebsstoffkosten sowie sämtliche Zuschläge.
Vergütet werden die tatsächlich geleisteten Arbeitsstunden.
Menge: 25,000 h

#### Unterabschnitt 05.14 Entsorgung

**05.14.0001 N.gef.Abf., Metalle**
Nicht gefährlichen Abfall aus Baustelle laden, fördern und entsorgen.
Abgerechnet wird nach Wiegescheinen.
Abfall '17 04 07 gemischte Metalle'

Entsorgung nach Wahl des AN.
Gebühren der Abfallentsorgung sind einzurechnen.
Nachweis nach Unterlagen des AG führen.
Menge: 2,000 t

**05.14.0002 N.gef.Abf., Boden und Steine, unb.**
Nicht gefährlichen Abfall aus Baustelle laden, fördern und entsorgen.
Abgerechnet wird nach Wiegescheinen.
Abfall '17 05 04 Boden und Steine, unbelastet'

Entsorgung nach Wahl des AN.
Gebühren der Abfallentsorgung sind einzurechnen.
Nachweis nach Unterlagen des AG führen.
Menge: 5,000 t

**05.14.0003 N.gef.Abf., Straßenkehrricht**
Nicht gefährlichen Abfall aus Baustelle laden, fördern und entsorgen.
Abgerechnet wird nach Wiegescheinen.
Abfall '20 03 03 Straßenkehrricht'

Entsorgung nach Wahl des AN.
Gebühren der Abfallentsorgung sind einzurechnen.
Nachweis nach Unterlagen des AG führen.
Menge: 5,000 t

**05.14.0004 N.gef.Abf., Beton**
Nicht gefährlichen Abfall aus Baustelle laden, fördern und entsorgen.
Abgerechnet wird nach Wiegescheinen.
Abfall '17 01 01 Beton'

Entsorgung nach Wahl des AN.
Gebühren der Abfallentsorgung sind einzurechnen.
Nachweis nach Unterlagen des AG führen.
Menge: 5,000 t

**05.14.0005 N.gef.Abf., gem. Siedlungsabfälle**
Nicht gefährlichen Abfall aus Baustelle laden, fördern und entsorgen.
Abgerechnet wird nach Wiegescheinen.
Abfall '20 03 01 gemischte Siedlungsabfälle'

Entsorgung nach Wahl des AN.
Gebühren der Abfallentsorgung sind einzurechnen.
Nachweis nach Unterlagen des AG führen.
Menge: 50,000 t

**05.14.0006 N.gef.Abf., Kunststoff**
Nicht gefährlichen Abfall aus Baustelle laden, fördern und entsorgen.
Abgerechnet wird nach Wiegescheinen.
Abfall '17 02 03 Kunststoff'

Entsorgung nach Wahl des AN.
Gebühren der Abfallentsorgung sind einzurechnen.
Nachweis nach Unterlagen des AG führen.
Menge: 2,000 t

**05.14.0007 N.gef.Abf., biol. abbaubare Abf.**
Nicht gefährlichen Abfall aus Baustelle laden, fördern und entsorgen.
Abgerechnet wird nach Wiegescheinen.
Abfall '20 02 01 biologisch abbaubare Abfälle'

Verwertung nach Wahl des AN.
Gebühren der Abfallentsorgung sind einzurechnen.
Nachweis nach Unterlagen des AG führen.
Menge: 2,000 t

**05.14.0008 Abfallliste f. nicht gefährl. Abf.**
*** Pauschalposition
Leistung umfasst die Führung der Abfallliste für alle nicht gefährlichen Abfälle, die infolge Verdrängung, fehlender Eignung oder mangels Wiederverwendungsmöglichkeit nicht innerhalb der Baustelle verbleiben und bei denen die Führung der Abfallliste nicht ausdrücklich erwähnt ist.
Die Abfallliste ist dem Auftraggeber spätestens mit Rechnung als Excel-Tabelle (Dateiformat .xls(x)) zu übergeben.
Pauschale gilt für alle Leistungen dieses Abschnittes dieses Leistungsverzeichnisses.
Menge: 1,000 Psch

### Abschnitt 06 Winterdienst 2029/2030

#### Unterabschnitt 06.00 Vorhaltungspauschalen

**06.00.0001 Pauschale Winterdiensttechnik**
Bereitstellen von 14 Winterdienstfahrzeugen für 14 Räum- und Streurouten sowie einem Reservefahrzeug inklusive Streumaschine und Frontschneepflug je Fahrzeug nach Vorgaben der Punkte B (2), (3) und (4) der Ausführungsbeschreibung, Teil 1, Winterdienst.

Bereitstellung eines Fahrzeuges bis 2,8 t bzw. 3,5 t (StVO § 35 Abs. 6) Gesamtgewicht inkl. Streumaschine und Schneepflug oder Vorbaukehrbesen für Rad- und Gehwege.

Fahrzeuge nach StVZO für den öffentlichen Verkehrsbereich zugelassen.

Sämtliche fixen Unterhaltungs- und Betriebskosten der Fahrzeuge wie Haftpflicht- oder Kaskoversicherungen, Wartungsarbeiten sowie Kfz-Steuer sind einzurechnen.

Leistungs- und kilometerabhängige Kosten wie Betriebs- und Kraftstoffe sind bei den Winterdienst-Leistungen zu kalkulieren und nicht in die Pauschale einzurechnen.

Bereitstellung von Lade- und Verladetechnik zur Beladung von Winterdienstfahrzeugen mit Salz und Sole am Standort des AN.

Vor- und Unterhaltung der Fahrzeuge und Geräte ohne Betriebsstoffe und Personal vom 01.10. bis zum 30.04. einer Winterdienstperiode.

Angaben zur Anzahl und Einsatzzweck der vorgesehenen Fahrzeuge bzw. Technik sowie zur Kostenzusammensetzung der Pauschale sind dem AG auf Verlangen vorzulegen.
Menge: 7,000 Mt

**06.00.0002 Pauschale Personal**
Zur Durchführung des Winterdienstes erforderliches Personal ständig einsatzbereit halten.

Alle direkten Personalkosten und Personalnebenkosten sind einzurechnen.

Die Bereitschaft des Personals ist im Zeitraum vom 01.10. bis zum 30.04. des Folgejahres zu gewährleisten.

Leistungsabhängige Personalkosten, d.h. Stundenaufwände für das Räumen und Streuen sowie für die sonstigen Winterdienst-Leistungen sind bei diesen Leistungen einzurechnen und nicht in die Pauschale einzubeziehen.
Menge: 7,000 Mt

**06.00.0003 Pauschale Infrastruktur**
Bereitstellung einer zur Ausführung der Winterdienstleistungen notwendigen Logistik und Infrastruktur für den Zeitraum 01.10. bis 30.04. einer Winterdienstperiode.

Soweit nicht in anderen Leistungspositionen beschrieben, sind alle zur vertragsgerechten Erfüllung notwendigen Unterkünfte, sanitären Anlagen, Stell- und Lagerplätze, Salz- und Solelagerstätten, Soleerzeuger, Werkzeuge und Betriebsmittel für Winterdienstleistungen bereitzustellen.

Kosten für die Streustoffe im Winterdienst einschließlich verbrauchsabhängiger Kosten für Lieferung, Einlagerung, Aufbereitung und Beladung werden mit den Leistungen für Räumen und Streuen vergütet und sind nicht in die Pauschale einzubeziehen.

Die Anlagen sind innerhalb einer Winterdienstperiode zu betreiben, zu warten und bis zur Beendigung der Arbeiten vorzuhalten.

Strom-, Wasser- und Abwasseranschluss nach den Vorgaben der zuständigen Verbände bzw. Versorger herstellen, warten, betreiben und bis zum Ende der Vertragslaufzeit betriebsbereit halten.
Verbrauchskosten für Strom/Energie, Wasser und Abwasser sind in die Pauschale einzukalkulieren.

Einzukalkulieren sind alle im Zusammenhang stehenden Aufwendungen für behördliche Genehmigungen und Gebühren.

Der AG stellt keine Flächen oder Lagerstätten zur Verfügung.
Die Wahl der Örtlichkeit(-en) ist so zu wählen, dass die maximalen Umlaufzeiten im Rahmen der Winterdienstleistungen nicht überschritten werden.

Im Zeitraum 01.05. bis 30.09. eines Jahres erfolgt keine Vergütung für die Infrastruktur.
Menge: 7,000 Mt

#### Unterabschnitt 06.01 Glätte- und Schneebekämpfung

**06.01.0001 Kontrollfahrten durchführen**
Kontrollfahrt mit beladenem Winterdienstfahrzeug zur Feststellung des Fahrbahnzustandes vor Ort an kritischen Punkten gemäß Ausführungsbeschreibung Teil 1, Punkt B (6); der direkte Übergang in den Streueinsatz muss jederzeit möglich sein.

Vergütet werden nur erforderliche und gemäß Formblatt nachgewiesene Kontrollfahrten.

Die angegebenen Kontrollkilometer sind geschätzte Werte pro Winterdienstsaison.

Das in der Ausführungsbeschreibung Teil 1, Punkt D angegebene Datenerfassungssystem sowie der Thermomat sind anzuwenden.
Menge: 4900,000 km

**06.01.0002 Streueinsatz mit FS 100**
Gemäß Vorgaben in der Ausführungsbeschreibung, Teil 1, insbesondere
B (5) Streueinsatz mit Salzlösung FS 100 auf Fahrbahnen durchführen.

Das Streuen erfolgt asymmetrisch für die gesamte Fahrbahn einschließlich Standstreifen, Busbuchten, Einbiege-, Abbiege-, Einfahr- und Ausfahrstreifen.

Die Kosten werden auf Nachweis nach Fahrbahnkilometern vergütet, für jeden Einsatz ist das Formblatt "Meldung von Winterdienst-Einsätzen" vorzulegen und der Einsatz zu begründen.

Die leistungsabhängigen Betriebskosten der Fahrzeuge (Betriebs- und Kraftstoffe), die Personalkosten für den Einsatz sowie die verbrauchsabhängigen Kosten für die ausgebrachten Streustoffe (einschließlich Einlagerung, Aufbereitung und Beladung) sind in die Leistung mit einzukalkulieren und werden nicht gesondert vergütet.

Das in der Ausführungsbeschreibung Teil 1, Punkt D angegebene Datenerfassungssystem sowie der Thermomat sind anzuwenden.
Menge: 41100,000 km

**06.01.0003 Streueinsatz mit FS 30**
Gemäß Vorgaben in der Ausführungsbeschreibung, Teil 1, insbesondere
B (5) Streueinsatz mit Feuchtsalz FS 30 auf Fahrbahnen durchführen.

Das Streuen erfolgt asymmetrisch für die gesamte Fahrbahn einschließlich Standstreifen, Busbuchten, Einbiege-, Abbiege, Einfahr- und Ausfahrstreifen.

Die Kosten werden auf Nachweis nach Fahrbahnkilometern vergütet, für jeden Einsatz ist das Formblatt "Meldung von Winterdienst-Einsätzen" vorzulegen und der Einsatz zu begründen.

Entsprechend der Beschreibung in B (5) ist der reine Streueinsatz mit
FS 30 der Ausnahmefall, wenn FS 100 nicht angewendet werden kann. Dies muss dann besonders begründet werden.

Die leistungsabhängigen Betriebskosten der Fahrzeuge (Betriebs- und Kraftstoffe), die Personalkosten für den Einsatz sowie die verbrauchsabhängigen Kosten für die ausgebrachten Streustoffe (einschließlich Einlagerung, Aufbereitung und Beladung) sind in die Leistung mit einzukalkulieren und werden nicht gesondert vergütet.

Das in der Ausführungsbeschreibung Teil 1, Punkt D angegebene Datenerfassungssystem sowie der Thermomat sind anzuwenden.
Menge: 8000,000 km

**06.01.0004 Räum- und Streueinsatz mit FS 30**
Gemäß Vorgaben in der Ausführungsbeschreibung, Teil 1, insbesondere
B (5) Räum- und Streueinsatz mit Schneepflug und Streuen von Feuchtsalz FS 30 auf Fahrbahnen bei oder nach Schneefall durchführen.

Das Räumen und Streuen erfolgt jeweils separat für die einzelnen Fahrstreifen, gestreut werden kann die gesamte Fahrbahn. Standstreifen, Busbuchten, Einbiege-, Abbiege-, Einfahr- und Ausfahrstreifen sind jeweils
auch zu räumen und zu streuen.

Die Räumung hat in der Regel zum rechten Fahrbahnrand hin zu erfolgen. Das Räumen hat so intensiv zu erfolgen, dass der Streustoff-Einsatz minimiert werden kann. Räumen ohne Streuen ist ausgeschlossen und wird nicht vergütet.

Die Kosten werden auf Nachweis nach Fahrstreifenkilometern vergütet, für jeden Einsatz ist das Formblatt "Meldung von Winterdienst-Einsätzen"
vorzulegen und der Einsatz zu begründen.

Bei anhaltendem Schneefall sind Wiederholungseinsätze innerhalb einer Umlaufzeit von 3 Stunden zu wiederholen.

Die leistungsabhängigen Betriebskosten der Fahrzeuge und Geräte (Betriebs- und Kraftstoffe, Verschleiß der Räumleisten), die Personalkosten für den Einsatz sowie die verbrauchsabhängigen Kosten für die ausgebrachten Streustoffe (einschließlich Einlagerung, Aufbereitung
und Beladung) sind in die Leistung mit einzukalkulieren und werden nicht gesondert vergütet.

Das in der Ausführungsbeschreibung Teil 1, Punkt D angegebene Datenerfassungssystem sowie der Thermomat sind anzuwenden.
Menge: 12800,000 km

**06.01.0005 Winterdienst auf weiteren Flächen**
Räumen und Streuen auf weiteren Verkehrsflächen außerorts, wie z.B. Parkplätzen, nach Bedarf im Anschluss an die Winterdiensteinsätze auf Straßen.

Die Streustoffe sind entsprechend den Ausführungen in Punkt B (5) anzuwenden und zu dosieren.
Die leistungsabhängigen Betriebskosten der Fahrzeuge und Geräte (Betriebs- und Kraftstoffe, Verschleiß der Räumleisten), die Personalkosten für den Einsatz sowie die verbrauchsabhängigen Kosten für die ausgebrachten Streustoffe (einschließlich Einlagerung,
Aufbereitung und Beladung) sind in die Leistung mit einzukalkulieren und werden nicht gesondert vergütet.

Das in der Ausführungsbeschreibung Teil 1, Punkt D angegebene Datenerfassungssystem sowie der Thermomat sind anzuwenden.
Menge: 10,000 km

**06.01.0006 Winterdienst auf Geh- und Radwegen**
Räumen und Streuen oder reine Streueinsätze auf Geh- und Radwegen entsprechend den Vorgaben in der Ausführungsbeschreibung, insbesondere Teil 1 B (5).

Die leistungsabhängigen Betriebskosten der Fahrzeuge und Geräte (Betriebs- und Kraftstoffe, Verschleiß der Räumleisten), die Personalkosten für den Einsatz sowie die verbrauchsabhängigen Kosten für die ausgebrachten Streustoffe (einschließlich Einlagerung,
Aufbereitung und Beladung) sind in die Leistung mit einzukalkulieren und werden nicht gesondert vergütet.

Das in der Ausführungsbeschreibung Teil 1, Punkt D angegebene Datenerfassungssystem sowie der Thermomat sind anzuwenden.
Menge: 2100,000 km

**06.01.0007 Manueller Winterdienst**
Manuelles Räumen und Streuen auf Rastplätzen, an Mülleimern und Toilettenanlagen. Als Streustoff wird Salz (NaCl) verwendet.

Die Leistung wird nach Bedarf auf Anforderung des Auftraggebers ausgeführt.

Die Abrechnung erfolgt auf Stundenbasis, Beginn der Zeit ist am Ausführungsort. Sämtliche Nebenleistungen wie Personalkosten, Streustoffkosten, Fahrzeugkosten, An- und Abreise sind in die Kostensätze einzukalkulieren und werden nicht gesondert vergütet.
Menge: 50,000 h

#### Unterabschnitt 06.02 Zusätzliche Schneeräumtechnik

**06.02.0001 Einsatz rotier. Schneeräumgerät**
Einsatz rotierendes Schneeräumgerät zur Beräumung verwehter Abschnitte.
Einsatz nur nach Zustimmung bzw. Anordnung des AG.
Die Einsatzzeit beginnt am jeweiligen Einsatzort, eventuell erforderliche Leistungen für An- und Abtransport sind einzukalkulieren.
Einschließlich Bedienpersonal und leistungsabhängige Betriebs- und Verbrauchskosten.
Abrechnung auf Stundennachweis.
Menge: 50,000 h

#### Unterabschnitt 06.03 Begleitende Winterdienstleistungen

**06.03.0001 Schneezäune besch.,aufst., unterh.**
Schneezaun einschließlich aller Zubehörteile für die Aufstellung entlang Bundes- und Landesstraßen liefern, aufstellen und unterhalten.
Schneezäune einschl. aller Zubehörteile bleiben Eigentum des AN.
Abbau und Einlagerung werden gesondert vergütet.

Aufstellung auf Anordnung des AG nach vorgegebenen Standorten.

Schneezäune vom Lagerplatz des AN zum Einsatzort transportieren. Instandsetzung beschädigter sowie Neubeschaffung nicht mehr funktionstüchtiger Schneezäune oder einzelner Zubehörteile ist
einzukalkulieren und wird nicht gesondert vergütet.
Fachgerechte Entsorgung nicht mehr funktionstüchtiger Schneezäune oder einzelner Zubehörteile, Entsorgungsnachweis führen.

Anforderungen:
Zaunhöhe:  mindestens 1,20 m Standard
Netzhöhe:  mindestens 0,90 m
Bodenfreiheit:  ca. 30 cm

Schneezaun entlang verwehungsgefährdeter Strecken nach Vorgabe des AG zwischen dem 01.10. und 31.10. fachgerecht entsprechend der Aufstellvorschrift des Herstellers aufstellen und während der Winterperiode regelmäßig auf Standsicherheit kontrollieren, funktionstüchtig halten und bei Bedarf wieder aufstellen.

Abgerechnet wird entsprechend der Länge der geschützten Strecke entlang der Straße.
Menge: 24048,000 m

**06.03.0002 Schneezäune wieder aufstellen**
Schneezäune des AN, die infolge höherer Gewalt (Unfallschäden, Sturm etc.) nicht mehr standfest stehen, aufnehmen und erneut fachgerecht und standsicher aufstellen.
Aufstellung erfolgt auf Grundlage eines gemeinsamen Aufmaßes zwischen AN und AG vor Leistungserbringung.
Den Nachweis für Unfallschäden/Sturm hat der AN zu führen.
Abgerechnet wird entsprechend der Länge der geschützten Strecke entlang der Straße.
Menge: 2400,000 m

**06.03.0003 Schneezäune abbauen und einlagern**
Schneezäune einschl. aller Zubehörteile des AN entlang verwehungsgefährdeter Strecken nach Ende der Winterperiode abbauen.
Schneezäune reinigen, zum Lager des AN transportieren und einlagern.
Fachgerechte Entsorgung nicht mehr funktionstüchtiger Schneezäune oder einzelner Zubehörteile, Entsorgungsnachweis führen.
Menge: 24048,000 m

**06.03.0004 Schneepfähle lief.,aufst., unterh.**
Schneepfähle einschl. Aufstellvorrichtung des AN für Bundes- und Landesstraßen liefern, aufstellen und unterhalten.
Schneepfähle einschl. Aufstellvorrichtung bleiben Eigentum des AN.
Abbau und Einlagerung werden gesondert vergütet.

Schneepfähle vom Lagerplatz des AN zum Einsatzort transportieren. Instandsetzung beschädigter sowie Neubeschaffung nicht mehr funktionstüchtiger Schneepfähle und/oder  Aufstellvorrichtung ist
einzukalkulieren und wird nicht gesondert vergütet.
Fachgerechte Entsorgung nicht mehr funktionstüchtiger Schneepfähle und/oder  Aufstellvorrichtungen, Entsorgungsnachweis führen.

Anforderungen:
Durchmesser:  ca. 5 cm
Länge:  mindestens 2,00 m
Farbe:  auffällige Kennzeichnung,  z. B.
  einfarbig orange oder Orange mit
  schwarzem Kopfstück (mind.50 cm)

Schneepfähle entlang verwehungsgefährdeter Strecken nach Vorgabe des AG zwischen dem 01.10. und 31.10. fachgerecht entsprechend der Aufstellvorschrift des Herstellers 50 cm neben dem Fahrbahnrand aufstellen und während der Winterperiode regelmäßig auf Standsicherheit kontrollieren,  funktionstüchtig halten und bei Bedarf wieder aufstellen.

Die erforderlichen Standorte werden vom AG vorgegeben.
Menge: 303,000 St

**06.03.0005 Schneepfähle abbauen und einlagern**
Schneepfähle einschl. Aufstellvorrichtung des AN entlang verwehungsgefährdeter Strecken am Ende der Winterperiode abbauen.
Schneepfähle einschl. Aufstellvorrichtung reinigen, zum Lager des AN transportieren und einlagern.
Fachgerechte Entsorgung nicht mehr funktionstüchtiger Schneepfähle und/oder Aufstellvorrichtungen, Entsorgungsnachweis führen.
Menge: 303,000 St

**06.03.0006 Streustoffbehälter unterhalten**
Streustoffbehälter nach Vorgabe des AG vor Beschickung entleeren und reinigen, mit trockenem Streustoff Splitt 3/8 befüllen, kontinuierlich kontrollieren und gegebenenfalls nachfüllen.

Lieferung des Streustoffes zum Lager des  AN und Lagerung auf Fläche des AN sind einzukalkulieren.
Verladung und Transport vom Lager des AN zum Streustoffbehälter sind einzukalkulieren.

Streustoffbehälter werden vom AG bereitgestellt.
Menge: 67,000 St

**06.03.0007 Streustoffbehälter setzen**
Standfläche des Streustoffbehälters regulieren und ausbessern.

Vom AG bereitgestellten Behälter vom Lager des AG laden, transportieren und setzen.
Menge: 10,000 St

### Abschnitt 07 Störungsbeseitigung 2029/2030

#### Unterabschnitt 07.00 Bereitschaftsdienst

**07.00.0001 Pauschale Bereitschaftdienst**
Zur Gewährleistung des Bereitschaftsdienstes (24 h täglich) ist die Vorhaltung von Arbeitskräften zur Erbringung von umgehenden Sicherungs- und Arbeitsleistungen im Rahmen der Verkehrssicherungspflicht innerhalb und außerhalb der regulären Arbeitszeit erforderlich.

Die Ausführung dieser dringenden Sicherungsmaßnahmen muss innerhalb von 2 Stunden nach Verständigung vor Ort begonnen werden.

Alle direkten und indirekten Personalkosten zur Vorhaltung des Bereitschaftsdienstes sind in diese Position einzukalkulieren.

Die Bereitschaft des Personals ist über die gesamte Vertragslaufzeit zu gewährleisten. Angabe der Anzahl und des Einsatzzweckes des vorgesehenen Personals sowie zur Kostenzusammensetzung der  Pauschale sind dem AG auf Verlangen vorzulegen.

Diese Position zur Gewährleistung des Bereitschaftsdienstes umfasst alle folgenden Titel im Bereich der Störungsbeseitigung.
Menge: 12,000 Mt

#### Unterabschnitt 07.01 Verkehrszeichen lief. u. anbringen

**07.01.0001 Schild mit VZ Dreieck**
Schild mit Verkehrszeichen nach StVO und VwV-StVO an Aufstellvorrichtung nach Angaben des AG liefern und anbringen;
Aufstellvorrichtung wird gesondert vergütet;
Schild = Dreieck, Größe 2 (Seitenlänge 900 mm);
voll retroreflektierend mit Folie der Retroreflexions-Klasse RA2, konstruktiver Aufbau C nach DIN 67520;
Schild aus Aluminium, 2 mm dick, Alform;
Befestigungsmittel liefern,
Befestigung mit Aluminium-Klemmschelle, Schrauben aus korrosionsbeständigem Stahl mindestens der Stahlsorte A2;
Anbringung neben der Fahrbahn,
Unterkante des Schildes ab 2,00 m über der Verkehrsfläche.
Menge: 50,000 St

**07.01.0002 Schild mit VZ Ronde**
Schild mit Verkehrszeichen nach StVO und VwV-StVO an
Aufstellvorrichtung nach Angaben des AG liefern und anbringen;
Aufstellvorrichtung wird gesondert vergütet;
Schild = Ronde, Größe 2 (Durchmesser 600 mm);
voll retroreflektierend mit Folie der Retroreflexions-Klasse RA2, konstruktiver Aufbau C nach DIN 67520;
Schild aus Aluminium, 2 mm dick, Alform;
Befestigungsmittel liefern,
Befestigung mit Aluminium-Klemmschelle, Schrauben aus korrosionsbeständigem Stahl mindestens der Stahlsorte A2;
Anbringung neben der Fahrbahn,
Unterkante des Schildes ab 2,00 m über der Verkehrsfläche.
Menge: 50,000 St

**07.01.0003 Schild mit VZ Quadrat**
Schild mit Verkehrszeichen nach StVO und VwV-StVO an
Aufstellvorrichtung nach Angaben des AG liefern und anbringen;
Aufstellvorrichtung wird gesondert vergütet;
Schild = Quadrat, Größe 2 (Seitenlänge 600 mm);
voll retroreflektierend mit Folie der Retroreflexions-Klasse RA2, konstruktiver Aufbau C nach DIN 67520;
Schild aus Aluminium, 2 mm dick, Alform;
Befestigungsmittel liefern,
Befestigung mit Aluminium-Klemmschelle, Schrauben aus korrosionsbeständigem Stahl mindestens der Stahlsorte A2;
Anbringung neben der Fahrbahn,
Unterkante des Schildes ab 2,00 m über der Verkehrsfläche.
Menge: 50,000 St

**07.01.0004 Schild mit VZ Rechteck**
Schild mit Verkehrszeichen nach StVO und VwV-StVO an
Aufstellvorrichtung nach Angaben des AG liefern und anbringen;
Aufstellvorrichtung wird gesondert vergütet;
Schild = Rechteck, Größe 2 (Höhe 900 mm, Breite 600 mm);
voll retroreflektierend mit Folie der Retroreflexions-Klasse RA2, konstruktiver Aufbau C nach DIN 67520;
Schild aus Aluminium, 2 mm dick, Alform;
Befestigungsmittel liefern,
Befestigung mit Aluminium-Klemmschelle, Schrauben aus korrosionsbeständigem Stahl mindestens der Stahlsorte A2;
Anbringung neben der Fahrbahn,
Unterkante des Schildes ab 2,00 m über der Verkehrsfläche.
Menge: 10,000 St

**07.01.0005 Schild mit ZZ Höhe 1**
Schild mit Verkehrszeichen nach StVO und VwV-StVO an
Aufstellvorrichtung nach Angaben des AG liefern und anbringen;
Aufstellvorrichtung wird gesondert vergütet;
Schild = Zusatzzeichen Höhe 1, Größe 2 (330 mm x 600 mm);
voll retroreflektierend mit Folie der Retroreflexions-Klasse RA2, konstruktiver Aufbau C nach DIN 67520;
Schild aus Aluminium, 2 mm dick, Alform;
Befestigungsmittel liefern,
Befestigung mit Aluminium-Klemmschelle, Schrauben aus korrosionsbeständigem Stahl mindestens der Stahlsorte A2;
Anbringung neben der Fahrbahn,
Unterkante des Schildes ab 2,00 m über der Verkehrsfläche.
Menge: 10,000 St

**07.01.0006 Schild mit ZZ Höhe 2**
Schild mit Verkehrszeichen nach StVO und VwV-StVO an
Aufstellvorrichtung nach Angaben des AG liefern und anbringen;
Aufstellvorrichtung wird gesondert vergütet;
Schild = Zusatzzeichen Höhe 2, Größe 2 (450 mm x 600 mm);
voll retroreflektierend mit Folie der Retroreflexions-Klasse RA2, konstruktiver Aufbau C nach DIN 67520;
Schild aus Aluminium, 2 mm dick, Alform;
Befestigungsmittel liefern,
Befestigung mit Aluminium-Klemmschelle, Schrauben aus korrosionsbeständigem Stahl mindestens der Stahlsorte A2;
Anbringung neben der Fahrbahn,
Unterkante des Schildes ab 2,00 m über der Verkehrsfläche.
Menge: 10,000 St

**07.01.0007 Schild mit ZZ Höhe 3**
Schild mit Verkehrszeichen nach StVO und VwV-StVO an
Aufstellvorrichtung nach Angaben des AG liefern und anbringen;
Aufstellvorrichtung wird gesondert vergütet;
Schild = Zusatzzeichen Höhe 3, Größe 2 (600 mm x 600 mm);
voll retroreflektierend mit Folie der Retroreflexions-Klasse RA2, konstruktiver Aufbau C nach DIN 67520;
Schild aus Aluminium, 2 mm dick, Alform;
Befestigungsmittel liefern,
Befestigung mit Aluminium-Klemmschelle, Schrauben aus korrosionsbeständigem Stahl mindestens der Stahlsorte A2;
Anbringung neben der Fahrbahn,
Unterkante des Schildes ab 2,00 m über der Verkehrsfläche.
Menge: 10,000 St

**07.01.0008 VZ 206, Halt. Vorfahrt gewähren.**
Schild mit Verkehrszeichen nach StVO und VwV-StVO an
Aufstellvorrichtung nach Angaben des AG liefern und anbringen;
Aufstellvorrichtung wird gesondert vergütet;
Schild = VZ 206 (Halt. Vorfahrt gewähren.),
Größe 2 (Abstand der parallelen Seiten 900 mm);
voll retroreflektierend mit Folie der Retroreflexions-Klasse RA2, konstruktiver Aufbau C nach DIN 67520;
Schild aus Aluminium, 2 mm dick, Alform;
Befestigungsmittel liefern,
Befestigung mit Aluminium-Klemmschelle, Schrauben aus korrosionsbeständigem Stahl mindestens der Stahlsorte A2;
Anbringung neben der Fahrbahn,
Unterkante des Schildes ab 2,00 m über der Verkehrsfläche.
Menge: 10,000 St

**07.01.0009 VZ 350-10/20, Fußgängerüberweg**
Schild mit Verkehrszeichen nach StVO und VwV-StVO an
Aufstellvorrichtung nach Angaben des AG liefern und anbringen;
Aufstellvorrichtung wird gesondert vergütet;
Schild = VZ 350-10/-20  (Fußgängerüberweg),
Größe 750 mm x 750 mm;
voll retroreflektierend mit Folie der Retroreflexions-Klasse RA3, konstruktiver Aufbau C nach DIN 67520;
Schild aus Aluminium, 2 mm dick, Alform;
Befestigungsmittel liefern,
Befestigung mit Aluminium-Klemmschelle, Schrauben aus korrosionsbeständigem Stahl mindestens der Stahlsorte A2;
Anbringung neben der Fahrbahn,
Unterkante des Schildes ab 2,00 m über der Verkehrsfläche.
Menge: 10,000 St

**07.01.0010 VZ 310-40, Ortstafel**
Schild mit Verkehrszeichen nach StVO und VwV-StVO an
Aufstellvorrichtung nach Angaben des AG liefern und anbringen;
Aufstellvorrichtung wird gesondert vergütet.
Schild = VZ 310-40 (Ortstafel, doppelseitig (Vorderseite 310, Rückseite 311));
Größe 600 x 900 mm;
voll retroreflektierend mit Folie der Retroreflexions-Klasse RA2, konstruktiver Aufbau C nach DIN 67520;
Schild aus Aluminium, 3 mm dick;
Befestigungsmittel liefern,
Befestigung im Rohrrahmen, Schrauben aus korrosionsbeständigem Stahl mindestens der Stahlsorte A2;
Anbringung neben der Fahrbahn,
Unterkante des Schildes ab 2,00 m über der Verkehrsfläche.
Menge: 10,000 St

**07.01.0011 VZ 626-10/20/30, Leitplatte**
Schild mit Verkehrszeichen nach StVO und VwV-StVO an
Aufstellvorrichtung nach Angaben des AG liefern und anbringen;
Aufstellvorrichtung wird gesondert vergütet;
Schild = VZ 626-10, 626-20 oder als Fahrbahnteiler 626-30  (Leitplatte);
Größe 750 x 500 mm;
voll retroreflektierend mit Folie der Retroreflexions-Klasse RA2, konstruktiver Aufbau C nach DIN 67520;
Schild aus Aluminium, 2 mm dick, Alform;
Befestigungsmittel liefern,
Befestigung mit Aluminium-Klemmschelle, Schrauben aus korrosionsbeständigem Stahl mindestens der Stahlsorte A2;
Anbringung neben der Fahrbahn.
Menge: 20,000 St

**07.01.0012 VZ605-10/20, Schraffenbake**
Schild mit Verkehrszeichen nach StVO und VwV-StVO an
Aufstellvorrichtung nach Angaben des AG liefern und anbringen;
Aufstellvorrichtung wird gesondert vergütet;
Schild = VZ 605-10, 605-20 (Schraffenbake);
Größe 1.000 x 250 mm;
voll retroreflektierend mit Folie der Retroreflexions-Klasse RA2, konstruktiver Aufbau C nach DIN 67520;
Schild aus Aluminium, 2 mm dick, Alform;
Befestigungsmittel liefern,
Befestigung mit Aluminium-Klemmschelle, Schrauben aus korrosionsbeständigem Stahl mindestens der Stahlsorte A2;
Anbringung neben der Fahrbahn.
Menge: 10,000 St

**07.01.0013 VZ 625-10/20, Richtungstafel**
Schild mit Verkehrszeichen nach StVO und VwV-StVO an
Aufstellvorrichtung nach Angaben des AG liefern und anbringen;
Aufstellvorrichtung wird gesondert vergütet;
Schild = VZ 625-10 und 625-20 (Richtungstafel in Kurven);
Größe 500 mm x 500 mm;
voll retroreflektierend mit Folie der Retroreflexions-Klasse RA2, konstruktiver Aufbau C nach DIN 67520;
Schild aus Aluminium, 2 mm dick, Alform;
Befestigungsmittel liefern,
Befestigung mit Aluminium-Klemmschelle, Schrauben aus
korrosionsbeständigem Stahl mindestens der Stahlsorte A2;
Anbringung neben der Fahrbahn.
Menge: 50,000 St

**07.01.0014 VZ 625-11/21, Richtungstafel**
Schild mit Verkehrszeichen nach StVO und VwV-StVO an
Aufstellvorrichtung nach Angaben des AG liefern und anbringen;
Aufstellvorrichtung wird gesondert vergütet;
Schild = VZ 625-11 und 625-21 (Richtungstafel in Kurven);
Größe 500 mm x 1500 mm;
voll retroreflektierend mit Folie der Retroreflexions-Klasse RA2, konstruktiver Aufbau C nach DIN 67520;
Schild aus Aluminium, 2 mm dick, Alform;
Befestigungsmittel liefern,
Befestigung mit Aluminium-Klemmschelle, Schrauben aus
korrosionsbeständigem Stahl mindestens der Stahlsorte A2;
Anbringung neben der Fahrbahn.
Menge: 10,000 St

**07.01.0015 VZ 625-12/22, Richtungstafel**
Schild mit Verkehrszeichen nach StVO und VwV-StVO an
Aufstellvorrichtung nach Angaben des AG liefern und anbringen;
Aufstellvorrichtung wird gesondert vergütet;
Schild = VZ 625-12 und 625-22 (Richtungstafel in Kurven);
Größe 500 mm x 2000 mm;
voll retroreflektierend mit Folie der Retroreflexions-Klasse RA2, konstruktiver Aufbau C nach DIN 67520;
Schild aus Aluminium, 2 mm dick, Alform;
Befestigungsmittel liefern,
Befestigung mit Aluminium-Klemmschelle, Schrauben aus
korrosionsbeständigem Stahl mindestens der Stahlsorte A2;
Anbringung neben der Fahrbahn.
Menge: 10,000 St

**07.01.0016 VZ 157-10/20, Dreistreifige Bake**
Schild mit Verkehrszeichen nach StVO und VwV-StVO an
Aufstellvorrichtung nach Angaben des AG liefern und anbringen;
Aufstellvorrichtung wird gesondert vergütet;
Schild = VZ 157-10 und 157-20 (Dreistreifige Bake);
Größe 1000 mm x 300 mm;
voll retroreflektierend mit Folie der Retroreflexions-Klasse RA2, konstruktiver Aufbau C nach DIN 67520;
Schild aus Aluminium, 2 mm dick, Alform;
Befestigungsmittel liefern,
Befestigung mit Aluminium-Klemmschelle, Schrauben aus
korrosionsbeständigem Stahl mindestens der Stahlsorte A2;
Anbringung neben der Fahrbahn.
Menge: 10,000 St

**07.01.0017 VZ 159-10/20, Zweistreifige Bake**
Schild mit Verkehrszeichen nach StVO und VwV-StVO an
Aufstellvorrichtung nach Angaben des AG liefern und anbringen;
Aufstellvorrichtung wird gesondert vergütet;
Schild = VZ 159-10 und 159-20 (Zweistreifige Bake);
Größe 1000 mm x 300 mm;
voll retroreflektierend mit Folie der Retroreflexions-Klasse RA2, konstruktiver Aufbau C nach DIN 67520;
Schild aus Aluminium, 2 mm dick, Alform;
Befestigungsmittel liefern,
Befestigung mit Aluminium-Klemmschelle, Schrauben aus
korrosionsbeständigem Stahl mindestens der Stahlsorte A2;
Anbringung neben der Fahrbahn.
Menge: 10,000 St

**07.01.0018 VZ 162-10/20, Einstreifige Bake**
Schild mit Verkehrszeichen nach StVO und VwV-StVO an
Aufstellvorrichtung nach Angaben des AG liefern und anbringen;
Aufstellvorrichtung wird gesondert vergütet;
Schild = VZ 162-10 und 162-20 (Einstreifige Bake);
Größe 1000 mm x 300 mm;
voll retroreflektierend mit Folie der Retroreflexions-Klasse RA2, konstruktiver Aufbau C nach DIN 67520;
Schild aus Aluminium, 2 mm dick, Alform;
Befestigungsmittel liefern,
Befestigung mit Aluminium-Klemmschelle, Schrauben aus
korrosionsbeständigem Stahl mindestens der Stahlsorte A2;
Anbringung neben der Fahrbahn.
Menge: 10,000 St

**07.01.0019 Vorgehaltenes Verkehrsz. anbringen**
Vorgehaltenes Verkehrszeichen
an vorhandene Aufstellvorrichtung anbringen;
notwendige Befestigungselemente liefern.
Menge: 80,000 St

**07.01.0020 Verkehrszeichen ausrichten**
Vorhandene Verkehrszeichen oder Wegweiser
an Aufstellvorrichtung ausrichten.
Menge: 50,000 St

**07.01.0021 Verkehrsspiegel 800x1000mm**
Verkehrsspiegel 800 x 1000 mm mit Kunststoffgehäuse auf Anordnung des AG liefern und anbringen, einschl. Lieferung der Befestigungsmittel.
Rohrpfostenn wird gesondert vergütet.
Menge: 10,000 St

**07.01.0022 Verkehrsspiegel 600 x800 mm**
Verkehrsspiegel 600 x 8000 mm mit Kunststoffgehäuse auf Anordnung des AG liefern und anbringen, einschl. Lieferung der Befestigungsmittel.
Rohrpfostenn wird gesondert vergütet.
Menge: 10,000 St

#### Unterabschnitt 07.02 Verkehrszeichen demontieren

**07.02.0001 Verkehrszeichen demont. u. entf.**
Verkehrszeichen demontieren.
Vorhandene verschlissene oder defekte Verkehrszeichen einschließlich der nicht mehr verwendbaren Befestigungselemente demontieren und entsorgen.

Die Entsorgung inkl. der Nachweisführung wird über den Unterabschnitt Entsorgung gesondert vergütet.
Abfallart: gemischte Metalle
AVV-Nr.:  17 04 07
Menge: 200,000 St

**07.02.0002 Verkehrszeichen demont. u. vorh.**
Vorhandene Verkehrszeichen einschließlich der Befestigungselemente demontieren, Verkehrszeichen auf Anordnung des AG vorhalten.
Menge: 80,000 St

**07.02.0003 Verkehrsspiegel demont. u. entf.**
Verkehrsspiegel demontieren, vorhandene verschlissene oder defekte Verkehrsspiegel einschließlich der nicht mehr verwendbaren Befestigungselemente demontieren und entsorgen.

Die Entsorgung inkl. der Nachweisführung wird über den Unterabschnitt Entsorgung gesondert vergütet.

Abfallart: gemischte Siedlungsabfälle
AVV-Nr.:  20 03 01
Menge: 10,000 St

#### Unterabschnitt 07.03 Aufstellvorrichtung für Schilder

**07.03.0001 Rohrpf. m. Erdank., 3.750 /60,3 mm**
Rohrpfosten, Kopf wasserdicht verschlossen,
für Verkehrsschild nach Angabe des AG liefern und aufstellen;
Pfostenlänge 3.750 mm;
Rohr aus Stahl, feuerverzinkt, Schichtdicke mind. 60 mym;
Außendurchmesser 60,3 mm, Wanddicke 2,0 mm;
notwendiges Befestigungsmaterial liefern und einbauen;
Pfosten mit biegesteifem Erdanker aus Metall,
ca. 300 mm vom unteren Pfostenende.
Menge: 40,000 St

**07.03.0002 Rohrpf. m. Erdank., 3.750 /76,1 mm**
Rohrpfosten, Kopf wasserdicht verschlossen,
für Verkehrsschild nach Angabe des AG liefern und aufstellen;
Pfostenlänge 3.750 mm;
Rohr aus Stahl, feuerverzinkt, Schichtdicke mind. 60 mym;
Außendurchmesser 76,1 mm, Wanddicke 2,0 mm;
notwendiges Befestigungsmaterial liefern und einbauen;
Pfosten mit biegesteifem Erdanker aus Metall,
ca. 300 mm vom unteren Pfostenende.
Menge: 10,000 St

**07.03.0003 Rohrpf. m. Erdank., 4.000 /60,3 mm**
Rohrpfosten, Kopf wasserdicht verschlossen,
für Verkehrsschild nach Angabe des AG liefern und aufstellen;
Pfostenlänge 4.000 mm;
Rohr aus Stahl, feuerverzinkt, Schichtdicke mind. 60 mym;
Außendurchmesser 60,3 mm, Wanddicke 2,0 mm;
notwendiges Befestigungsmaterial liefern und einbauen;
Pfosten mit biegesteifem Erdanker aus Metall,
ca. 300 mm vom unteren Pfostenende.
Menge: 10,000 St

**07.03.0004 Rohrpf. m. Erdank., 4.000 /76,1 mm**
Rohrpfosten, Kopf wasserdicht verschlossen,
für Verkehrsschild nach Angabe des AG liefern und aufstellen;
Pfostenlänge 4.000 mm;
Rohr aus Stahl, feuerverzinkt, Schichtdicke mind. 60 mym;
Außendurchmesser 76,1 mm, Wanddicke 2,0 mm;
notwendiges Befestigungsmaterial liefern und einbauen;
Pfosten mit biegesteifem Erdanker aus Metall,
ca. 300 mm vom unteren Pfostenende.
Menge: 10,000 St

**07.03.0005 Rohrpf. m. Erdank., 4.250 /60,3 mm**
Rohrpfosten, Kopf wasserdicht verschlossen,
für Verkehrsschild nach Angabe des AG liefern und aufstellen;
Pfostenlänge 4.250 mm;
Rohr aus Stahl, feuerverzinkt, Schichtdicke mind. 60 mym;
Außendurchmesser 60,3 mm, Wanddicke 2,0 mm;
notwendiges Befestigungsmaterial liefern und einbauen;
Pfosten mit biegesteifem Erdanker aus Metall,
ca. 300 mm vom unteren Pfostenende.
Menge: 10,000 St

**07.03.0006 Rohrpf. m. Erdank., 4.250 /76,1 mm**
Rohrpfosten, Kopf wasserdicht verschlossen,
für Verkehrsschild nach Angabe des AG liefern und aufstellen;
Pfostenlänge 4.250 mm;
Rohr aus Stahl, feuerverzinkt, Schichtdicke mind. 60 mym;
Außendurchmesser 76,1 mm, Wanddicke 2,0 mm;
notwendiges Befestigungsmaterial liefern und einbauen;
Pfosten mit biegesteifem Erdanker aus Metall,
ca. 300 mm vom unteren Pfostenende.
Menge: 10,000 St

**07.03.0007 Rohrpf. in Hülse, 3.750/60,3 mm**
Rohrpfosten, Kopf wasserdicht verschlossen,
für Verkehrsschild nach Angabe des AG liefern und aufstellen;
Pfostenlänge 3.750 mm;
Rohr aus Stahl, feuerverzinkt, Schichtdicke mind. 60 mym;
Außendurchmesser 60,3 mm, Wanddicke 2,0 mm;
notwendiges Befestigungsmaterial liefern und einbauen;
Pfosten in vorhandene Bodenhülse einbauen.
Menge: 10,000 St

**07.03.0008 Rohrpf. in Hülse, 3.750 /76,1 mm**
Rohrpfosten, Kopf wasserdicht verschlossen,
für Verkehrsschild nach Angabe des AG liefern und aufstellen;
Pfostenlänge 3.750 mm;
Rohr aus Stahl, feuerverzinkt, Schichtdicke mind. 60 mym;
Außendurchmesser 76,1 mm, Wanddicke 2,0 mm;
notwendiges Befestigungsmaterial liefern und einbauen;
Pfosten in vorhandene Bodenhülse einbauen.
Menge: 10,000 St

**07.03.0009 Rohrpf. in Hülse, 2.250 /60,3 mm**
Rohrpfosten, Kopf wasserdicht verschlossen,
für Verkehrsschild nach Angabe des AG liefern und aufstellen;
Pfostenlänge 2.250 mm;
Rohr aus Stahl, feuerverzinkt, Schichtdicke mind. 60 mym;
Außendurchmesser 60,3 mm, Wanddicke 2,0 mm,
notwendiges Befestigungsmaterial liefern und einbauen;
Pfosten in vorhandene Bodenhülse einbauen.
Menge: 10,000 St

**07.03.0010 Gabelrohrpfosten, 2.300/60,3 mm**
Gabelrohrpfosten, Kopf wasserdicht verschlossen,
für VKZ 625-10 und -20 liefern und aufstellen;
Pfostenlänge 2.300 mm;
Rohr aus Stahl, feuerverzinkt, Schichtdicke mind. 60 mym;
Außendurchmesser 60,3 mm, Wanddicke 2,0 mm;
notwendiges Befestigungsmaterial liefern und einbauen;
Pfosten mit biegesteifem Erdanker aus Metall,
ca. 300 mm vom unteren Pfostenende.
Menge: 20,000 St

**07.03.0011 Auslegerrohrpfosten, 3.250/60,3 mm**
Auslegerrohrpfosten für Verkehrsschild nach Angabe
des AG liefern und aufstellen;
Pfostenlänge 3.250 mm;
Rohr aus Stahl, feuerverzinkt, Schichtdicke mind. 60 mym;
Außendurchmesser 60,3 mm, Wanddicke 2,0 mm;
Pfosten mit biegesteifem Erdanker aus Metall,
ca. 300 mm vom unteren Pfostenende.
Menge: 10,000 St

**07.03.0012 Rohrrahmen aufstellen**
Rohrrahmen für Verkehrszeichen 310-40 (Ortstafel)
nach Angabe des AG liefern und aufstellen;
Rohr aus Stahl, feuerverzinkt, Schichtdicke mind. 60 mym;
Außendurchmesser 60,3 mm, Wanddicke 2,0 mm;
Pfosten mit biegesteifem Erdanker aus Metall,
ca. 300 mm vom unteren Pfostenende.
Menge: 10,000 St

**07.03.0013 Rohrpfostenfundament herstellen**
Fundament für Rohrpfosten Aussendurchmesser 60 oder 76 mm einschliesslich der anfallenden Erdarbeiten herstellen;
umgebende Fläche entsprechend dem früheren Zustand herstellen;
Homogenbereich ERD-L;
Fundament aus Ortbeton C 12/15, Breite 30/30 cm, Tiefe 75-85 cm herstellen;
überschüssigen Aushub entsorgen.
Die Entsorgung inkl. der Nachweisführung wird über den
Unterabschnitt Entsorgung gesondert verguetet.

Abfallart: Boden und Steine, unbelastet
AVV-Nr.:  17 05 04
Menge: 100,000 St

**07.03.0014 Bodenhülsenfund.,Pfosten 60,3 mm**
Fundament für Klemmringbodenhülse für Pfosten mit einem Außendurchmesser 60,3 mm einschließlich der anfallenden Erdarbeiten herstellen;
umgebende Fläche entsprechend dem früheren Zustand herstellen;
Homogenbereich ERD-L;
Fundament aus Ortbeton C 12/15, Breite 30/30 cm, Tiefe 75 cm herstellen;
einschliesslich Lieferung der Bodenhülse;
überschüssigen Aushub entsorgen.
Die Entsorgung inkl. der Nachweisführung wird über den
Unterabschnitt Entsorgung gesondert vergütet.

Abfallart: Boden und Steine, unbelastet
AVV-Nr.:  17 05 04
Menge: 10,000 St

**07.03.0015 Bodenhülsenfund.,Pfosten 76,1 mm**
Fundament für Klemmringbodenhülse für Pfosten mit einem Außendurchmesser 76,1 mm einschließlich der anfallenden Erdarbeiten herstellen;
umgebende Fläche entsprechend dem früheren Zustand herstellen;
Homogenbereich ERD-L;
Fundament aus Ortbeton C 12/15, Breite 30/30 cm, Tiefe 85 cm herstellen;
einschließlich Lieferung der Bodenhülse;
überschüssigen Aushub entsorgen.
Die Entsorgung inkl. der Nachweisführung wird über den
Unterabschnitt Entsorgung gesondert vergütet.

Abfallart: Boden und Steine, unbelastet
AVV-Nr.:  17 05 04
Menge: 10,000 St

**07.03.0016 Rohrpfostenverläng.,Pfosten 60,3 mm**
Rohrpfostenverlängerung für vorhandenen Rohrpfosten liefern und anbringen, einschließlich aller notwendigen Befestigungselemente;
mittlere Hoehe 75 cm;
Außendurchmesser 60,3 mm.
Menge: 10,000 St

**07.03.0017 Rohrpfostenverläng.,Pfosten 76,1 mm**
Rohrpfostenverlängerung für vorhandenen Rohrpfosten liefern und anbringen, einschließlich aller notwendigen Befestigungselemente;
mittlere Hoehe 75 cm;
Außendurchmesser 76,1 mm.
Menge: 10,000 St

**07.03.0018 Rohrpfosten ausrichten**
Vorhandenen Rohrpfosten lotrecht ausrichten und arretieren einschließlich des befestigten Verkehrsschildes.
Menge: 50,000 St

**07.03.0019 Rohrpfosten kürzen**
Vorhandenen Rohrpfosten Außendurchmesser 60,3 mm oder 76,1 mm auf Anordnung des AG kürzen; überschüssiges Material entsorgen.
Die Entsorgung inkl. der Nachweisführung wird über den Unterabschnitt Entsorgung gesondert vergütet.

Abfallart: gemischte Metalle
AVV-Nr.:  17 04 07
Menge: 10,000 St

#### Unterabschnitt 07.04 Aufstellvorrichtung beseitigen

**07.04.0001 Rohrpfosten mit Fundam. beseitigen**
Rohrpfosten einschließlich der Fundamente oder Bodenhülse abbrechen;
Rohr Außendurchmesser 60,3 oder 76,1 mm;
Fundamentgrube mit geeigneten Boden verfüllen und verdichten,
Boden liefern;
ausgebaute Materialien entsorgen.
Die Entsorgung inkl. der Nachweisführung wird über den Unterabschnitt Entsorgung gesondert vergütet.

Rohrpfosten/Bodenhülse:
Abfallart: gemischte Metalle
AVV-Nr.:  17 04 07

Fundament:
Abfallart: Beton
AVV-Nr.:  17 01 01
Menge: 100,000 St

**07.04.0002 Rohrpfosten beseitigen**
Rohrpfosten aus Bodenhülse beseitigen;
Rohr Außendurchmesser 60,3 oder 76,1 mm;
ausgebaute Materialien entsorgen.
Die Entsorgung inkl. der Nachweisführung wird über den Unterabschnitt Entsorgung gesondert vergütet.

Abfallart: gemischte Metalle
AVV-Nr.:  17 04 07
Menge: 20,000 St

*Hinweis: Temporäre Beschilderung und Verkehrssicherung*
Temporäre Beschilderung und Verkehrssicherung zur Kenntlichmachung bzw. Sicherung von Gefahrenstellen für einen bestimmten Zeitraum auf gesonderte Anordnung des AG.

#### Unterabschnitt 07.05 Temp. Besch. und Verkehrssicherung

**07.05.0001 Temporäre Beschilderung aufb., 1 VZ**
Temporäre Beschilderung einschl. Aufstellvorrichtungen aufbauen,
die zur Kenntlichmachung von Gefahrenstellen nur für einen bestimmten Zeitraum erforderlich ist.
Vorübergehende Aufstellung mit ausreichender Standsicherheit.

Temporäre Beschilderung mit einem Verkehrszeichen je Pfosten.

Diese Leistung setzt die Bestandhaltung an Verkehrszeichen und Aufstellvorichtungen wie Pfosten, Füßen und Zubehör, durch den Auftragnehmer in ausreichender Menge voraus.
Menge: 50,000 St

**07.05.0002 Temporäre Beschilderung vorh., 1 VZ**
Temporäre Beschilderung des AN einschl.  Aufstellvorrichtungen vorhalten, die sich an der Straße im Einsatz befindet.
Sicherstellung der Funktionsfähigkeit.
Kontinuierlich auf Standsicherheit prüfen und funktionsfähig halten.
Der Auftraggeber vergütet die Einsatzzeit der temporären Beschilderung an der Straße.

Temporäre Beschilderung mit einem Verkehrszeichen je Pfosten.

Die Abrechung erfolgt je Tag.
Menge: 500,000 d

**07.05.0003 Temporäre Beschilderung abb., 1 VZ**
Temporärer Beschilderung einschl. Aufstellvorrichtungen  nach Aufforderung durch den AG abbauen.
Temporäre Beschilderung mit einem Verkehrszeichen je Pfosten.
Menge: 50,000 St

**07.05.0004 Temporäre Beschilderung aufb., 2 VZ**
Temporäre Beschilderung einschl. Aufstellvorichtungen aufbauen,
die zur Kenntlichmachung von Gefahrenstellen nur für einen bestimmten Zeitraum erforderlich ist.
Vorübergehende Aufstellung mit ausreichender Standsicherheit.

Temporäre Beschilderung mit zwei Verkehrszeichen je Pfosten.

Diese Leistung setzt die Bestandhaltung an Verkehrszeichen und Aufstellvorichtungen wie Pfosten, Füßen und Zubehör, durch den Auftragnehmer in ausreichender Menge voraus.
Menge: 50,000 St

**07.05.0005 Temporäre Beschilderung vorh., 2 VZ**
Temporäre Beschilderung des AN einschl. Aufstellvorrichtungen vorhalten, die sich an der Straße im Einsatz befindet.
Sicherstellung der Funktionsfähigkeit.
Kontinuierlich auf Standsicherheit prüfen und funktionsfähig halten.
Der Auftraggeber vergütet die Einsatzzeit der temporären Beschilderung an der Straße.

Temporäre Beschilderung mit zwei Verkehrszeichen je Pfosten.

Die Abrechung erfolgt je Tag.
Menge: 500,000 d

**07.05.0006 Temporäre Beschilderung abb., 2 VZ**
Temporärer Beschilderung einschl. Aufstellvorrichtungen  nach Aufforderung durch den AG abbauen.
Temporäre Beschilderung mit zwei Verkehrszeichen je Pfosten.
Menge: 50,000 St

**07.05.0007 Temp. Besch. aufb., Bake mit WL**
Temporäre Beschilderung einschl. Aufstellvorrichtungen aufbauen,
die zur Kenntlichmachung von Gefahrenstellen nur für einen bestimmten Zeitraum erforderlich ist.
Vorübergehende Aufstellung mit ausreichender Standsicherheit.

Temporäre Beschilderung Bake mit Warnleuchte.

Diese Leistung setzt die Bestandhaltung an Verkehrszeichen und Aufstellvorichtungen wie Pfosten, Füßen und Zubehör, Warnleuchten usw. durch den Auftragnehmer in ausreichender Menge voraus.
Menge: 50,000 St

**07.05.0008 Temp. Besch. vorh., Bake mit WL**
Temporäre Beschilderung des AN einschl.  Aufstellvorrichtungen vorhalten, die sich an der Straße im Einsatz befindet.
Sicherstellung der Funktionsfähigkeit.
Kontinuierlich auf Standsicherheit prüfen und funktionsfähig halten.
Der Auftraggeber vergütet die Einsatzzeit der temporären Beschilderung an der Straße.

Temporäre Beschilderung Bake mit Warnleuchte.

Die Abrechung erfolgt je Tag.
Menge: 500,000 d

**07.05.0009 Temp. Besch. abb., Bake mit WL**
Temporärer Beschilderung einschl. Aufstellvorrichtungen  nach Aufforderung durch den AG abbauen.
Temporäre Beschilderung Bake mit Warnleuchte.
Menge: 50,000 St

**07.05.0010 Temp. Besch. aufb., Absp.schr, m.WL**
Temporäre Beschilderung einschl. Aufstellvorrichtungen aufbauen,
die zur Kenntlichmachung von Gefahrenstellen nur für einen bestimmten Zeitraum erforderlich ist.
Vorübergehende Aufstellung mit ausreichender Standsicherheit.

Temporäre Beschilderung Absperrschranke mit 5 Stück Warnleuchten, rot.

Diese Leistung setzt die Bestandhaltung an Verkehrszeichen und Aufstellvorichtungen wie Pfosten, Füßen und Zubehör, Warnleuchten usw. durch den Auftragnehmer in ausreichender Menge voraus.
Menge: 10,000 St

**07.05.0011 Temp. Besch. vorh., Absp.schr, m.WL**
Temporäre Beschilderung des AN einschl.  Aufstellvorrichtungen vorhalten, die sich an der Straße im Einsatz befindet.
Sicherstellung der Funktionsfähigkeit.
Kontinuierlich auf Standsicherheit prüfen und funktionsfähig halten.
Der Auftraggeber vergütet die Einsatzzeit der temporären Beschilderung an der Straße.

Temporäre Beschilderung Absperrschranke mit 5 Stück Warnleuchten, rot.

Die Abrechung erfolgt je Tag.
Menge: 50,000 d

**07.05.0012 Temp. Besch. abb., Absp.schr, m.WL**
Temporärer Beschilderung einschl. Aufstellvorrichtungen  nach Aufforderung durch den AG abbauen.
Temporäre Beschilderung Absperrschranke mit 5 Stück Warnleuchten, rot.
Menge: 10,000 St

**07.05.0013 Verkehrssicherung C I/5 aufb.**
Verkehrssicherung längerer Dauer einschließlich mobiler Lichtsignalanlage (LSA Typ C, verkehrsabhängig mit Signalsicherung), Verkehrszeichen und Verkehrseinrichtungen (Absperrgeräte, Warnleuchten und Aufstellvorrichtungen) betriebsfertig aufbauen.
Vorhalten, Wartung, Instandsetzung, Betreiben und Abbauen werden gesondert vergütet.
Vorübergehende Verkehrssicherungsmaßnahmen durchführen.
Verkehrssicherung an Gefahrenstelle bzw. Arbeitsstelle.

Nach RSA, Regelplan C I/5.

Verkehrsrechtliche Anordnung nach Unterlagen des AG einholen und zugehörige Unterlagen erstellen. Gebührenfrei.
Menge: 5,000 St

**07.05.0014 Verkehrssicherung C I/5 vorh.**
Verkehrssicherung längerer Dauer einschließlich mobiler Lichtsignalanlage vorhalten, warten, instand setzen und betreiben.
Vorübergehende Verkehrssicherungsmaßnahmen durchführen.

Nach RSA, Regelplan C I/5.
Menge: 10,000 d

**07.05.0015 Verkehrssicherung C I/5 abb.**
Verkehrssicherung an Arbeitsstellen längerer Dauer einschließlich mobiler Lichtsignalanlage abbauen.
Vorübergehende Verkehrssicherungsmaßnahmen durchführen.

Nach RSA, Regelplan C I/5.
Menge: 5,000 St

**07.05.0016 Verkehrssicherung B I/6 aufb.**
Verkehrssicherung längerer Dauer einschließlich mobiler Lichtsignalanlage (LSA Typ C, verkehrsabhängig mit Signalsicherung), Verkehrszeichen und Verkehrseinrichtungen (Absperrgeräte, Warnleuchten und Aufstellvorrichtungen) betriebsfertig aufbauen.
Vorhalten, Wartung, Instandsetzung, Betreiben und Abbauen werden gesondert vergütet.
Vorübergehende Verkehrssicherungsmaßnahmen durchführen.
Verkehrssicherung an Gefahrenstelle bzw. Arbeitsstelle.

Nach RSA, Regelplan B I/6.

Verkehrsrechtliche Anordnung nach Unterlagen des AG einholen und zugehörige Unterlagen erstellen. Gebührenfrei.
Menge: 5,000 St

**07.05.0017 Verkehrssicherung B I/6 vorh.**
Verkehrssicherung längerer Dauer einschließlich mobiler Lichtsignalanlage vorhalten, warten, instand setzen und betreiben.
Vorübergehende Verkehrssicherungsmaßnahmen durchführen.

Nach RSA, Regelplan B I/6.
Menge: 10,000 d

**07.05.0018 Verkehrssicherung B I/6 abb.**
Verkehrssicherung an Arbeitsstellen längerer Dauer einschließlich mobiler Lichtsignalanlage abbauen.
Vorübergehende Verkehrssicherungsmaßnahmen durchführen.

Nach RSA, Regelplan B I/6.
Menge: 5,000 St

**07.05.0019 Verkehrssicherung DIII/2 l oder r**
Verkehrssicherung an Arbeitsstellen von kürzerer Dauer betriebsfertig aufbauen, vorhalten, warten, instandsetzen, betreiben und abbauen.
Vorübergehende Verkehrssicherungsmaßnahmen durchführen.
Verkehrssicherung an Arbeitsstellen von kürzerer Dauer auf einem Fahrstreifen einer Richtungsfahrbahn.

Nach RSA, Regelplan D III/2 links oder rechts.

Verkehrsrechtliche Anordnung nach Unterlagen des AG einholen und zugehörige Unterlagen erstellen. Gebührenfrei.
Menge: 5,000 St

#### Unterabschnitt 07.06 Leiteinrichtungen

**07.06.0001 Leitpfosten wiederaufstellen**
Wiederverwendbare Leitpfosten einsammeln und in vorhandene Aufstellvorrichtung lotrecht einbauen bzw.Leitpfosten lotrecht in vorhandener Aufstellvorrichtung richten und arretieren.
Menge: 1000,000 St

**07.06.0002 Leitpfosten beseitigen**
Defekte bzw. nicht wiederverwendbare Leitpfosten einsammeln und entsorgen.
Die Entsorgung inkl. der Nachweisführung wird über den Unterabschnitt Entsorgung gesondert vergütet.

Abfallart: Kunststoff
AVV-Nr.:  17 02 03
Menge: 500,000 St

**07.06.0003 Aufstellvorr. beseitigen**
Defekte bzw. nicht wiederverwendbare Aufstellvorrichtungen aufnehmen und entsorgen.
Die Entsorgung inkl. der Nachweisführung wird über den Unterabschnitt Entsorgung gesondert vergütet.

Abfallart: gemischte Metalle
AVV-Nr.:  17 04 07
Menge: 250,000 St

**07.06.0004 Leitpfosten lief. u. aufstellen**
Leitpfosten liefern und in Aufstellvorrichtung standsicher und lotrecht aufstellen.
Sockelleitpfosten, Länge 1,20 m aus Niederdruckpolyethylen, UV-stabilisiert, Hohlprofil gespritzt mit spritzblanker Oberfläche,
beiderseitig Kammerreflektoren (weiß oder orange).
Auf sicheren und lotrechten Stand ist zu achten.
Menge: 500,000 St

**07.06.0005 Aufstellvorr. lief. u. aufstellen**
Aufstellvorrichtung für Leitpfosten liefern und standsicher einbringen.
Metallsockel für Leitpfosten passend zum Leitpfosten (Position Leitpfosten liefern und aufstellen), Einschlagsockel mit mittigem Dorn.
Menge: 250,000 St

**07.06.0006 Reflektor lief. u. einbauen**
Reflektor für Leitpfosten liefern und einbauen.
Ausfahrten sind mit orangen Reflektoren, sonstige Strecken mit weißen Reflektoren, Form rund, zweiteilig, und eckig, einteilig, auszurüsten.
Ausbaumaterialien entsorgen.

Die Entsorgung inkl. der Nachweisführung wird über den Unterabschnitt Entsorgung gesondert vergütet.

Abfallart: Kunststoff
AVV-Nr.:  17 02 03
Menge: 50,000 St

**07.06.0007 Aufsatzleitpf. lief. u. einb.**
Aufsatzleitpfosten für Schutzplanken mit Universalhalterung zur Befestigung auf der Rückseite der Schutzplanken liefern und montieren.
Pfosten aus Niederdruckpolyethylen,
Wanddicke 3 mm,
Leitpfostenlänge 55 cm,
mit Mehrkammerreflektoren nach DIN EN 12899-3.
Menge: 50,000 St

**07.06.0008 Schutzpl.reflektor lief. u. einb.**
Schutzplankenreflektor liefern und montieren;
Kammerreflektor rund;
Durchmesser 60 mm;
einseitig weiß;
Metallhalterung feuerverzinkt.
Menge: 50,000 St

**07.06.0009 Grasstoppplatte wiederverlegen**
Grasstoppplatte einsammeln und fachgerecht wiederverlegen.
Menge: 150,000 St

**07.06.0010 Grasstoppplatte lief. und verlegen**
Grasstoppplatte liefern und fachgerecht am Leitpfostenfuß verlegen.
Menge: 150,000 St

**07.06.0011 Grasstoppplatte beseitigen**
Defekte Grasstoppplatten aufnehmen und entsorgen.
Die Entsorgung inkl. der Nachweisführung wird über den Unterabschnitt Entsorgung gesondert vergütet.

Abfallart: Kunststoff
AVV-Nr.:  17 02 03
Menge: 100,000 St

#### Unterabschnitt 07.07 Baumfällung

**07.07.0001 Baum fällen bis 10 cm**
Verkehrsgefährdenden Baum fällen, höchstens 0,25 m über dem Erdboden absägen. Gemessen wird der Durchmesser 1 m über dem Erdboden. Wurzelstock roden bzw. ausfräsen wird gesondert vergütet.
Durchmesser bis 10 cm.
Gesamtes Holz sowie Schlagabraum der Verwertung nach Wahl des AN zuführen.

Die Entsorgung inkl. der Nachweisführung wird über den Unterabschnitt Entsorgung gesondert vergütet.

Abfallart:  biologisch abbaubare Abfälle
AVV-Nr.:  200201
Menge: 10,000 St

**07.07.0002 Baum fällen ü. 10 bis 30 cm**
Verkehrsgefährdenden Baum fällen, höchstens 0,25 m über dem Erdboden absägen. Gemessen wird der Durchmesser 1 m über dem Erdboden. Wurzelstock roden bzw. ausfräsen wird gesondert vergütet.
Durchmesser über 10 bis 30 cm.
Gesamtes Holz sowie Schlagabraum der Verwertung nach Wahl des AN zuführen.

Die Entsorgung inkl. der Nachweisführung wird über den Unterabschnitt Entsorgung gesondert vergütet.

Abfallart:  biologisch abbaubare Abfälle
AVV-Nr.:  200201
Menge: 10,000 St

**07.07.0003 Baum fällen ü. 30 bis 50 cm**
Verkehrsgefährdenden Baum fällen, höchstens 0,25 m über dem Erdboden absägen. Gemessen wird der Durchmesser 1 m über dem Erdboden. Wurzelstock roden bzw. ausfräsen wird gesondert vergütet.
Durchmesser über 30 bis 50 cm.
Gesamtes Holz sowie Schlagabraum der Verwertung nach Wahl des AN zuführen.

Die Entsorgung inkl. der Nachweisführung wird über den Unterabschnitt Entsorgung gesondert vergütet.

Abfallart:  biologisch abbaubare Abfälle
AVV-Nr.:  200201
Menge: 10,000 St

**07.07.0004 Baum fällen ü. 50 cm**
Verkehrsgefährdenden Baum fällen, höchstens 0,25 m über dem Erdboden absägen. Gemessen wird der Durchmesser 1 m über dem Erdboden. Wurzelstock roden bzw. ausfräsen wird gesondert vergütet.
Durchmesser über 50 cm.
Gesamtes Holz sowie Schlagabraum der Verwertung nach Wahl des AN zuführen.

Die Entsorgung inkl. der Nachweisführung wird über den Unterabschnitt Entsorgung gesondert vergütet.

Abfallart:  biologisch abbaubare Abfälle
AVV-Nr.:  200201
Menge: 10,000 St

**07.07.0005 Wurzelstock ausfr. bis 30 cm**
Wurzelstock einschl. Wurzelansätze ausfräsen.
Gemessen wird der Durchmesser der Schnittstelle des Wurzelstocks.
Durchmesser bis 30 cm.
Frästiefe bis 30 cm unter Geländeoberkante.
Wurzellöcher mit geeignetem Boden verfüllen und verdichten. Boden liefern.
Fräsgut der Verwertung nach Wahl des AN zuführen.

Die Entsorgung inkl. der Nachweisführung wird über den Unterabschnitt Entsorgung gesondert vergütet.

Abfallart:  biologisch abbaubare Abfälle
AVV-Nr.:  200201
Menge: 5,000 St

**07.07.0006 Wurzelstock ausfr. ü. 30 bis 50 cm**
Wurzelstock einschl. Wurzelansätze ausfräsen.
Gemessen wird der Durchmesser der Schnittstelle des Wurzelstocks.
Durchmesser über 30 bis 50 cm.
Frästiefe bis 30 cm unter Geländeoberkante.
Wurzellöcher mit geeignetem Boden verfüllen und verdichten. Boden liefern.
Fräsgut der Verwertung nach Wahl des AN zuführen.

Die Entsorgung inkl. der Nachweisführung wird über den Unterabschnitt Entsorgung gesondert vergütet.

Abfallart:  biologisch abbaubare Abfälle
AVV-Nr.:  200201
Menge: 5,000 St

**07.07.0007 Wurzelstock ausfr. ü. 50 cm**
Wurzelstock einschl. Wurzelansätze ausfräsen.
Gemessen wird der Durchmesser der Schnittstelle des Wurzelstocks.
Durchmesser über 50 cm.
Frästiefe bis 30 cm unter Geländeoberkante.
Wurzellöcher mit geeignetem Boden verfüllen und verdichten. Boden liefern.
Fräsgut der Verwertung nach Wahl des AN zuführen.

Die Entsorgung inkl. der Nachweisführung wird über den Unterabschnitt Entsorgung gesondert vergütet.

Abfallart:  biologisch abbaubare Abfälle
AVV-Nr.:  200201
Menge: 5,000 St

#### Unterabschnitt 07.08 Baumberäumung

**07.08.0001 Umgest. Baum entf. bis 10 cm**
Umgestürzten Baum von Fahrbahn und Seitenbereich beräumen.
Baum fällen, bodengleich absägen.
Gemessen wird der Durchmesser 1 m über dem Erdboden.
Einschl. Wurzelstock roden bzw. ausfräsen bis 30 cm
unter Geländeoberkante, Wurzellöcher mit geeignetem Material verfüllen und verdichten, Material liefern.
Durchmesser bis 10 cm.
Gesamtes Holz sowie Schlagabraum, Wurzelstock bzw. Fräsgut der Verwertung nach Wahl des AN zuführen.

Die Entsorgung inkl. der Nachweisführung wird über den Unterabschnitt Entsorgung gesondert vergütet.

Abfallart:  biologisch abbaubare Abfälle
AVV-Nr.:  200201
Menge: 10,000 St

**07.08.0002 Umgest. Baum entf. ü. 10 bis 30 cm**
Umgestürzten Baum von Fahrbahn und Seitenbereich beräumen.
Baum fällen, bodengleich absägen.
Gemessen wird der Durchmesser 1 m über dem Erdboden.
Einschl. Wurzelstock roden bzw. ausfräsen bis 30 cm
unter Geländeoberkante, Wurzellöcher mit geeignetem Material verfüllen und verdichten, Material liefern.
Durchmesser über 10 bis 30 cm.
Gesamtes Holz sowie Schlagabraum, Wurzelstock bzw. Fräsgut der Verwertung nach Wahl des AN zuführen.

Die Entsorgung inkl. der Nachweisführung wird über den Unterabschnitt Entsorgung gesondert vergütet.

Abfallart:  biologisch abbaubare Abfälle
AVV-Nr.:  200201
Menge: 10,000 St

**07.08.0003 Umgest. Baum entf. ü. 30 bis 50 cm**
Umgestürzten Baum von Fahrbahn und Seitenbereich beräumen.
Baum fällen, bodengleich absägen.
Gemessen wird der Durchmesser 1 m über dem Erdboden.
Einschl. Wurzelstock roden bzw. ausfräsen bis 30 cm
unter Geländeoberkante, Wurzellöcher mit geeignetem Material verfüllen und verdichten, Material liefern.
Durchmesser über 30 bis 50 cm.
Gesamtes Holz sowie Schlagabraum, Wurzelstock bzw. Fräsgut der Verwertung nach Wahl des AN zuführen.

Die Entsorgung inkl. der Nachweisführung wird über den Unterabschnitt Entsorgung gesondert vergütet.

Abfallart:  biologisch abbaubare Abfälle
AVV-Nr.:  200201
Menge: 10,000 St

**07.08.0004 Umgest. Baum entf. ü. 50 cm**
Umgestürzten Baum von Fahrbahn und Seitenbereich beräumen.
Baum fällen, bodengleich absägen.
Gemessen wird der Durchmesser 1 m über dem Erdboden.
Einschl. Wurzelstock roden bzw. ausfräsen bis 30 cm
unter Geländeoberkante, Wurzellöcher mit geeignetem Material verfüllen und verdichten, Material liefern.
Durchmesser über 50 cm.
Gesamtes Holz sowie Schlagabraum, Wurzelstock bzw. Fräsgut der Verwertung nach Wahl des AN zuführen.

Die Entsorgung inkl. der Nachweisführung wird über den Unterabschnitt Entsorgung gesondert vergütet.

Abfallart:  biologisch abbaubare Abfälle
AVV-Nr.:  200201
Menge: 10,000 St

**07.08.0005 Abgerissene Äste eines Baumes**
Durch Wind- und Schneelast oder mechanische Einwirkungen abgerissene Äste eines Baumes vom Straßenraum aufnehmen, am Standort aufarbeiten.
Durchmesser der Äste größer 2 cm.
Eventuelle Schäden am Baum sind mit zu beseitigen.
Bruchstelle am Stamm nachschneiden.
Abgerechnet wird nach Stück Baum.
Gesamtes Holz sowie Schlagabraum der Verwertung nach Wahl des AN zuführen.

Die Entsorgung inkl. der Nachweisführung wird über den Unterabschnitt Entsorgung gesondert vergütet.

Abfallart:  biologisch abbaubare Abfälle
AVV-Nr.:  200201
Menge: 100,000 St

#### Unterabschnitt 07.09 Baumpflege

**07.09.0001 Totholzbeseitigung < 15 m**
Die toten und gebrochenen Äste  eines Baumes ab 3 cm Durchmesser abschneiden, vorhandene Überwallungen möglichst erhalten.
Abgerechnet wird nach Stück Baum.
Baumstandort bis 4,50 m vom Fahrbahnrand entfernt.
Baumhöhe bis 15 m.
Kronendurchmesser bis 10 m.
Schnittgut der Verwertung nach Wahl des AN zuführen.

Die Entsorgung inkl. der Nachweisführung wird über den Unterabschnitt Entsorgung gesondert vergütet.

Abfallart:  biologisch abbaubare Abfälle
AVV-Nr.:  200201
Menge: 10,000 St

**07.09.0002 Totholzbeseitigung > 15 m**
Die toten und gebrochenen Äste  eines Baumes ab 3 cm Durchmesser abschneiden, vorhandene Überwallungen möglichst erhalten.
Abgerechnet wird nach Stück Baum.
Baumstandort bis 4,50 m vom Fahrbahnrand entfernt.
Baumhöhe über 15 m.
Kronendurchmesser über 10 m.
Schnittgut der Verwertung nach Wahl des AN zuführen.

Die Entsorgung inkl. der Nachweisführung wird über den Unterabschnitt Entsorgung gesondert vergütet.

Abfallart:  biologisch abbaubare Abfälle
AVV-Nr.:  200201
Menge: 10,000 St

**07.09.0003 Verkehrszeichen freischneiden**
Verkehrszeichen zur Herstellung der Sicht freischneiden.
Das Verkehrszeichen muss in einer Entfernung von 150 m sichtbar sein (Ortstafeln beidseitig).
Freischneiden bis 1 m neben Schildaußenkante.
Schnittgut der Verwertung nach Wahl des AN zuführen.

Die Entsorgung inkl. der Nachweisführung wird über den Unterabschnitt Entsorgung gesondert vergütet.

Abfallart:  biologisch abbaubare Abfälle
AVV-Nr.:  200201
Menge: 20,000 St

#### Unterabschnitt 07.10 Reinigung Verkehrsflächen

**07.10.0001 Verkehrsfläche reinigen maschinell**
Verkehrsfläche (Fahrbahn, Busbucht, Radweg, Gehweg, Parkplatz) von verkehrsbehindernder oder gefährdender Verschmutzung reinigen.
Kehren maschinell.
Kehrgut entsorgen.

Die Entsorgung inkl. der Nachweisführung wird über den Unterabschnitt Entsorgung gesondert vergütet.

Abfallart: Straßenkehricht
AVV-Nr.:  20 03 03
Menge: 60000,000 m2

**07.10.0002 Verkehrsfläche reinigen manuell**
Verkehrsfläche (Fahrbahn, Busbucht, Radweg, Gehweg, Parkplatz) von verkehrsbehindernder oder gefährdender
Verschmutzung reinigen.
Kehren manuell.
Kehrgut entsorgen.

Die Entsorgung inkl. der Nachweisführung wird über den Unterabschnitt Entsorgung gesondert vergütet.

Abfallart: Straßenkehricht
AVV-Nr.:  20 03 03
Menge: 2000,000 m2

**07.10.0003 Abfälle und Müll sammeln**
Abfälle und Müllablagerungen entlang der Strecke einsammeln.
Abfälle aller Größen oder sonstige Verunreinigungen von Banketten, Straßengräben, -mulden oder sonstigen befestigten oder unbefestigten Flächen (außer Flächen im Bereich von Park- und Rastplätzen) einsammeln und entsorgen.
Die Reinigung erfolgt straßenzugweise.
Die Gräben und Bankette sind komplett zu räumen.
Im Bereich von Dämmen sind die Böschungen auf 2,50 m unterhalb der Fahrbahnhöhe und bei Einschnitten auf 4,00 m oberhalb der Fahrbahnhöhe von Abfällen zu reinigen.
Die km-Angaben beziehen sich auf km-Straße bei beiderseitiger Beräumung.

Die Entsorgung inkl. der Nachweisführung wird über den Unterabschnitt Entsorgung gesondert vergütet.

Abfallart: gemischte Siedlungsabfälle
AVV-Nr.:  20 03 01
Menge: 330,000 km

**07.10.0004 Abfallbehälter leeren**
Abfallbehälter im Bereich von Park-/Rastplätzen nach Aufforderung durch den AG leeren,
einschl. Sammeln der Abfälle im Aufstellbereich um den Abfallbehälter im Radius von mindestens 2 m um den Abfallbehälter (Müllsäcke und lose Abfälle).
Abgerechnet wird je Abfallbehälter-Standort.
Abfall entsorgen.

Die Entsorgung inkl. der Nachweisführung wird über den Unterabschnitt Entsorgung gesondert vergütet.

Abfallart: gemischte Siedlungsabfälle
AVV-Nr.:  20 03 01
Menge: 520,000 St

#### Unterabschnitt 07.11 Reinigung Entwässerungsanlagen

**07.11.0001 Straßenablauf oder Schacht reinigen**
Straßenablauf oder Schacht reinigen bei Einschränkung der Funktionsfähigkeit.
Einschließlich Eimer, Schlammfang und Aufsatz reinigen.
Eventuell vorhandene Verschraubungen öffnen und wieder schließen.
Räumgut entsorgen.

Die Entsorgung inkl. der Nachweisführung wird über den Unterabschnitt Entsorgung gesondert vergütet.

Abfallart: Straßenkehricht
AVV-Nr.:  20 03 03
Menge: 50,000 St

#### Unterabschnitt 07.12 Reinigung Verkehrszeichen

**07.12.0001 Verkehrszeichen reinigen**
Verkehrszeichen (ausgenommen Baustellenbeschilderung und Großverkehrszeichen) reinigen.
Verwendete Geräte und Reinigungsmittel dürfen die Oberfläche der Schilder nicht beschädigen.
Menge: 1000,000 St

**07.12.0002 Bemalung entfernen**
Bemalung entfernen.
Stunden Personaleinsatz einschließlich erforderlichem Material zum Entfernen von Bemalung aller Art an oder auf Straßenverkehrsanlagen.
Eingesetzte Mittel dürfen die Erkennbarkeit der Verkehrsschilder nicht beeinträchtigen.
Fahrzeuge, Werkzeuge, Reinigungsmittel und sonstige Verbrauchsmaterialien sind einzukalkulieren.
Menge: 10,000 h

**07.12.0003 Leitpfosten reinigen**
Leitpfosten streckenabschnittsweise reinigen.
Beschädigungen durch die Reinigung an den Leitpfosten beheben.
Schief stehende Leitpfosten lotrecht ausrichten und arretieren.
Menge: 26400,000 St

**07.12.0004 Stationierungszeichen reinigen**
Stationierungszeichen (Stationszeichen des Netzknoten- und Stationierungsystems außer an Leitpfosten) im Zuge der Leitpfostenreinigung reinigen.
Verwendete Geräte und Reinigungsmittel dürfen die Oberfläche der Schilder nicht beschädigen.
Menge: 100,000 St

#### Unterabschnitt 07.13 Nebenleistungen

**07.13.0001 Stundensatz Arbeitskraft**
Stundensatz Arbeitskraft für sonstige Hilfsleistungen.
Der Verrechnungssatz umfasst sämtliche Aufwendungen für An- und Abfahrt zum Einsatzort und die Ausrüstung mit notwendigen Arbeitsmitteln bzw. Geräten/Verbrauchsstoffen, z.B. einschl. Motorsägen und
erforderliche Schutzausrüstungen zur Aufarbeitung von Wind- und Schneebruch.
Menge: 100,000 h

**07.13.0002 Stundensatz LKW mit Ladekran**
Stundensatz für LKW mit Ladekran einschließlich Bedienpersonal für das Aufnehmen von Ladegut und den Abtransport.
Der Verrechnungssatz für das Gerät umfasst sämtliche Aufwendungen für den Einsatz, insbesondere Gerätevorhalte- und Betriebsstoffkosten sowie sämtliche Zuschläge.
Vergütet werden die tatsächlich geleisteten Arbeitsstunden.
Menge: 50,000 h

**07.13.0003 Stundensatz Radlader**
Stundensatz für Radlader einschließlich Bedienpersonal.
Der Verrechnungssatz für das Gerät umfasst sämtliche Aufwendungen für den Einsatz, insbesondere Gerätevorhalte- und Betriebsstoffkosten sowie sämtliche Zuschläge.
Vergütet werden die tatsächlich geleisteten Arbeitsstunden.
Menge: 25,000 h

#### Unterabschnitt 07.14 Entsorgung

**07.14.0001 N.gef.Abf., Metalle**
Nicht gefährlichen Abfall aus Baustelle laden, fördern und entsorgen.
Abgerechnet wird nach Wiegescheinen.
Abfall '17 04 07 gemischte Metalle'

Entsorgung nach Wahl des AN.
Gebühren der Abfallentsorgung sind einzurechnen.
Nachweis nach Unterlagen des AG führen.
Menge: 2,000 t

**07.14.0002 N.gef.Abf., Boden und Steine, unb.**
Nicht gefährlichen Abfall aus Baustelle laden, fördern und entsorgen.
Abgerechnet wird nach Wiegescheinen.
Abfall '17 05 04 Boden und Steine, unbelastet'

Entsorgung nach Wahl des AN.
Gebühren der Abfallentsorgung sind einzurechnen.
Nachweis nach Unterlagen des AG führen.
Menge: 5,000 t

**07.14.0003 N.gef.Abf., Straßenkehrricht**
Nicht gefährlichen Abfall aus Baustelle laden, fördern und entsorgen.
Abgerechnet wird nach Wiegescheinen.
Abfall '20 03 03 Straßenkehrricht'

Entsorgung nach Wahl des AN.
Gebühren der Abfallentsorgung sind einzurechnen.
Nachweis nach Unterlagen des AG führen.
Menge: 5,000 t

**07.14.0004 N.gef.Abf., Beton**
Nicht gefährlichen Abfall aus Baustelle laden, fördern und entsorgen.
Abgerechnet wird nach Wiegescheinen.
Abfall '17 01 01 Beton'

Entsorgung nach Wahl des AN.
Gebühren der Abfallentsorgung sind einzurechnen.
Nachweis nach Unterlagen des AG führen.
Menge: 5,000 t

**07.14.0005 N.gef.Abf., gem. Siedlungsabfälle**
Nicht gefährlichen Abfall aus Baustelle laden, fördern und entsorgen.
Abgerechnet wird nach Wiegescheinen.
Abfall '20 03 01 gemischte Siedlungsabfälle'

Entsorgung nach Wahl des AN.
Gebühren der Abfallentsorgung sind einzurechnen.
Nachweis nach Unterlagen des AG führen.
Menge: 50,000 t

**07.14.0006 N.gef.Abf., Kunststoff**
Nicht gefährlichen Abfall aus Baustelle laden, fördern und entsorgen.
Abgerechnet wird nach Wiegescheinen.
Abfall '17 02 03 Kunststoff'

Entsorgung nach Wahl des AN.
Gebühren der Abfallentsorgung sind einzurechnen.
Nachweis nach Unterlagen des AG führen.
Menge: 2,000 t

**07.14.0007 N.gef.Abf., biol. abbaubare Abf.**
Nicht gefährlichen Abfall aus Baustelle laden, fördern und entsorgen.
Abgerechnet wird nach Wiegescheinen.
Abfall '20 02 01 biologisch abbaubare Abfälle'

Verwertung nach Wahl des AN.
Gebühren der Abfallentsorgung sind einzurechnen.
Nachweis nach Unterlagen des AG führen.
Menge: 2,000 t

**07.14.0008 Abfallliste f. nicht gefährl. Abf.**
*** Pauschalposition
Leistung umfasst die Führung der Abfallliste für alle nicht gefährlichen Abfälle, die infolge Verdrängung, fehlender Eignung oder mangels Wiederverwendungsmöglichkeit nicht innerhalb der Baustelle verbleiben und bei denen die Führung der Abfallliste nicht ausdrücklich erwähnt ist.
Die Abfallliste ist dem Auftraggeber spätestens mit Rechnung als Excel-Tabelle (Dateiformat .xls(x)) zu übergeben.
Pauschale gilt für alle Leistungen dieses Abschnittes dieses Leistungsverzeichnisses.
Menge: 1,000 Psch

### Abschnitt 08 Winterdienst 2030/2031

#### Unterabschnitt 08.00 Vorhaltungspauschalen

**08.00.0001 Pauschale Winterdiensttechnik**
Bereitstellen von 14 Winterdienstfahrzeugen für 14 Räum- und Streurouten sowie einem Reservefahrzeug inklusive Streumaschine und Frontschneepflug je Fahrzeug nach Vorgaben der Punkte B (2), (3) und (4) der Ausführungsbeschreibung, Teil 1, Winterdienst.

Bereitstellung eines Fahrzeuges bis 2,8 t bzw. 3,5 t (StVO § 35 Abs. 6) Gesamtgewicht inkl. Streumaschine und Schneepflug oder Vorbaukehrbesen für Rad- und Gehwege.

Fahrzeuge nach StVZO für den öffentlichen Verkehrsbereich zugelassen.

Sämtliche fixen Unterhaltungs- und Betriebskosten der Fahrzeuge wie Haftpflicht- oder Kaskoversicherungen, Wartungsarbeiten sowie Kfz-Steuer sind einzurechnen.

Leistungs- und kilometerabhängige Kosten wie Betriebs- und Kraftstoffe sind bei den Winterdienst-Leistungen zu kalkulieren und nicht in die Pauschale einzurechnen.

Bereitstellung von Lade- und Verladetechnik zur Beladung von Winterdienstfahrzeugen mit Salz und Sole am Standort des AN.

Vor- und Unterhaltung der Fahrzeuge und Geräte ohne Betriebsstoffe und Personal vom 01.10. bis zum 30.04. einer Winterdienstperiode.

Angaben zur Anzahl und Einsatzzweck der vorgesehenen Fahrzeuge bzw. Technik sowie zur Kostenzusammensetzung der Pauschale sind dem AG auf Verlangen vorzulegen.
Menge: 7,000 Mt

**08.00.0002 Pauschale Personal**
Zur Durchführung des Winterdienstes erforderliches Personal ständig einsatzbereit halten.

Alle direkten Personalkosten und Personalnebenkosten sind einzurechnen.

Die Bereitschaft des Personals ist im Zeitraum vom 01.10. bis zum 30.04. des Folgejahres zu gewährleisten.

Leistungsabhängige Personalkosten, d.h. Stundenaufwände für das Räumen und Streuen sowie für die sonstigen Winterdienst-Leistungen sind bei diesen Leistungen einzurechnen und nicht in die Pauschale einzubeziehen.
Menge: 7,000 Mt

**08.00.0003 Pauschale Infrastruktur**
Bereitstellung einer zur Ausführung der Winterdienstleistungen notwendigen Logistik und Infrastruktur für den Zeitraum 01.10. bis 30.04. einer Winterdienstperiode.

Soweit nicht in anderen Leistungspositionen beschrieben, sind alle zur vertragsgerechten Erfüllung notwendigen Unterkünfte, sanitären Anlagen, Stell- und Lagerplätze, Salz- und Solelagerstätten, Soleerzeuger, Werkzeuge und Betriebsmittel für Winterdienstleistungen bereitzustellen.

Kosten für die Streustoffe im Winterdienst einschließlich verbrauchsabhängiger Kosten für Lieferung, Einlagerung, Aufbereitung und Beladung werden mit den Leistungen für Räumen und Streuen vergütet und sind nicht in die Pauschale einzubeziehen.

Die Anlagen sind innerhalb einer Winterdienstperiode zu betreiben, zu warten und bis zur Beendigung der Arbeiten vorzuhalten.

Strom-, Wasser- und Abwasseranschluss nach den Vorgaben der zuständigen Verbände bzw. Versorger herstellen, warten, betreiben und bis zum Ende der Vertragslaufzeit betriebsbereit halten.
Verbrauchskosten für Strom/Energie, Wasser und Abwasser sind in die Pauschale einzukalkulieren.

Einzukalkulieren sind alle im Zusammenhang stehenden Aufwendungen für behördliche Genehmigungen und Gebühren.

Der AG stellt keine Flächen oder Lagerstätten zur Verfügung.
Die Wahl der Örtlichkeit(-en) ist so zu wählen, dass die maximalen Umlaufzeiten im Rahmen der Winterdienstleistungen nicht überschritten werden.

Im Zeitraum 01.05. bis 30.09. eines Jahres erfolgt keine Vergütung für die Infrastruktur.
Menge: 7,000 Mt

#### Unterabschnitt 08.01 Glätte- und Schneebekämpfung

**08.01.0001 Kontrollfahrten durchführen**
Kontrollfahrt mit beladenem Winterdienstfahrzeug zur Feststellung des Fahrbahnzustandes vor Ort an kritischen Punkten gemäß Ausführungsbeschreibung Teil 1, Punkt B (6); der direkte Übergang in den Streueinsatz muss jederzeit möglich sein.

Vergütet werden nur erforderliche und gemäß Formblatt nachgewiesene Kontrollfahrten.

Die angegebenen Kontrollkilometer sind geschätzte Werte pro Winterdienstsaison.

Das in der Ausführungsbeschreibung Teil 1, Punkt D angegebene Datenerfassungssystem sowie der Thermomat sind anzuwenden.
Menge: 4900,000 km

**08.01.0002 Streueinsatz mit FS 100**
Gemäß Vorgaben in der Ausführungsbeschreibung, Teil 1, insbesondere
B (5) Streueinsatz mit Salzlösung FS 100 auf Fahrbahnen durchführen.

Das Streuen erfolgt asymmetrisch für die gesamte Fahrbahn einschließlich Standstreifen, Busbuchten, Einbiege-, Abbiege-, Einfahr- und Ausfahrstreifen.

Die Kosten werden auf Nachweis nach Fahrbahnkilometern vergütet, für jeden Einsatz ist das Formblatt "Meldung von Winterdienst-Einsätzen" vorzulegen und der Einsatz zu begründen.

Die leistungsabhängigen Betriebskosten der Fahrzeuge (Betriebs- und Kraftstoffe), die Personalkosten für den Einsatz sowie die verbrauchsabhängigen Kosten für die ausgebrachten Streustoffe (einschließlich Einlagerung, Aufbereitung und Beladung) sind in die Leistung mit einzukalkulieren und werden nicht gesondert vergütet.

Das in der Ausführungsbeschreibung Teil 1, Punkt D angegebene Datenerfassungssystem sowie der Thermomat sind anzuwenden.
Menge: 41100,000 km

**08.01.0003 Streueinsatz mit FS 30**
Gemäß Vorgaben in der Ausführungsbeschreibung, Teil 1, insbesondere
B (5) Streueinsatz mit Feuchtsalz FS 30 auf Fahrbahnen durchführen.

Das Streuen erfolgt asymmetrisch für die gesamte Fahrbahn einschließlich Standstreifen, Busbuchten, Einbiege-, Abbiege, Einfahr- und Ausfahrstreifen.

Die Kosten werden auf Nachweis nach Fahrbahnkilometern vergütet, für jeden Einsatz ist das Formblatt "Meldung von Winterdienst-Einsätzen" vorzulegen und der Einsatz zu begründen.

Entsprechend der Beschreibung in B (5) ist der reine Streueinsatz mit
FS 30 der Ausnahmefall, wenn FS 100 nicht angewendet werden kann. Dies muss dann besonders begründet werden.

Die leistungsabhängigen Betriebskosten der Fahrzeuge (Betriebs- und Kraftstoffe), die Personalkosten für den Einsatz sowie die verbrauchsabhängigen Kosten für die ausgebrachten Streustoffe (einschließlich Einlagerung, Aufbereitung und Beladung) sind in die Leistung mit einzukalkulieren und werden nicht gesondert vergütet.

Das in der Ausführungsbeschreibung Teil 1, Punkt D angegebene Datenerfassungssystem sowie der Thermomat sind anzuwenden.
Menge: 8000,000 km

**08.01.0004 Räum- und Streueinsatz mit FS 30**
Gemäß Vorgaben in der Ausführungsbeschreibung, Teil 1, insbesondere
B (5) Räum- und Streueinsatz mit Schneepflug und Streuen von Feuchtsalz FS 30 auf Fahrbahnen bei oder nach Schneefall durchführen.

Das Räumen und Streuen erfolgt jeweils separat für die einzelnen Fahrstreifen, gestreut werden kann die gesamte Fahrbahn. Standstreifen, Busbuchten, Einbiege-, Abbiege-, Einfahr- und Ausfahrstreifen sind jeweils
auch zu räumen und zu streuen.

Die Räumung hat in der Regel zum rechten Fahrbahnrand hin zu erfolgen. Das Räumen hat so intensiv zu erfolgen, dass der Streustoff-Einsatz minimiert werden kann. Räumen ohne Streuen ist ausgeschlossen und wird nicht vergütet.

Die Kosten werden auf Nachweis nach Fahrstreifenkilometern vergütet, für jeden Einsatz ist das Formblatt "Meldung von Winterdienst-Einsätzen"
vorzulegen und der Einsatz zu begründen.

Bei anhaltendem Schneefall sind Wiederholungseinsätze innerhalb einer Umlaufzeit von 3 Stunden zu wiederholen.

Die leistungsabhängigen Betriebskosten der Fahrzeuge und Geräte (Betriebs- und Kraftstoffe, Verschleiß der Räumleisten), die Personalkosten für den Einsatz sowie die verbrauchsabhängigen Kosten für die ausgebrachten Streustoffe (einschließlich Einlagerung, Aufbereitung
und Beladung) sind in die Leistung mit einzukalkulieren und werden nicht gesondert vergütet.

Das in der Ausführungsbeschreibung Teil 1, Punkt D angegebene Datenerfassungssystem sowie der Thermomat sind anzuwenden.
Menge: 12800,000 km

**08.01.0005 Winterdienst auf weiteren Flächen**
Räumen und Streuen auf weiteren Verkehrsflächen außerorts, wie z.B. Parkplätzen, nach Bedarf im Anschluss an die Winterdiensteinsätze auf Straßen.

Die Streustoffe sind entsprechend den Ausführungen in Punkt B (5) anzuwenden und zu dosieren.
Die leistungsabhängigen Betriebskosten der Fahrzeuge und Geräte (Betriebs- und Kraftstoffe, Verschleiß der Räumleisten), die Personalkosten für den Einsatz sowie die verbrauchsabhängigen Kosten für die ausgebrachten Streustoffe (einschließlich Einlagerung,
Aufbereitung und Beladung) sind in die Leistung mit einzukalkulieren und werden nicht gesondert vergütet.

Das in der Ausführungsbeschreibung Teil 1, Punkt D angegebene Datenerfassungssystem sowie der Thermomat sind anzuwenden.
Menge: 10,000 km

**08.01.0006 Winterdienst auf Geh- und Radwegen**
Räumen und Streuen oder reine Streueinsätze auf Geh- und Radwegen entsprechend den Vorgaben in der Ausführungsbeschreibung, insbesondere Teil 1 B (5).

Die leistungsabhängigen Betriebskosten der Fahrzeuge und Geräte (Betriebs- und Kraftstoffe, Verschleiß der Räumleisten), die Personalkosten für den Einsatz sowie die verbrauchsabhängigen Kosten für die ausgebrachten Streustoffe (einschließlich Einlagerung,
Aufbereitung und Beladung) sind in die Leistung mit einzukalkulieren und werden nicht gesondert vergütet.

Das in der Ausführungsbeschreibung Teil 1, Punkt D angegebene Datenerfassungssystem sowie der Thermomat sind anzuwenden.
Menge: 2100,000 km

**08.01.0007 Manueller Winterdienst**
Manuelles Räumen und Streuen auf Rastplätzen, an Mülleimern und Toilettenanlagen. Als Streustoff wird Salz (NaCl) verwendet.

Die Leistung wird nach Bedarf auf Anforderung des Auftraggebers ausgeführt.

Die Abrechnung erfolgt auf Stundenbasis, Beginn der Zeit ist am Ausführungsort. Sämtliche Nebenleistungen wie Personalkosten, Streustoffkosten, Fahrzeugkosten, An- und Abreise sind in die Kostensätze einzukalkulieren und werden nicht gesondert vergütet.
Menge: 50,000 h

#### Unterabschnitt 08.02 Zusätzliche Schneeräumtechnik

**08.02.0001 Einsatz rotier. Schneeräumgerät**
Einsatz rotierendes Schneeräumgerät zur Beräumung verwehter Abschnitte.
Einsatz nur nach Zustimmung bzw. Anordnung des AG.
Die Einsatzzeit beginnt am jeweiligen Einsatzort, eventuell erforderliche Leistungen für An- und Abtransport sind einzukalkulieren.
Einschließlich Bedienpersonal und leistungsabhängige Betriebs- und Verbrauchskosten.
Abrechnung auf Stundennachweis.
Menge: 50,000 h

#### Unterabschnitt 08.03 Begleitende Winterdienstleistungen

**08.03.0001 Schneezäune besch.,aufst., unterh.**
Schneezaun einschließlich aller Zubehörteile für die Aufstellung entlang Bundes- und Landesstraßen liefern, aufstellen und unterhalten.
Schneezäune einschl. aller Zubehörteile bleiben Eigentum des AN.
Abbau und Einlagerung werden gesondert vergütet.

Aufstellung auf Anordnung des AG nach vorgegebenen Standorten.

Schneezäune vom Lagerplatz des AN zum Einsatzort transportieren. Instandsetzung beschädigter sowie Neubeschaffung nicht mehr funktionstüchtiger Schneezäune oder einzelner Zubehörteile ist
einzukalkulieren und wird nicht gesondert vergütet.
Fachgerechte Entsorgung nicht mehr funktionstüchtiger Schneezäune oder einzelner Zubehörteile, Entsorgungsnachweis führen.

Anforderungen:
Zaunhöhe:  mindestens 1,20 m Standard
Netzhöhe:  mindestens 0,90 m
Bodenfreiheit:  ca. 30 cm

Schneezaun entlang verwehungsgefährdeter Strecken nach Vorgabe des AG zwischen dem 01.10. und 31.10. fachgerecht entsprechend der Aufstellvorschrift des Herstellers aufstellen und während der Winterperiode regelmäßig auf Standsicherheit kontrollieren, funktionstüchtig halten und bei Bedarf wieder aufstellen.

Abgerechnet wird entsprechend der Länge der geschützten Strecke entlang der Straße.
Menge: 24048,000 m

**08.03.0002 Schneezäune wieder aufstellen**
Schneezäune des AN, die infolge höherer Gewalt (Unfallschäden, Sturm etc.) nicht mehr standfest stehen, aufnehmen und erneut fachgerecht und standsicher aufstellen.
Aufstellung erfolgt auf Grundlage eines gemeinsamen Aufmaßes zwischen AN und AG vor Leistungserbringung.
Den Nachweis für Unfallschäden/Sturm hat der AN zu führen.
Abgerechnet wird entsprechend der Länge der geschützten Strecke entlang der Straße.
Menge: 2400,000 m

**08.03.0003 Schneezäune abbauen und einlagern**
Schneezäune einschl. aller Zubehörteile des AN entlang verwehungsgefährdeter Strecken nach Ende der Winterperiode abbauen.
Schneezäune reinigen, zum Lager des AN transportieren und einlagern.
Fachgerechte Entsorgung nicht mehr funktionstüchtiger Schneezäune oder einzelner Zubehörteile, Entsorgungsnachweis führen.
Menge: 24048,000 m

**08.03.0004 Schneepfähle lief.,aufst., unterh.**
Schneepfähle einschl. Aufstellvorrichtung des AN für Bundes- und Landesstraßen liefern, aufstellen und unterhalten.
Schneepfähle einschl. Aufstellvorrichtung bleiben Eigentum des AN.
Abbau und Einlagerung werden gesondert vergütet.

Schneepfähle vom Lagerplatz des AN zum Einsatzort transportieren. Instandsetzung beschädigter sowie Neubeschaffung nicht mehr funktionstüchtiger Schneepfähle und/oder  Aufstellvorrichtung ist
einzukalkulieren und wird nicht gesondert vergütet.
Fachgerechte Entsorgung nicht mehr funktionstüchtiger Schneepfähle und/oder  Aufstellvorrichtungen, Entsorgungsnachweis führen.

Anforderungen:
Durchmesser:  ca. 5 cm
Länge:  mindestens 2,00 m
Farbe:  auffällige Kennzeichnung,  z. B.
  einfarbig orange oder Orange mit
  schwarzem Kopfstück (mind.50 cm)

Schneepfähle entlang verwehungsgefährdeter Strecken nach Vorgabe des AG zwischen dem 01.10. und 31.10. fachgerecht entsprechend der Aufstellvorschrift des Herstellers 50 cm neben dem Fahrbahnrand aufstellen und während der Winterperiode regelmäßig auf Standsicherheit kontrollieren,  funktionstüchtig halten und bei Bedarf wieder aufstellen.

Die erforderlichen Standorte werden vom AG vorgegeben.
Menge: 303,000 St

**08.03.0005 Schneepfähle abbauen und einlagern**
Schneepfähle einschl. Aufstellvorrichtung des AN entlang verwehungsgefährdeter Strecken am Ende der Winterperiode abbauen.
Schneepfähle einschl. Aufstellvorrichtung reinigen, zum Lager des AN transportieren und einlagern.
Fachgerechte Entsorgung nicht mehr funktionstüchtiger Schneepfähle und/oder Aufstellvorrichtungen, Entsorgungsnachweis führen.
Menge: 303,000 St

**08.03.0006 Streustoffbehälter unterhalten**
Streustoffbehälter nach Vorgabe des AG vor Beschickung entleeren und reinigen, mit trockenem Streustoff Splitt 3/8 befüllen, kontinuierlich kontrollieren und gegebenenfalls nachfüllen.

Lieferung des Streustoffes zum Lager des  AN und Lagerung auf Fläche des AN sind einzukalkulieren.
Verladung und Transport vom Lager des AN zum Streustoffbehälter sind einzukalkulieren.

Streustoffbehälter werden vom AG bereitgestellt.
Menge: 67,000 St

**08.03.0007 Streustoffbehälter setzen**
Standfläche des Streustoffbehälters regulieren und ausbessern.

Vom AG bereitgestellten Behälter vom Lager des AG laden, transportieren und setzen.
Menge: 10,000 St

### Abschnitt 09 Störungsbeseitigung 2030/2031

#### Unterabschnitt 09.00 Bereitschaftsdienst

**09.00.0001 Pauschale Bereitschaftdienst**
Zur Gewährleistung des Bereitschaftsdienstes (24 h täglich) ist die Vorhaltung von Arbeitskräften zur Erbringung von umgehenden Sicherungs- und Arbeitsleistungen im Rahmen der Verkehrssicherungspflicht innerhalb und außerhalb der regulären Arbeitszeit erforderlich.

Die Ausführung dieser dringenden Sicherungsmaßnahmen muss innerhalb von 2 Stunden nach Verständigung vor Ort begonnen werden.

Alle direkten und indirekten Personalkosten zur Vorhaltung des Bereitschaftsdienstes sind in diese Position einzukalkulieren.

Die Bereitschaft des Personals ist über die gesamte Vertragslaufzeit zu gewährleisten. Angabe der Anzahl und des Einsatzzweckes des vorgesehenen Personals sowie zur Kostenzusammensetzung der  Pauschale sind dem AG auf Verlangen vorzulegen.

Diese Position zur Gewährleistung des Bereitschaftsdienstes umfasst alle folgenden Titel im Bereich der Störungsbeseitigung.
Menge: 12,000 Mt

#### Unterabschnitt 09.01 Verkehrszeichen lief. u. anbringen

**09.01.0001 Schild mit VZ Dreieck**
Schild mit Verkehrszeichen nach StVO und VwV-StVO an Aufstellvorrichtung nach Angaben des AG liefern und anbringen;
Aufstellvorrichtung wird gesondert vergütet;
Schild = Dreieck, Größe 2 (Seitenlänge 900 mm);
voll retroreflektierend mit Folie der Retroreflexions-Klasse RA2, konstruktiver Aufbau C nach DIN 67520;
Schild aus Aluminium, 2 mm dick, Alform;
Befestigungsmittel liefern,
Befestigung mit Aluminium-Klemmschelle, Schrauben aus korrosionsbeständigem Stahl mindestens der Stahlsorte A2;
Anbringung neben der Fahrbahn,
Unterkante des Schildes ab 2,00 m über der Verkehrsfläche.
Menge: 50,000 St

**09.01.0002 Schild mit VZ Ronde**
Schild mit Verkehrszeichen nach StVO und VwV-StVO an
Aufstellvorrichtung nach Angaben des AG liefern und anbringen;
Aufstellvorrichtung wird gesondert vergütet;
Schild = Ronde, Größe 2 (Durchmesser 600 mm);
voll retroreflektierend mit Folie der Retroreflexions-Klasse RA2, konstruktiver Aufbau C nach DIN 67520;
Schild aus Aluminium, 2 mm dick, Alform;
Befestigungsmittel liefern,
Befestigung mit Aluminium-Klemmschelle, Schrauben aus korrosionsbeständigem Stahl mindestens der Stahlsorte A2;
Anbringung neben der Fahrbahn,
Unterkante des Schildes ab 2,00 m über der Verkehrsfläche.
Menge: 50,000 St

**09.01.0003 Schild mit VZ Quadrat**
Schild mit Verkehrszeichen nach StVO und VwV-StVO an
Aufstellvorrichtung nach Angaben des AG liefern und anbringen;
Aufstellvorrichtung wird gesondert vergütet;
Schild = Quadrat, Größe 2 (Seitenlänge 600 mm);
voll retroreflektierend mit Folie der Retroreflexions-Klasse RA2, konstruktiver Aufbau C nach DIN 67520;
Schild aus Aluminium, 2 mm dick, Alform;
Befestigungsmittel liefern,
Befestigung mit Aluminium-Klemmschelle, Schrauben aus korrosionsbeständigem Stahl mindestens der Stahlsorte A2;
Anbringung neben der Fahrbahn,
Unterkante des Schildes ab 2,00 m über der Verkehrsfläche.
Menge: 50,000 St

**09.01.0004 Schild mit VZ Rechteck**
Schild mit Verkehrszeichen nach StVO und VwV-StVO an
Aufstellvorrichtung nach Angaben des AG liefern und anbringen;
Aufstellvorrichtung wird gesondert vergütet;
Schild = Rechteck, Größe 2 (Höhe 900 mm, Breite 600 mm);
voll retroreflektierend mit Folie der Retroreflexions-Klasse RA2, konstruktiver Aufbau C nach DIN 67520;
Schild aus Aluminium, 2 mm dick, Alform;
Befestigungsmittel liefern,
Befestigung mit Aluminium-Klemmschelle, Schrauben aus korrosionsbeständigem Stahl mindestens der Stahlsorte A2;
Anbringung neben der Fahrbahn,
Unterkante des Schildes ab 2,00 m über der Verkehrsfläche.
Menge: 10,000 St

**09.01.0005 Schild mit ZZ Höhe 1**
Schild mit Verkehrszeichen nach StVO und VwV-StVO an
Aufstellvorrichtung nach Angaben des AG liefern und anbringen;
Aufstellvorrichtung wird gesondert vergütet;
Schild = Zusatzzeichen Höhe 1, Größe 2 (330 mm x 600 mm);
voll retroreflektierend mit Folie der Retroreflexions-Klasse RA2, konstruktiver Aufbau C nach DIN 67520;
Schild aus Aluminium, 2 mm dick, Alform;
Befestigungsmittel liefern,
Befestigung mit Aluminium-Klemmschelle, Schrauben aus korrosionsbeständigem Stahl mindestens der Stahlsorte A2;
Anbringung neben der Fahrbahn,
Unterkante des Schildes ab 2,00 m über der Verkehrsfläche.
Menge: 10,000 St

**09.01.0006 Schild mit ZZ Höhe 2**
Schild mit Verkehrszeichen nach StVO und VwV-StVO an
Aufstellvorrichtung nach Angaben des AG liefern und anbringen;
Aufstellvorrichtung wird gesondert vergütet;
Schild = Zusatzzeichen Höhe 2, Größe 2 (450 mm x 600 mm);
voll retroreflektierend mit Folie der Retroreflexions-Klasse RA2, konstruktiver Aufbau C nach DIN 67520;
Schild aus Aluminium, 2 mm dick, Alform;
Befestigungsmittel liefern,
Befestigung mit Aluminium-Klemmschelle, Schrauben aus korrosionsbeständigem Stahl mindestens der Stahlsorte A2;
Anbringung neben der Fahrbahn,
Unterkante des Schildes ab 2,00 m über der Verkehrsfläche.
Menge: 10,000 St

**09.01.0007 Schild mit ZZ Höhe 3**
Schild mit Verkehrszeichen nach StVO und VwV-StVO an
Aufstellvorrichtung nach Angaben des AG liefern und anbringen;
Aufstellvorrichtung wird gesondert vergütet;
Schild = Zusatzzeichen Höhe 3, Größe 2 (600 mm x 600 mm);
voll retroreflektierend mit Folie der Retroreflexions-Klasse RA2, konstruktiver Aufbau C nach DIN 67520;
Schild aus Aluminium, 2 mm dick, Alform;
Befestigungsmittel liefern,
Befestigung mit Aluminium-Klemmschelle, Schrauben aus korrosionsbeständigem Stahl mindestens der Stahlsorte A2;
Anbringung neben der Fahrbahn,
Unterkante des Schildes ab 2,00 m über der Verkehrsfläche.
Menge: 10,000 St

**09.01.0008 VZ 206, Halt. Vorfahrt gewähren.**
Schild mit Verkehrszeichen nach StVO und VwV-StVO an
Aufstellvorrichtung nach Angaben des AG liefern und anbringen;
Aufstellvorrichtung wird gesondert vergütet;
Schild = VZ 206 (Halt. Vorfahrt gewähren.),
Größe 2 (Abstand der parallelen Seiten 900 mm);
voll retroreflektierend mit Folie der Retroreflexions-Klasse RA2, konstruktiver Aufbau C nach DIN 67520;
Schild aus Aluminium, 2 mm dick, Alform;
Befestigungsmittel liefern,
Befestigung mit Aluminium-Klemmschelle, Schrauben aus korrosionsbeständigem Stahl mindestens der Stahlsorte A2;
Anbringung neben der Fahrbahn,
Unterkante des Schildes ab 2,00 m über der Verkehrsfläche.
Menge: 10,000 St

**09.01.0009 VZ 350-10/20, Fußgängerüberweg**
Schild mit Verkehrszeichen nach StVO und VwV-StVO an
Aufstellvorrichtung nach Angaben des AG liefern und anbringen;
Aufstellvorrichtung wird gesondert vergütet;
Schild = VZ 350-10/-20  (Fußgängerüberweg),
Größe 750 mm x 750 mm;
voll retroreflektierend mit Folie der Retroreflexions-Klasse RA3, konstruktiver Aufbau C nach DIN 67520;
Schild aus Aluminium, 2 mm dick, Alform;
Befestigungsmittel liefern,
Befestigung mit Aluminium-Klemmschelle, Schrauben aus korrosionsbeständigem Stahl mindestens der Stahlsorte A2;
Anbringung neben der Fahrbahn,
Unterkante des Schildes ab 2,00 m über der Verkehrsfläche.
Menge: 10,000 St

**09.01.0010 VZ 310-40, Ortstafel**
Schild mit Verkehrszeichen nach StVO und VwV-StVO an
Aufstellvorrichtung nach Angaben des AG liefern und anbringen;
Aufstellvorrichtung wird gesondert vergütet.
Schild = VZ 310-40 (Ortstafel, doppelseitig (Vorderseite 310, Rückseite 311));
Größe 600 x 900 mm;
voll retroreflektierend mit Folie der Retroreflexions-Klasse RA2, konstruktiver Aufbau C nach DIN 67520;
Schild aus Aluminium, 3 mm dick;
Befestigungsmittel liefern,
Befestigung im Rohrrahmen, Schrauben aus korrosionsbeständigem Stahl mindestens der Stahlsorte A2;
Anbringung neben der Fahrbahn,
Unterkante des Schildes ab 2,00 m über der Verkehrsfläche.
Menge: 10,000 St

**09.01.0011 VZ 626-10/20/30, Leitplatte**
Schild mit Verkehrszeichen nach StVO und VwV-StVO an
Aufstellvorrichtung nach Angaben des AG liefern und anbringen;
Aufstellvorrichtung wird gesondert vergütet;
Schild = VZ 626-10, 626-20 oder als Fahrbahnteiler 626-30  (Leitplatte);
Größe 750 x 500 mm;
voll retroreflektierend mit Folie der Retroreflexions-Klasse RA2, konstruktiver Aufbau C nach DIN 67520;
Schild aus Aluminium, 2 mm dick, Alform;
Befestigungsmittel liefern,
Befestigung mit Aluminium-Klemmschelle, Schrauben aus korrosionsbeständigem Stahl mindestens der Stahlsorte A2;
Anbringung neben der Fahrbahn.
Menge: 20,000 St

**09.01.0012 VZ605-10/20, Schraffenbake**
Schild mit Verkehrszeichen nach StVO und VwV-StVO an
Aufstellvorrichtung nach Angaben des AG liefern und anbringen;
Aufstellvorrichtung wird gesondert vergütet;
Schild = VZ 605-10, 605-20 (Schraffenbake);
Größe 1.000 x 250 mm;
voll retroreflektierend mit Folie der Retroreflexions-Klasse RA2, konstruktiver Aufbau C nach DIN 67520;
Schild aus Aluminium, 2 mm dick, Alform;
Befestigungsmittel liefern,
Befestigung mit Aluminium-Klemmschelle, Schrauben aus korrosionsbeständigem Stahl mindestens der Stahlsorte A2;
Anbringung neben der Fahrbahn.
Menge: 10,000 St

**09.01.0013 VZ 625-10/20, Richtungstafel**
Schild mit Verkehrszeichen nach StVO und VwV-StVO an
Aufstellvorrichtung nach Angaben des AG liefern und anbringen;
Aufstellvorrichtung wird gesondert vergütet;
Schild = VZ 625-10 und 625-20 (Richtungstafel in Kurven);
Größe 500 mm x 500 mm;
voll retroreflektierend mit Folie der Retroreflexions-Klasse RA2, konstruktiver Aufbau C nach DIN 67520;
Schild aus Aluminium, 2 mm dick, Alform;
Befestigungsmittel liefern,
Befestigung mit Aluminium-Klemmschelle, Schrauben aus
korrosionsbeständigem Stahl mindestens der Stahlsorte A2;
Anbringung neben der Fahrbahn.
Menge: 50,000 St

**09.01.0014 VZ 625-11/21, Richtungstafel**
Schild mit Verkehrszeichen nach StVO und VwV-StVO an
Aufstellvorrichtung nach Angaben des AG liefern und anbringen;
Aufstellvorrichtung wird gesondert vergütet;
Schild = VZ 625-11 und 625-21 (Richtungstafel in Kurven);
Größe 500 mm x 1500 mm;
voll retroreflektierend mit Folie der Retroreflexions-Klasse RA2, konstruktiver Aufbau C nach DIN 67520;
Schild aus Aluminium, 2 mm dick, Alform;
Befestigungsmittel liefern,
Befestigung mit Aluminium-Klemmschelle, Schrauben aus
korrosionsbeständigem Stahl mindestens der Stahlsorte A2;
Anbringung neben der Fahrbahn.
Menge: 10,000 St

**09.01.0015 VZ 625-12/22, Richtungstafel**
Schild mit Verkehrszeichen nach StVO und VwV-StVO an
Aufstellvorrichtung nach Angaben des AG liefern und anbringen;
Aufstellvorrichtung wird gesondert vergütet;
Schild = VZ 625-12 und 625-22 (Richtungstafel in Kurven);
Größe 500 mm x 2000 mm;
voll retroreflektierend mit Folie der Retroreflexions-Klasse RA2, konstruktiver Aufbau C nach DIN 67520;
Schild aus Aluminium, 2 mm dick, Alform;
Befestigungsmittel liefern,
Befestigung mit Aluminium-Klemmschelle, Schrauben aus
korrosionsbeständigem Stahl mindestens der Stahlsorte A2;
Anbringung neben der Fahrbahn.
Menge: 10,000 St

**09.01.0016 VZ 157-10/20, Dreistreifige Bake**
Schild mit Verkehrszeichen nach StVO und VwV-StVO an
Aufstellvorrichtung nach Angaben des AG liefern und anbringen;
Aufstellvorrichtung wird gesondert vergütet;
Schild = VZ 157-10 und 157-20 (Dreistreifige Bake);
Größe 1000 mm x 300 mm;
voll retroreflektierend mit Folie der Retroreflexions-Klasse RA2, konstruktiver Aufbau C nach DIN 67520;
Schild aus Aluminium, 2 mm dick, Alform;
Befestigungsmittel liefern,
Befestigung mit Aluminium-Klemmschelle, Schrauben aus
korrosionsbeständigem Stahl mindestens der Stahlsorte A2;
Anbringung neben der Fahrbahn.
Menge: 10,000 St

**09.01.0017 VZ 159-10/20, Zweistreifige Bake**
Schild mit Verkehrszeichen nach StVO und VwV-StVO an
Aufstellvorrichtung nach Angaben des AG liefern und anbringen;
Aufstellvorrichtung wird gesondert vergütet;
Schild = VZ 159-10 und 159-20 (Zweistreifige Bake);
Größe 1000 mm x 300 mm;
voll retroreflektierend mit Folie der Retroreflexions-Klasse RA2, konstruktiver Aufbau C nach DIN 67520;
Schild aus Aluminium, 2 mm dick, Alform;
Befestigungsmittel liefern,
Befestigung mit Aluminium-Klemmschelle, Schrauben aus
korrosionsbeständigem Stahl mindestens der Stahlsorte A2;
Anbringung neben der Fahrbahn.
Menge: 10,000 St

**09.01.0018 VZ 162-10/20, Einstreifige Bake**
Schild mit Verkehrszeichen nach StVO und VwV-StVO an
Aufstellvorrichtung nach Angaben des AG liefern und anbringen;
Aufstellvorrichtung wird gesondert vergütet;
Schild = VZ 162-10 und 162-20 (Einstreifige Bake);
Größe 1000 mm x 300 mm;
voll retroreflektierend mit Folie der Retroreflexions-Klasse RA2, konstruktiver Aufbau C nach DIN 67520;
Schild aus Aluminium, 2 mm dick, Alform;
Befestigungsmittel liefern,
Befestigung mit Aluminium-Klemmschelle, Schrauben aus
korrosionsbeständigem Stahl mindestens der Stahlsorte A2;
Anbringung neben der Fahrbahn.
Menge: 10,000 St

**09.01.0019 Vorgehaltenes Verkehrsz. anbringen**
Vorgehaltenes Verkehrszeichen
an vorhandene Aufstellvorrichtung anbringen;
notwendige Befestigungselemente liefern.
Menge: 80,000 St

**09.01.0020 Verkehrszeichen ausrichten**
Vorhandene Verkehrszeichen oder Wegweiser
an Aufstellvorrichtung ausrichten.
Menge: 50,000 St

**09.01.0021 Verkehrsspiegel 800x1000mm**
Verkehrsspiegel 800 x 1000 mm mit Kunststoffgehäuse auf Anordnung des AG liefern und anbringen, einschl. Lieferung der Befestigungsmittel.
Rohrpfostenn wird gesondert vergütet.
Menge: 10,000 St

**09.01.0022 Verkehrsspiegel 600 x800 mm**
Verkehrsspiegel 600 x 8000 mm mit Kunststoffgehäuse auf Anordnung des AG liefern und anbringen, einschl. Lieferung der Befestigungsmittel.
Rohrpfostenn wird gesondert vergütet.
Menge: 10,000 St

#### Unterabschnitt 09.02 Verkehrszeichen demontieren

**09.02.0001 Verkehrszeichen demont. u. entf.**
Verkehrszeichen demontieren.
Vorhandene verschlissene oder defekte Verkehrszeichen einschließlich der nicht mehr verwendbaren Befestigungselemente demontieren und entsorgen.

Die Entsorgung inkl. der Nachweisführung wird über den Unterabschnitt Entsorgung gesondert vergütet.
Abfallart: gemischte Metalle
AVV-Nr.:  17 04 07
Menge: 200,000 St

**09.02.0002 Verkehrszeichen demont. u. vorh.**
Vorhandene Verkehrszeichen einschließlich der Befestigungselemente demontieren, Verkehrszeichen auf Anordnung des AG vorhalten.
Menge: 80,000 St

**09.02.0003 Verkehrsspiegel demont. u. entf.**
Verkehrsspiegel demontieren, vorhandene verschlissene oder defekte Verkehrsspiegel einschließlich der nicht mehr verwendbaren Befestigungselemente demontieren und entsorgen.

Die Entsorgung inkl. der Nachweisführung wird über den Unterabschnitt Entsorgung gesondert vergütet.

Abfallart: gemischte Siedlungsabfälle
AVV-Nr.:  20 03 01
Menge: 10,000 St

#### Unterabschnitt 09.03 Aufstellvorrichtung für Schilder

**09.03.0001 Rohrpf. m. Erdank., 3.750 /60,3 mm**
Rohrpfosten, Kopf wasserdicht verschlossen,
für Verkehrsschild nach Angabe des AG liefern und aufstellen;
Pfostenlänge 3.750 mm;
Rohr aus Stahl, feuerverzinkt, Schichtdicke mind. 60 mym;
Außendurchmesser 60,3 mm, Wanddicke 2,0 mm;
notwendiges Befestigungsmaterial liefern und einbauen;
Pfosten mit biegesteifem Erdanker aus Metall,
ca. 300 mm vom unteren Pfostenende.
Menge: 40,000 St

**09.03.0002 Rohrpf. m. Erdank., 3.750 /76,1 mm**
Rohrpfosten, Kopf wasserdicht verschlossen,
für Verkehrsschild nach Angabe des AG liefern und aufstellen;
Pfostenlänge 3.750 mm;
Rohr aus Stahl, feuerverzinkt, Schichtdicke mind. 60 mym;
Außendurchmesser 76,1 mm, Wanddicke 2,0 mm;
notwendiges Befestigungsmaterial liefern und einbauen;
Pfosten mit biegesteifem Erdanker aus Metall,
ca. 300 mm vom unteren Pfostenende.
Menge: 10,000 St

**09.03.0003 Rohrpf. m. Erdank., 4.000 /60,3 mm**
Rohrpfosten, Kopf wasserdicht verschlossen,
für Verkehrsschild nach Angabe des AG liefern und aufstellen;
Pfostenlänge 4.000 mm;
Rohr aus Stahl, feuerverzinkt, Schichtdicke mind. 60 mym;
Außendurchmesser 60,3 mm, Wanddicke 2,0 mm;
notwendiges Befestigungsmaterial liefern und einbauen;
Pfosten mit biegesteifem Erdanker aus Metall,
ca. 300 mm vom unteren Pfostenende.
Menge: 10,000 St

**09.03.0004 Rohrpf. m. Erdank., 4.000 /76,1 mm**
Rohrpfosten, Kopf wasserdicht verschlossen,
für Verkehrsschild nach Angabe des AG liefern und aufstellen;
Pfostenlänge 4.000 mm;
Rohr aus Stahl, feuerverzinkt, Schichtdicke mind. 60 mym;
Außendurchmesser 76,1 mm, Wanddicke 2,0 mm;
notwendiges Befestigungsmaterial liefern und einbauen;
Pfosten mit biegesteifem Erdanker aus Metall,
ca. 300 mm vom unteren Pfostenende.
Menge: 10,000 St

**09.03.0005 Rohrpf. m. Erdank., 4.250 /60,3 mm**
Rohrpfosten, Kopf wasserdicht verschlossen,
für Verkehrsschild nach Angabe des AG liefern und aufstellen;
Pfostenlänge 4.250 mm;
Rohr aus Stahl, feuerverzinkt, Schichtdicke mind. 60 mym;
Außendurchmesser 60,3 mm, Wanddicke 2,0 mm;
notwendiges Befestigungsmaterial liefern und einbauen;
Pfosten mit biegesteifem Erdanker aus Metall,
ca. 300 mm vom unteren Pfostenende.
Menge: 10,000 St

**09.03.0006 Rohrpf. m. Erdank., 4.250 /76,1 mm**
Rohrpfosten, Kopf wasserdicht verschlossen,
für Verkehrsschild nach Angabe des AG liefern und aufstellen;
Pfostenlänge 4.250 mm;
Rohr aus Stahl, feuerverzinkt, Schichtdicke mind. 60 mym;
Außendurchmesser 76,1 mm, Wanddicke 2,0 mm;
notwendiges Befestigungsmaterial liefern und einbauen;
Pfosten mit biegesteifem Erdanker aus Metall,
ca. 300 mm vom unteren Pfostenende.
Menge: 10,000 St

**09.03.0007 Rohrpf. in Hülse, 3.750/60,3 mm**
Rohrpfosten, Kopf wasserdicht verschlossen,
für Verkehrsschild nach Angabe des AG liefern und aufstellen;
Pfostenlänge 3.750 mm;
Rohr aus Stahl, feuerverzinkt, Schichtdicke mind. 60 mym;
Außendurchmesser 60,3 mm, Wanddicke 2,0 mm;
notwendiges Befestigungsmaterial liefern und einbauen;
Pfosten in vorhandene Bodenhülse einbauen.
Menge: 10,000 St

**09.03.0008 Rohrpf. in Hülse, 3.750 /76,1 mm**
Rohrpfosten, Kopf wasserdicht verschlossen,
für Verkehrsschild nach Angabe des AG liefern und aufstellen;
Pfostenlänge 3.750 mm;
Rohr aus Stahl, feuerverzinkt, Schichtdicke mind. 60 mym;
Außendurchmesser 76,1 mm, Wanddicke 2,0 mm;
notwendiges Befestigungsmaterial liefern und einbauen;
Pfosten in vorhandene Bodenhülse einbauen.
Menge: 10,000 St

**09.03.0009 Rohrpf. in Hülse, 2.250 /60,3 mm**
Rohrpfosten, Kopf wasserdicht verschlossen,
für Verkehrsschild nach Angabe des AG liefern und aufstellen;
Pfostenlänge 2.250 mm;
Rohr aus Stahl, feuerverzinkt, Schichtdicke mind. 60 mym;
Außendurchmesser 60,3 mm, Wanddicke 2,0 mm,
notwendiges Befestigungsmaterial liefern und einbauen;
Pfosten in vorhandene Bodenhülse einbauen.
Menge: 10,000 St

**09.03.0010 Gabelrohrpfosten, 2.300/60,3 mm**
Gabelrohrpfosten, Kopf wasserdicht verschlossen,
für VKZ 625-10 und -20 liefern und aufstellen;
Pfostenlänge 2.300 mm;
Rohr aus Stahl, feuerverzinkt, Schichtdicke mind. 60 mym;
Außendurchmesser 60,3 mm, Wanddicke 2,0 mm;
notwendiges Befestigungsmaterial liefern und einbauen;
Pfosten mit biegesteifem Erdanker aus Metall,
ca. 300 mm vom unteren Pfostenende.
Menge: 20,000 St

**09.03.0011 Auslegerrohrpfosten, 3.250/60,3 mm**
Auslegerrohrpfosten für Verkehrsschild nach Angabe
des AG liefern und aufstellen;
Pfostenlänge 3.250 mm;
Rohr aus Stahl, feuerverzinkt, Schichtdicke mind. 60 mym;
Außendurchmesser 60,3 mm, Wanddicke 2,0 mm;
Pfosten mit biegesteifem Erdanker aus Metall,
ca. 300 mm vom unteren Pfostenende.
Menge: 10,000 St

**09.03.0012 Rohrrahmen aufstellen**
Rohrrahmen für Verkehrszeichen 310-40 (Ortstafel)
nach Angabe des AG liefern und aufstellen;
Rohr aus Stahl, feuerverzinkt, Schichtdicke mind. 60 mym;
Außendurchmesser 60,3 mm, Wanddicke 2,0 mm;
Pfosten mit biegesteifem Erdanker aus Metall,
ca. 300 mm vom unteren Pfostenende.
Menge: 10,000 St

**09.03.0013 Rohrpfostenfundament herstellen**
Fundament für Rohrpfosten Aussendurchmesser 60 oder 76 mm einschliesslich der anfallenden Erdarbeiten herstellen;
umgebende Fläche entsprechend dem früheren Zustand herstellen;
Homogenbereich ERD-L;
Fundament aus Ortbeton C 12/15, Breite 30/30 cm, Tiefe 75-85 cm herstellen;
überschüssigen Aushub entsorgen.
Die Entsorgung inkl. der Nachweisführung wird über den
Unterabschnitt Entsorgung gesondert verguetet.

Abfallart: Boden und Steine, unbelastet
AVV-Nr.:  17 05 04
Menge: 100,000 St

**09.03.0014 Bodenhülsenfund.,Pfosten 60,3 mm**
Fundament für Klemmringbodenhülse für Pfosten mit einem Außendurchmesser 60,3 mm einschließlich der anfallenden Erdarbeiten herstellen;
umgebende Fläche entsprechend dem früheren Zustand herstellen;
Homogenbereich ERD-L;
Fundament aus Ortbeton C 12/15, Breite 30/30 cm, Tiefe 75 cm herstellen;
einschliesslich Lieferung der Bodenhülse;
überschüssigen Aushub entsorgen.
Die Entsorgung inkl. der Nachweisführung wird über den
Unterabschnitt Entsorgung gesondert vergütet.

Abfallart: Boden und Steine, unbelastet
AVV-Nr.:  17 05 04
Menge: 10,000 St

**09.03.0015 Bodenhülsenfund.,Pfosten 76,1 mm**
Fundament für Klemmringbodenhülse für Pfosten mit einem Außendurchmesser 76,1 mm einschließlich der anfallenden Erdarbeiten herstellen;
umgebende Fläche entsprechend dem früheren Zustand herstellen;
Homogenbereich ERD-L;
Fundament aus Ortbeton C 12/15, Breite 30/30 cm, Tiefe 85 cm herstellen;
einschließlich Lieferung der Bodenhülse;
überschüssigen Aushub entsorgen.
Die Entsorgung inkl. der Nachweisführung wird über den
Unterabschnitt Entsorgung gesondert vergütet.

Abfallart: Boden und Steine, unbelastet
AVV-Nr.:  17 05 04
Menge: 10,000 St

**09.03.0016 Rohrpfostenverläng.,Pfosten 60,3 mm**
Rohrpfostenverlängerung für vorhandenen Rohrpfosten liefern und anbringen, einschließlich aller notwendigen Befestigungselemente;
mittlere Hoehe 75 cm;
Außendurchmesser 60,3 mm.
Menge: 10,000 St

**09.03.0017 Rohrpfostenverläng.,Pfosten 76,1 mm**
Rohrpfostenverlängerung für vorhandenen Rohrpfosten liefern und anbringen, einschließlich aller notwendigen Befestigungselemente;
mittlere Hoehe 75 cm;
Außendurchmesser 76,1 mm.
Menge: 10,000 St

**09.03.0018 Rohrpfosten ausrichten**
Vorhandenen Rohrpfosten lotrecht ausrichten und arretieren einschließlich des befestigten Verkehrsschildes.
Menge: 50,000 St

**09.03.0019 Rohrpfosten kürzen**
Vorhandenen Rohrpfosten Außendurchmesser 60,3 mm oder 76,1 mm auf Anordnung des AG kürzen; überschüssiges Material entsorgen.
Die Entsorgung inkl. der Nachweisführung wird über den Unterabschnitt Entsorgung gesondert vergütet.

Abfallart: gemischte Metalle
AVV-Nr.:  17 04 07
Menge: 10,000 St

#### Unterabschnitt 09.04 Aufstellvorrichtung beseitigen

**09.04.0001 Rohrpfosten mit Fundam. beseitigen**
Rohrpfosten einschließlich der Fundamente oder Bodenhülse abbrechen;
Rohr Außendurchmesser 60,3 oder 76,1 mm;
Fundamentgrube mit geeigneten Boden verfüllen und verdichten,
Boden liefern;
ausgebaute Materialien entsorgen.
Die Entsorgung inkl. der Nachweisführung wird über den Unterabschnitt Entsorgung gesondert vergütet.

Rohrpfosten/Bodenhülse:
Abfallart: gemischte Metalle
AVV-Nr.:  17 04 07

Fundament:
Abfallart: Beton
AVV-Nr.:  17 01 01
Menge: 100,000 St

**09.04.0002 Rohrpfosten beseitigen**
Rohrpfosten aus Bodenhülse beseitigen;
Rohr Außendurchmesser 60,3 oder 76,1 mm;
ausgebaute Materialien entsorgen.
Die Entsorgung inkl. der Nachweisführung wird über den Unterabschnitt Entsorgung gesondert vergütet.

Abfallart: gemischte Metalle
AVV-Nr.:  17 04 07
Menge: 20,000 St

*Hinweis: Temporäre Beschilderung und Verkehrssicherung*
Temporäre Beschilderung und Verkehrssicherung zur Kenntlichmachung bzw. Sicherung von Gefahrenstellen für einen bestimmten Zeitraum auf gesonderte Anordnung des AG.

#### Unterabschnitt 09.05 Temp. Besch. und Verkehrssicherung

**09.05.0001 Temporäre Beschilderung aufb., 1 VZ**
Temporäre Beschilderung einschl. Aufstellvorrichtungen aufbauen,
die zur Kenntlichmachung von Gefahrenstellen nur für einen bestimmten Zeitraum erforderlich ist.
Vorübergehende Aufstellung mit ausreichender Standsicherheit.

Temporäre Beschilderung mit einem Verkehrszeichen je Pfosten.

Diese Leistung setzt die Bestandhaltung an Verkehrszeichen und Aufstellvorichtungen wie Pfosten, Füßen und Zubehör, durch den Auftragnehmer in ausreichender Menge voraus.
Menge: 50,000 St

**09.05.0002 Temporäre Beschilderung vorh., 1 VZ**
Temporäre Beschilderung des AN einschl.  Aufstellvorrichtungen vorhalten, die sich an der Straße im Einsatz befindet.
Sicherstellung der Funktionsfähigkeit.
Kontinuierlich auf Standsicherheit prüfen und funktionsfähig halten.
Der Auftraggeber vergütet die Einsatzzeit der temporären Beschilderung an der Straße.

Temporäre Beschilderung mit einem Verkehrszeichen je Pfosten.

Die Abrechung erfolgt je Tag.
Menge: 500,000 d

**09.05.0003 Temporäre Beschilderung abb., 1 VZ**
Temporärer Beschilderung einschl. Aufstellvorrichtungen  nach Aufforderung durch den AG abbauen.
Temporäre Beschilderung mit einem Verkehrszeichen je Pfosten.
Menge: 50,000 St

**09.05.0004 Temporäre Beschilderung aufb., 2 VZ**
Temporäre Beschilderung einschl. Aufstellvorichtungen aufbauen,
die zur Kenntlichmachung von Gefahrenstellen nur für einen bestimmten Zeitraum erforderlich ist.
Vorübergehende Aufstellung mit ausreichender Standsicherheit.

Temporäre Beschilderung mit zwei Verkehrszeichen je Pfosten.

Diese Leistung setzt die Bestandhaltung an Verkehrszeichen und Aufstellvorichtungen wie Pfosten, Füßen und Zubehör, durch den Auftragnehmer in ausreichender Menge voraus.
Menge: 50,000 St

**09.05.0005 Temporäre Beschilderung vorh., 2 VZ**
Temporäre Beschilderung des AN einschl. Aufstellvorrichtungen vorhalten, die sich an der Straße im Einsatz befindet.
Sicherstellung der Funktionsfähigkeit.
Kontinuierlich auf Standsicherheit prüfen und funktionsfähig halten.
Der Auftraggeber vergütet die Einsatzzeit der temporären Beschilderung an der Straße.

Temporäre Beschilderung mit zwei Verkehrszeichen je Pfosten.

Die Abrechung erfolgt je Tag.
Menge: 500,000 d

**09.05.0006 Temporäre Beschilderung abb., 2 VZ**
Temporärer Beschilderung einschl. Aufstellvorrichtungen  nach Aufforderung durch den AG abbauen.
Temporäre Beschilderung mit zwei Verkehrszeichen je Pfosten.
Menge: 50,000 St

**09.05.0007 Temp. Besch. aufb., Bake mit WL**
Temporäre Beschilderung einschl. Aufstellvorrichtungen aufbauen,
die zur Kenntlichmachung von Gefahrenstellen nur für einen bestimmten Zeitraum erforderlich ist.
Vorübergehende Aufstellung mit ausreichender Standsicherheit.

Temporäre Beschilderung Bake mit Warnleuchte.

Diese Leistung setzt die Bestandhaltung an Verkehrszeichen und Aufstellvorichtungen wie Pfosten, Füßen und Zubehör, Warnleuchten usw. durch den Auftragnehmer in ausreichender Menge voraus.
Menge: 50,000 St

**09.05.0008 Temp. Besch. vorh., Bake mit WL**
Temporäre Beschilderung des AN einschl.  Aufstellvorrichtungen vorhalten, die sich an der Straße im Einsatz befindet.
Sicherstellung der Funktionsfähigkeit.
Kontinuierlich auf Standsicherheit prüfen und funktionsfähig halten.
Der Auftraggeber vergütet die Einsatzzeit der temporären Beschilderung an der Straße.

Temporäre Beschilderung Bake mit Warnleuchte.

Die Abrechung erfolgt je Tag.
Menge: 500,000 d

**09.05.0009 Temp. Besch. abb., Bake mit WL**
Temporärer Beschilderung einschl. Aufstellvorrichtungen  nach Aufforderung durch den AG abbauen.
Temporäre Beschilderung Bake mit Warnleuchte.
Menge: 50,000 St

**09.05.0010 Temp. Besch. aufb., Absp.schr, m.WL**
Temporäre Beschilderung einschl. Aufstellvorrichtungen aufbauen,
die zur Kenntlichmachung von Gefahrenstellen nur für einen bestimmten Zeitraum erforderlich ist.
Vorübergehende Aufstellung mit ausreichender Standsicherheit.

Temporäre Beschilderung Absperrschranke mit 5 Stück Warnleuchten, rot.

Diese Leistung setzt die Bestandhaltung an Verkehrszeichen und Aufstellvorichtungen wie Pfosten, Füßen und Zubehör, Warnleuchten usw. durch den Auftragnehmer in ausreichender Menge voraus.
Menge: 10,000 St

**09.05.0011 Temp. Besch. vorh., Absp.schr, m.WL**
Temporäre Beschilderung des AN einschl.  Aufstellvorrichtungen vorhalten, die sich an der Straße im Einsatz befindet.
Sicherstellung der Funktionsfähigkeit.
Kontinuierlich auf Standsicherheit prüfen und funktionsfähig halten.
Der Auftraggeber vergütet die Einsatzzeit der temporären Beschilderung an der Straße.

Temporäre Beschilderung Absperrschranke mit 5 Stück Warnleuchten, rot.

Die Abrechung erfolgt je Tag.
Menge: 50,000 d

**09.05.0012 Temp. Besch. abb., Absp.schr, m.WL**
Temporärer Beschilderung einschl. Aufstellvorrichtungen  nach Aufforderung durch den AG abbauen.
Temporäre Beschilderung Absperrschranke mit 5 Stück Warnleuchten, rot.
Menge: 10,000 St

**09.05.0013 Verkehrssicherung C I/5 aufb.**
Verkehrssicherung längerer Dauer einschließlich mobiler Lichtsignalanlage (LSA Typ C, verkehrsabhängig mit Signalsicherung), Verkehrszeichen und Verkehrseinrichtungen (Absperrgeräte, Warnleuchten und Aufstellvorrichtungen) betriebsfertig aufbauen.
Vorhalten, Wartung, Instandsetzung, Betreiben und Abbauen werden gesondert vergütet.
Vorübergehende Verkehrssicherungsmaßnahmen durchführen.
Verkehrssicherung an Gefahrenstelle bzw. Arbeitsstelle.

Nach RSA, Regelplan C I/5.

Verkehrsrechtliche Anordnung nach Unterlagen des AG einholen und zugehörige Unterlagen erstellen. Gebührenfrei.
Menge: 5,000 St

**09.05.0014 Verkehrssicherung C I/5 vorh.**
Verkehrssicherung längerer Dauer einschließlich mobiler Lichtsignalanlage vorhalten, warten, instand setzen und betreiben.
Vorübergehende Verkehrssicherungsmaßnahmen durchführen.

Nach RSA, Regelplan C I/5.
Menge: 10,000 d

**09.05.0015 Verkehrssicherung C I/5 abb.**
Verkehrssicherung an Arbeitsstellen längerer Dauer einschließlich mobiler Lichtsignalanlage abbauen.
Vorübergehende Verkehrssicherungsmaßnahmen durchführen.

Nach RSA, Regelplan C I/5.
Menge: 5,000 St

**09.05.0016 Verkehrssicherung B I/6 aufb.**
Verkehrssicherung längerer Dauer einschließlich mobiler Lichtsignalanlage (LSA Typ C, verkehrsabhängig mit Signalsicherung), Verkehrszeichen und Verkehrseinrichtungen (Absperrgeräte, Warnleuchten und Aufstellvorrichtungen) betriebsfertig aufbauen.
Vorhalten, Wartung, Instandsetzung, Betreiben und Abbauen werden gesondert vergütet.
Vorübergehende Verkehrssicherungsmaßnahmen durchführen.
Verkehrssicherung an Gefahrenstelle bzw. Arbeitsstelle.

Nach RSA, Regelplan B I/6.

Verkehrsrechtliche Anordnung nach Unterlagen des AG einholen und zugehörige Unterlagen erstellen. Gebührenfrei.
Menge: 5,000 St

**09.05.0017 Verkehrssicherung B I/6 vorh.**
Verkehrssicherung längerer Dauer einschließlich mobiler Lichtsignalanlage vorhalten, warten, instand setzen und betreiben.
Vorübergehende Verkehrssicherungsmaßnahmen durchführen.

Nach RSA, Regelplan B I/6.
Menge: 10,000 d

**09.05.0018 Verkehrssicherung B I/6 abb.**
Verkehrssicherung an Arbeitsstellen längerer Dauer einschließlich mobiler Lichtsignalanlage abbauen.
Vorübergehende Verkehrssicherungsmaßnahmen durchführen.

Nach RSA, Regelplan B I/6.
Menge: 5,000 St

**09.05.0019 Verkehrssicherung DIII/2 l oder r**
Verkehrssicherung an Arbeitsstellen von kürzerer Dauer betriebsfertig aufbauen, vorhalten, warten, instandsetzen, betreiben und abbauen.
Vorübergehende Verkehrssicherungsmaßnahmen durchführen.
Verkehrssicherung an Arbeitsstellen von kürzerer Dauer auf einem Fahrstreifen einer Richtungsfahrbahn.

Nach RSA, Regelplan D III/2 links oder rechts.

Verkehrsrechtliche Anordnung nach Unterlagen des AG einholen und zugehörige Unterlagen erstellen. Gebührenfrei.
Menge: 5,000 St

#### Unterabschnitt 09.06 Leiteinrichtungen

**09.06.0001 Leitpfosten wiederaufstellen**
Wiederverwendbare Leitpfosten einsammeln und in vorhandene Aufstellvorrichtung lotrecht einbauen bzw.Leitpfosten lotrecht in vorhandener Aufstellvorrichtung richten und arretieren.
Menge: 1000,000 St

**09.06.0002 Leitpfosten beseitigen**
Defekte bzw. nicht wiederverwendbare Leitpfosten einsammeln und entsorgen.
Die Entsorgung inkl. der Nachweisführung wird über den Unterabschnitt Entsorgung gesondert vergütet.

Abfallart: Kunststoff
AVV-Nr.:  17 02 03
Menge: 500,000 St

**09.06.0003 Aufstellvorr. beseitigen**
Defekte bzw. nicht wiederverwendbare Aufstellvorrichtungen aufnehmen und entsorgen.
Die Entsorgung inkl. der Nachweisführung wird über den Unterabschnitt Entsorgung gesondert vergütet.

Abfallart: gemischte Metalle
AVV-Nr.:  17 04 07
Menge: 250,000 St

**09.06.0004 Leitpfosten lief. u. aufstellen**
Leitpfosten liefern und in Aufstellvorrichtung standsicher und lotrecht aufstellen.
Sockelleitpfosten, Länge 1,20 m aus Niederdruckpolyethylen, UV-stabilisiert, Hohlprofil gespritzt mit spritzblanker Oberfläche,
beiderseitig Kammerreflektoren (weiß oder orange).
Auf sicheren und lotrechten Stand ist zu achten.
Menge: 500,000 St

**09.06.0005 Aufstellvorr. lief. u. aufstellen**
Aufstellvorrichtung für Leitpfosten liefern und standsicher einbringen.
Metallsockel für Leitpfosten passend zum Leitpfosten (Position Leitpfosten liefern und aufstellen), Einschlagsockel mit mittigem Dorn.
Menge: 250,000 St

**09.06.0006 Reflektor lief. u. einbauen**
Reflektor für Leitpfosten liefern und einbauen.
Ausfahrten sind mit orangen Reflektoren, sonstige Strecken mit weißen Reflektoren, Form rund, zweiteilig, und eckig, einteilig, auszurüsten.
Ausbaumaterialien entsorgen.

Die Entsorgung inkl. der Nachweisführung wird über den Unterabschnitt Entsorgung gesondert vergütet.

Abfallart: Kunststoff
AVV-Nr.:  17 02 03
Menge: 50,000 St

**09.06.0007 Aufsatzleitpf. lief. u. einb.**
Aufsatzleitpfosten für Schutzplanken mit Universalhalterung zur Befestigung auf der Rückseite der Schutzplanken liefern und montieren.
Pfosten aus Niederdruckpolyethylen,
Wanddicke 3 mm,
Leitpfostenlänge 55 cm,
mit Mehrkammerreflektoren nach DIN EN 12899-3.
Menge: 50,000 St

**09.06.0008 Schutzpl.reflektor lief. u. einb.**
Schutzplankenreflektor liefern und montieren;
Kammerreflektor rund;
Durchmesser 60 mm;
einseitig weiß;
Metallhalterung feuerverzinkt.
Menge: 50,000 St

**09.06.0009 Grasstoppplatte wiederverlegen**
Grasstoppplatte einsammeln und fachgerecht wiederverlegen.
Menge: 150,000 St

**09.06.0010 Grasstoppplatte lief. und verlegen**
Grasstoppplatte liefern und fachgerecht am Leitpfostenfuß verlegen.
Menge: 150,000 St

**09.06.0011 Grasstoppplatte beseitigen**
Defekte Grasstoppplatten aufnehmen und entsorgen.
Die Entsorgung inkl. der Nachweisführung wird über den Unterabschnitt Entsorgung gesondert vergütet.

Abfallart: Kunststoff
AVV-Nr.:  17 02 03
Menge: 100,000 St

#### Unterabschnitt 09.07 Baumfällung

**09.07.0001 Baum fällen bis 10 cm**
Verkehrsgefährdenden Baum fällen, höchstens 0,25 m über dem Erdboden absägen. Gemessen wird der Durchmesser 1 m über dem Erdboden. Wurzelstock roden bzw. ausfräsen wird gesondert vergütet.
Durchmesser bis 10 cm.
Gesamtes Holz sowie Schlagabraum der Verwertung nach Wahl des AN zuführen.

Die Entsorgung inkl. der Nachweisführung wird über den Unterabschnitt Entsorgung gesondert vergütet.

Abfallart:  biologisch abbaubare Abfälle
AVV-Nr.:  200201
Menge: 10,000 St

**09.07.0002 Baum fällen ü. 10 bis 30 cm**
Verkehrsgefährdenden Baum fällen, höchstens 0,25 m über dem Erdboden absägen. Gemessen wird der Durchmesser 1 m über dem Erdboden. Wurzelstock roden bzw. ausfräsen wird gesondert vergütet.
Durchmesser über 10 bis 30 cm.
Gesamtes Holz sowie Schlagabraum der Verwertung nach Wahl des AN zuführen.

Die Entsorgung inkl. der Nachweisführung wird über den Unterabschnitt Entsorgung gesondert vergütet.

Abfallart:  biologisch abbaubare Abfälle
AVV-Nr.:  200201
Menge: 10,000 St

**09.07.0003 Baum fällen ü. 30 bis 50 cm**
Verkehrsgefährdenden Baum fällen, höchstens 0,25 m über dem Erdboden absägen. Gemessen wird der Durchmesser 1 m über dem Erdboden. Wurzelstock roden bzw. ausfräsen wird gesondert vergütet.
Durchmesser über 30 bis 50 cm.
Gesamtes Holz sowie Schlagabraum der Verwertung nach Wahl des AN zuführen.

Die Entsorgung inkl. der Nachweisführung wird über den Unterabschnitt Entsorgung gesondert vergütet.

Abfallart:  biologisch abbaubare Abfälle
AVV-Nr.:  200201
Menge: 10,000 St

**09.07.0004 Baum fällen ü. 50 cm**
Verkehrsgefährdenden Baum fällen, höchstens 0,25 m über dem Erdboden absägen. Gemessen wird der Durchmesser 1 m über dem Erdboden. Wurzelstock roden bzw. ausfräsen wird gesondert vergütet.
Durchmesser über 50 cm.
Gesamtes Holz sowie Schlagabraum der Verwertung nach Wahl des AN zuführen.

Die Entsorgung inkl. der Nachweisführung wird über den Unterabschnitt Entsorgung gesondert vergütet.

Abfallart:  biologisch abbaubare Abfälle
AVV-Nr.:  200201
Menge: 10,000 St

**09.07.0005 Wurzelstock ausfr. bis 30 cm**
Wurzelstock einschl. Wurzelansätze ausfräsen.
Gemessen wird der Durchmesser der Schnittstelle des Wurzelstocks.
Durchmesser bis 30 cm.
Frästiefe bis 30 cm unter Geländeoberkante.
Wurzellöcher mit geeignetem Boden verfüllen und verdichten. Boden liefern.
Fräsgut der Verwertung nach Wahl des AN zuführen.

Die Entsorgung inkl. der Nachweisführung wird über den Unterabschnitt Entsorgung gesondert vergütet.

Abfallart:  biologisch abbaubare Abfälle
AVV-Nr.:  200201
Menge: 5,000 St

**09.07.0006 Wurzelstock ausfr. ü. 30 bis 50 cm**
Wurzelstock einschl. Wurzelansätze ausfräsen.
Gemessen wird der Durchmesser der Schnittstelle des Wurzelstocks.
Durchmesser über 30 bis 50 cm.
Frästiefe bis 30 cm unter Geländeoberkante.
Wurzellöcher mit geeignetem Boden verfüllen und verdichten. Boden liefern.
Fräsgut der Verwertung nach Wahl des AN zuführen.

Die Entsorgung inkl. der Nachweisführung wird über den Unterabschnitt Entsorgung gesondert vergütet.

Abfallart:  biologisch abbaubare Abfälle
AVV-Nr.:  200201
Menge: 5,000 St

**09.07.0007 Wurzelstock ausfr. ü. 50 cm**
Wurzelstock einschl. Wurzelansätze ausfräsen.
Gemessen wird der Durchmesser der Schnittstelle des Wurzelstocks.
Durchmesser über 50 cm.
Frästiefe bis 30 cm unter Geländeoberkante.
Wurzellöcher mit geeignetem Boden verfüllen und verdichten. Boden liefern.
Fräsgut der Verwertung nach Wahl des AN zuführen.

Die Entsorgung inkl. der Nachweisführung wird über den Unterabschnitt Entsorgung gesondert vergütet.

Abfallart:  biologisch abbaubare Abfälle
AVV-Nr.:  200201
Menge: 5,000 St

#### Unterabschnitt 09.08 Baumberäumung

**09.08.0001 Umgest. Baum entf. bis 10 cm**
Umgestürzten Baum von Fahrbahn und Seitenbereich beräumen.
Baum fällen, bodengleich absägen.
Gemessen wird der Durchmesser 1 m über dem Erdboden.
Einschl. Wurzelstock roden bzw. ausfräsen bis 30 cm
unter Geländeoberkante, Wurzellöcher mit geeignetem Material verfüllen und verdichten, Material liefern.
Durchmesser bis 10 cm.
Gesamtes Holz sowie Schlagabraum, Wurzelstock bzw. Fräsgut der Verwertung nach Wahl des AN zuführen.

Die Entsorgung inkl. der Nachweisführung wird über den Unterabschnitt Entsorgung gesondert vergütet.

Abfallart:  biologisch abbaubare Abfälle
AVV-Nr.:  200201
Menge: 10,000 St

**09.08.0002 Umgest. Baum entf. ü. 10 bis 30 cm**
Umgestürzten Baum von Fahrbahn und Seitenbereich beräumen.
Baum fällen, bodengleich absägen.
Gemessen wird der Durchmesser 1 m über dem Erdboden.
Einschl. Wurzelstock roden bzw. ausfräsen bis 30 cm
unter Geländeoberkante, Wurzellöcher mit geeignetem Material verfüllen und verdichten, Material liefern.
Durchmesser über 10 bis 30 cm.
Gesamtes Holz sowie Schlagabraum, Wurzelstock bzw. Fräsgut der Verwertung nach Wahl des AN zuführen.

Die Entsorgung inkl. der Nachweisführung wird über den Unterabschnitt Entsorgung gesondert vergütet.

Abfallart:  biologisch abbaubare Abfälle
AVV-Nr.:  200201
Menge: 10,000 St

**09.08.0003 Umgest. Baum entf. ü. 30 bis 50 cm**
Umgestürzten Baum von Fahrbahn und Seitenbereich beräumen.
Baum fällen, bodengleich absägen.
Gemessen wird der Durchmesser 1 m über dem Erdboden.
Einschl. Wurzelstock roden bzw. ausfräsen bis 30 cm
unter Geländeoberkante, Wurzellöcher mit geeignetem Material verfüllen und verdichten, Material liefern.
Durchmesser über 30 bis 50 cm.
Gesamtes Holz sowie Schlagabraum, Wurzelstock bzw. Fräsgut der Verwertung nach Wahl des AN zuführen.

Die Entsorgung inkl. der Nachweisführung wird über den Unterabschnitt Entsorgung gesondert vergütet.

Abfallart:  biologisch abbaubare Abfälle
AVV-Nr.:  200201
Menge: 10,000 St

**09.08.0004 Umgest. Baum entf. ü. 50 cm**
Umgestürzten Baum von Fahrbahn und Seitenbereich beräumen.
Baum fällen, bodengleich absägen.
Gemessen wird der Durchmesser 1 m über dem Erdboden.
Einschl. Wurzelstock roden bzw. ausfräsen bis 30 cm
unter Geländeoberkante, Wurzellöcher mit geeignetem Material verfüllen und verdichten, Material liefern.
Durchmesser über 50 cm.
Gesamtes Holz sowie Schlagabraum, Wurzelstock bzw. Fräsgut der Verwertung nach Wahl des AN zuführen.

Die Entsorgung inkl. der Nachweisführung wird über den Unterabschnitt Entsorgung gesondert vergütet.

Abfallart:  biologisch abbaubare Abfälle
AVV-Nr.:  200201
Menge: 10,000 St

**09.08.0005 Abgerissene Äste eines Baumes**
Durch Wind- und Schneelast oder mechanische Einwirkungen abgerissene Äste eines Baumes vom Straßenraum aufnehmen, am Standort aufarbeiten.
Durchmesser der Äste größer 2 cm.
Eventuelle Schäden am Baum sind mit zu beseitigen.
Bruchstelle am Stamm nachschneiden.
Abgerechnet wird nach Stück Baum.
Gesamtes Holz sowie Schlagabraum der Verwertung nach Wahl des AN zuführen.

Die Entsorgung inkl. der Nachweisführung wird über den Unterabschnitt Entsorgung gesondert vergütet.

Abfallart:  biologisch abbaubare Abfälle
AVV-Nr.:  200201
Menge: 100,000 St

#### Unterabschnitt 09.09 Baumpflege

**09.09.0001 Totholzbeseitigung < 15 m**
Die toten und gebrochenen Äste  eines Baumes ab 3 cm Durchmesser abschneiden, vorhandene Überwallungen möglichst erhalten.
Abgerechnet wird nach Stück Baum.
Baumstandort bis 4,50 m vom Fahrbahnrand entfernt.
Baumhöhe bis 15 m.
Kronendurchmesser bis 10 m.
Schnittgut der Verwertung nach Wahl des AN zuführen.

Die Entsorgung inkl. der Nachweisführung wird über den Unterabschnitt Entsorgung gesondert vergütet.

Abfallart:  biologisch abbaubare Abfälle
AVV-Nr.:  200201
Menge: 10,000 St

**09.09.0002 Totholzbeseitigung > 15 m**
Die toten und gebrochenen Äste  eines Baumes ab 3 cm Durchmesser abschneiden, vorhandene Überwallungen möglichst erhalten.
Abgerechnet wird nach Stück Baum.
Baumstandort bis 4,50 m vom Fahrbahnrand entfernt.
Baumhöhe über 15 m.
Kronendurchmesser über 10 m.
Schnittgut der Verwertung nach Wahl des AN zuführen.

Die Entsorgung inkl. der Nachweisführung wird über den Unterabschnitt Entsorgung gesondert vergütet.

Abfallart:  biologisch abbaubare Abfälle
AVV-Nr.:  200201
Menge: 10,000 St

**09.09.0003 Verkehrszeichen freischneiden**
Verkehrszeichen zur Herstellung der Sicht freischneiden.
Das Verkehrszeichen muss in einer Entfernung von 150 m sichtbar sein (Ortstafeln beidseitig).
Freischneiden bis 1 m neben Schildaußenkante.
Schnittgut der Verwertung nach Wahl des AN zuführen.

Die Entsorgung inkl. der Nachweisführung wird über den Unterabschnitt Entsorgung gesondert vergütet.

Abfallart:  biologisch abbaubare Abfälle
AVV-Nr.:  200201
Menge: 20,000 St

#### Unterabschnitt 09.10 Reinigung Verkehrsflächen

**09.10.0001 Verkehrsfläche reinigen maschinell**
Verkehrsfläche (Fahrbahn, Busbucht, Radweg, Gehweg, Parkplatz) von verkehrsbehindernder oder gefährdender Verschmutzung reinigen.
Kehren maschinell.
Kehrgut entsorgen.

Die Entsorgung inkl. der Nachweisführung wird über den Unterabschnitt Entsorgung gesondert vergütet.

Abfallart: Straßenkehricht
AVV-Nr.:  20 03 03
Menge: 60000,000 m2

**09.10.0002 Verkehrsfläche reinigen manuell**
Verkehrsfläche (Fahrbahn, Busbucht, Radweg, Gehweg, Parkplatz) von verkehrsbehindernder oder gefährdender
Verschmutzung reinigen.
Kehren manuell.
Kehrgut entsorgen.

Die Entsorgung inkl. der Nachweisführung wird über den Unterabschnitt Entsorgung gesondert vergütet.

Abfallart: Straßenkehricht
AVV-Nr.:  20 03 03
Menge: 2000,000 m2

**09.10.0003 Abfälle und Müll sammeln**
Abfälle und Müllablagerungen entlang der Strecke einsammeln.
Abfälle aller Größen oder sonstige Verunreinigungen von Banketten, Straßengräben, -mulden oder sonstigen befestigten oder unbefestigten Flächen (außer Flächen im Bereich von Park- und Rastplätzen) einsammeln und entsorgen.
Die Reinigung erfolgt straßenzugweise.
Die Gräben und Bankette sind komplett zu räumen.
Im Bereich von Dämmen sind die Böschungen auf 2,50 m unterhalb der Fahrbahnhöhe und bei Einschnitten auf 4,00 m oberhalb der Fahrbahnhöhe von Abfällen zu reinigen.
Die km-Angaben beziehen sich auf km-Straße bei beiderseitiger Beräumung.

Die Entsorgung inkl. der Nachweisführung wird über den Unterabschnitt Entsorgung gesondert vergütet.

Abfallart: gemischte Siedlungsabfälle
AVV-Nr.:  20 03 01
Menge: 330,000 km

**09.10.0004 Abfallbehälter leeren**
Abfallbehälter im Bereich von Park-/Rastplätzen nach Aufforderung durch den AG leeren,
einschl. Sammeln der Abfälle im Aufstellbereich um den Abfallbehälter im Radius von mindestens 2 m um den Abfallbehälter (Müllsäcke und lose Abfälle).
Abgerechnet wird je Abfallbehälter-Standort.
Abfall entsorgen.

Die Entsorgung inkl. der Nachweisführung wird über den Unterabschnitt Entsorgung gesondert vergütet.

Abfallart: gemischte Siedlungsabfälle
AVV-Nr.:  20 03 01
Menge: 520,000 St

#### Unterabschnitt 09.11 Reinigung Entwässerungsanlagen

**09.11.0001 Straßenablauf oder Schacht reinigen**
Straßenablauf oder Schacht reinigen bei Einschränkung der Funktionsfähigkeit.
Einschließlich Eimer, Schlammfang und Aufsatz reinigen.
Eventuell vorhandene Verschraubungen öffnen und wieder schließen.
Räumgut entsorgen.

Die Entsorgung inkl. der Nachweisführung wird über den Unterabschnitt Entsorgung gesondert vergütet.

Abfallart: Straßenkehricht
AVV-Nr.:  20 03 03
Menge: 50,000 St

#### Unterabschnitt 09.12 Reinigung Verkehrszeichen

**09.12.0001 Verkehrszeichen reinigen**
Verkehrszeichen (ausgenommen Baustellenbeschilderung und Großverkehrszeichen) reinigen.
Verwendete Geräte und Reinigungsmittel dürfen die Oberfläche der Schilder nicht beschädigen.
Menge: 1000,000 St

**09.12.0002 Bemalung entfernen**
Bemalung entfernen.
Stunden Personaleinsatz einschließlich erforderlichem Material zum Entfernen von Bemalung aller Art an oder auf Straßenverkehrsanlagen.
Eingesetzte Mittel dürfen die Erkennbarkeit der Verkehrsschilder nicht beeinträchtigen.
Fahrzeuge, Werkzeuge, Reinigungsmittel und sonstige Verbrauchsmaterialien sind einzukalkulieren.
Menge: 10,000 h

**09.12.0003 Leitpfosten reinigen**
Leitpfosten streckenabschnittsweise reinigen.
Beschädigungen durch die Reinigung an den Leitpfosten beheben.
Schief stehende Leitpfosten lotrecht ausrichten und arretieren.
Menge: 26400,000 St

**09.12.0004 Stationierungszeichen reinigen**
Stationierungszeichen (Stationszeichen des Netzknoten- und Stationierungsystems außer an Leitpfosten) im Zuge der Leitpfostenreinigung reinigen.
Verwendete Geräte und Reinigungsmittel dürfen die Oberfläche der Schilder nicht beschädigen.
Menge: 100,000 St

#### Unterabschnitt 09.13 Nebenleistungen

**09.13.0001 Stundensatz Arbeitskraft**
Stundensatz Arbeitskraft für sonstige Hilfsleistungen.
Der Verrechnungssatz umfasst sämtliche Aufwendungen für An- und Abfahrt zum Einsatzort und die Ausrüstung mit notwendigen Arbeitsmitteln bzw. Geräten/Verbrauchsstoffen, z.B. einschl. Motorsägen und
erforderliche Schutzausrüstungen zur Aufarbeitung von Wind- und Schneebruch.
Menge: 100,000 h

**09.13.0002 Stundensatz LKW mit Ladekran**
Stundensatz für LKW mit Ladekran einschließlich Bedienpersonal für das Aufnehmen von Ladegut und den Abtransport.
Der Verrechnungssatz für das Gerät umfasst sämtliche Aufwendungen für den Einsatz, insbesondere Gerätevorhalte- und Betriebsstoffkosten sowie sämtliche Zuschläge.
Vergütet werden die tatsächlich geleisteten Arbeitsstunden.
Menge: 50,000 h

**09.13.0003 Stundensatz Radlader**
Stundensatz für Radlader einschließlich Bedienpersonal.
Der Verrechnungssatz für das Gerät umfasst sämtliche Aufwendungen für den Einsatz, insbesondere Gerätevorhalte- und Betriebsstoffkosten sowie sämtliche Zuschläge.
Vergütet werden die tatsächlich geleisteten Arbeitsstunden.
Menge: 25,000 h

#### Unterabschnitt 09.14 Entsorgung

**09.14.0001 N.gef.Abf., Metalle**
Nicht gefährlichen Abfall aus Baustelle laden, fördern und entsorgen.
Abgerechnet wird nach Wiegescheinen.
Abfall '17 04 07 gemischte Metalle'

Entsorgung nach Wahl des AN.
Gebühren der Abfallentsorgung sind einzurechnen.
Nachweis nach Unterlagen des AG führen.
Menge: 2,000 t

**09.14.0002 N.gef.Abf., Boden und Steine, unb.**
Nicht gefährlichen Abfall aus Baustelle laden, fördern und entsorgen.
Abgerechnet wird nach Wiegescheinen.
Abfall '17 05 04 Boden und Steine, unbelastet'

Entsorgung nach Wahl des AN.
Gebühren der Abfallentsorgung sind einzurechnen.
Nachweis nach Unterlagen des AG führen.
Menge: 5,000 t

**09.14.0003 N.gef.Abf., Straßenkehrricht**
Nicht gefährlichen Abfall aus Baustelle laden, fördern und entsorgen.
Abgerechnet wird nach Wiegescheinen.
Abfall '20 03 03 Straßenkehrricht'

Entsorgung nach Wahl des AN.
Gebühren der Abfallentsorgung sind einzurechnen.
Nachweis nach Unterlagen des AG führen.
Menge: 5,000 t

**09.14.0004 N.gef.Abf., Beton**
Nicht gefährlichen Abfall aus Baustelle laden, fördern und entsorgen.
Abgerechnet wird nach Wiegescheinen.
Abfall '17 01 01 Beton'

Entsorgung nach Wahl des AN.
Gebühren der Abfallentsorgung sind einzurechnen.
Nachweis nach Unterlagen des AG führen.
Menge: 5,000 t

**09.14.0005 N.gef.Abf., gem. Siedlungsabfälle**
Nicht gefährlichen Abfall aus Baustelle laden, fördern und entsorgen.
Abgerechnet wird nach Wiegescheinen.
Abfall '20 03 01 gemischte Siedlungsabfälle'

Entsorgung nach Wahl des AN.
Gebühren der Abfallentsorgung sind einzurechnen.
Nachweis nach Unterlagen des AG führen.
Menge: 50,000 t

**09.14.0006 N.gef.Abf., Kunststoff**
Nicht gefährlichen Abfall aus Baustelle laden, fördern und entsorgen.
Abgerechnet wird nach Wiegescheinen.
Abfall '17 02 03 Kunststoff'

Entsorgung nach Wahl des AN.
Gebühren der Abfallentsorgung sind einzurechnen.
Nachweis nach Unterlagen des AG führen.
Menge: 2,000 t

**09.14.0007 N.gef.Abf., biol. abbaubare Abf.**
Nicht gefährlichen Abfall aus Baustelle laden, fördern und entsorgen.
Abgerechnet wird nach Wiegescheinen.
Abfall '20 02 01 biologisch abbaubare Abfälle'

Verwertung nach Wahl des AN.
Gebühren der Abfallentsorgung sind einzurechnen.
Nachweis nach Unterlagen des AG führen.
Menge: 2,000 t

**09.14.0008 Abfallliste f. nicht gefährl. Abf.**
*** Pauschalposition
Leistung umfasst die Führung der Abfallliste für alle nicht gefährlichen Abfälle, die infolge Verdrängung, fehlender Eignung oder mangels Wiederverwendungsmöglichkeit nicht innerhalb der Baustelle verbleiben und bei denen die Führung der Abfallliste nicht ausdrücklich erwähnt ist.
Die Abfallliste ist dem Auftraggeber spätestens mit Rechnung als Excel-Tabelle (Dateiformat .xls(x)) zu übergeben.
Pauschale gilt für alle Leistungen dieses Abschnittes dieses Leistungsverzeichnisses.
Menge: 1,000 Psch
